# LPH 6,Schulzentrum Saarn - Turnhalle
Angebotsaufforderung (GAEB DA XML 3.3, DA83)
Währung: EUR
Bieterkommentare zugelassen: nein
Auftraggeber: Stadt Mühlheim an der Ruhr
Erstellt mit: Dangl GAEB Tool - www.dangl-it.com - Version 2.10.6, WebGAEB, 06.11.2025

## Zusätzlicher Text
ALLGEMEINE ANGABEN
Sanierung Sporthalle Schulzentrum Saarn

Objekt: Sanierung Sporthalle Schulzentrum Saarn
 Lehnerstraße 67
45481 Mühlheim an der Ruhr

Bauherr: Stadt Mühlheim an der Ruhr
Amt 26 ImmobilienService
Hans Böckler Platz 5
45468 Mühlheim an der Ruhr

Inhaltsverzeichnis

I. Baubeschreibung
........................................................................
...... Seite 3 - 20
II. Aufbau und Erläuterung der
Leistungsbeschreibung...............................Seite 21
III. Vertragsgrundlagen
........................................................................
....... Seite 21
IV. Allgemeine technische Vorbemerkungen
..................................... Seite 22 - 28
V. Zusätzliche technische
Vertragsbedingungen................................ Seite 28 - 33
VI. Allgemeine Vorbemerkungen zur
Ausschreibung.......................... Seite 33 - 36
KG 440 Starkstromanlagen
............................................................... Seite 37
-144
KG 442 Eigenstromversorgungsanlagen
............................................ Seite 37 -45
KG 443 Niederspannungsschaltanlagen
............................................ Seite 46 - 84
KG 444 Niederspannungsinstallationsanlagen ........................
....... Seite 85 - 107
KG 445.1 Beleuchtungsanlage
....................................................... Seite 108 - 112
KG 445.2 Sicherheitsbeleuchtungsanlage
..................................... Seite 113 - 128
KG 446 Erdungs-,
Blitzschutzanlage............................................... Seite
129 - 131
KG 449 Starkstromanlagen
sonstiges..............................................Seite 132 - 144
KG 450 Fernmelde- und informationstechnische Anlagen............. Seite
145 -  230
KG 452 Such- und Signalanlagen
.................................................. Seite 145 - 147
KG 454 Sprachalarmierungsanlage (SAA)
..................................... Seite 148 - 195
KG 456 Gefahrenmelde- und Alarmanlagen (BMA) .......................
Seite 196 - 213
KG 457 Übertragungsnetze (EDV / Daten)
..................................... Seite 214- 227
KG 459 Fernmelde- und informationstechnische sonstiges
...............Seite 228-230
KG 480
Gebäudeautomation.......................................................
........Seite 231-250
Zusammenfassung.........................................................
.....................Seite 251-252

I. BAUBESCHREIBUNG
Anlagenbeschreibung Elektrotechnik
Die 3- Fach Sporthalle des Schulzentrums Saarn soll Kernsaniert werden.
Es handelt sich bei dem Gebäude um eine 3-fach Sporthalle mit
Umkleidebereich.
Zur Ausführungsplanung müssen u. a. folgende Verweise beachten
das Brandschutzkonzept
die Versammlungsstättenverordnung
die Baugenehmigung
VDE-Vorschriften
einschlägige DIN-Normen
technische Anschlussbedingungen (TAB) des zuständigen Energieversorgers
Elektrizitätsversorgungs- Unternehmens
Feuerwehr-Vorschriften
technische Vorschriften der Deutschen Telekom
Unfallverhütungsvorschriften der Berufsgenossenschaften
Pläne und Zeichnungen der Architekten und Fachingenieure

KG 440 Starkstromanlagen
KG 442 Eigenstromversorgungsanlagen
Die Anlage ist mit ca. 35 kWp geplant.
Die Module werden in Ost-West Lage ausgerichtet.
Die Abschaltung für Feuerwehr befindet sich im Eingangsbereich.
Leistungsmerkmale der PV-Anlage bestehend aus:
PV-Module
Wechselrichter
Hochvolt Speicher
DC-Leitungen
Feuerwehrschalter
Überspannungsschutz

KG 443 Niederspannungsschaltanlagen
Die Turnhalle wird aus dem Schulgebäude versorgt.

Gemäß einiger Annahmen wurde eine Leistungsbilanz aufgestellt:

Gesamtergebnis ohne Reserve:  ca. 57,5 kW

Gesamtergebnis mit 10% Reserve: ca. 63,25 kW

Gemäß unserer Vorplanung haben wir mehrere Verteilungen im Gebäude
platzieren müssen:

NSHV und Verteilfeld
1 St. Unterverteiler

Alle Verteiler werden mit:
Überspannungsschutzeinrichtungen
Ggf. Brandschutzschaltern, siehe unten
Neozed-Elementen
Fehlerstromschutzeinrichtungen
Leitungsschutzschaltern
Hilfsschaltern
ausgestattet.

Des Weiteren werden alle Verteilungen mit einem separaten
Potentialausgleich sowie Steuerleitungen 7x1,5mm². BUS-Leitungen 6x2x0,8
und EDV- Anschlüssen ausgestattet.

KG 444 Niederspannungsinstallationsanlagen
Die Niederspannungsinstallationsanlagen umfassen alle Leitungen, welche
für die ermittelten Verbraucher benötigen werden. Alle Bauteile werden
halogenfrei ausgeschrieben und verbaut.

Diese werden unteranderem wie folgt ausgelegt:

auf Kabelleiter oder -rinnen oder in offene Kanäle
mit serienmäßiger Sammelbefestigung aus Metall
unter Putz, in der Installation Schicht
mit halogenfreien Abstandschellen und Kunststoffpanzerrohr
mit geeignetem halogenfreiem, biegsamen Kunststoffrohr für leichte
Druckbeanspruchungen
Der Hauptkabelweg wird mit Kabelrinnen in den Räumen ausgebildet und der
Flur wird an einigen Stellen gekreuzt.
Die Leitungsführung unterhalb der Zwischendecke wird weitestgehend unter
Putz ausgeführt.
Die Trennung von Stark- und Schwachstrom wird im Bauablauf erfolgen.

Die Turnhalle wird aus dem Bestand über einen neuen Verbindungsgraben
erschlossen.
Dies ermöglicht die Leitungswege zu verkürzen und neue Leitungen
einbringen zu können.

KG 445.1 Beleuchtungsanlage
In den Umkleiden werden Rasterdecken verbaut.
Die anderen Räume erhalten geschlossene Decken.
Der Hallenbereich wird ohne Abhangdecke errichtet.

In den Umkleiden und Duschen werden LED-Einbaupanels im Raster 62,5x62,5
cm verbaut.
Im Flur- und Eingangsbereich kommen LED-Downlights zum Einsatz.

Im Hallenbereich werden LED Hochleistungs-Hallenstrahlern installiert

Die Lichtfarbe wird mit 4000 K geplant.

In allen Räumen werden Präsensmelder installiert, somit schaltet sich
das Licht selbständig ein und aus.

Es bietet auch den Vorteil das nicht mehr vergessen werden kann das
Licht auszuschalten, was zur Kostensenkung in der Unterhaltung führt.

Die Hallensteuerung wird mittels Gebäudeautomation angesteuert und kann
in einzelnen Teilen oder gesamt ein-, ausgeschaltet oder gedimmt werden.

Die Grundbeleuchtung liegt bei 300lx und kann nur bei Bedarf auf 500lx
erhöht werden.

Die Außenbeleuchtung des Gebäudes wird durch an der Fassade montierte
Leuchten der Sporthalle sowie durch zwei zusätzliche Mastleuchten
gewährleistet.

Diese sorgen für eine gleichmäßige Ausleuchtung der Außenbereiche und
Tragen zur Sicherheit und Orientierung auf dem Gelände bei.

Die Lichtberechnung und die Auslegung nach Norm sind zu beachten.

Außenbeleuchtung
Im Eingangsfoyer an der Nord- und Ostseite wird die Beleuchtung als
Allgemein- und Notbeleuchtung ausgeführt. Alle übrigen
Fassadenbeleuchten dienen ausschließlich der Notbeleuchtung. An der
Westseite werden zwei Mastleuchten installiert, um den dunklen Bereich
auszuleuchten.

KG 445.2 Sicherheitsbeleuchtungsanlage
Laut Brandschutzkonzept und der Versammlungsrichtlinie ist eine
flächendeckende Sicherheitsbeleuchtung vorzusehen.

Beleuchtet werden alle ersten Flucht- Rettungswege bis zur Erdgleichen
und bis zum Sammelplatz.

Leistungsmerkmale der Sicherheitsbeleuchtungsanlage bestehend aus:
Zentralbatterie
Brandschutzgehäuse
Unterspannungsüberwachung
Meldetableau
Leitungsnetz
Sicherheitsleuchten
Rettungszeichenleuchten

Die Dauer der Sicherheitsstromversorgung wird auf 3 Stunden vorgesehen.
Die Leitungsanlagenrichtlinie (LAR) sagt zum Funktionserhalt folgendes
aus:
Der Funktionserhalt von Leitungen für Anlagen, die der Branderkennung
und zur Evakuierung dienen, muss bei Sicherheitsbeleuchtungsanlagen
mindestens 30 Minuten betragen.

Das Konzept zu sicherheitsrelevanten Anlagen ist zu beachten.

Notwendige Brandschotts werden im Rahmen der Ausführung erstellt.

KG 446 Innerer Blitzschutz
Der innere Blitzschutz wird gemäß den anerkannten Regeln der Technik
umgesetzt.
Demnach sind alle Bauteile, welche in der Lage sind, Strom zu führen, zu
erden und mit der Hauptpotentialausgleichsschiene zu verbinden.
Gleiches gilt für Unterverteilungen.

Der Innere Blitzschutz besteht aus:

Überspannungsschutz Typ 1
Überspannungsschutz Typ 2
Potentialausgleichsschienen
Erdungsleitungen
Hauptpotentialausgleich
Fundamentanschlussfahnen
KG 446 Äußerer Blitzschutz
Eine funktionstüchtige Blitzschutzanlage ist für das gesamte Gebäude zu
errichten.

Kann aufgrund der Lage, Bauart oder Nutzung ein Blitzschlag leicht
eintreten oder zu schweren Folgen führen, kann ein Gebäude mit einer
dauernd wirksamen Blitzschutzanlagen versehen werden.

Das bedeutet: "Eine Blitzschutzanlage ist herzustellen, wenn auch nur
eine der Voraussetzungen gegeben ist." Die Lage, Bauart oder Nutzung von
baulichen Anlagen kann dazu führen, dass ein Blitzschlag besonders
schwere Folgen hat. So gehört beispielsweise ein Kindergarten zu den
Anlagen, bei denen ein Blitzschlag wegen ihrer Nutzung schwere
Auswirkungen haben kann.

Eine Blitzschutzanlage besteht aus:

Fundamenterder
Da für das Gebäude eine Blitzschutzanlage gefordert ist, ist eine
Maschenweite von 10m x 10m zu erstellen.
Der Funktionspotentialausgleichsleiter (FPL) ist an der Außenkante der
Bodenplatte in einem geschlossenen Ring zu verlegen.
Anschlussfahnen für den äußeren Blitzschutz sind an jeder Gebäudeecke,
ferner alle 15m vorzusehen.
Da die Bodenplatte gedämmt ist, muss der "Fundamenterder" als Ringerder
doppelt auszuführen. D.h. einmal unter der Sauberkeitsschicht
(Ringerder) und einmal in der Bodenplatte (Fundamenterder).

Aufgrund der Isolierung ist anzunehmen, dass das Gebäude nicht mit dem
Erdreich verbunden ist und somit die Funktion der Erdungsanlage nicht
gegeben ist. Die zuvor genannte doppelte Ausführung muss miteinander
verbunden werden.

Anschlussfahnen sind mit einer Länge von mindestens 1,5m herzustellen
und an einer angrenzenden Wand hochzuführen.

Es sind Fotodokumentationen sowie Messungen nach DIN VDE 0100-610, Abs.
5.6.1.5., bevor betoniert wird, zu erstellen.

Da es sich um ein bestehendes Gebäude handelt kann der Fundamenterder
nicht mehr nachgerüstet werden.

Ringerder
Wenn die Bodenplatte gedämmt ist, ist der Ringerder unter der
Sauberkeitsschicht auszuführen.

Ebenfalls verläuft der Ringerder neben der späteren Bodenplatte im
Erdreich.

Der Ringerder ist mit dem Fundamenterder und den Ableitungen zu
verbinden.

Die Anschlussfahnen für den äußeren Blitzschutz sind über das spätere
Erdreich/ späteres Geländeniveau zu führen.

Da der Ringerder nicht im Frostfreien Bereich ausgeführt werden kann,
müssen an jeder Ableitung noch je ein ein 6 m Tiefenerder erstellt
werden

Fangeinrichtung
Die Fangeinrichtung wird in Form einer Masche errichtet:
Schutzklasse 3=  15x15m

Auf dem Dach wird eine umlaufende Fangeinrichtung montiert.

Für die Dachaufbauten werden Fangstangen vorgesehen.

Ableitung
Die Ableitungen werden aus Alu mit Kunststoffmantel an der Fassade oder
an Regenfallrohr vom Dach bis Boden ausgeführt.

An jeder Ableitung ist ein Trennstellenkasten vorzusehen.
Die Trennstellen sind zu beschriften.

Trennungsabstand
Der Trennungsabstand ist überall zwingend einzuhalten.

Zitat Dehn Blitzplaner Kapitel 5.6:

" Durch metallene Installationen, z. B. Wasser-, Klima- und
Elektroleitungen, ergeben sich Induktionsschleifen im Gebäude, in die
durch das rasch veränderliche magnetische Blitzfeld Stoßspannungen
induziert werden. Es muss verhindert werden, dass es durch diese
Stoßspannungen zu einem unkontrollierten Überschlag kommt, der
gegebenenfalls auch einen Brand verursachen kann. Durch einen Überschlag
z. B. auf Elektroleitungen können enorme Schäden an der Installation und
bei den angeschlossenen Verbrauchern entstehen."

Der Trennungsabstand ist zu berechnen und gewerkeübergreifend zu
beachten.

Schrittspannung

Auf Schrittspannung ist an jeder Ableitung hinzuweisen, weitere
Maßnahmen werden erst notwendig, wenn eine Gefährdungsbeurteilung
vorliegt.

KG 449 Sonstiges
Störmeldungen werden für folgendes erfasst:
EDV
BMA
SAA
RWA
Sicherheitsbeleuchtung
Lüftung
Heizung

Alle Durchführungen durch Brandschutzwände sowie Deckendurchführung
werden brandschutztechnisch geschottet und beschriftet.

Die Dokumentation durch die ausführende Firma vor Ort, wird mit
Planunterlagen und Bildern dem Sachverständigen und dem Bauherrn
übergeben.

KG 450 Fernmelde- und Informationstechnische Anlagen
KG 451 Telekommunikationsanlagen
Telekommunikationsanlagen
Nach Abbruch des Vordaches werden neue Telekommunikationsleitungen
benötigt.
KG 452 Such- und Signalanlagen
Schwesternrufanlagen
Aufgrund dessen das fünf Behinderten-WC vorhanden sind, ist eine
Schwesternrufanlage aufzubauen. Es werden zwei Zugtastern an der
Toilette und dem Waschbecken vorgesehen. An der Tür befindet sich je ein
Reset-Taster. Zusätzlich wird in jedem Hallenteil ein optischer Alarm
installiert, sodass eine eindeutige Signalisierung gewährleistet ist.

Türkommunikationsanlage
Sollten sich Schüler verspäten, besteht die Möglichkeit, am Eingang zu
klingeln. Das Signal wird als Gong im Hallenbereich und Windfang
wiedergeben. Der Gong ist für jeden Hallenteil vorgesehen, sodass eine
flächendeckende Signalisierung gewährleistet ist.
KG 453 Zeitdienstanlagen
Spielstands anzeige
An den jeweiligen Stirnseiten werden Spielstands anzeigen installiert.

Uhrenanlage
In jedem Hallenteil werden Ballwurfsichere Uhren installiert.

KG 454 Sprachalarmierungsanlage
Aufgrund der Versammlungsstätte sowie auf Basis des Brandschutzkonzeptes
ist eine SAA zu realisieren. Die SAA kann ähnlich betrachtet werden, wie
eine ELA (elektroakustische Anlage) der Aufbau unterscheidet sich im
Wesentlichen durch:

Funktionserhalt der Zentrale
Verbindung mit der BMA
Die Alarmierung erfolgt über Lautsprecher in A/B Installation
Sprachdurchsage am FIZ für die FFW möglich
Sprachdurchsagen im normalen Nutzungsverhalten
Musikuntermalung

Das Konzept zu sicherheitsrelevanten Anlagen ist zu beachten.

KG 456 Gefahrenmelde- und Alarmanlagen
Aufgrund der Versammlungsstätte sowie auf Basis des Brandschutzkonzeptes
ist eine BMA mit Aufschaltung auf die Feuerwehr zu realisieren.

Das Schulgebäude verfügt bereits über eine BMA mit Aufschaltung.

Angedacht ist die Turnhalle mit der bestehenden Anlage zu verbinden.

Der Systemaufbau einer Brandmeldeanlage sieht folgende Komponenten vor:

Brandwarnzentrale (DIN EN 54-2) Ausführung als Unterstation
Energieversorgung (DIN EN 54-4)
Optische Signalisierung (DIN EN 54-3, DIN EN 54-23)
Rauchmelder (DIN EN54-7) oder
Wärmemelder (DIN EN 54-5) oder
Nichtautomatische Melder (DIN EN 54-11)

Die Brandmeldezentrale befindet sich in der Schule, zusätzlich wird eine
Unterstation in der Turnhalle benötigt mit dazugehöriger
Energieversorgung nach DIN EN 54-4. Von dort aus werden einzelne
sogenannte Loops gebildet und versorgen Kabelgebunden über ein Bus
System die weiteren Komponenten.
In jedem Raum befindet sich ein Rauchmelder ausgenommen sind WC-Räume.
Die Zwischendecke werden ebenfalls überwacht.

An allen Ausgängen des ersten Rettungsweges werden nichtautomatische
Melder vorgesehen.

Das Konzept zu sicherheitsrelevanten Anlagen ist zu beachten.
KG 456 Rauchwärmeableitung
Die Rauchwärmeableitung im Hallenbereich erfolgt über die Dachfenster,
welche auch manuell steuerbar sind und mittels einer Wetterstation
automatisch geschlossen werden.

Ebenfalls ist eine Automatik im Sommer möglich, um eine Nachtabsenkung
zu realisieren.

Kernkomponenten der Anlage:
Zentrale mit Batterie
Handdruckknopfmelder
Motor
Wind- und Regensensor nur bei Lüftungsfunktion

KG 457 Übertragungsnetze
Grundsätzlich wird die EDV-Anlage nur mit dem passiven Netz errichtet,
demnach werden folgende Bauteile vorgesehen:

EDV-Schrank
Patchfelder
LWL- Spleißboxen
Rangierfelder
Steckdosenleisten
Einlegeböden
Schaltplantasche

Der EDV Schrank befindet sich im Technikraum und versorgt das gesamte
Gebäude.

Des Weiteren werden in den Fluren und Hallenbereich EDV-Dosen in der
Zwischendecke bzw. an der Wand vorgesehen, um das Anbringen von Access
Points zu ermöglichen und eine flächendeckende "Ausleuchtung" mit W-Lan
zu ermöglichen.

Ebenfalls werden an allen Zugangstüren Anschlussmöglichkeiten
vorgesehen.

Alle EDV-Anschlüsse werden mittels Duplexleitung und RJ 45 Doppeldosen
installiert und abgeschlossen. Alle Komponenten werden gemäß Kategorie
7, ferner 6a berücksichtigt. Die Übergabe erfolgt mit einem
Messprotokoll über die einzelnen Verbindungen.

II. AUFBAU UND ERLÄUTERUNG DER LEISTUNGSBESCHREIBUNG
Bezeichnungen
Die im Folgenden aufgeführten Abkürzungen finden in der
Leistungsbeschreibung und ihren Anlagen Anwendung:
- AG (Auftraggeber)
- AN (Auftragnehmer)

Allgemeine Rückfragen sind ausschließlich zu richten an:

Stadt Mühlheim an der Ruhr
Amt 26 Immobilien Service
Hans Böckler Platz 5
45468 Mühlheim an der Ruhr

III. VERTRAGSGRUNDLAGEN
Alle Teile der vorliegenden Ausschreibung einschl. Bedingungen und
Unterlagen des AG werden nach der Vergabe der Leistungen zum
Vertragsbestandteil zwischen AG und Auftragnehmer.
Der Bieter erklärt insbesondere, dass ihm alle genannten Gesetze,
Vorschriften, Richtlinien, Normen, etc., bekannt sind, dass er die
Ausschreibung, einschließlich der Leitdetails vollständig gelesen und
verstanden und von dem Inhalt Kenntnis genommen hat und dass keine
Unsicherheit in der Auslegung von Texten und Anforderungen besteht,
welche zu späteren Meinungsverschiedenheiten führen könnten, respektive,
dass er diese eventuelle Unsicherheit durch Rückfragen vor
Angebotsabgabe, bzw. Vertragsabschluss beseitigt hat. Sofern in
einzelnen Titeln der Ausschreibungsstruktur einzelne Leistungen oder
Nebenleistungen nicht erwähnt oder nicht weiter ausgeführt sind, heißt
dies gleichwohl, das Leistungen unter dem betreffenden Titel dann
Vertragsgegenstand sind, wenn sie zur vollständigen Erbringung der
vertraglich vereinbarten Leistung erforderlich sind.
Alle Positionen sind incl. "Herstellen, Liefern und Einbauen" zu
kalkulieren, auch wenn in den einzelnen Positionen nicht gesondert
darauf verwiesen wird; außer wenn in einzelnen Positionen ausdrücklich
nur das Liefern oder Einbauen beschrieben ist.
Nachstemmarbeiten an Mauer-/Betonschlitzen und Aussparungen, sowie alle
notwendigen Abdeckung von z.B. Anlagenteilen während der Bauzeit zum
Schutz vor Beschädigung und Verschmutzung werden nicht besonders
vergütet.
Bei Widersprüchen in den Ausschreibungsunterlagen ist grundsätzlich die
höherwertige Ausführung zu kalkulieren.
Der AG behält sich vor einzelne Teilleistungen der Leistungsbeschreibung
in einem geringeren Umfang zur Ausführung kommen zu lassen.
Unklarheiten im Text des Leistungsverzeichnisses sind vor Angebotsabgabe
mit dem AG zu klären. Spätere Einwände bleiben unwirksam.
Farbangaben dienen ebenfalls der Orientierung. Die Festlegung erfolgt
durch den AG im Zuge der Bemusterung.
Die in der Auschreibung genannten Anlagen und Leistungsdaten, sowie die
zugehörigen Zeichnungen, dienen zur Information für die
Angebotsbearbeitung und erheben keinen Anspruch auf Vollständigkeit zur
Erstellung.

IV. ALLGEMEINE TECHNISCHE VORBEMERKUNGEN ELEKTRO
1. Vorschriften und Bestimmungen
Für die Ausführung und Abrechnung aller Leistungen dieses Gewerkes
gelten folgende Bestimmungen, Vorschriften und Vertragsbedingungen in
der jeweils gültigen Fassung:
- Die VDE-Vorschriften
- Die einschlägigen DIN-Normen
- Die technischen Anschlussbedingungen (TAB) des zuständigen
  Elektrizitätsversorgungs- Unternehmens
- Feuerwehr-Vorschriften
- Die technischen Vorschriften der Deutschen Telekom
- Die Unfallverhütungsvorschriften der Berufsgenossenschaften
- Die Pläne und Zeichnungen der Architekten und Fachingenieure.
- Gem. DGUV (Spothallle) - flächenbündiger Einbau im Bereich der
Prallschutzwände (z.B. Handdruckmelder)
-  In der Sporthalle Ausführung ballwurfsicher

2. Materialbeschaffung und -verwaltung
Im Rahmen der mit diesem Vertrag übernommenen Arbeiten hat der
Auftragnehmer unter anderem folgende Leistungen zu erbringen:
- Ermittlung und Beschaffung des gesamten vom Auftragnehmer
beizustellenden Materialbedarfs, Be- und Entladung, Zwischenlagerung und
Transport zur Baustelle, Übergabe der Materialzeugnisse und
erforderlicher Zulassungen.
- Das vom Auftragnehmer auf der Baustelle eingelagerte Material ist
gegen  Beschädigung und Diebstahl bis zum Tage der Übergabe zu schützen.
Etwaige Verluste hat der Auftragnehmer zu tragen.

3. Abstimmung
Sämtliche Arbeiten und Lieferungen sind mit der Bauleitung und den Hoch-
und
Ausbaugewerken abzustimmen. Dies gilt besonders für:
Verteilungen (Größe, Platz, Farbe), Steigleitungen,
Installationsschächte, Kabeltrassen, Schalter (Türanschlag).

Sofort nach Auftragserteilung hat sich der Auftragnehmer mit den übrigen
technischen Gewerken (Heizung-Lüftung-Sanitär usw.) zwecks Koordinierung
in Verbindung zu setzen in Abstimmung mit dem Fachplaner.
Die Schaltpläne sind vom Auftragnehmer rechtzeitig bei den betreffenden
Firmen direkt anzufordern.

Über die Bautermine hat sich der Auftragnehmer rechtzeitig und laufend
mit der Bauleitung abzustimmen.

4. Inbetriebnahme
Vor Inbetriebnahme der Anlage oder einzelnen Anlagenteile hat der
Auftragnehmer eine schriftliche Erklärung abzugeben, in welcher
ausdrücklich bescheinigt wird, dass die Anlage in ihrem gesamten Umfang
den zum Zeitpunkt der Errichtung und Ausführung gültigen VDE-
Vorschriften entspricht und vom Auftragnehmer die erforderlichen
Messungen und Überprüfungen vorgenommen wurden.

5. Bestandspläne und Bedienungsanleitungen
Nach Fertigstellung der Anlage sind Revisionspläne (Bestandspläne) und
Bedienungsanleitungen anzufertigen, die in übersichtlicher Form nach DIN
alle Anlagenteile darstellen.

Hierzu gehören insbesondere:
- Installationspläne
- Fotodokumentation
- Übersichtsschaltpläne, Blockschaltbilder, Schematas
- Bedienungs- und Wartungsanleitungen
- Brandschutzdokumentation

Es sind 10 Tage vor der Abnahme folgende Unterlagen dem Bauherrn/
Fachingenieur zu übergeben:
- 2 Satz vollständige Bestandsunterlagen mit den vorgenannten Unterlagen
Alle Revisionsunterlagen sind mit Firmenstempel, Datum, Unterschrift und
Aufschrift "Revisionsunterlage" zu versehen.

Die Installationspläne, Schaltpläne und Blockschaltbilder sind als
Datenträger in üblichem CD-Standard-Format zu übergeben.

6. Zählerschränke, Schaltanlagen und Verteilungen
Bei der Kalkulation der Einheitspreise sowie der Fertigung der
Verteilungen müssen nachstehend aufgeführte Grundbedingungen eingehalten
werden:
- getrennte Null- und Schutzleitersysteme
- alle Zu- und Ableitungen sind auf separate Reihenklemmen zu verdrahten
- die Klemmenzuordnung des Stromkreises muss klar erkennbar sein
- berührungssichere Abdeckungen der Geräte
- mindestens 30% Platzreserve
- notwendiges Sicherungszubehör, Anschluss- und Abschlussflansche,
  Verschraubungen etc.
- Anschlüsse aller Zu- und Ableitungen
- Schaltpläne in Taschen an den Türinnenseiten

Vor Fertigung der Verteiler müssen die Maße zur Einbringung
(Nischen,Türen,
Montageschächte, Räume o.ä.) vom Unternehmer am Bau verantwortlich
überprüft werden.

7. Kabel und Leitungen
Dieser Titel umfasst die betriebsfertige Lieferung, Verlegung, Montage
und dauerhafte Bezeichnung (beider Enden) aller Kabel und Leitungen.
Nicht mehr benötigtes Verpackungsmaterial, Kabel- und Leitungsreste sind
sofort als Abfall unaufgefordert auf Kosten des Auftragnehmers zu
beseitigen bzw. von der Baustelle zu entfernen, ebenso leere
Kabeltrommeln und deren Leihgebühr und Rückfracht. Die Kosten sind in
den Einheitspreisen zu kalkulieren. Bei der Verlegung erforderliches
Klein- und Befestigungsmaterial wie Schrauben, Dübel, Nägel, Schellen
usw. und Bohrungen durch Mauerwerk, Leichtbauwände, Bleche,
Holzverkleidungen usw. im Leitungszug werden nicht gesondert vergütet
und sind bei den Einheitspreisen einzukalkulieren. Scharfe Kanten und
Bohrungen durch Metall und Blech sind mit Kantenschutz zu versehen, so
dass Kabel/ Leitungen auch bei der Verlegung nicht beschädigt werden.
Alle Kabel/ Leitungen müssen ungeschnitten vom Anfangs- zum Endpunkt
verlegt werden. Die genauen Längen und Querschnitte sind
eigenverantwortlich am Bau zu nehmen bzw. zu prüfen. Die Querschnitte
sind unter Berücksichtigung der erforderlichen Reduktionsfaktoren für
Häufung, Temperatur, Spannungsabfall usw. zu wählen. Die Kabel/Leitungen
sind rechtwinklig, auch in Decken senkrecht bzw. waagrecht nach DIN
18015 zu verlegen, sie enden bei u.P. Montage grundsätzlich in Dosen.
Leitungsablässe an Decken sind mit Deckenhaken, Zugentlastung und
Lüsterklemmen auszuführen. Die verlegten Kabel/ Leitungen sind zu
prüfen:
a) durch Messung des Isolationswiderstandes nach VDE 0100-600
einschließlich Dokumentation in einem Messprotokoll, das unaufgefordert
vorzulegen ist,
b) auf richtige Funktion und Drehfeld.

Bei der Verlegung für andere Gewerke sind die Enden eindeutig durch
Kabelmerker nach den Angaben des Gewerkes zu bezeichnen.

Alle genannten Forderungen sind in die Einheitspreise zu kalkulieren und
werden nicht gesondert vergütet.

Die Verlegung erfolgt in Steigeschächten, auf Kabelrinnen, durch
einziehen in Rohre und unter Putz. Stemmarbeiten für Einzelleitungen und
Bündel sind, sofern notwendig und nicht anders beschrieben, in die
Einheitspreise einzukalkulieren.

8. Installation
Die Verlegung versteht sich grundsätzlich einschließlich Material,
Befestigungsmaterial, Montage und Zubehör, betriebsfertig verlegt.

9. Aufputz-Installation
Grundsätzlich ist Feuchtraum-Installationsmaterial zu verwenden. Alle
Leitungen sind auf Abstands- oder Reihenschellen zu verlegen, wobei bei
kleinen Querschnitten und geringer Adernzahl (3 x 1,5) der max.
Befestigungsabstand von 20 cm nicht überschritten werden darf. Bei
Verlegung der Kabel in Isolierrohr als Führungsrohr kann der
Befestigungsabstand auf max. 70 cm erweitert werden. Wo mehr als zwei
Leitungen parallel verlaufen, sind Registerschienen und Reihenschellen,
Rohr oder Kanal zu verwenden, wobei die Schiene für mindestens 2
Reserve-Leitungen länger gewählt werden muss. Doppel- und
Dreifachschellen sind nicht zugelassen. Klebeschellen dürfen nicht
verwendet werden. Wo eine starke Leitungskonzentration auftritt, sind
Kabelrinnen oder Kabelkanäle aus Kunststoff zu verwenden. An allen
gefährdeten Stellen sind die Kabel bzw. Leitungen in Stahlschutzrohren
zu verlegen, wobei die Rohrenden mit Endtüllen zu versehen sind.
Übergänge von Auf-Putz-Installation zu Anschlüssen an Motore, Fühler
usw. müssen mit flexiblen Schutzrohren hergestellt werden, wobei eine
einwandfreie Einführung in die Anschlussdose gewährleistet sein muss.
Die Art und Ausführung der Abzweigdosen ist dem Leistungsbeschrieb zu
entnehmen. Für
Sonderanlagen, wie z.B. Sicherheitsbeleuchtung, sind sie farbig zu
kennzeichnen, bzw. sofern lieferbar, sind solche aus durchgefärbtem
Material, zu verwenden.

9.1 Aufputz-Installation in abgehängten Decken
Wird in abgehängten Decken installiert, so müssen für die
Leitungsbefestigung (falls nicht anders beschrieben) elastische
Kunststoff Kabelklammer verwendet werden, wobei der maximale Abstand von
80 cm einzuhalten ist. Einfaches Aufhängen von Kabelbündeln mit Draht
oder ähnlichem ist nicht gestattet. Bei der Verlegung von
brandgeschützten Kanälen sind die einschlägigen Vorschriften zu
beachten.

9.2 Unterputz-Installation
Die Verlegung unter Putz beinhaltet alle dazugehörenden Stemm- und
Schlitzarbeiten, soweit nicht als separate Position erfasst. Die
Verlegung ist so durchzuführen, dass bauliche Dämmungsmaßnahmen nicht
beeinträchtigt werden und dass der zeitliche Ablauf der Verlegung in
gedämmten Wandbereichen mit der Bauleitung abgestimmt wird. Hierfür
anfallende Kosten sind mit in die Einheitspreise einzukalkulieren.
Holzsparren dürfen nicht angeschlitzt werden.

9.3 Abzweigdosen
Abzweigdosen dürfen nicht in gedämmte Wandbereiche eingebaut werden. In
Abzweigdosen sind grundsätzlich nur systemmäßig zusammengehörende
Leitungen zu verklemmen. Die Dosendeckel sind den Leitungssystemen
entsprechend farblich zu kennzeichnen. U.P.-Ausführung mit Iso-
Federdeckel und Klemmeinsatz, im Handbereich verschraubbar. A.P.- FR-
Ausführung in quadratischen Gehäusen aus flammwidrigem Kunststoff, mit
Würgenippeleinführungen und Klemmeinsatz.

9.4 Schalter und Steckdosen
Schalter und Steckdosen sind einschließlich Abdeckung bzw. Zentralplatte
und anteiliger Kombinations-Abdeckplatte oder -rahmen zu liefern und zu
beschriften.

10. Verlegesysteme: wie Kabelrinnen und Kanäle
10.1
Aus schallschutztechnischen Gründen sind die Kabeltrassen zwischen den
Räumen mit schalldämmendem Schaumstoff zu versehen. Die Kosten dafür
sind in die Einheitspreise der Kabelrinnen und Kabelkanälen mit
einzukalkulieren.
10.2
An Kreuzungen mit Rohrleitungen des Gewerkes HKS sind im Bedarfsfall
Sammelhalterungen einzusetzen um den verfügbaren Raum innerhalb der
abgehängten Decken nicht zu unterschreiten.
Zu den Kabelträgersystemen gehören alle erforderlichen Formteile,
Montagezubehörteile und Befestigungsmaterialien einschl. Bündelschellen
und sonstige Kleinteile, auch solche, die hier nicht im einzelnen
aufgeführt sind sowie alle Bohrungen durch Stein- und Betonwände/-
decken.
10.3. Bautechnischer Brandschutz
Die Montage der Verlegesysteme in brandgeschützten Bereichen und in
Rettungswegen ist nach DIN 4102 auszuführen. Es ist zu beachten, dass
auch die Trassenbefestigung mitsamt Montagematerial nach dieser
Vorschrift auszuführen ist. Verlegedetails sind vor Beginn der
Ausführung mit der Brandschutzbehörde abzustimmen.

Für die Belastung der Kabelkanäle gilt:
a) Feuerwiderstandsklassen I 30 - I 90 und Funktionserhaltsklasse E 30:
  Bei Anordnung von Kabelpritschen darf die Auslastung der Kanäle nach
  statistischer Bemessung erfolgen. Bei direkter Auflage der Kabel
können die
  Kanäle mit maximal 30 kg/m Kabelgewicht belastet werden.
b) für die Funktionserhaltsklasse E 90:
  Die Auslastung der Kanäle erfolgt nach statistischer Bemessung.

10.4 Funktionserhalt-Systeme
Kabeltragsystem für den Funktionserhalt nach DIN 4102 Teil 12 als
Normtragekonstruktion der Funktionserhaltklassen E 30 und E 90 für alle
entsprechend der Norm gefertigten und geprüften Kabel und Leitungen mit
integriertem Funktionserhalt. Die Einheitspreise der angebotenen Systeme
enthalten die komplette Lieferung und betriebsfertige Montage inkl.
systemgebundedem Zubehör.

10.5 Kabelabschottungen
Folgende Vorschriften und Bestimmungen sind Grundlage der
brandschutztechnischen Arbeiten:
DIN 4102 Brandverhalten von Baustoffen und Bauteilen Anforderungen der
Fachstelle Brandschutz/ Feuerwehr Richtlinien des Verbandes der
Sachversicherer  Technische Bau- und Verlegevorschriften des Kabelkanal-
Herstellers.
Der Anbieter ist verpflichtet, die amtlichen Nachweise für die von ihm
angebotenen Brandschutzmaßnahmen vorzulegen.
Verschluss von Öffnungen in brandschutztechnisch klassifizierten
Bauteilen mit bauaufsichtlich zugelassenen Kabelabschottungen gemäß DIN
4102 Teil 9.

Die Kabelabschottungen müssen geprüft sein und über eine "Allgemeine
bauaufsichtliche Zulassung" des Deutschen Instituts für Bautechnik
(DIBt), Berlin, verfügen.

Folgende Unterlagen sind den Bestandsunterlagen beizufügen:
- Allgemeine bauaufsichtliche Zulassung (AbZ)
- vollständig ausgefüllte Übereinstimmungsbestätigung
- evtl. zusätzliche gutachtliche Stellungnahmen

Jede Kabelabschottung ist mit einem vollständig ausgefüllten
Kennzeichnungsschild dauerhaft zu kennzeichnen.

11. Nennspannungen, Schutzmaßnahmen
Die Betriebsspannung der Niederspannungsanlagen beträgt 400/230 V AC.
Das Verteilungssystem ist als TN-C-S-System auszubilden. Als
Schutzmaßnahme ist Nullung, zusätzlich bereichsweise FI-Schaltung
anzuwenden.

12. Material
Es darf nur Material verwendet werden, welches das VDE-Prüfzeichen
trägt.

13. Maße
Schalterprogramme werden barrierefrei nach DIN 18040-1 ausgeführt. Die
daraus resultierenden Höhen ergeben sich aus der genannten Norm.

14. Beleuchtungskörper
Die Leuchten sind in der Regel in Höhen zwischen 2,0 m und 4,0 m zu
installieren, die entsprechende Gerüstbeistellung ist in die EP
einzukalkulieren. Die Leuchten sind rechtzeitig vor Montagebeginn zu
bemustern. Alle Leuchten mit
Leuchtstofflampen sind grundsätzlich mit elektronischen Vorschaltgeräten
(EVG) auszurüsten. Flackerfreier Sofortstart, Abschaltung bei
Lampenausfall, Funkentstörspannungen Grenzwertklasse B nach VDE.
Alle Leuchten sind einschl. Leuchtmittel zu liefern, zu montieren und
betriebsfertig
anzuschließen. In die Einheitspreise sind alle systemgebundenen Klein- ,
Befestigungs-,Verbindungs-, Anschluss- und Aufhänge- Zubehörteile
einzukalkulieren.

15. Erdung und Potentialausgleich
Der Fundamenterder ist teilweise bauseitig vorhanden. Alle Metallrohre,
Metallkonstruktionen und Kanäle der HLS-Anlagen sind mit geeigneten
Anschlusseinheiten über die Potentialausgleichsschienen zu verbinden,
Faltenbälge und nicht leitende Rohr- und Kabelverbindungen sind mittels
flexiblen Kupferlitzen zu überbrücken.

Hinweis zu Kabelanlagen mit integriertem Funktionserhalt
nach DIN 4102 Teil 12

Systembeschreibung:

Musterbaurichtlinie ARGEBAU
Die elektrischen Leitungsanlagen von bauaufsichtlich vorgeschriebenen
notwendigen Sicherheitseinrichtungen müssen so beschaffen sein, dass
diese Sicherheitseinrichtungen im Falle eines Brandes nicht vorzeitig
ausfallen.
Die Betriebssicherheit notwendiger Sicherheitseinrichtungen ist
gewährleistet, wenn die elektrischen Leitungsanlagen so ausgeführt oder
umkleidet werden, daß sie bei äußerer Brandeinwirkung für eine
ausreichende Zeitdauer funktionsfähig bleiben.

Dauer des Funktionserhaltes
Die Dauer des Funktionserhalts der Leitungsanlagen, muss mindestens 90
Minuten betragen bei:

Die Dauer des Funktionserhaltes der Leitungsanlagen muss mindestens 30
Minuten betragen bei:
- Sicherheitsbeleuchtungsanlagen; ausgenommen sind Leitungsanlagen
einschließlich Verteiler, die der Stromversorgung der
Sicherheitsbeleuchtung nur innerhalb eines Brandabschnittes in einem
Geschoß oder nur innerhalb eines Treppenraumes dienen; die Grundfläche
je Brandabschnitt darf höchstens 1.600 m2 betragen, Personenaufzügen mit
Brandfallsteuerung; ausgenommen sind Leitungsanlagen, die sich innerhalb
der Fahrschächte oder der Triebwerksräume befinden, Brandmeldeanlagen
einschließlich der zugehörigen Übertragungsanlagen; ausgenommen sind
Leitungsanlagen in Räumen, die  durch automatische Brandmelder überwacht
werden, sowie Leitungsanlagen in  Räumen ohne automatische Brandmelder,
wenn bei Kurzschluss oder Leitungsunterbrechung durch Brandeinwirkung in
diesen Räumen alle an diese Leitungsanlage angeschlossenen Brandmelder
funktionsfähig bleiben, Anlagen zur Alarmierung und Erteilung von
Anweisungen an Besucher und Beschäftigte, sofern diese Anlagen im
Brandfall wirksam sein müssen; ausgenommen sind Leitungsanlagen
einschließlich Verteiler, die der Stromversorgung der Anlagen nur
innerhalb eines Brandabschnittes in einem Geschoss oder nur innerhalb
eines Treppenraumes dienen; die Grundfläche je Brandabschnitt darf
höchstens 1.600 m2 betragen, natürlichen Rauchabzugsanlagen
(Rauchableitung durch thermischen Auftrieb); ausgenommen sind Anlagen,
die bei einer Störung der Stromversorgung selbsttätig öffnen, sowie
Leitungsanlagen in Räumen, die durch automatische Brandmelder überwacht
werden und das Ansprechen eines Brandmelders durch Rauch bewirkt, dass
die Anlage selbsttätig öffnet, maschinellen Rauchabzugsanlagen und
Rauchschutz-Druckanlagen wenn nicht E90 gefordert ist.

V. ZUSÄTZLICHE TECHNISCHE VERTRAGSBEDINGUNGEN
2.1.1 Allgemein
Zwischenfristen entsprechend dem Baufortschritt in Absprache mit der
örtlichen Bauleitung. Der AN erstellt in Zusammenarbeit mit der
örtlichen Bauleitung und Fachbauleitung einen Terminplan.

Es wird großen Wert auf die optimale Harmonisierung der einzelnen
Anlagenteile für die Gebäudetechnik gelegt. Der Auftragnehmer garantiert
die Verwendung erstklassigen Materials sowie die Einhaltung aller
geltenden Verordnungen, Vorschriften, Richtlinien und Normen (EN, VOB,
DIN, VDE, VDI, etc.) in der jeweils gültigen Fassung.

Die Ausschreibung bildet keine Bestellgrundlage.

Bei den nachfolgend ausgeschriebenen Materialien, Geräten und
Anlageteilen handelt es sich um allgemeine technische Anlagensysteme,
für die der Anbieter einen Leistungsmaßstab zu erbringen hat. Als
Leistungsmaßstab für die vom Auftragnehmer zu liefernden Anlagensysteme
sind in der Ausschreibung bestimmte Spezifikationen ausgeführt. Der
Auftragnehmer hat in seinem Angebot die aufgeführten Spezifikationen
einzuhalten.

2.1.2 Technische Vorschriften

Die Anlagen sind in ihrem Aufbau sowie in allen Einzelheiten nach den
anerkannten Regeln der Technik den zum Zeitpunkt der Baudurchführung
gültigen Normen, Richtlinien und Vorschriften, sowie nach der
vorliegenden Ausschreibung sorgfältig, fachgerecht und funktionsfähig
auszuführen. Die in der Ausschreibung ausgewiesenen Leistungen sind so
zu erbringen, dass sie eine vollständige, fachgerechte und dauerhaft
funktionstüchtige Ausführung im Rahmen der Gesamteinrichtung
sicherstellen. Im Hinblick auf die Sicherstellung dieses
Leistungserfolges werden nachfolgend einzelne zur Erzielung dieses
Erfolges notwendig zu erbringenden Leistungen beschrieben.

Im Besonderen sind folgende Gesetze, Vorschriften und technischen Normen
zu erwähnen:
- LBO Landesbauordnung einschl. ergänzender Vorschriften
- VOB  Verdingungsordnung für Bauleistung
- Betr-SichV Betriebssicherheitsverordnung
- GPSG Geräte- und Produktsicherheitsgesetz
- ArbStättV Arbeitsstättenverordnung
- Berufsgenossenschaftliche Vorschrift
- Unfallverhütungsvorschrift
- HausPrüfVO Hausprüfverordnung
- MLAR  Muster-Leitungsanlagenrichtlinie
- EnEV Einergieeinsparverordnung
- Brandschutz in der Gebäudetechnik

Weiterhin ist die Baugenehmigung mit deren Auflagen einzuhalten. Der
Bieter hat eigenverantwortlich die Einhaltung der UVV zu gewährleisten.
Die anzuwendenden Normen und Regeln in der jeweils neuesten Fassung
liegen der Ausschreibung zugrunde und sind vom Auftragnehmer bei der
Ausführung einzuhalten. Der Auftragnehmer ist für die technisch richtige
und zweckentsprechende Ausführung der in der Leistungsbeschreibung
aufgeführten Arbeiten voll verantwortlich.

2.1.3  Örtliche Gegebenheiten
Benötigte Lagerflächen sind in Absprache mit der Bauleitung festzulegen
und auf Anweisung der Bauleitung zu räumen. Durch das begrenzte
Platzangebot auf der Baustelle ist es erforderlich nur die aktuell für
die Montage benötigten Materialien auf der Baustelle zu lagern.
Siehe Baustelleneinrichtungsplan in der Anlage und Text
Baustelleneinrichtung unter allgemeine Vorbemerkungen.

2.2 Koordination
Der AN schuldet die aktive behinderungsfreie Koordinierung aller seiner
Leistungen. Zu Leistungen der anderen eventuell erforderlichen
Vergabeeinheiten gelten die entsprechenden Koordinationspflichten. Der
AN hat seine Leistungen mit allen - vorhergehenden und nachfolgenden -
Gewerken, die seine eigene Leistung technisch berühren sowie mit
Gewerken die zeitgleich auf der Baustelle tätig sind, so abzustimmen,
dass die eigene Leistung und die eigenen Ausführungstermine in Bezug auf
die Detailausführungsschritte und Funktionsgerechtigkeit ordnungsgemäß
erfolgen. Die dabei anstehende Koordination von Arbeitsabfolgen,
technischen und organisatorischen Abhängigkeiten sowie zeitlich
getrennte Einzelschritte von Teilleistungen sind bei der
Angebotskalkulation zu berücksichtigen. Die ausführenden Firmen der
Gewerke Elektro-, Heizungs-, Lüftungs- und Sanitärtechnik haben vor
Montagebeginn ihre Leitungswege aufeinander abzustimmen. Die für die
Leitungen des Auftragnehmers geplanten Durchbrüche und Schlitze sind in
Koordination mit den anderen haustechnischen Gewerken vor der Montage
eindeutig farblich zu kennzeichnen. Die Farbkennzeichnung ist
abzustimmen.

2.3 Planverfahren
Werk- und Montageplanung
Sämtliche notwendigen Planungs - und Berechnungsleistungen sind
einzukalkulieren. Statische Nachweise, die erforderlich werden, für alle
das Projekt betreffende Bauteile, Gewerke etc., inkl. evtl. notwendiger
Versuche bzw. Zustimmung im Einzelfall, hat der AN prüffähig aufstellen
zu lassen und rechtzeitig
zur Genehmigung bei dem beauftragten Prüfbüro einzureichen.
Die Montageunterlagen sind dem AG 2-fach zu übergeben. Grundlage für die
Erstellung der Montagepläne sind die letztgültigen Architekten-,
Einrichtungs- und Durchbruchspläne sowie die fachtechnische
Aufgabenstellung nach den Ausführungsplänen des Fachplaners.
Für die Erstellung der Montagepläne gilt die VOB Teil C.
Auf Grundlage der vorgenannten Unterlagen und der
Leistungsbeschreibungen hat der Auftragnehmer eigenverantwortlich die
Montageunterlagen einschließlich Berechnungen zu erstellen, die zur
Durchführung des Auftrages erforderlich sind. Der Auftragnehmer ist zur
Koordination seiner Leistung (Montageplanung und Montage) mit den
übrigen am Bau beteiligten Gewerken verpflichtet. Für die Erstellung der
Montageunterlagen sind weiter zu berücksichtigen:
1.die letztgültige Gebäudeausführung
2.die Darstellung in den letztgültigen Gebäudeausführungsplänen
3.die Abstimmung der Anlagenteile aufeinander hinsichtlich der
Betriebssicherheit und Funktionstüchtigkeit.

Montagepläne
Die von den AN zu erstellenden Unterlagen müssen das Projekt
kennzeichnen, sind zu nummerieren und vom Ausführungsingenieur zu
unterzeichnen. Geänderte Unterlagen sind kenntlich zu machen und mit
Index zu ersehen. Folgende Montageunterlagen des Auftragnehmers sind der
Bauleitung, mindestens in Qualität der Pläne des Fachplaners,
unaufgefordert zu übergeben:
- Montage- und Detailzeichnungen, Grundrisse für den
  gesamten Leistungsumfang, M 1 : 50,

Darüber hinaus:

- Fabrikats- und Materialliste
- Berechnungsunterlagen und Bemessungsnachweise
- Unterlagen für die Leistung anderer Gewerke, z. B. Maurer-,
Isolierarbeiten, Stahlbau, Sanitär-, Elektro-, Raumluft-, Heizungs- und
Regeltechnik
- Protokolle über alle im Rahmen der Einregulierungsarbeiten
durchgeführten Messungen
- Darstellung der Einbringungswege in Zentralen mit Terminangaben
- Geometrische Orte der anzuschließenden Ver- und Entsorgungspunkte
einschließlich derer Auflistung (Hol-/Bringpflicht)
- Zeitgerechte Angaben für bauseitige Leistungen (siehe
Leistungsabgrenzung zu anderen Gewerken)
- Angaben für die Gewerke - Verkabelung wie Stromaufnahme von Pumpen und
Geräten erstellen von Kabelzuglisten und Positionsplänen
- Darstellung von Mitbenutzung anderer Gewerke - Installationen
(Kabenbahnen, Halterung etc.)
- Frühzeitige Abstimmung im Hinblick auf gleiche Bezeichnungen (Anlagen-
Nr., Text der Anlagenbezeichnung
- Zeitgerechte Angaben der Vorleistungen anderer Gewerke für
Probebetrieb
- alle Hilfsmittel für Einregulieren und Probebetrieb der Anlagen und
Anlagenteile, die einer Zulassung und Prüfung unterliegen
- Bemusterungsunterlagen/Bemusterung der zu liefernden Bauteile

Nachweise
Folgende Nachweise sind vom AN, für den AG kostenfrei, zu erbringen:
- Güte der Baustoffe und Bauteile
- Pflege- und Reinigungsvorschriften, d.h. Verträglichkeit der Baustoffe
und Bauteile untereinander und mit den üblichen Reinigungs- und
Pflegemitteln sowie den Reinigungsgeräten
- Systemprüfzeugnisse über Konstruktion, Brandschutz- und Schallschutz
- Nachweise über die Tauglichkeit der Materialien und Bauteile für die
vorgesehene Verwendung (Eignungs- und Güteprüfung)
- Verträglichkeit der Baustoffe, Bauteile untereinander und in Bezug auf
die Untergründe
- Nachweis der ausreichenden Widerstandsfähigkeit der Leistungen gegen
allgemeine Umwelteinflüsse
- Umweltverträglichkeit der Baustoffe und Bauteile
- Abnahmebescheinigung nach Behördenvorschrift

Montageunterlagen
Die vom Auftragnehmer zu erbringenden Montageunterlagen sind 2- fach mit
der Unterschrift des Projektleiters oder seines Vertreters versehen an
den Auftraggeber bzw. der Bauüberwachung zu übergeben. Hierzu gehören
auch Montage und Detailzeichnungen als Prüfexemplare, Beschilderungsplan
mit Schilderleiste, aus dem hervorgeht, welche Schilder wo und mit
welchem Text angebracht werden, Zeichnungen für alle baulichen Arbeiten
und Nebenleistungen anderer Gewerke, Bedienungs- und
Wartungsanweisungen. Weiterhin sind vom Auftragnehmer an den
Auftraggeber zu übergeben:

Der Auftragnehmer ist verpflichtet, vor Montagebeginn die Bauausführung
in Bezug auf die vorgegebenen Werte und Annahmen zu überprüfen.
Differenzen sind sofort schriftlich der Bauleitung bekannt zu geben. Es
wird hier in diesem Zusammenhang besonders auf die VOB, Teil C, DIN
18379, Abschnitt 1.2 und DIN 18380, Abschnitt 1.2, hingewiesen.

2.7 Abnahmen
Nach Fertigstellung der Anlagen erfolgt die fachtechnische Abnahme durch
die Bauleitung. Die rechtsgeschäftliche Abnahme erfolgt durch den
Auftraggeber. Diese Abnahmen werden durch Inbetriebnahme der Anlagen
nicht ersetzt. Die Abnahme ist vom Auftragnehmer schriftlich zu
beantragen. Die Anwesenheit der Projektleiter und der bauleitenden
Monteure und ggf. einer Hilfskraft für die Abnahme ist in die
Einheitspreise einzukalkulieren. Bei der Abnahme sind die notwendigen
Werkzeuge und Leitern zum Entfernen von Geräteabdeckungen und
dergleichen vom Auftragnehmer bereitzuhalten. Wird durch festgestellte
Mängel eine Nachabnahme notwendig, so gehen die dem Auftraggeber bzw.
Fachingenieur entstehenden Kosten einschl. der Nebenkosten zu Lasten des
Auftragnehmers. Die Abnahme erfolgt bei Gesamtfertigstellung der vom
Auftragnehmer gelieferten Anlagen. Soweit Anlagen bzw. Anlagenteile zu
einem früheren Zeitpunkt fertiggestellt werden (entsprechend Terminplan)
und ihre Inbetriebnahme für die weitere Baudurchführung erforderlich
ist, sind sie vom Auftragnehmer in Betrieb zu nehmen. Die Haftung des
Auftragnehmers für Beschädigung oder Diebstahl bis zur Abnahme der
Gesamtanlage wird durch eine vorzeitige Inbetriebnahme nicht berührt.
Die Lieferungen und Leistungen des AN gelten als abgenommen, wenn die
Abnahme durchgeführt wurde und folgende Bedingungen im Einzelnen erfüllt
waren:
a) die Gesamtheit der vertraglichen Lieferungen und Leistungen des AN
betriebsfertig ist, die zugesicherten Eigenschaften hat und nicht mit
Mängeln behaftet ist,
b) die Erfüllung der Garantiewerte durch Messungen mit einer
Gegenüberstellung der Ist- und Sollwerte nachgewiesen ist und die
Anlagen, soweit erforderlich, einreguliert sind,
c) die Inbetriebnahme erfolgt ist
d) die erforderlichen behördlichen bzw. TÜV-Abnahme mit Erfolg
abgeschlossen sind,
e) der AN die vollständigen Betriebsbeschreibungen, Bedienungs- und
Wartungsanweisungen, Revisionszeichnungen und Installations- und
Verteilerpläne sowie Schemapläne vorgelegt hat.

2.8 Abnahmeunterlagen

2.9 Mängelbeseitigung

2.10 Projektleiter und bauleitender Monteur
Der Auftragnehmer hat bei Auftragserteilung für jeden Fachbereich einen
Projektleiter namentlich zu benennen, der für die Gesamtkoordination
(technisch und kaufmännisch) zuständig ist und zu rechtsverbindlichen
Absprachen und Vereinbarungen bevollmächtigt ist. Für die gesamte
Montagezeit (einschl. Mängelbeseitigung) wird für jeden Fachbereich die
dauernde Anwesenheit eines verantwortlichen bauleitenden Monteurs
gefordert. Der bauleitende Monteur ist vom Auftragnehmer bei
Auftragserteilung namentlich zu benennen und muss ebenfalls zu
rechtsverbindlichen Absprachen und Vereinbarungen bevollmächtigt sein.
Die Projektleiter und die bauleitenden Monteure müssen auf Anforderung
an Besprechungen teilnehmen. Projektleiter und bauleitender Monteur
müssen auch für evtl. erforderliche Probebetriebe, Aufmasse und für die
Übergabe der Anlagen sowie für die Einweisung des Bedienungspersonals
zur Verfügung stehen. Bei Arbeitsgemeinschaften oder Einschaltung von
Subunternehmen müssen von den ARGE-Partnern bzw. Subunternehmern
ebenfalls Projektleiter und bauleitende Monteure benannt werden, für die
alle vorstehenden Bedingungen gelten.

Allgemeine Vorbemerkungen
Allgemeine Entwurfs- und Baubeschreibung
Die Stadt Mülheim an der Ruhr beabsichtigt, als Eigentümerin der
bestehenden 3-fach Sporthalle im Schulzentrum Saarn, diese gemäß den
aktuellen bautechnischen, energetischen und brandschutztechnischen
Anforderungen zu sanieren und um einen eingeschossigen Anbau zu
erweitern, in dem weitere Umkleideräume und Nebenräume Platz finden
sollen.
Der Campus des Schulzentrums auf der Lehnerstraße gliedert sich durch
das Gebäudeensemble der Gesamtschule Saarn, des Berufskollegs und der
Mensa. Die bestehende 3-fach Sporthalle bildet im südlichen Teil des
Campus den Abschluss des Schulzentrums.
Die im Jahr 1982 und 1983 geplante und errichtete Sporthalle bietet auf
ihrer insgesamt ca. 2.180 m2 Bruttogeschossfläche, nicht nur den Rahmen
für den Schulsport, sondern ist als Versammlungsstätte (genehmigter
Sonderbau), mit insgesamt ca. 400 Tribünensitzplätzen der
Heimspielstandort des Hallenhockey- Bundesligisten HTC Uhlenhorst. Auch
durch den deutschland- und europaweiten Erfolg des ansässigen HTC
Uhlenhorst bedingt, etablierte sich der Standort und manifestierte seine
überregionale Bedeutung für Sportveranstaltungen.
Die hier beschriebenen Arbeiten werden während des laufenden
Schulbetriebs durchgeführt. Entsprechende Sicherheitsvorkehrungen (wie
auch z. B. eine Begleitung des LKWs beim befahren des Schulhofs) etc.
sind, sofern nicht ausgeschrieben, in den EPs mit einzukalkulieren.
Teilweise ist auf der Baustelle mit eingeschränkten Wendemöglichkeiten
zu rechnen.
Alle vorhandenen, bestehenden Flucht- und Rettungswege sind zwingend
frei zu halten.
In den Pausenzeiten der Schule ist der Schulhof nicht befahrbar!
Ein beschreibender Baustelleneinrichtungsplan befindet sich in den
Anlagen.
Für die Sicherheitsvorkehrungen (wie Begleitung der Fahrt durch den
Schulhof) wird kein zusätzliches Honorar bezahlt und ist deswegen in den
EP zu berücksichtigen.

Verkehrsflächen: Genehmigungen / Auflagen
Öffentlicher Verkehrsraum darf für die Lagerung oder Abstellung von
Baumaterial, Baumaschinen, Fahrzeugen usw. nur mit Genehmigung des
Ordnungsamtes in Anspruch genommen werden.
Durch Bauarbeiten verursachte Schäden an den öffentlichen
Verkehrsflächen sind durch den Verursacher umgehend zu beseitigen; es
ist der alte Zustand herzustellen.
Alle vorgenannten erforderlichen Genehmigungen und Maßnahmen hat der AN
in eigener Verantwortung einzuholen. Die Kosten gehen zu Lasten des AN
und sind in die Einheitspreise einzurechnen.

Baustelleneinrichtungen- / freizuhaltende Flächen
Dem AN stehen für die Dauer der Bauzeit Lagerflächen im unmittelbaren
Baustellenbereich lediglich im begrenzten Umfang zur Verfügung. Die
Flächen werden für die Dauer der vertraglichen Bauzeit kostenlos zur
Verfügung gestellt. Weitere Flächen u. a. für die Baustelleneinrichtung,
Lagerplätze, Zwischendeponien etc. hat der AN eigenständig, in Absprache
mit der Bauleitung /Bauüberwachung zu
beschaffen. Bei Bauzeitüberschreitungen hat der AN die dadurch eventuell
anfallenden Kosten (z. B. Pachten oder dergleichen) zu tragen. Auf
Anordnung des AG hat der AN bei Bauzeitüberschreitung die Flächen zu
räumen. Bei unzulässigen eigenmächtigen Abweichungen durch den AN trägt
dieser alle daraus resultierenden Nachteile, die der Stadt Mülheim an
der Ruhr entstehen.
Nach Beendigung der Arbeiten sind die in Anspruch genommenen Flächen in
ihren ursprünglichen Zustand zurückzuversetzen und dem Eigentümer zu
übergeben. Kosten für weiter notwendige Arbeits- und Lagerflächen sind
durch die Vertragspreise abgegolten. Für Verpackungsmaterialien, Müll,
Schutt u. ä. hat der AN auf eigene Kosten entsprechende Container
aufzustellen und die Entsorgungskosten zu übernehmen. Der Transport von
zwischengelagerten Baumaterialien, Böden, Einbauteilen usw. zur
Einbaustelle ist in die Einheits- und
Pauschalpreise einzukalkulieren.
Die für alle am Bau Beteiligten zur Verfügung stehenden bzw.
freizuhaltenden Flächen sind vor Baubeginn mit dem AG in Form eines
Baustelleneinrichtungsplan abzustimmen. Vom AN ist dieser 8 Tage nach
Beauftragung zur Abstimmung und Freigabe vorzulegen. Der AG behält sich
vor, auch diese Flächen durch andere Gewerke bis zur Erstellung der
Außenanlagen zu nutzen.
Die Zuweisung der Aufstellflächen der Container erfolgt nach Anmeldung
des Platzbedarfs durch die örtliche Bauleitung. Dies gilt auch für die
Nutzung von Lagerflächen. Der Unternehmer hat innerhalb der eingezäunten
Baustellenfläche seine Lagerflächen zu schützen. Die Plätze für
Personal-, Geräte- und Schuttcontainer müssen jeweils mit dem AG
festgelegt werden. Bei der Aufstellung evtl. erforderlicher
Tagesunterkünfte, der Wasch- und Toilettenanlagen sind die
Arbeitsstättenverordnung und die dazu erlassenen Richtlinien zu
beachten. Das Aufstellen von Wohnunterkünften auf dem Baugrundstück ist
nicht erlaubt.
Zum Ausführungszeitpunkt der hier beschriebenen Maßnahmen befindet sich
die Schule weiterhin im Regelbetrieb. So ist im Speziellen bei Lieferung
und Laden von Baumaterialien und Baustoffen auf einen verkehrssicheren
Betrieb in Bezug auf die Schulnutzung achtzugeben.
Ein beschreibender Baustelleneinrichtungsplan befindet sich in den
Anlagen.

Sicherheits- und Gesundheitsschutz / Ersthelfer
Der AG setzt gemäß Baustellenverordnung einen Sicherheits- und
Gesundheitsschutzkoordinator ein.
Der AN benennt nach Auftragserteilung unaufgefordert seinen
verantwortlichen Bauleiter und Sicherheitsbeauftragten sowie einen
ausgebildeten Ersthelfer, der auf der Baustelle eingesetzt werden muss.
Es handelt sich dabei vorzugsweise um die auf der Baustelle für das
Gewerk eingesetzten Poliere oder Kolonnenführer.
Jedes Unternehmen hat für die Erstversorgung einen großen Verbandkasten
"C" nach DIN 13 157 "Erste-Hilfe-Material" vorzuhalten.
Nach Aufforderung durch den Sicherheits- und
Gesundheitsschutzkoordinator ist vom Unternehmer für sich und seine
Nachunternehmer der "Fragebogen für Unternehmer " komplett auszufüllen
und zu überreichen.

Auftragsabwicklung
Vor Beginn der Arbeiten sind sämtliche für die Durchführung der Arbeiten
erforderlichen Maße und Höhen eigenverantwortlich, gemäß der Angaben der
Ausführungszeichnungen, anzulegen. Erforderliche Vermessungsarbeiten
sind eigenständig mit dem zuständigen Vermessungsbüro abzustimmen.
Behördlichen Abnahmen sind rechtzeitig zu veranlassen.

Abfälle / Umweltschutz
Die allgemein gültigen Vorschriften zum Schutz gegen Baulärm sind
einzuhalten. Außerdem sind die Auflagen und Verwaltungsvorschriften des
Immissionsschutz- und des Abfallbeseitigungsgesetzes zu beachten und
einzuhalten.
Auf den Baustellen anfallende Abwässer, Abfälle und sonstige Reststoffe
sind zu sammeln, abzufahren und abfallrechtlich zulässig zu entsorgen.
Die anfallenden Abwässer aus der Sanitärentsorgung können in dieses
eingeleitet werden. Über die Art und den Umfang der Entsorgungsleitungen
hat sich der AN vor Abgabe seines Angebotes zu informieren. Eine
Versickerung von Abwässern ist nicht zulässig. Für die
Abwasserbeseitigung hat der AN die entsprechenden Genehmigungen bei dem
zuständigen Betreiber der Anlage einzuholen. Sämtliche anfallenden
Kosten gehen zu Lasten des AN und sind in die entsprechenden Positionen
des Leistungsverzeichnisses mit einzurechnen. Der AN hat alle Arbeiten
mit Geräten auszuführen, die dem neuesten Stand des
Immissionsschutzgesetzes entsprechen. Die sofortige Beseitigung von
Beschädigungen und Verschmutzungen beim Transport von Materialien usw.
auf öffentlichen und betrieblichen Verkehrswegen ist zu gewährleisten.
Falls der Einsatz einer Kehrmaschine nicht ausreicht, ist ggf. ein Saug-
und Spritzwagen einzusetzen. Die Auflagen und Verwaltungsvorschriften
des Abfallbeseitigungsgesetzes sind zu beachten und strikt einzuhalten.
Der AN trägt die alleinige Verantwortung für die Beachtung aller
gesetzlichen Bestimmungen, Richtlinien und Durchführungsverordnungen.
Mit Beauftragung der oben genannten Leistung sind sich Auftraggeber und
Auftragnehmer einig, dass der Auftragnehmer Abfallerzeuger und
Abfallbesitzer hinsichtlich der Abfälle ist und wird, die bei der
Vertragserfüllung anfallen. Der Auftragnehmer organisiert selbstständig
und ohne Weisung durch den Auftraggeber die ordnungsgemäße Entsorgung
der angefallenen gefährlichen und nichtgefährlichen Abfälle gemäß des
zurzeit gültigen Kreislaufwirtschaftsgesetzes.
Mit der Angebotsabgabe erklärt der Auftragnehmer, dass sämtliche
abfallrechtlichen Pflichten wie auch das Nachweisverfahren übernommen
werden. Eine zusätzliche Vergütung für die Übernahme der
Erzeugerpflichten erfolgt nicht.

Koordination u. Baubesprechung
Die Ausführung der Arbeiten ist in enger Zusammenarbeit und Abstimmung
mit den anderen am Bau beteiligten Firmen zu koordinieren und
durchzuführen.
Es werden wöchentlich Baubesprechungen durchgeführt, deren Teilnahme für
jeden AN verpflichtend ist. Hierzu sind die Bautagesberichte im Original
der Bauleitung zu übergeben.

Hinweis zur Bauausführung
Alle angrenzenden Bauteile sind schadensfrei zu halten!
Erforderliche Sicherungsmaßnahmen sind im Angebot zu berücksichtigen!
Sollten Leistungen die für eine vollständige, handwerklich und technisch
einwandfreie Ausführung fehlen, so sind diese separat aufzuführen und
anzubieten.
Zur Anlieferung und Lagerung des benötigten Materials steht nur bedingt
Platz zur Verfügung. Eine Besichtigung vor Ort wird empfohlen, wobei
Möglichkeiten der Materiallieferung und Lagerung zu prüfen sind.

Projektspezifischer Hinweis
Strom und Wasser, in haushaltsüblichen Stärken / Dimensionen, werden
bauseitig an mindestens einem Punkt bereitgestellt. Ggf. erforderliche,
zusätzliche Anschlusspunkte sind vom AN herzustellen. Dies wird nicht
gesondert vergütet.
Schuleigene WC-Anlagen werden zur Nutzung gestellt.

Anlagenliste
Flurkarte
Ausführungsterminplan
Baustelleneinrichtungsplan
Elektroplanung - Ausführungsplanung
Brandschutzkonzept
Alarmierungskonzept
Baugenehmigung

## Elektrotechnik
Datum: 06.11.2025

### Abschnitt 1 KG 440 - Elektrotechnische Anlagen

#### Titel 1.1 KG 442 Eigenstromversorgungsanlagen

##### Untertitel 1.1.1 Montagesystem

*Hinweis*
Bautenschutzmatte
Zwischen alle Bauteile soll eine Bautenschutzmatte,
zugeschnitten, vorgesehen werden um die Dachhaut zu
schützen.

Einzukalkulieren in die nachstehenden Positionen.

**1.1.1.1 Anfangsfuß**
Für eine 10°-Aufständerung als Anfangsfuß sowie als
Endfuß auf Flachdächern.
- Typbezeichnung: Anfangsfuß S10 / OW10
- Werkstoff: Aluminium
- Länge: 430,41 mm
- Breite: 80 mm
- Höhe: 81,35 mm
- Produktgewicht (per Stück): 530 g
'gewähltes Fabrikat/Typ: '___________/___________'

liefern, montieren und betriebsfertig anschließen.
Menge: 155 St

**1.1.1.2 Mittelstütze**
Für eine zweiseitige 10°-Aufständerung als Mittelfuß im
System auf Flachdächern
- Typbezeichnung: Mittelfuß OW10
- Werkstoff: Aluminium
- Länge: 713 mm
- Breite: 80 mm
- Höhe: 240 mm
- Produktgewicht (per Stück): 1310 g
'gewähltes Fabrikat/Typ: '___________/___________'

liefern, montieren und betriebsfertig anschließen.
Menge: 40 St

**1.1.1.3 Verbinder**
Typbezeichnung: Verbinder Lang S10
Werkstoff: Aluminium
Länge: 780.29 mm
Breite: 80.00 mm
Höhe: 232.32 mm
Produktgewicht (per Stück): 1120.000 g
'gewähltes Fabrikat/Typ: '___________/___________'

liefern, montieren und betriebsfertig anschließen.
Menge: 36 St

**1.1.1.4 Ballastierung**
Die Ballastierung erfolgt mittels Stein

- Format: 30 x 20 cm
- Stärke: 6 cm
- Gewicht: 8,5 kg
Menge: 155 St

**1.1.1.5 Windleitblech**
Windleitblech für zuvor Angebotenes PV System

- Werkstoff: Stahl
- Breite: 69,30 mm
- Höhe: 172,50 mm
Menge: 40 m

##### Untertitel 1.1.2 Befestigung

**1.1.2.1 Befestigungsmittel Pack à 50 St**
Hammerkopfschraube M10 x 25 Edelstahl
inkl.Flanschmutter.
Pack à 50 St.
Menge: 7 St
GAEB 90 Kostenstelle: 442

**1.1.2.2 PV-Modul-Mittelklemme**
Modul-Mittelklemme variabel, vormontiert mit
Gewindeplatte und Schraube, für gerahmte Module von 35
bis 50 mm Rahmenhöhe, schnelle Montage durch einfaches
einrasten in das Montageprofil.
Menge: 120 St
GAEB 90 Kostenstelle: 442

**1.1.2.3 PV-Modul-Randklemme**
Modul-Randklemme variabel, vormontiert mit
Gewindeplatte und Schraube, für gerahmte Module von 35
bis 46 mm Rahmenhöhe, schnelle Montage durch einfaches
einrasten in Montageprofil.
Menge: 80 St
GAEB 90 Kostenstelle: 442

##### Untertitel 1.1.3 Anlagenkomponente

**1.1.3.1 Statischer Nachweis**
Objektbezogener statischer Nachweis der Auflast für die
Windsogsicherung der Photovoltaikanlage
Menge: 1 Psch
GAEB 90 Kostenstelle: 442

**1.1.3.2 Photovoltaik Solargeneratoren**
Energieerfassungsbauteil, anschlussfertig mit Kabeln
und Multicontact MC-4-Steckverbindern, integrierten
Bypass-Dioden, polykristalline Zellen, Produktgarantie
10 Jahre, Messtoleranz +/- 3%, Leistungsgarantie über
25 Jahre, Schutzklasse II bis 1000 V DC, Zertifizierung
nach IEC 61215, UL 1703, liefern und auf die
Dachhalterung aufbauen als:

Solarmodul 425 Wp,
Technische Daten:
- MPP-Spannung: 33,92 V
- MPP-Strom: 9,59 A
- Leerlaufspannung: 40,70 V
- Kurzschlussstrom: 10,37 A
- Gewicht: 18,6 kg HxBxT 1655x 999x 35mm
'gewähltes Fabrikat/Typ: '___________/___________'

liefern, montieren und betriebsfertig anschließen.
Menge: 80 St
GAEB 90 Kostenstelle: 442

**1.1.3.3 Überspannungs-Ableiter**
Überspannungs-Ableiter
Mehrpoliger Photovoltaik-Ableiter bis 1000 V DC
zum Schutz von 2 MPP Eingängn in Schutzart IP65
Defektanzeige
Typ 2 nach EN 50539-11 mit 3-stufiger DC-
Schalteinrichtung
Einsetzbar gemäß IEC 60364-7-712
Maximale PV-Spannung: <= 1000 V dc
Nennableitstoßstrom: (8/20) 12,5 kA
Gesamtableitstoßstrom: (8/20) 40 kA
Schutzpegel: <= 4 kV
Kurzschlussfestigkeit Iscpv: 1000 A
Abmessung: 130 x 94 x 81 mm
Kabeleinführung: 5x Ø3-7 mm
'gewähltes Fabrikat/Typ: '___________/___________'

liefern, montieren und betriebsfertig anschließen.
Menge: 6 St
GAEB 90 Kostenstelle: 442

**1.1.3.4 PV-Feuerwehrschalter**
DC-Lasttrennschalter, Bemessungsspannung bis 1000V, DC-
21A, mit ingeriertem Unterspannungsauslöser, 230V/
50Hz, Rauchmeldung durch Hilfsschalter 1S+1Ö, IP65,
liefern und montieren, als: PV-Feuerwehrschalter 30A
Bemessungsstrom,

liefern, montieren und betriebsfertig anschließen.
Menge: 1 St
GAEB 90 Kostenstelle: 442

**1.1.3.5 Wechselrichter**
Solar-Wechselrichter 15 kW
Der SMA Sunny Tripower X ist ein transformatorloser
dreiphasiger String-Wechselrichter für die Einspeisung
von Solarstrom in das Niederspannungsnetz sowie zur
Anbindung an Mittelspannungsnetze. Der String-
Wechselrichter beinhaltet einen integriertem System
Manager.

Integrierte Hauptmerkmale:

Integrierter System Manager mit Netzmanagementfunktion
zur Wirk- und Blindleistungsregelung am
Netzanschlusspunkt sowie Möglichkeit der direkten
Einbindung eines Rundsteuersignalempfängers

Leistungsoptimierung bei verschatteten Modulen (SMA
ShadeFix)

Lichtbogenschutzfunktion (SMA ArcFix)

U-I-Generatordiagnose (PV-Kennlinienmessung)

Steckplätze zur Ausstattung mit DC-seitigen
Überspannungsschutzmodulen

Werkzeuglose DC-Steckverbinder (SUNCLIX)

Blindleistungsbereitstellung auch bei Nacht

Normkonformer Netz- und Anlagenschutz (NA-Schutz) gemäß
VDE-AR-N-4105. Keine externen Kuppelschalter notwendig.

Servicefunktion (z.B. automatische Fehlerdiagnose und
Bereitstellung von Austauschgeräten)

Schnittstellen:

W-LAN, Ethernet (Modbus, Sunspec)

Integrierte digitale Eingänge, Multifunktionsrelais und
Schnellstop

Monitoring Portal (mit oder ohne zusätzlichen
Datenlogger, Zertifiziert nach ISO/IEC 27001, Server-
Standort: Deutschland)

Webbasierte Benutzeroberfläche

Apps für Installateure und Betreiber

Optionale Merkmale:

Sensor Modul

DC-Überspannungsableiter - Typ II, Typ I/II

DC-Anschluss-Cover für Berührschutz

Möglichkeit zur Anbindung eines Datenloggers:
erweitertes Monitoring, Anlagenregelung, uvm.

Professionelles Planungs- & Auslegungsprogramm

Technische Daten:
PV-Anschluss:
Max. PV-Generatorleistung: 15 kWp
Max. Eingangsspannung: 1000 V
MPP-Spannungsbereich: 257-800 V
Max. Eingangsstrom / per MPPT: 60 / 24 A
Anzahl MPPT: 3
Anzahl paralleler Strings: je 2
Netz-Anschluss:
Bemessungsleistung bei 230 V, 50 Hz: 15 kW
AC-Nennspannung: 3 / N / PE, 230 / 400 V
Leistungsfaktor: 0-1
Wirkungsgrad:
Max. Wirkungsgrad: 98,2 %
Europ. Wirkungsgrad: 97,8 %
Allgemeines:
'Betriebstemperaturbereich: -25 '.........' +60 °C'

Maße (BxHxT): 728 / 762 / 266 mm
Gewicht: 35 kg
Schutzart: IP65
Deckelfarbe: weiß
Garantie: 5 Jahre / Erweiterbar auf 20 Jahre
'gewähltes Fabrikat/Typ: '___________/___________'

liefern, montieren und betriebsfertig anschließen.
Menge: 2 St
GAEB 90 Kostenstelle: 442

**1.1.3.6 Energiemanager**
Der Energiemanager ermöglicht die maximal effiziente
Solarenergienutzung im Haushalt.

Integrierte Hauptmerkmale:

- Integrierter Leistungs-Messeinrichtung (1 - 3phasig,
bidirektional) zur Innenmontage

- Automatische prognosebasierte Verbrauchersteuerung
zur Eigenverbrauchsoptimierung

- Prognosebasierte individuelle Handlungsempfehlungen

- Anschluss an das lokale Netzwerk via Ethernet
Schnittstelle zum Monitoring Portal

- Online Visualisierung im Browser und Apps für
Smartphones/Tablets

- Bis zu 24 Geräte anschließbar, mit 12 Geräten als
direkt steuerbare Verbraucher

Technische Daten:
Verbrauchersteuerung:
Prognosebasiert: 24 / 48 h
Steuerbare Verbraucher: Funksteckdose, Geschirrspüler,
Wäschetrockner, Waschmaschine, Wärmepumpe, Relais für
SG-Ready, Heizstäbe, KFZ-Ladestation
Integrierte Messeinrichtung:
Messgenauigkeit: IEC 61557-12
Spannung Energiemanager: ± 0,5 %
Strom: ± 0,5 %
Spannung: ± 0,5 %
Wirkleistung: ± 1,0 %
Blindleistung: ± 1,0 %
Leistungsfaktor: ± 1,0 %
Messzyklus: 200 ms, 600 ms oder 1000 ms
AC-Anschluss:
Nennspannung: 110 / 230 / 400 V
Nennstrom: 5 / 63 A
Anschlussmöglichkeit: Nennstrom > 63A Externe
Stromwandler
Nennfrequenz: 50 ±5 % / 60 ±5 % Hz
Allgemeines:
'Umgebungstemperatur: -25 '.........' +40°C'

Maße (BxHxT): 70x88x65 mm
Gewicht: 0.3 kg
Schutzart: IP20
Optionen:
0% Einspeise Modus (Zero Export)
Einspeiseleistung am Netzanschlusspunkt
'gewähltes Fabrikat/Typ: '___________/___________'

liefern, montieren und betriebsfertig anschließen.
Menge: 1 St
GAEB 90 Kostenstelle: 442

**1.1.3.7 Kabel 1x6mm² Kabel geprüft einziehen**
Verbindungsleitung vom Solargenerator zu den
Netzeinspeisegeräten in vorhandenes Trägersystem
einziehen bzw. verlegen, UV-beständig,
Temperaturbereich -25°C bis +85°C, liefern und
montieren als: DC-Leitung 1x6 mm² Cu 57,6

liefern, montieren und betriebsfertig anschließen.
Menge: 600 m
GAEB 90 Kostenstelle: 442

**1.1.3.8 Elektroinstallationsrohr**
Elektroinstallationsrohr, nach VDE 0605 DIN EN50086-1,
DIN EN50086-2-2, Klassifizierung 2223, Maße nach DIN EN
61368-22, bestehend aus: PP mod. Spezialkunststoff,
flammwidrig, selbstverlöschend, Dauergebrauch und
Installationstemperatur min.-5 max.+105°C, Farbe
schwarz (RAL 9005), leichte Druckfestigkeit 320 N/5 cm,
leichte Schlagfestigkeit, für Im- und UP-Installation
sowie Hohlwand und Zwischendeckenmontage, Montagehöhe
bis 3 m, liefern und verlegen, biegsames, gewelltes
Kunststoffrohr, Größe: EN25

liefern, montieren und betriebsfertig anschließen.
Menge: 50 m
GAEB 90 Kostenstelle: 442

**1.1.3.9 Inbetriebnahme**
Nach EEG 2017 und DIN VDE AR-N 4105 zur Einhaltung der
gesetzlichen vorgeschriebenen Leistungsregulierung der
Erzeugungsanlage. - Parametrierung des Wechselrichters
unter Berücksichtigung der 70% Regelung - Aufschaltung
der Photovoltaikanlage auf das Monitoring Portal des
Wechselrichterhersteller zur Ertragsübersicht.
Antrag beim zuständigem Netzversorger im Bezug auf die
PV-Anlage (Niederspannungsrichtlinie) einreichen.
Vorbereitung aller nötigen Unterlagen zur Anmeldung der
Photovoltaikanlage Einreichung aller Unterlagen beim
Netzbetreiber Abstimmung einer gemeinsamen
Inbetriebnahme mit dem Netzbetreiber
Menge: 1 Psch
GAEB 90 Kostenstelle: 442

#### Titel 1.2 KG 443 - Niederspannungsschaltanlage

*Hinweis*
Niederspannungsschaltanlage nach DIN EN61439 sowie den
mitgeltenden Normen.
Ausführung als bauartgeprüfte Schaltanlagenkombination.
Eine Platzreserve von 30% ist zu berücksichtigen.
Die Verteilungen sind gemäß den geltenden VDE-
Bestimmungen bauartgeprüft komplett
zusammengebaut und anschlussfertig verdrahtet zu
liefern und zu montieren.
Die nach VDE erforderliche Schaltanlagendokumentation
wie CAD Stromlaufpläne im Format Hagercad (inkl.
Datenträger) in allpoliger Darstellung,
Stückprüfprotokoll des Verteilers, Stückliste,
normenkonformes Typenschild sowie die CE-
Konformitätserklärung ist dem Verteiler im
Auslieferzustand in einer stabilen Schaltplantasche
beizulegen.

##### Untertitel 1.2.1 NSHV

*Hinweis*
Niederspannungsschaltanlage mit 5-poligem
Sammelschienensystem als freistehender Standverteiler
mit Sockelleiste
mit Stahlblechtüre, gemäß DIN EN 61439 Teil 1 und 2 / -
3.
Schutzart IP 55  -  Schutzklasse 2  (Schutzisolation)
Schranktiefe: 275mm
Farbe: RAL7035 (lichtgrau) - Sockel: RAL9005
(anthrazit)
Aufzubauen ist die Niederspannungsschaltanlage als
bauartgeprüfte Verteilung mit dem System Hager UniversN
mit VDE-Fertigungsüberwachung.
Zu berücksichtigen sind die zur Zeit gültigen TAB-
Bestimmungen des zuständigen VNB´s sowie den
entsprechenden DIN VDE Vorschriften, DGUV-Vorschriften
und DIN-Normen.

Die Verdrahtung, Montage und Lieferung erfolgt nach DIN
VDE-Vorschriften sowie den allgemein anerkannten Regeln
der Technik inklusive allem erforderlichen
systemgebundenem Zubehör wie Einbaugeräte,
Sammelschienensysteme und -Klemmen, Reihenklemmen,
Steuerleitungsklemmen, Isolierstücke für Hutschienen,
Abdeckstreifen, Schrankverbinder, Verbindungs- und
Montagematerial, etc.
Die nachfolgend aufgeführten Bauteile sind komplett
verdrahtet und montiert anzubieten.
Alle Abgänge sind auf Reihenklemmen (N-Trennklemmen) zu
verdrahten. Reihenklemmen sind im Weiteren nicht
gesondert aufgeführt, diese sind in die Preise der
Modulargeräte mit einzukalkulieren.

**1.2.1.1 Schrank, univers, IP55/II, 1850x1050x275mm + 100mm Sockel**
Einzelstandverteiler für die Innenraummontage mit VDE-
Gutachten (Fertigungsüberwachung) nach DIN EN 61439-1/-
2/-3 und Maßnorm DIN 43 870, zur Aufputz Montage. Zum
Aufbau einer Niederspannungsverteilung bis 800 A, 3AC
230/400 V 50 Hz. Schutzart IP55, Schutzklasse I oder
II, Luft- und Kriechstrecken nach DIN VDE 0110-1/-2.
Bestehend aus Schrank mit Tür aus pulverbeschichtetem,
eingebranntem, profiliertem 1,5 mm dicken Stahlblech.
Durchsteckflansche oben, unten offen
(Leitungseinfügungen einbaubar).
Sammelschienendurchführungen als seitliche Vorprägung.
Tür aufliegend, mit innen liegenden Scharnieren,
Türanschlag standardmäßig rechts, wechselbar, mit 110
Grad Öffnungswinkel. Serienmässig mit
Schwenkhebelverschluss, DIN-Profil-Halbzylinder
einbaubar. Waagerechte Abfangschiene zur stabilisierung
im Schrank enthalten. Türdichtung umlaufend geschäumt,
temperaturbeständig und ölbeständig. Sockelleiste (Höhe
100 mm) serienmäßig montiert mit abnehmbarer
Frontblende.
Hinweis: Wand- und Bodenbefestigung notwendig!
Türverschluß durch andere Schließungen austauschbar.
Schrank nebeneinander anflanschbar.

Höhe: 1950 mm
Breite: 1050 mm
Tiefe: 275 mm
IP-Klasse (Ingress Protection): IP55
Schutzklasse: Schutzklasse II
Schließungstyp: Ohne Schloss
Anzahl Felder: 4
Montage auf: Bodenbefestigung
Farbe: Lichtgrau
RAL Nummer: 7035
Anzahl Schranktüren: 2
Anzahl der Schlösser: 1
'gewähltes Fabrikat/Typ: '___________/___________'

liefern, montieren und betriebsfertig anschließen.
Menge: 2 St

**1.2.1.2 Sockel, univers, 100x1050x275mm, für FR + FS Schrank**
Sockelleisten zur Montage unter den Stand-/Wandschrank.
Korpus aus pulverbeschichtetem, eingebranntem und 1,5
mm dickem Stahlblech, oben und unten offen,
übereinander stapelbar, abnehmbare vordere/hintere
Blende, mit Hubwagen unterfahrbar bei demontierter
Blenden, seitliche runde Vorprägungen für M40
Kabelverschraubungen und rechteckige Vorprägungen 65 x
65 mm.
Hinweis: Kabelabfangschiene einbaubar.

Höhe: 100 mm
Breite: 1050 mm
Tiefe: 275 mm
IP-Klasse (Ingress Protection): IP55
Montageart: Befestigung mit Metallschraube
Geeignet für Außenbereich: Nein
Farbe: Tiefschwarz
Werkstoff: Stahl

liefern, montieren und betriebsfertig anschließen.
Menge: 2 St

**1.2.1.3 Verbindungssatz, univers, für Sockel**
Verbindungssätze für 2 Sockelleisten übereinander.

liefern, montieren und betriebsfertig anschließen.
Menge: 2 St

**1.2.1.4 Adapter, univers, zum seitlichen Anreihen von 275mm Schränken FR/FS**
Verbindungssatz für 2 passende Schränke Tiefe 275/400
mm nebeneinander.

Höhe: 275 mm
Breite: 50 mm
Tiefe: 2 mm
Oberfläche: Verzinkt

liefern, montieren und betriebsfertig anschließen.
Menge: 1 St

**1.2.1.5 Quertraverse universN 2-feldig**
Quertraverse zum Schrankeinbau.

Höhe: 77 mm
Breite: 500 mm
Tiefe: 20 mm
Länge: 500 mm
Werkstoff: Stahl

liefern, montieren und betriebsfertig anschließen.
Menge: 1 St

**1.2.1.6 Abschottung, universN, für Sammelschienenträger 60mm, zum seitlichen i**
Abschottung, für Sammelschienenträger 60mm, zum
seitlichen isolieren

liefern, montieren und betriebsfertig anschließen.
Menge: 2 St

**1.2.1.7 Blechkerbschrauben, universN, 4,2x9,5mm, 250 Stück**
Blechkerbschrauben, 4,2x9,5mm, 250 Stück

liefern, montieren und betriebsfertig anschließen.
Menge: 1 St

**1.2.1.8 Bausatz, universN, 150x250mm, Berührungsschutzabdeckung**
Verteiler-Innenausbausystem univers N Bausätze nach DIN
EN 61439-1+2 (VDE 0660-600-1+2). Zum Aufbau einer
bauartgeprüften Schaltgeräte-Kombination bis 2500A,
Bemessungsspannung 3AC-690 V /50Hz. Serienmäßig
plombierbare Berührungsschutzabdeckungen verstärkt
mittels Gasinnendruckverfahren mit je vier
Schnellverschlussbolzen und Befestigungstürmen.

Höhe: 150 mm
Breite: 250 mm
Tiefe: 100 mm
Geschlossen: Ja
Farbe: Reinweiß
RAL Nummer: 9010
Werkstoff: Polystyrol (PS)

liefern, montieren und betriebsfertig anschließen.
Menge: 1 St

**1.2.1.9 Bausatz, universN, 150x250mm, für Reiheneinbaugeräte waagerecht, 1x12**
Bausatz, universN, 150x250mm, für Reiheneinbaugeräte
waagerecht, 1x12 PLE

Verteiler-Innenausbausystem univers N Bausätze nach DIN
EN 61439-1+2 (VDE 0660-600-1+2). Zum Aufbau einer
bauartgeprüften Schaltgeräte-Kombination bis 2500A,
Bemessungsspannung 3AC-690 V /50Hz. Serienmäßig
plombierbare Berührungsschutzabdeckungen verstärkt
mittels Gasinnendruckverfahren mit je vier
Schnellverschlussbolzen und Befestigungstürmen.

Höhe: 150 mm
Breite: 250 mm
Tiefe: 100 mm
Anzahl Reihen: 1
IP-Klasse (Ingress Protection): IP30
Einbau-/Anschlussort: Horizontal
Werkstoff: Polystyrol (PS)
RAL Nummer: 9010

liefern, montieren und betriebsfertig anschließen.
Menge: 1 St

**1.2.1.10 Bausatz, universN, 150x500mm, für Reiheneinbaugeräte waagerecht, 2x12**
Bausatz, universN, 150x500mm, für Reiheneinbaugeräte
waagerecht, 2x12 PLE

Verteiler-Innenausbausystem univers N Bausätze nach DIN
EN 61439-1+2 (VDE 0660-600-1+2). Zum Aufbau einer
bauartgeprüften Schaltgeräte-Kombination bis 2500A,
Bemessungsspannung 3AC-690 V /50Hz. Serienmäßig
plombierbare Berührungsschutzabdeckungen verstärkt
mittels Gasinnendruckverfahren mit je vier
Schnellverschlussbolzen und Befestigungstürmen.

Höhe: 150 mm
Breite: 500 mm
Tiefe: 100 mm
Anzahl Reihen: 1
IP-Klasse (Ingress Protection): IP30
Werkstoff: Polystyrol (PS)
RAL Nummer: 9010

liefern, montieren und betriebsfertig anschließen.
Menge: 1 St

**1.2.1.11 Bausatz,universN,300x250mm,für Leistungsschalter H3+ P160**
Bausatz, 300x250mm,für Leistungsschalter H3+ P160

liefern, montieren und betriebsfertig anschließen.
Menge: 1 St

**1.2.1.12 Bausatz, universN, 300x250mm, für Reiheneinbaugeräte waagerecht, 2x12**
Bausatz, universN, 300x250mm, für Reiheneinbaugeräte
waagerecht, 2x12 PLE

Verteiler-Innenausbausystem univers N Bausätze nach DIN
EN 61439-1+2 (VDE 0660-600-1+2). Zum Aufbau einer
bauartgeprüften Schaltgeräte-Kombination bis 2500A,
Bemessungsspannung 3AC-690 V /50Hz. Serienmäßig
plombierbare Berührungsschutzabdeckungen verstärkt
mittels Gasinnendruckverfahren mit je vier
Schnellverschlussbolzen und Befestigungstürmen.

Höhe: 300 mm
Breite: 250 mm
Tiefe: 100 mm
Anzahl Reihen: 2
IP-Klasse (Ingress Protection): IP30
Werkstoff: Polystyrol (PS)
RAL Nummer: 9010

liefern, montieren und betriebsfertig anschließen.
Menge: 2 St

**1.2.1.13 Bausatz, universN, 300x250mm, für Sammelschienensystem 60mm, 4polig, w**
Bausatz, universN, 300x250mm, für Sammelschienensystem
60mm, 4polig, waagerecht

Verteiler-Innenausbausystem univers N Bausätze nach DIN
EN 61439-1+2 (VDE 0660-600-1+2). Zum Aufbau einer
bauartgeprüften Schaltgeräte-Kombination bis 2500A,
Bemessungsspannung 3AC-690 V /50Hz. Serienmäßig
plombierbare Berührungsschutzabdeckungen verstärkt
mittels Gasinnendruckverfahren mit je vier
Schnellverschlussbolzen und Befestigungstürmen.

Höhe: 300 mm
Breite: 250 mm
Tiefe: 125 mm
Breite/Dicke Sammelschiene: 5 - 10 mm
Abstand Sammelschienen: 60 mm
Polanzahl: 3
RAL Nummer: 9010
Werkstoff: Polystyrol (PS)
IP-Klasse (Ingress Protection): IP30

liefern, montieren und betriebsfertig anschließen.
Menge: 1 St

**1.2.1.14 Bausatz, universN, 300x500mm, für Reiheneinbaugeräte waagerecht, 4x12**
Bausatz, universN, 300x500mm, für Reiheneinbaugeräte
waagerecht, 4x12 PLE

Verteiler-Innenausbausystem univers N Bausätze nach DIN
EN 61439-1+2 (VDE 0660-600-1+2). Zum Aufbau einer
bauartgeprüften Schaltgeräte-Kombination bis 2500A,
Bemessungsspannung 3AC-690 V /50Hz. Serienmäßig
plombierbare Berührungsschutzabdeckungen verstärkt
mittels Gasinnendruckverfahren mit je vier
Schnellverschlussbolzen und Befestigungstürmen.

Höhe: 300 mm
Breite: 500 mm
Tiefe: 100 mm
Anzahl Reihen: 2
IP-Klasse (Ingress Protection): IP30
Werkstoff: Polystyrol (PS)
RAL Nummer: 9010

liefern, montieren und betriebsfertig anschließen.
Menge: 12 St

**1.2.1.15 Bausatz, universN, 300x500mm, für Reihenklemmen waagerecht**
Verteiler-Innenausbausystem univers N Bausätze nach DIN
EN 61439-1+2 (VDE 0660-600-1+2). Zum Aufbau einer
bauartgeprüften Schaltgeräte-Kombination bis 2500A,
Bemessungsspannung 3AC-690 V /50Hz. Serienmäßig
plombierbare Berührungsschutzabdeckungen verstärkt
mittels Gasinnendruckverfahren mit je vier
Schnellverschlussbolzen und Befestigungstürmen.

Höhe: 300 mm
Breite: 500 mm
Tiefe: 110 mm
Anzahl Reihen: 2
IP-Klasse (Ingress Protection): IP30
Werkstoff: Polystyrol (PS)
RAL Nummer: 9010

liefern, montieren und betriebsfertig anschließen.
Menge: 8 St

**1.2.1.16 Bausatz, univ.N 300x500mm f. 4 Trenner NH00 auf Sammelschienensystem 6**
Bausatz, univ.N 300x500mm f. 4 Trenner NH00 auf
Sammelschienensystem 60mm/3polig

Verteiler-Innenausbausystem univers N Bausätze nach DIN
EN 61439-1+2 (VDE 0660-600-1+2). Zum Aufbau einer
bauartgeprüften Schaltgeräte-Kombination bis 2500A,
Bemessungsspannung 3AC-690 V /50Hz. Serienmäßig
plombierbare Berührungsschutzabdeckungen verstärkt
mittels Gasinnendruckverfahren mit je vier
Schnellverschlussbolzen und Befestigungstürmen.

Höhe: 65 mm
Breite: 315 mm
Tiefe: 125 mm
Sicherungsgröße: NH000 - NH00
Mit Deckel: Ja

liefern, montieren und betriebsfertig anschließen.
Menge: 1 St

**1.2.1.17 Tragschienen, universN, 1500mm, für Schränke ab 160mm Tiefe, Set = 2 S**
Tragschienen, universN, 1500mm, für Schränke ab 160mm
Tiefe, Set = 2 Stück

Tragschienen aus profiliertem und verzinktem
Stahlblech.

Höhe: 18 mm
Breite: 26,20 mm
Tiefe: 1497 mm
Länge: 1500 mm
Werkstoff: Metall
Oberfläche: Verzinkt

liefern, montieren und betriebsfertig anschließen.
Menge: 1 St

**1.2.1.18 Tragschienen, universN, 1800mm, für Schränke ab 160mm Tiefe, Set = 2 S**
Tragschienen, universN, 1800mm, für Schränke ab 160mm
Tiefe, Set = 2 Stück

Tragschienen aus profiliertem und verzinktem
Stahlblech.

Höhe: 18 mm
Breite: 26,20 mm
Tiefe: 1797 mm
Länge: 1800 mm
Werkstoff: Metall
Oberfläche: Verzinkt

liefern, montieren und betriebsfertig anschließen.
Menge: 5 St

**1.2.1.19 Erdungsschiene, universN, Cu 20 x 5 mm, 1-feldig**
Schutzleiterverbindung als Cu-Schiene 20 x 5 mm mit
Schrauben zur PE-Befestigung zwischen den Tragschienen
zum Schrankeinbau .

Abmessungen: 25 x 300 mm
Höhe: 25 mm
Höhe Sammelschiene: 20 mm
Breite: 300 mm
Breite/Dicke Sammelschiene: 5 - 5 mm
Tiefe: 10 mm
Werkstoff: Kupfer

liefern, montieren und betriebsfertig anschließen.
Menge: 1 St

**1.2.1.20 Sammelschienenträger 60mm, universN, 1polig,Set = 2 Stück,koppelbar an**
Sammelschienenträger 60mm, universN, 1polig,Set = 2
Stück,koppelbar an 3P-Träger

liefern, montieren und betriebsfertig anschließen.
Menge: 1 St

**1.2.1.21 Abdeckstreifen, univers Z, 219 mm, für 12 PLE, brechbar**
Abdeckstreifen für Verteilerfeld.

Höhe: 54 mm
Breite: 219 mm
Tiefe: 12 mm
Farbe: Weiß
RAL Nummer: 9010

liefern, montieren und betriebsfertig anschließen.
Menge: 30 St

**1.2.1.22 Sammelschiene, universZ, CU 12x5mm, 1--feld**
Sammelschienen zum Schrankeinbau.

Nennstrom: 250 A
Breite/Dicke Sammelschiene: 5 - 5 mm
Höhe Sammelschiene: 12 mm
Länge der Sammelschiene: 250 mm
Anzahl Felder: 1
Mit Zähnen: Ja
Werkstoff: Kupfer
Altkupfer

liefern, montieren und betriebsfertig anschließen.
Menge: 4 St

**1.2.1.23 Sammelschiene, universZ, CU 12x5mm, 2--feld**
Sammelschienen zum Schrankeinbau.

Nennstrom: 250 A
Breite/Dicke Sammelschiene: 5 - 5 mm
Höhe Sammelschiene: 12 mm
Länge der Sammelschiene: 500 mm
Anzahl Felder: 2
Mit Zähnen: Ja
Werkstoff: Kupfer
Altkupfer

liefern, montieren und betriebsfertig anschließen.
Menge: 3 St

**1.2.1.24 Leistungsschalter h3+ P160 TM ADJ 4P4D N0-100% 160A 25kA CTC**
Der Kompaktleistungsschalter in Übereinstimmung mit DIN
EN 60947-2 schützt die elektrische Anlage und Netze vor
Überlast und Kurzschluss. Dafür lassen sich der
thermische Auslöser für den Überlaststrom (Ir) und der
magnetische Auslöser für den unverzögerten
Kurzschlusstrom (Ii) getrennt voneinander einstellen.
Der Neutralleiter-Schutz kann über einen Regler
aktiviert werden. Einstellbar sind 0% oder 100 % von
Ir. An der Stellung des Knebels sind die drei
unterschiedlichen Betriebszustände erkennbar (EIN =
oben, AUS = unten, ausgelöst = Mittelstellung). Eine
Vorrichtung zum Verriegeln des Schaltzustandes in EIN-
oder AUS-Position ist integriert und kann mit einem
handelsüblichen Vorhängeschloss ohne zusätzliches
Zubehör genutzt werden. Über eine Auslösetaste kann der
Auslösemechanismus getestet und die Hauptkontakte
geöffnet werden. Ein Klappdeckel mit unverlierbarer
Schnellschraube ermöglicht den Zugang zu dem
Installationsraum für optionale Hilfskontakte und
andere Auslöser. Integriertes Zubehör ist über
Sichtfenster ohne öffnen des Klappdeckels erkenn- und
identifizierbar.

Nennstrom: 160 A
Ausschaltvermögen Grenzkurzschlussstrom Icu bei 400V AC
IEC 60947-2: 25 kA
Ausschaltvermögen Grenzkurzschlussstrom Icu bei 240V AC
IEC 60947-2: 35 kA
Ausschaltvermögen Betriebskurzschlussstrom Ics bei 230V
AC nach IEC 60947-2: 35 kA
Ausschaltvermögen Betriebskurzschlussstrom Ics bei 400V
AC nach IEC 60947-2: 25 kA
Polanzahl: 4
Frequenz: 50 - 60 Hz
Stoßspannungsfestigkeit: 8000 V
Isolationsspannung Ui: 800 V
Gesamtverlustleistung unter Nennstrom: 42,30 W
Gerätelebensdauer, elektrische Schaltspiele: 10000
Gerätelebensdauer, mechanische Schaltspiele: 40000
IP-Klasse (Ingress Protection): IP4X
Anschlussquerschnitt bei flexiblem Leiter: 6 - 70 mm²
Anschlussquerschnitt bei starrem Leiter: 6 - 95 mm²
Anschlussart: Schraubanschluss
Verriegelbar: Ja
Einstllbereich thermischer Auslöser xIn: 0,63
0,8
1
'gewähltes Fabrikat/Typ: '___________/___________'

liefern, montieren und betriebsfertig anschließen.
Menge: 1 St

**1.2.1.25 Fehlerstrom-Leitungsschutzschalter 4P 6kA B-20A 30mA Typ A QC/QB**
Fehlerstrom-Leitungsschutzschalter nach DIN EN 61009-1
(VDE 0664-20) mit Überlastschutz des Neutralleiters
durch 4-poligen Leitungsschutzschalter für 400 V
Drehstromkreise und einer Fehlerstromschutzschaltung im
Kompaktgehäuse. QuickConnect Federsteckklemme nach DIN
EN 60898-1 (VDE 0641-11), am Abgang und am Zugang,
blaue Test-Taste und Fehlerstromanzeige. Einfache
Einzelentnahme aus dem Phasenschienenverbund durch
Hutschienenschieber oben und unten. Geeignet zum
nachträglichen Anbau von Zusatzeinrichtungen.
Beschriftungsmöglichkeit direkt am Gerät.

Nennstrom: 20 A
Bemessungsfehlerstrom Idn: 30 mA
Auslösecharakteristik: B
Gesamtverlustleistung unter Nennstrom: 11,70 W
Typ des Fehlerstromschutzes: A
Isolationsspannung Ui: 500 V
Stoßspannungsfestigkeit: 4000 V
Bemessungsschaltvermögen Icn nach IEC 60898-1: 6 kA
Frequenz: 50 - 50 Hz
Anschlussquerschnitt des Eingangs mit Schrauben, bei
flexiblem Leiter: 1,5 - 4,0 mm²
Anschlussquerschnitt des Eingangs mit Schrauben, bei
massivem Leiter: 1,5 - 4,0 mm²
'gewähltes Fabrikat/Typ: '___________/___________'

liefern, montieren und betriebsfertig anschließen.
Menge: 6 St

**1.2.1.26 Fehlerstromschutzschalter 4 polig 6kA 40A 30mA Typ A QuickConnect**
Fehlerstrom-Schutzschalter nach DIN EN 61008-1 (VDE
0664-10) und DIN EN 61008-2-1 (VDE 0664-11),
QuickConnect Klemme nach DIN EN 60898-1 (VDE 0641-11)
am Zugang bis 63 A, blaue Test-Taste und
Fehlerstromanzeige. Einfache Einzelentnahme aus dem
Phasenschienenverbund. Geeignet zum nachträglichen
Anbau von Zusatzeinrichtungen. Beschriftungsmöglichkeit
direkt am Gerät.

Polart: 3P+N
Nennstrom: 40 A
Bemessungsfehlerstrom Idn: 30 mA
Isolationsspannung Ui: 500 V
Anzahl Module: 4
Typ des Fehlerstromschutzes: A
Anschlussquerschnitt des Eingangs und Ausgangs mit
Schrauben, bei flexiblem Leiter: 1 - 16 mm²
'gewähltes Fabrikat/Typ: '___________/___________'

liefern, montieren und betriebsfertig anschließen.
Menge: 25 St

**1.2.1.27 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG
'gewähltes Fabrikat/Typ: '___________/___________'

liefern, montieren und betriebsfertig anschließen.
Menge: 25 St

**1.2.1.28 Sicherungslasttrennschalter LT NH000/60mm 100A, Rahmenklemme 50mm², Ab**
Sicherungslasttrennschalter LT NH000/60mm 100A,
Rahmenklemme 50mm², Abgang oben

NH000-Sicherungslasttrennschalter für
Sammelschienenmontage Abstand 60mm nach DIN EN 60947-3
(VDE 0660-107) und geeignet für NH-Sicherungseinsätze
nach DIN 43620/1. Bestehend aus 3-poligem
Schalterunterteil und plombierbarem Griffeinsatz,
Berührungsschutz am Griff, mit verschiebbarem
Klarsichtfenster zur Spannungsprüfung, allpolig
schaltend, zur Montage auf CU-Sammelschiene Abstand
60mm, Abgang oben, ohne zusätzliche Blende.

Nennstrom: 100 A
Nennstrom für kurze Zeit Icw 1s IEC 60947: 3,5 kA
Strombelastbarkeit bei AC22 in Kategorie B: 100 A
Sicherungsgröße: NH000
Anschlussquerschnitt bei flexiblem Leiter: 6 - 70 mm²
Anschlussquerschnitt bei starrem Leiter: 6 - 70 mm²
Betriebstemperatur: -25 - 55 °C
Nominales Drehmoment: 3 - 3 Nm
Frequenz: 50 - 60 Hz
Gesamtverlustleistung unter Nennstrom: 14 W
Gerätelebensdauer, mechanische Schaltspiele: 1700
Gerätelebensdauer, elektrische Schaltspiele: 300
Gerätelebensdauer (Summe Mech.- und
Elektrischelebensdauer) IEC 60947-3 Tab.4: 2000
Isolationsspannung Ui: 1000 V
IP-Klasse (Ingress Protection): IP3X
Tiefe: 106 mm
'gewähltes Fabrikat/Typ: '___________/___________'

liefern, montieren und betriebsfertig anschließen.
Menge: 4 St

**1.2.1.29 Leitungsschutzschalter 1 polig 6kA B-Charakteristik 10A Quick Connect**
Leitungsschutzschalter 1 polig 6kA B-Charakteristik 10A
Quick Connect 1 Modul

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 54 St

**1.2.1.30 Hilfskontakt für Leitungsschutzschalter**
Hilfskontakt für Leitungsschutzschalter  RCBO < 125A 1
Schließer und 1 Öffner 6A 240V

für Position wie zuvor.
Menge: 50 Stck

**1.2.1.31 Leitungsschutzschalter 1 polig 6kA B-Charakteristik 16A Quick Connect**
Leitungsschutzschalter 1 polig 6kA B-Charakteristik 16A
Quick Connect 1 Modul

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 16 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 144 St

**1.2.1.32 Leitungsschutzschalter 3 polig 6kA B-Charakteristik 16A Quick Connect**
Leitungsschutzschalter 3 polig 6kA B-Charakteristik 16A
Quick Connect 3 Module

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 16 A
Polart: 3P
Auslösecharakteristik: B
Anzahl Module: 3
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 2 St

**1.2.1.33 Leitungsschutzschalter 3 polig 6kA B-Charakteristik 32A QuickConnect 3**
Leitungsschutzschalter 3 polig 6kA B-Charakteristik 32A
QuickConnect 3 Module

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 32 A
Polart: 3P
Auslösecharakteristik: B
Anzahl Module: 3
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 3 St

**1.2.1.34 Leitungsschutzschalter 3 polig 6kA B-Charakteristik 63A QuickConnect 3**
Leitungsschutzschalter 3 polig 6kA B-Charakteristik 63A
QuickConnect 3 Module
'gewähltes Fabrikat/Typ: '___________/___________'

liefern, montieren und betriebsfertig anschließen.
Menge: 1 St

**1.2.1.35 Lastabwurfrelais**
Lastabwurfrelais Bemessungstrombereich 6,7-39A

Lastabwurfrelais zum Schutz von Überlastungen der
Stromversorgung. Anschluss in Reihe mit dem vorrangigen
Verbraucher und nachrangige Verbraucher werden über
einen Öffner-Kontakt abgeschaltet.

Anzahl Module: 1
Betriebstemperatur: -20 bis 40 °C
Lagerungstemperatur: -40 bis 90 °C
Anschlussart: Schraubtechnik
Kontaktart: 1Ö
Kontaktbelastbarkeit: 1A 250V AC1
'gewähltes Fabrikat/Typ: '___________/___________'

liefern, montieren und betriebsfertig anschließen inkl.
allem Zubehör und Kleinmaterial .
Menge: 10 St

**1.2.1.36 Schütz 25 A / 4S**
Schütz nach EN 61095 (VDE 0660 T 102) in kompakter
Bauweise, brummfrei, Berührungsschutz nach DIN VDE
0106/ 100, mit Kontaktstellungsanzeige durch
Anzeigefenster.

Bemessungsspg.:  230 V AC
Permanentströme bei AC1:  25 A
Spulenspannungen:  AC 230 V
Polzahl:  4 S
PLE:  3
'gewähltes Fabrikat/Typ: '___________/___________'

liefern, montieren und betriebsfertig anschließen inkl.
allem Zubehör und Kleinmaterial .
Menge: 6 St
GAEB 90 Kostenstelle: 443

**1.2.1.37 Schütz 40 A / 4S**
Schütz nach EN 61095 (VDE 0660 T 102) in kompakter
Bauweise, brummfrei, Berührungsschutz nach DIN VDE
0106/ 100, mit Kontaktstellungsanzeige durch
Anzeigefenster.

Bemessungsspg.:  230 V AC
Permanentströme bei AC1: 40 A
Spulenspannungen:  AC 230 V
Polzahl:  4 S
PLE:  3
'gewähltes Fabrikat/Typ: '___________/___________'

liefern, montieren und betriebsfertig anschließen inkl.
allem Zubehör und Kleinmaterial .
Menge: 6 St
GAEB 90 Kostenstelle: 443

**1.2.1.38 Installationsrelais 230 V / 16 A / 1-pol.**
Installationsrelais zur Steuerung von Stromkreisen für
Automatisierungszwecke in Verbindung mit Drucktastern,
Schaltern, Zeitgebern, Schaltuhren u.ä. Gebaut nach VDE
0637, EN61095, Berührungsschutz nach DIN VDE 0106 Teil
100. Kontaktstellungsanzeige, Hilfschalter anbaubar und
Handbedienung.

für Stromkreis bis  16A / 250 V AC
Polzahl:  1
PLE:  1
'gewähltes Fabrikat/Typ: '___________/___________'

liefern, montieren und betriebsfertig anschließen inkl.
allem Zubehör und Kleinmaterial .
Menge: 40 St
GAEB 90 Kostenstelle: 443

**1.2.1.39 Kombiableiter T1+T2 4P Uc 350V Iimp 25kA Up 1.5kV TNS/TT Fernmeldekont**
Kombiableiter T1+T2 4P Uc 350V Iimp 25kA Up 1.5kV TNS/
TT Fernmeldekontakt

Modularer Kombi-Ableiter bestehend aus drehbarem
Basisteil und gesteckten Schutzmodulen mit
Fernmeldekontakt für Überwachungseinrichtung
(potentialfreier Wechsel). Ableiter Typ 1 und Typ 2
nach DIN EN 61643-11 (VDE 0675-6-11). Einfacher,
werkzeugloser Schutzmodul-Wechsel durch
Modulverriegelungssystem mit Funktions-/Defektanzeige
durch Markierung im Sichtfenster. Gekapselte, nicht
ausblasende Funkenstreckenbauform. Reiheneinbaugerät
nach DIN 43880, Schutzmodul-Kodierung,
Durchgangsklemmen für alle Leiteranschlüsse.

Max. Ableitvermögen (Imax) L-N(PEN)/ N-PE: 50 kA
Netzform: TN-S
TT
Anschlussart: Schraubanschluss
Blitzimpulsstrom Iimp (10/350 µs) IEC 61643 L-N(PEN)/
N-PE: 25 kA
100 kA
Mit Fernmeldekontakt: Ja
Anzahl Module: 8
Spannungsschutzstufe höher gemäß IEC 61643-1: 1,50 kV
Dauerbetriebsspannung UC gemäß IEC 61643-1: 350 V
Polanzahl: 4
Betriebstemperatur: -40 - 80 °C
'gewähltes Fabrikat/Typ: '___________/___________'

liefern, montieren und betriebsfertig anschließen.
Menge: 1 St

**1.2.1.40 Phasenschiene 3 polig mit Gabelanschluss 10mm² 63A 12 Module**
Phasenschiene für passende Modulargeräte.

Nennstrom: 63 A
Polanzahl: 3
Länge: 210 mm
Stoßspannungsfestigkeit: 4500 V
Anschlussquerschnitt bei starrem Leiter: 10 mm²

liefern, montieren und betriebsfertig anschließen.
Menge: 1 St

**1.2.1.41 Phasenschiene 3 polig mit Gabelanschluss 10mm² 63A 10 Module**
Phasenschiene für die 3-phasige Einspeisung von bis zu
6 Leitungsschutzschalter aus einem 4-poligen Gruppen-
FI.

Nennstrom: 63 A
Polanzahl: 3
Länge: 177 mm
Stoßspannungsfestigkeit: 4500 V
Anschlussquerschnitt bei starrem Leiter: 10 mm²

liefern, montieren und betriebsfertig anschließen.
Menge: 14 St

**1.2.1.42 Phasenschiene 3 polig mit Gabelanschluss 10mm² 63A 6 Module**
Phasenschiene für passende Modulargeräte.

Nennstrom: 63 A
Polanzahl: 3
Länge: 105 mm
Stoßspannungsfestigkeit: 4000 V
Anschlussquerschnitt bei starrem Leiter: 10 mm²

liefern, montieren und betriebsfertig anschließen.
Menge: 1 St

**1.2.1.43 Phasenschiene 3 polig mit Gabelanschluss 10mm² 63A 9 Module**
Phasenschiene für passende Modulargeräte.

Nennstrom: 63 A
Polanzahl: 3
Länge: 162 mm
Stoßspannungsfestigkeit: 4000 V
Anschlussquerschnitt bei starrem Leiter: 10 mm²

liefern, montieren und betriebsfertig anschließen.
Menge: 5 St

**1.2.1.44 Phasenschiene 12 Module 63A L1L2L3N-L1L2L3N-L1L2L3N QuickBusbar**
Kompakte waagerechte Phasenschienen. Maximaler
Berührungsschutz und Sicherheit durch fest montierte
Seitenteile zur Isolierung der Kupferschienen.

Nennstrom: 63 A
Polanzahl: 4
Länge: 215 mm
Stoßspannungsfestigkeit: 4000 V
Anschlussquerschnitt bei starrem Leiter: 10 mm²
Betriebstemperatur: -25 - 55 °C

liefern, montieren und betriebsfertig anschließen.
Menge: 2 St

**1.2.1.45 Verteilerblock 125A mit Frontabdeckung, 1polig**
Verteilerblock 125A mit Frontabdeckung, 1polig, 2x 10-
35²/2x 2,5-25²/6x 1,5-16²

liefern, montieren und betriebsfertig anschließen.
Menge: 39 St

**1.2.1.46 Schutzleiterklemme 2,5mm², Schraubtechnik**
Schutzleiterklemme 2,5mm², Schraubtechnik

liefern, montieren und betriebsfertig anschließen.
Menge: 200 St

**1.2.1.47 Durchgangsklemme-Phase 2,5mm², 800V-24A, Schraubtechnik**
Durchgangsklemme-Phase 2,5mm², 800V-24A, Schraubtechnik

liefern, montieren und betriebsfertig anschließen.
Menge: 204 St

**1.2.1.48 Durchgangsklemme-Neutral 2,5mm², 800V-24A, Schraubtechnik**
Durchgangsklemme-Neutral 2,5mm², 800V-24A,
Schraubtechnik

liefern, montieren und betriebsfertig anschließen.
Menge: 200 St

**1.2.1.49 Durchgangsklemme-Phase 4mm², 800V-32A, Schraubtechnik**
Durchgangsklemme-Phase 4mm², 800V-32A, Schraubtechnik

liefern, montieren und betriebsfertig anschließen.
Menge: 18 St

**1.2.1.50 Durchgangsklemme-Neutral 4mm², 800V-32A, Schraubtechnik**
Durchgangsklemme-Neutral 4mm², 800V-32A, Schraubtechnik

liefern, montieren und betriebsfertig anschließen.
Menge: 6 St

**1.2.1.51 Durchgangsklemme-Phase 6mm², 1000V-41A, Schraubtechnik**
Durchgangsklemme-Phase 6mm², 1000V-41A, Schraubtechnik

liefern, montieren und betriebsfertig anschließen.
Menge: 9 St

**1.2.1.52 Durchgangsklemme-Neutral 6mm², 1000V-41A, Schraubtechnik**
Durchgangsklemme-Neutral 6mm², 1000V-41A,
Schraubtechnik

liefern, montieren und betriebsfertig anschließen.
Menge: 3 St

**1.2.1.53 Schutzleiterklemme 10mm², Schraubtechnik**
Schutzleiterklemme 10mm², Schraubtechnik

liefern, montieren und betriebsfertig anschließen.
Menge: 9 St

**1.2.1.54 Schutzleiterklemme 16mm², Schraubtechnik**
Schutzleiterklemme 16mm², Schraubtechnik

liefern, montieren und betriebsfertig anschließen.
Menge: 2 St

**1.2.1.55 Durchgangsklemme-Phase 16mm², 400V-76A, Schraubtechnik**
Durchgangsklemme-Phase 16mm², 400V-76A, Schraubtechnik

liefern, montieren und betriebsfertig anschließen.
Menge: 3 St

**1.2.1.56 Durchgangsklemme-Neutral 16mm², 400V-76A, Schraubtechnik**
Durchgangsklemme-Neutral 16mm², 400V-76A,
Schraubtechnik

liefern, montieren und betriebsfertig anschließen.
Menge: 1 St

**1.2.1.57 Endkappe, Schutzkappe/-streifen für Phasenschiene 2/3-polig**
Endkappe, Schutzkappe/-streifen für Phasenschiene 2/3-
polig, Berührungsschutz

liefern, montieren und betriebsfertig anschließen.
Menge: 42 St

**1.2.1.58 Kontrollrelais, Spannung, 3 ph.**
Kontrollrelais, Spannung, 3 ph.

Kontrollrelais zur Spannungsüberwachung 3-phasig.
Geeignet zur Unter- und Überspannungsüberwachung;
Möglichkeit zur Zustandsspeicherung.

Anzahl Module: 2
Betriebstemperatur: -20 bis 55 °C
Lagerungstemperatur: -40 bis 70 °C
Anschlussquerschnitt bei flexiblem Leiter: 1 - 6mm²
Anschlussquerschnitt bei starrem Leiter: 1,5 - 10mm²

liefern, montieren und betriebsfertig anschließen.
Menge: 1 St

##### Untertitel 1.2.2 UV1

*Hinweis*
Niederspannungsschaltanlage mit 5-poligem
Sammelschienensystem als Wandverteiler
aus Stahlblech, gemäß DIN EN 61439 Teil 1 und 2/-3.
Schutzart IP 55  -  Schutzklasse 2  (Schutzisolation)
Schranktiefe: 275mm
Farbe: RAL7035 (lichtgrau)
Aufzubauen ist die Niederspannungsschaltanlage als
bauartgeprüfte Verteilung mit dem System Hager UniversN
mit VDE-Fertigungsüberwachung.
Zu berücksichtigen sind die zur Zeit gültigen TAB-
Bestimmungen des zuständigen VNB´s sowie den
entsprechenden DIN VDE Vorschriften, DGUV-Vorschriften
und DIN-Normen.

Die Verdrahtung, Montage und Lieferung erfolgt nach DIN
VDE-Vorschriften sowie den allgemein anerkannten Regeln
der Technik inklusive allem erforderlichen
systemgebundenem Zubehör wie Einbaugeräte,
Sammelschienensysteme und -Klemmen, Reihenklemmen,
Steuerleitungsklemmen, Isolierstücke für Hutschienen,
Abdeckstreifen, Schrankverbinder, Verbindungs- und
Montagematerial, etc.
Die nachfolgend aufgeführten Bauteile sind komplett
verdrahtet und montiert anzubieten.
Alle Abgänge sind auf Reihenklemmen (N-Trennklemmen) zu
verdrahten. Reihenklemmen sind im Weiteren nicht
gesondert aufgeführt, diese sind in die Preise der
Modulargeräte mit einzukalkulieren.

*Hinweis*
Niederspannungsschaltanlage mit 5-poligem
Sammelschienensystem als Wandverteiler
gemäß DIN EN 61439 Teil 1 und 3.
Schutzart IP 44  -  Schutzklasse 2  (Schutzisolation)
Schranktiefe: 205mm
Aufzubauen ist die Niederspannungsschaltanlage als
bauartgeprüfte Verteilung mit dem System Hager univers
mit VDE-Fertigungsüberwachung.
Zu berücksichtigen sind die zur Zeit gültigen TAB-
Bestimmungen des zuständigen VNB´s sowie den
entsprechenden DIN VDE Vorschriften, DGUV-Vorschriften
und DIN-Normen.

Die Verdrahtung, Montage und Lieferung erfolgt nach den
aktuell gültigen DIN VDE-Vorschriften sowie den
allgemein anerkannten Regeln der Technik inklusive
allem erforderlichen systemgebundenem Zubehör wie
Innenausbausystem, Einbaugeräte, Sammelschienensysteme
und -Klemmen, Reihenklemmen, Steuerleitungsklemmen,
Isolierstücke für Hutschienen, Abdeckstreifen,
Schrankverbinder, Verbindungs- und Montagematerial,
etc.
Die nachfolgend aufgeführten Bauteile sind komplett
verdrahtet und montiert anzubieten.
Alle Abgänge sind auf Reihenklemmen (N-Trennklemmen) zu
verdrahten. Reihenklemmen sind im Weiteren nicht
gesondert aufgeführt, diese sind in die Preise der
Modulargeräte mit einzukalkulieren.

**1.2.2.1 Schrank, univers, IP44/II, 1400x1050x205mm, leer**
Wandaufbauschrank für die Innenraummontage mit VDE-
Gutachten (Fertigungsüberwachung) nach DIN EN 61439-1/-
3 zur Aufputz-, Unterputz- oder teilversenkter Montage.
Zum Aufbau einer Niederspannungsverteilung bis 400 A,
3AC 230/400 V 50 Hz. Schutzart IP44, Schutzklasse II,
Luft- und Kriechstrecken nach DIN VDE 0110-1/-2.
Bestehend aus Schrank mit Tür aus pulverbeschichtetem,
eingebranntem, stabil profiliertem 1 mm dickem
Stahlblech, Innenauskleidung aus Kunststoff.
Durchsteckflansche oben und unten je Feld eingebaut,
rückseitige Vorprägung im Kunststoffteil und
Sammelschienendurchführungen als beidseitige seitliche
Vorprägung im unteren Bereich. Tür frontbündig mit
innenliegenden, justierbaren Scharnieren, wahlweise
rechts oder links anschlagbar mit 110 Grad
Öffnungswinkel. Tür mit Vorreiber, ab Breite 800 mm und
bei allen Schränken ab einer Höhe von 1250 mm mit
Stangenverschluß mit Dreipunktschließung.
Hinweis: Türverschluß durch andere Schließungen
austauschbar. Schrank nebeneinander und übereinander
anflanschbar.

Höhe: 1400 mm
Breite: 1050 mm
Tiefe: 205 mm
IP-Klasse (Ingress Protection): IP44
Schutzklasse: Schutzklasse II
Schließungstyp: Stangenschloss
Anzahl Felder: 4
Montage auf: Wandbefestigung
Farbe: Reinweiß
RAL Nummer: 9010
Anzahl Schranktüren: 2
Anzahl der Schlösser: 1
'gewähltes Fabrikat/Typ: '___________/___________'

liefern, montieren und betriebsfertig anschließen.
Menge: 1 St

**1.2.2.2 Sockel, univers, 100x1050x205mm**
Sockelleiste zur Montage unter Anschlusssockel oder
Schrank. Korpus aus pulverbeschichtetem, eingebranntem
und 1,5 mm dickem Stahlblech, oben und unten offen und
abnehmbare vordere Blende.
Hinweis: Bei Bauhöhe 200 mm mit integrierter
Kabelabfangschiene.

Höhe: 100 mm
Breite: 1050 mm
Tiefe: 205 mm
Anzahl Felder: 4
IP-Klasse (Ingress Protection): IP40
Farbe: Reinweiß
Werkstoff: Stahl

liefern, montieren und betriebsfertig anschließen.
Menge: 1 St

**1.2.2.3 Verbindungssatz, univers, für Schrank IP44 / IP54 auf Sockel**
Verbindungssätze für Schränke auf Sockelleiste.

Höhe: 90 mm
Breite: 70 mm
Tiefe: 25 mm

liefern, montieren und betriebsfertig anschließen.
Menge: 1 St

**1.2.2.4 Abschottung, universN, für Sammelschienenträger 60mm**
Abschottung, universN, für Sammelschienenträger 60mm,
zum seitlichen isolieren

liefern, montieren und betriebsfertig anschließen.
Menge: 1 St

**1.2.2.5 Baustein, universN, 150x250mm, für Reiheneinbaugeräte waagerecht, 1x12**
Baustein, universN, 150x250mm, für Reiheneinbaugeräte
waagerecht, 1x12 PLE

Reihenklemmen- oder REG-Geräte Baustein mit Hutschiene
zum Aufbau einer Niederspannungsverteilung als
Schaltgerätekombination bis 1600A, Bemessungsspannung
3AC 690 V 50 Hz. Serienmäßig plombierbare
Berührungsschutzabdeckungen, verstärkt mittels
Gasinnendruckverfahren mit je vier
Schnellverschlussbolzen. VDE Zeichengenehmigung nach
DIN EN 61439-1/-2/-3 (VDE 0660 Teil 600-1/-2/-3).

Höhe: 150 mm
Breite: 250 mm
Tiefe: 125 mm
Anzahl Reihen: 1
Werkstoff: Kunststoff
RAL Nummer: 9010

liefern, montieren und betriebsfertig anschließen.
Menge: 1 St

**1.2.2.6 Baustein, universN, 150x250mm, leer**
Leerbaustein als Platzreserve zum Aufbau einer
Niederspannungsverteilung als Schaltgerätekombination
bis 1600A, Bemessungsspannung 3AC 690 V 50 Hz.
Serienmäßig plombierbare Berührungsschutzabdeckungen,
verstärkt mittels Gasinnendruckverfahren mit je vier
Schnellverschlussbolzen. VDE Zeichengenehmigung nach
DIN EN 61439-1/-2/-3 (VDE 0660 Teil 600-1/-2/-3).

Höhe: 150 mm
Breite: 250 mm
Tiefe: 110 mm
Geschlossen: Ja
Farbe: Reinweiß
RAL Nummer: 9010
Werkstoff: Kunststoff

liefern, montieren und betriebsfertig anschließen.
Menge: 1 St

**1.2.2.7 Baustein, universN, 150x500mm, für Reiheneinbaugeräte waagerecht, 2x12**
Baustein, universN, 150x500mm, für Reiheneinbaugeräte
waagerecht, 2x12 PLE

Reihenklemmen- oder REG-Geräte Baustein mit Hutschiene
zum Aufbau einer Niederspannungsverteilung als
Schaltgerätekombination bis 1600A, Bemessungsspannung
3AC 690 V 50 Hz. Serienmäßig plombierbare
Berührungsschutzabdeckungen, verstärkt mittels
Gasinnendruckverfahren mit je vier
Schnellverschlussbolzen. VDE Zeichengenehmigung nach
DIN EN 61439-1/-2/-3 (VDE 0660 Teil 600-1/-2/-3).

Höhe: 150 mm
Breite: 500 mm
Tiefe: 125 mm
Anzahl Reihen: 1
Werkstoff: Kunststoff
RAL Nummer: 9010

liefern, montieren und betriebsfertig anschließen.
Menge: 1 St

**1.2.2.8 Baustein, universN, 300x250mm, für Reiheneinbaugeräte waagerecht, 2x12**
Baustein, universN, 300x250mm, für Reiheneinbaugeräte
waagerecht, 2x12 PLE

Reihenklemmen- oder REG-Geräte Baustein mit Hutschiene
zum Aufbau einer Niederspannungsverteilung als
Schaltgerätekombination bis 1600A, Bemessungsspannung
3AC 690 V 50 Hz. Serienmäßig plombierbare
Berührungsschutzabdeckungen, verstärkt mittels
Gasinnendruckverfahren mit je vier
Schnellverschlussbolzen. VDE Zeichengenehmigung nach
DIN EN 61439-1/-2/-3 (VDE 0660 Teil 600-1/-2/-3).

Höhe: 300 mm
Breite: 250 mm
Tiefe: 125 mm
Anzahl Reihen: 2
Werkstoff: Kunststoff
RAL Nummer: 9010

liefern, montieren und betriebsfertig anschließen.
Menge: 2 St

**1.2.2.9 Baustein, universN, 300x500mm, für Reiheneinbaugeräte waagerecht, 4x12**
Baustein, universN, 300x500mm, für Reiheneinbaugeräte
waagerecht, 4x12 PLE

Reihenklemmen- oder REG-Geräte Baustein mit Hutschiene
zum Aufbau einer Niederspannungsverteilung als
Schaltgerätekombination bis 1600A, Bemessungsspannung
3AC 690 V 50 Hz. Serienmäßig plombierbare
Berührungsschutzabdeckungen, verstärkt mittels
Gasinnendruckverfahren mit je vier
Schnellverschlussbolzen. VDE Zeichengenehmigung nach
DIN EN 61439-1/-2/-3 (VDE 0660 Teil 600-1/-2/-3).

Höhe: 300 mm
Breite: 500 mm
Tiefe: 125 mm
Anzahl Reihen: 2
Werkstoff: Kunststoff
RAL Nummer: 9010

liefern, montieren und betriebsfertig anschließen.
Menge: 3 St

**1.2.2.10 Baustein, universN, 450x500mm, für Reihenklemmen waagerecht**
Reihenklemmen- oder REG-Geräte Baustein mit Hutschiene
zum Aufbau einer Niederspannungsverteilung als
Schaltgerätekombination bis 1600A, Bemessungsspannung
3AC 690 V 50 Hz. Serienmäßig plombierbare
Berührungsschutzabdeckungen, verstärkt mittels
Gasinnendruckverfahren mit je vier
Schnellverschlussbolzen. VDE Zeichengenehmigung nach
DIN EN 61439-1/-2/-3 (VDE 0660 Teil 600-1/-2/-3).

Höhe: 450 mm
Breite: 500 mm
Tiefe: 125 mm
Anzahl Reihen: 3
Werkstoff: Kunststoff
RAL Nummer: 9010

liefern, montieren und betriebsfertig anschließen.
Menge: 2 St

**1.2.2.11 Baustein, univ.N, 300x250mm, für Sammelschienensystem 60mm, 4 polig, w**
Baustein, univ.N, 300x250mm, für Sammelschienensystem
60mm, 4 polig, waagerecht

Sammelschienenbaustein mit Sammelschienenträger zum
Aufbau einer Niederspannungsverteilung als
Schaltgerätekombination bis 1600A, Bemessungsspannung
3AC 690 V 50 Hz. Serienmäßig plombierbare
Berührungsschutzabdeckungen, verstärkt mittels
Gasinnendruckverfahren mit je vier
Schnellverschlussbolzen. VDE Zeichengenehmigung nach
DIN EN 61439-1 /-2/-3 (VDE 0660 Teil 600 -1/-2/-3).

Höhe: 300 mm
Breite: 250 mm
Tiefe: 110 mm
Breite/Dicke Sammelschiene: 5 - 10 mm
Höhe Sammelschiene: 20 mm
Abstand Sammelschienen: 60 mm
Montage auf: Sammelschienensystem
Polanzahl: 4
Nennstrom: 630 A
RAL Nummer: 9010
Werkstoff: Kunststoff
Mit Deckel: Ja

liefern, montieren und betriebsfertig anschließen.
Menge: 1 St

**1.2.2.12 Baustein, universN, 300x250mm, für Leistungsschalter H3+ P160**
Leistungs-Lasttrennschalter Baustein zum Aufbau einer
Niederspannungsverteilung als Schaltgerätekombination
bis 1600A, Bemessungsspannung 3AC 690 V 50 Hz.
Serienmäßig plombierbare Berührungsschutzabdeckungen,
verstärkt mittels Gasinnendruckverfahren mit je vier
Schnellverschlussbolzen. VDE Zeichengenehmigung nach
DIN EN 61439-1/-2/-3 (VDE 0660 Teil 600-1/-2/-3).

Höhe: 300 mm
Breite: 250 mm
Tiefe: 110 mm
Mit Deckel: Ja
RAL Nummer: 9010

liefern, montieren und betriebsfertig anschließen.
Menge: 1 St

**1.2.2.13 Tragschienen, universN, 1350mm, für Schränke ab 160mm Tiefe, Set = 2 S**
Tragschienen, universN, 1350mm, für Schränke ab 160mm
Tiefe, Set = 2 Stück

Tragschienen aus profiliertem und verzinktem
Stahlblech.

Höhe: 18 mm
Breite: 26,20 mm
Tiefe: 1347 mm
Länge: 1350 mm
Werkstoff: Stahl
Oberfläche: Verzinkt

liefern, montieren und betriebsfertig anschließen.
Menge: 3 St

**1.2.2.14 Abdeckstreifen, univers Z, 219 mm, für 12 PLE, brechbar**
Abdeckstreifen für Verteilerfeld.

Höhe: 54 mm
Breite: 219 mm
Tiefe: 12 mm
Farbe: Weiß
RAL Nummer: 9010

liefern, montieren und betriebsfertig anschließen.
Menge: 8 St

**1.2.2.15 Sammelschiene, universZ, CU 12x5mm, 1--feld**
Sammelschienen zum Schrankeinbau.

Nennstrom: 250 A
Breite/Dicke Sammelschiene: 5 - 5 mm
Höhe Sammelschiene: 12 mm
Länge der Sammelschiene: 250 mm
Anzahl Felder: 1
Mit Zähnen: Ja
Werkstoff: Kupfer
Altkupfer

liefern, montieren und betriebsfertig anschließen.
Menge: 4 St

**1.2.2.16 Leistungsschalter h3+ P160 TM ADJ 4P4D N0-100% 160A 25kA CTC**
Der Kompaktleistungsschalter in Übereinstimmung mit DIN
EN 60947-2 schützt die elektrische Anlage und Netze vor
Überlast und Kurzschluss. Dafür lassen sich der
thermische Auslöser für den Überlaststrom (Ir) und der
magnetische Auslöser für den unverzögerten
Kurzschlusstrom (Ii) getrennt voneinander einstellen.
Der Neutralleiter-Schutz kann über einen Regler
aktiviert werden. Einstellbar sind 0% oder 100 % von
Ir. An der Stellung des Knebels sind die drei
unterschiedlichen Betriebszustände erkennbar (EIN =
oben, AUS = unten, ausgelöst = Mittelstellung). Eine
Vorrichtung zum Verriegeln des Schaltzustandes in EIN-
oder AUS-Position ist integriert und kann mit einem
handelsüblichen Vorhängeschloss ohne zusätzliches
Zubehör genutzt werden. Über eine Auslösetaste kann der
Auslösemechanismus getestet und die Hauptkontakte
geöffnet werden. Ein Klappdeckel mit unverlierbarer
Schnellschraube ermöglicht den Zugang zu dem
Installationsraum für optionale Hilfskontakte und
andere Auslöser. Integriertes Zubehör ist über
Sichtfenster ohne öffnen des Klappdeckels erkenn- und
identifizierbar.

Nennstrom: 160 A
Ausschaltvermögen Grenzkurzschlussstrom Icu bei 400V AC
IEC 60947-2: 25 kA
Ausschaltvermögen Grenzkurzschlussstrom Icu bei 240V AC
IEC 60947-2: 35 kA
Ausschaltvermögen Betriebskurzschlussstrom Ics bei 230V
AC nach IEC 60947-2: 35 kA
Ausschaltvermögen Betriebskurzschlussstrom Ics bei 400V
AC nach IEC 60947-2: 25 kA
Polanzahl: 4
Frequenz: 50 - 60 Hz
Stoßspannungsfestigkeit: 8000 V
Isolationsspannung Ui: 800 V
Gesamtverlustleistung unter Nennstrom: 42,30 W
Gerätelebensdauer, elektrische Schaltspiele: 10000
Gerätelebensdauer, mechanische Schaltspiele: 40000
IP-Klasse (Ingress Protection): IP4X
Anschlussquerschnitt bei flexiblem Leiter: 6 - 70 mm²
Anschlussquerschnitt bei starrem Leiter: 6 - 95 mm²
Anschlussart: Schraubanschluss
Verriegelbar: Ja
Einstllbereich thermischer Auslöser xIn: 0,63
0,8
1
'gewähltes Fabrikat/Typ: '___________/___________'

liefern, montieren und betriebsfertig anschließen.
Menge: 1 St

**1.2.2.17 Fehlerstromschutzschalter 4 polig 6kA 40A 30mA Typ A QuickConnect**
Fehlerstrom-Schutzschalter nach DIN EN 61008-1 (VDE
0664-10) und DIN EN 61008-2-1 (VDE 0664-11),
QuickConnect Klemme nach DIN EN 60898-1 (VDE 0641-11)
am Zugang bis 63 A, blaue Test-Taste und
Fehlerstromanzeige. Einfache Einzelentnahme aus dem
Phasenschienenverbund. Geeignet zum nachträglichen
Anbau von Zusatzeinrichtungen. Beschriftungsmöglichkeit
direkt am Gerät.

Polart: 3P+N
Nennstrom: 40 A
Bemessungsfehlerstrom Idn: 30 mA
Isolationsspannung Ui: 500 V
Anzahl Module: 4
Typ des Fehlerstromschutzes: A
Anschlussquerschnitt des Eingangs und Ausgangs mit
Schrauben, bei flexiblem Leiter: 1 - 16 mm²
'gewähltes Fabrikat/Typ: '___________/___________'

liefern, montieren und betriebsfertig anschließen.
Menge: 7 St

**1.2.2.18 Kunststoff-Sicherungssockel D02 E18 63A 3polig Hutschiene Rahmenklemme**
Kunststoff-Sicherungssockel D02 E18 63A 3polig
Hutschiene Rahmenklemme Abdeckung

D02-Sicherungsunterteil mit Abdeckung für
Hutschienenmontage. Geeignet für Sicherungseinsätze und
Hülsen-Pass Einsätze.

Nennstrom: 63 A
Polanzahl: 3
Montage auf: DIN Schiene
Anschluss-/Steckertyp Eingang: Käfigklemme
Frequenz: 50 - 50 Hz
Gesamtverlustleistung unter Nennstrom: 28,50 W
Mit Deckel: Ja
Sicherungsgröße: D02
Sicherungscharakteristik: gG
'gewähltes Fabrikat/Typ: '___________/___________'

liefern, montieren und betriebsfertig anschließen.
Menge: 7 St

**1.2.2.19 Leitungsschutzschalter 1 polig 6kA B-Charakteristik 10A Quick Connect**
Leitungsschutzschalter 1 polig 6kA B-Charakteristik 10A
Quick Connect 1 Modul

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 10 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 18 St

**1.2.2.20 Leitungsschutzschalter 1 polig 6kA B-Charakteristik 16A Quick Connect**
Leitungsschutzschalter 1 polig 6kA B-Charakteristik 16A
Quick Connect 1 Modul

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 16 A
Ausschaltvermögen Icn bei 230V AC nach IEC 60898-1: 6
kA
Polart: 1P
Auslösecharakteristik: B
Anzahl Module: 1
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 36 St

**1.2.2.21 Leitungsschutzschalter 3 polig 6kA B-Charakteristik 16A Quick Connect**
Leitungsschutzschalter 3 polig 6kA B-Charakteristik 16A
Quick Connect 3 Module

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 16 A
Polart: 3P
Auslösecharakteristik: B
Anzahl Module: 3
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 3 St

**1.2.2.22 Leitungsschutzschalter 3 polig 6kA B-Charakteristik 32A QuickConnect 3**
Leitungsschutzschalter 3 polig 6kA B-Charakteristik 32A
QuickConnect 3 Module

Leitungsschutzschalter mit QuickConnect-Klemme nach DIN
EN 60898-1 (VDE 0641 Teil 11), am Abgang bis 16A und am
Zugang für die Verschienung bis 63A, mit
zeitverzögertem thermischen Auslöser für Überlastschutz
und elektromagnetischem Auslöser für Kurzschlussschutz.
Geeignet zum nachträglichen Anbau von
Zusatzeinrichtungen. Beschriftungsmöglichkeit direkt am
Gerät und Einzelentnahme aus dem Phasenschienenverbund
durch Entriegelung der Hutschienenschnellbefestigung.

Nennstrom: 32 A
Polart: 3P
Auslösecharakteristik: B
Anzahl Module: 3
Bemessungsschaltvermögen Icn nach IEC 60898-1: 6 kA
Isolationsspannung Ui: 500 V
Stoßspannungsfestigkeit: 4000 V
Anschlussquerschnitt des Eingangs und Ausgangs mit
Schrauben, bei massivem Leiter: 1 - 35 mm²
Anschlussquerschnitt des Eingangs und Ausgangs mit
Schrauben, bei flexiblem Leiter: 1 - 25 mm²
Grad der Verunreinigung nach IEC 60664/IEC 60947-2: 2
'gewähltes Fabrikat/Typ: '___________/___________'

liefern, montieren und betriebsfertig anschließen.
Menge: 3 St

**1.2.2.23 Kombiableiter T1+T2 4P Uc 350V Iimp 25kA Up 1.5kV TNS/TT Fernmeldekont**
Kombiableiter T1+T2 4P Uc 350V Iimp 25kA Up 1.5kV TNS/
TT Fernmeldekontakt

Modularer Kombi-Ableiter bestehend aus drehbarem
Basisteil und gesteckten Schutzmodulen mit
Fernmeldekontakt für Überwachungseinrichtung
(potentialfreier Wechsel). Ableiter Typ 1 und Typ 2
nach DIN EN 61643-11 (VDE 0675-6-11). Einfacher,
werkzeugloser Schutzmodul-Wechsel durch
Modulverriegelungssystem mit Funktions-/Defektanzeige
durch Markierung im Sichtfenster. Gekapselte, nicht
ausblasende Funkenstreckenbauform. Reiheneinbaugerät
nach DIN 43880, Schutzmodul-Kodierung,
Durchgangsklemmen für alle Leiteranschlüsse.

Max. Ableitvermögen (Imax) L-N(PEN)/ N-PE: 50 kA
Netzform: TN-S
TT
Anschlussart: Schraubanschluss
Blitzimpulsstrom Iimp (10/350 µs) IEC 61643 L-N(PEN)/
N-PE: 25 kA
100 kA
Mit Fernmeldekontakt: Ja
Anzahl Module: 8
Spannungsschutzstufe höher gemäß IEC 61643-1: 1,50 kV
Dauerbetriebsspannung UC gemäß IEC 61643-1: 350 V
Polanzahl: 4
Betriebstemperatur: -40 - 80 °C
'gewähltes Fabrikat/Typ: '___________/___________'

liefern, montieren und betriebsfertig anschließen.
Menge: 1 St

**1.2.2.24 Phasenschiene 3 polig mit Gabelanschluss 10mm² 63A 10 Module**
Phasenschiene für die 3-phasige Einspeisung von bis zu
6 Leitungsschutzschalter aus einem 4-poligen Gruppen-
FI.

Nennstrom: 63 A
Polanzahl: 3
Länge: 177 mm
Stoßspannungsfestigkeit: 4500 V
Anschlussquerschnitt bei starrem Leiter: 10 mm²

liefern, montieren und betriebsfertig anschließen.
Menge: 6 St

**1.2.2.25 Phasenschiene 3 polig mit Gabelanschluss 10mm² 63A 9 Module**
Phasenschiene für passende Modulargeräte.

Nennstrom: 63 A
Polanzahl: 3
Länge: 162 mm
Stoßspannungsfestigkeit: 4000 V
Anschlussquerschnitt bei starrem Leiter: 10 mm²

liefern, montieren und betriebsfertig anschließen.
Menge: 4 St

**1.2.2.26 Schutzleiterklemme 2,5mm², Schraubtechnik**
Schutzleiterklemme 2,5mm², Schraubtechnik

liefern, montieren und betriebsfertig anschließen.
Menge: 51 St

**1.2.2.27 Durchgangsklemme-Phase 2,5mm², 800V-24A, Schraubtechnik**
Durchgangsklemme-Phase 2,5mm², 800V-24A, Schraubtechnik

liefern, montieren und betriebsfertig anschließen.
Menge: 57 St

**1.2.2.28 N-Trennklemme 4mm², 400V-25A, Trennung über SaS, Schraubtechnik**
N-Trennklemme 4mm², 400V-25A, Trennung über SaS,
Schraubtechnik

liefern, montieren und betriebsfertig anschließen.
Menge: 51 St

**1.2.2.29 Durchgangsklemme-Phase 6mm², 1000V-41A, Schraubtechnik**
Durchgangsklemme-Phase 6mm², 1000V-41A, Schraubtechnik

liefern, montieren und betriebsfertig anschließen.
Menge: 9 St

**1.2.2.30 N-Trennklemme 10mm², 400V-45A, Trennung über SaS, Schraubtechnik**
N-Trennklemme 10mm², 400V-45A, Trennung über SaS,
Schraubtechnik

liefern, montieren und betriebsfertig anschließen.
Menge: 3 St

**1.2.2.31 Schutzleiterklemme 16mm², Schraubtechnik**
Schutzleiterklemme 16mm², Schraubtechnik

liefern, montieren und betriebsfertig anschließen.
Menge: 1 St

**1.2.2.32 Schutzleiterklemme 6mm², Schraubtechnik**
Schutzleiterklemme 6mm², Schraubtechnik

liefern, montieren und betriebsfertig anschließen.
Menge: 3 St

**1.2.2.33 Endkappe, Schutzkappe/-streifen für Phasenschiene 2/3-polig, Berührung**
Endkappe, Schutzkappe/-streifen für Phasenschiene 2/3-
polig, Berührungsschutz

liefern, montieren und betriebsfertig anschließen.
Menge: 20 St

**1.2.2.34 Kontrollrelais, Spannung, 3 ph.**
Kontrollrelais, Spannung, 3 ph.

Kontrollrelais zur Spannungsüberwachung 3-phasig.
Geeignet zur Unter- und Überspannungsüberwachung;
Möglichkeit zur Zustandsspeicherung.

Anzahl Module: 2
Betriebstemperatur: -20 bis 55 °C
Lagerungstemperatur: -40 bis 70 °C
Anschlussquerschnitt bei flexiblem Leiter: 1 - 6mm²
Anschlussquerschnitt bei starrem Leiter: 1,5 - 10mm²

liefern, montieren und betriebsfertig anschließen.
Menge: 1 St

#### Titel 1.3 KG 444 - Niederspannungsinstallationsanlagen

*Hinweis*
Zuleitungen
Wir weisen daraufhin das die Installationszonen
eingehalten werden müssen, damit die spätere
Ausgleichsschicht problemlos verlegt werden kann.

**1.3.0.01 NYCWY-4x120/50 SM Kabelrinne**
Starkstromkabel NYCWY 4x120/50 SM, Cu-Zahl 4028, auf
vorhandene Kabelleiter oder -rinnen oder in offene
Kanäle, oberhalb von Zwischendecken mit serienmäßiger
Sammelbefestigung liefern und betriebsfertig verlegen.
Menge: 250 m
GAEB 90 Kostenstelle: 444

*Hinweis*
Zuleitungen Verteilungen 4x70/35 mm²

**1.3.0.02 NYCWY-4x70/35 SM Kabelrinne**
Starkstromkabel NYCWY 4x70/35 SM, Cu-Zahl 3082, auf
vorhandene Kabelleiter oder -rinnen oder in offene
Kanäle, oberhalb von Zwischendecken mit serienmäßiger
Sammelbefestigung liefern und betriebsfertig verlegen.
Menge: 70 m
GAEB 90 Kostenstelle: 444

*Hinweis*
Zuleitungen Verteilungen 5x25 mm²

**1.3.0.03 N2HX-J 5 x 25 RM, in Kanäle**
Halogenfreie Starkstromkabel N2HX-J 5 x 25 RM, Cu-Zahl
1200, auf vorhandene Kabelleiter oder -rinnen oder in
offene Kanäle, oberhalb von Zwischendecken mit
serienmäßiger Sammelbefestigung sowie innerhalb von
Trockenbauwänden liefern und betriebsfertig verlegen.
Menge: 50 m
GAEB 90 Kostenstelle: 444

*Hinweis*
Zuleitungen Verteilungen 5x16 mm²

**1.3.0.04 NHXMH-J 5x 16, in Kanäle**
Halogen- und schadstofffreie Mantelleitung NHXMH-J 5 x
16, Cu-Zahl 768, auf vorhandene Kabelleiter oder -
rinnen oder in offene Kanäle, oberhalb von
Zwischendecken mit serienmäßiger Sammelbefestigung
sowie innerhalb von Trockenbauwänden liefern und
betriebsfertig in Teillängen verlegen.
Menge: 200 m
GAEB 90 Kostenstelle: 444

**1.3.0.05 NHXMH-J 5 x 16, mit Metall-Sammelhalterung**
Halogen- und schadstofffreie Mantelleitung
NHXMH-J 5 x 16, Cu-Zahl 72,  in Teillängen zu verlegen,
oberhalb von Zwischendecken mit serienmäßiger
Sammelbefestigung aus Metall liefern und betriebsfertig
ver-legen.
Menge: 25 m
GAEB 90 Kostenstelle: 444

**1.3.0.06 NHXMH-J 5 x 16, mit Rohr einziehen**
Halogen- und schadstofffreie Mantelleitung NHXMH-J 5 x
16, Cu-Zahl 768, mit geeignetem halogenfreiem,
biegsamen Kunststoffrohr für leichte
Druckbeanspruchungen komplett liefern und auf
Rohfussboden oder unter Putz, einschl. Fräsen in
Mauerwerk betriebsfertig verlegen.
Menge: 50 m
GAEB 90 Kostenstelle: 444

**1.3.0.07 NHXMH-J 5 x 16, Putz**
Halogen- und schadstofffreie Mantelleitung NHXMH-J 5 x
16, Cu-Zahl 768, komplett liefern und unter Putz,
einschl. Fräsen in Mauerwerk betriebsfertig verlegen.
Menge: 10 m
GAEB 90 Kostenstelle: 444

*Hinweis*
Steuerleitungen zu Unterverteilungen
Steuerleitungen Verteilungen

**1.3.0.08 NHXMH-J 7 x 1,5, in Kanäle**
Halogen- und schadstofffreie Mantelleitung,
NHXMH-J 7 x 1,5, Cu-Zahl 101, in Teilmengen zu
verlegen, auf vorhandene Kabelleiter oder -rinnen oder
in offene Kanäle, oberhalb von Zwischendecken mit
serienmäßiger Sammelbefestigung sowie innerhalb von
Trockenbauwänden liefern und betriebsfertig verlegen.
Menge: 400 m
GAEB 90 Kostenstelle: 444

**1.3.0.09 NHXMH-J 7 x 1,5, mit Metall-Sammelhalterung**
Halogen- und schadstofffreie Mantelleitung,
NHXMH-J 7 x 1,5, Cu-Zahl 101, in Teilmengen zu
verlegen, oberhalb von Zwischendecken mit serienmäßiger
Sammelbefestigung aus Metall liefern und betriebsfertig
ver-legen.
Menge: 200 m
GAEB 90 Kostenstelle: 444

**1.3.0.10 NHXMH-J 7 x 1,5, Rohr**
Halogen- und schadstofffreie Mantelleitung
NHXMH-J 7 x 1,5, Cu-Zahl 101,  in Teilmengen zu
verlegen, einschließlich holgenfreien Abstandschellen
und Kunststoff- panzerrohr komplett liefern und
betriebsfertig verlegen.
Menge: 10 m
GAEB 90 Kostenstelle: 444

**1.3.0.11 NHXMH-J 7 x 1,5, unter Putz**
Halogen- und schadstofffreie Mantelleitung
NHXMH-J 7 x 1,5, Cu-Zahl 101,  in Teilmengen zu
verlegen, unter Putz, einschl. Fräsen in Mauerwerk
liefern und betriebsfertig verlegen.
Menge: 10 m
GAEB 90 Kostenstelle: 444

*Hinweis*
Zuleitungen Stromkreise

**1.3.0.12 NHXMH-J 3 x 1,5, in Kanäle**
Halogen- und schadstofffreie Mantelleitung
NHXMH-J 3 x 1,5, Cu-Zahl 43, in Teillängen zu verlegen,
auf vorhandene Kabelleiter oder -rinnen oder in offene
Kanäle, oberhalb von Zwischendecken mit serienmäßiger
Sammelbefestigung sowie innerhalb von Trockenbauwänden
liefern und betriebsfertig verlegen.
Menge: 2400 m
GAEB 90 Kostenstelle: 444

**1.3.0.13 NHXMH-J 3 x 1,5, mit Metall-Sammelhalterung**
Halogen- und schadstofffreie Mantelleitung
NHXMH-J 3 x 1,5, Cu-Zahl 43, in Teillängen zu verlegen,
oberhalb von Zwischendecken mit serienmäßiger
Sammelbefestigung aus Metall liefern und betriebsfertig
ver-legen.
Menge: 600 m
GAEB 90 Kostenstelle: 444

**1.3.0.14 NHXMH-J 3 x 1,5, Rohr**
Halogen- und schadstofffreie Mantelleitung
NHXMH-J 3 x 1,5, Cu-Zahl 43, in Teillängen zu verlegen,
einschließlich halogenfreien Abstandschellen und
Kunststoff-panzerrohr komplett liefern und
betriebsfertig verlegen.
Menge: 200 m
GAEB 90 Kostenstelle: 444

**1.3.0.15 NHXMH-J 3 x 1,5, unter Putz**
Halogen- und schadstofffreie Mantelleitung
NHXMH-J 3 x 1,5, Cu-Zahl 43, in Teillängen zu verlegen,
unter Putz, einschl. Fräsen in Mauerwerk liefern und
betriebsfertig verlegen.
Menge: 600 m
GAEB 90 Kostenstelle: 444

**1.3.0.16 NHXMH-J 5 x 1,5, in Kanäle**
Halogen- und schadstofffreie Mantelleitung
NHXMH-J 5 x 1,5, Cu-Zahl 72, in Teillängen zu verlegen,
auf vorhandene Kabelleiter oder -rinnen oder in offene
Kanäle, oberhalb von Zwischendecken mit serienmäßiger
Sammelbefestigung sowie innerhalb von Trockenbauwänden
liefern und betriebsfertig verlegen.
Menge: 2400 m
GAEB 90 Kostenstelle: 444

**1.3.0.17 NHXMH-J 5 x 1,5, mit Metall-Sammelhalterung**
Halogen- und schadstofffreie Mantelleitung
NHXMH-J 5 x 1,5, Cu-Zahl 72,  in Teillängen zu
verlegen, oberhalb von Zwischendecken mit serienmäßiger
Sammelbefestigung aus Metall liefern und betriebsfertig
ver-legen.
Menge: 600 m
GAEB 90 Kostenstelle: 444

**1.3.0.18 NHXMH-J 5 x 1,5, Rohr**
Halogen- und schadstofffreie Mantelleitung
NHXMH-J 5 x 1,5, Cu-Zahl 72, in Teillängen zu verlegen,
einschließlich halogenfreien Abstandschellen und
Kunststoff-panzerrohr komplett liefern und
betriebsfertig verlegen.
Menge: 200 m
GAEB 90 Kostenstelle: 444

**1.3.0.19 NHXMH-J 5 x 1,5, unter Putz**
Halogen- und schadstofffreie Mantelleitung
NHXMH-J 5 x 1,5, Cu-Zahl 72, in Teillängen zu verlegen,
unter Putz, einschl. Fräsen in Mauerwerk liefern und
betriebsfertig verlegen.
Menge: 600 m
GAEB 90 Kostenstelle: 444

**1.3.0.20 NHXMH-J 7 x 1,5, in Kanäle**
Halogen- und schadstofffreie Mantelleitung
NHXMH-J 7 x 1,5, Cu-Zahl 101, in Teillängen zu
verlegen, auf vorhandene Kabelleiter oder -rinnen oder
in offene Kanäle, oberhalb von Zwischendecken mit
serienmäßiger Sammelbefestigung sowie innerhalb von
Trockenbauwänden liefern und betriebsfertig verlegen.
Menge: 300 m
GAEB 90 Kostenstelle: 444

**1.3.0.21 NHXMH-J 7 x 1,5, mit Metall-Sammelhalterung**
Halogen- und schadstofffreie Mantelleitung,
NHXMH-J 7 x 1,5, Cu-Zahl 101, in Teillängen zu
verlegen, oberhalb von Zwischendecken mit serienmäßiger
Sammelbefestigung aus Metall liefern und betriebsfertig
ver-legen.
Menge: 200 m
GAEB 90 Kostenstelle: 444

**1.3.0.22 NHXMH-J 7 x 1,5, Rohr**
Halogen- und schadstofffreie Mantelleitung
NHXMH-J 7 x 1,5, Cu-Zahl 101, in Teillängen zu
verlegen, einschließlich halogenfreien Abstandschellen
und Kunststoff- panzerrohr komplett liefern und
betriebsfertig verlegen.
Menge: 50 m
GAEB 90 Kostenstelle: 444

**1.3.0.23 NHXMH-J 7 x 1,5, unter Putz**
Halogen- und schadstofffreie Mantelleitung
NHXMH-J 7 x 1,5, Cu-Zahl 101, in Teillängen zu
verlegen, unter Putz, einschl. Fräsen in Mauerwerk
liefern und betriebsfertig verlegen.
Menge: 10 m
GAEB 90 Kostenstelle: 444

**1.3.0.24 NHXMH-J 3 x 2,5, in Kanäle**
Halogen- und schadstofffreie Mantelleitung
NHXMH-J 3 x 2,5, Cu-Zahl 72, in Teillängen zu verlegen,
auf vorhandene Kabelleiter oder -rinnen oder in offene
Kanäle, oberhalb von Zwischendecken mit serienmäßiger
Sammelbefestigung sowie innerhalb von Trockenbauwänden
liefern und betriebsfertig verlegen.
Menge: 2400 m
GAEB 90 Kostenstelle: 444

**1.3.0.25 NHXMH-J 3 x 2,5, mit Metall-Sammelhalterung**
Halogen- und schadstofffreie Mantelleitung
NHXMH-J 3 x 2,5, Cu-Zahl 72, in Teillängen zu verlegen,
oberhalb von Zwischendecken mit serienmäßiger
Sammelbefestigung aus Metall liefern und betriebsfertig
ver-legen.
Menge: 600 m
GAEB 90 Kostenstelle: 444

**1.3.0.26 NHXMH-J 3 x 2,5, unter Putz**
Halogen- und schadstofffreie Mantelleitung
NHXMH-J 3 x 2,5, Cu-Zahl 72, in Teillängen zu verlegen,
unter Putz, einschl. Fräsen in Mauerwerk liefern und
betriebs- fertig verlegen.
Menge: 600 m
GAEB 90 Kostenstelle: 444

**1.3.0.27 NHXMH-J 3 x 2,5, Rohr**
Halogen- und schadstofffreie Mantelleitung
NHXMH-J 3 x 2,5, Cu-Zahl 72, in Teillängen zu verlegen,
einschließlich halogenfreien Abstandschellen und Kunststoffpanzerrohr komplett liefern und betriebsfertig
verlegen.
Menge: 200 m
GAEB 90 Kostenstelle: 444

**1.3.0.28 NHXMH-J 5 x 2,5, in Kanäle**
Halogen- und schadstofffreie Mantelleitung
NHXMH-J 5 x 2,5, Cu-Zahl 120,  in Teillängen zu
verlegen, auf vorhandene Kabelleiter oder -rinnen oder
in offene Kanäle, oberhalb von Zwischendecken mit
serienmäßiger Sammelbefestigung sowie innerhalb von
Trockenbauwänden
liefern und betriebsfertig verlegen.
Menge: 2400 m
GAEB 90 Kostenstelle: 444

**1.3.0.29 NHXMH-J 5 x 2,5, unter Putz**
Halogen- und schadstofffreie Mantelleitung
NHXMH-J 5 x 2,5, Cu-Zahl 120,  in Teillängen zu
verlegen, unter Putz, einschl. Fräsen in Mauerwerk
liefern und betriebsfertig verlegen.
Menge: 100 m
GAEB 90 Kostenstelle: 444

**1.3.0.30 NHXMH-J 5 x 2,5, mit Metall-Sammelbefestigung**
Halogen- und schadstofffreie Mantelleitung
NHXMH-J 5 x 2,5, Cu-Zahl 120,  in Teillängen zu
verlegen, oberhalb von Zwischendecken mit serienmäßiger
Sammelbefestigung aus Metall liefern und betriebsfertig
ver-legen.
Menge: 100 m
GAEB 90 Kostenstelle: 444

**1.3.0.31 NHXMH-J 5 x 2,5, Rohr**
Halogen- und schadstofffreie Mantelleitung
NHXMH-J 5 x 2,5, Cu-Zahl 120,  in Teillängen zu
verlegen, einschließlich halogenfreien Abstandschellen
und Kunststoffpanzerrohr komplett liefern und
betriebsfertig verlegen.
Menge: 100 m
GAEB 90 Kostenstelle: 444

**1.3.0.32 NHXMH-J 5 x 4, in Kanäle**
Halogen- und schadstofffreie Mantelleitung
NHXMH-J 5 x 4, Cu-Zahl 192,  in Teillängen zu verlegen,
auf vorhandene Kabelleiter oder -rinnen oder in offene
Kanäle, oberhalb von Zwischendecken mit serienmäßiger
Sammelbefestigung sowie innerhalb von Trockenbauwänden
liefern und betriebsfertig verlegen.
Menge: 1000 m
GAEB 90 Kostenstelle: 444

**1.3.0.33 NHXMH-J 5 x 4, mit Metall-Sammelbefestigung**
Halogen- und schadstofffreie Mantelleitung
NHXMH-J 5 x 4, Cu-Zahl 192,  in Teillängen zu verlegen,
oberhalb von Zwischendecken mit serienmäßiger
Sammelbefestigung aus Metall liefern und betriebsfertig
ver-legen.
Menge: 400 m
GAEB 90 Kostenstelle: 444

**1.3.0.34 NHXMH-J 5 x 4, unter Putz**
Halogen- und schadstofffreie Mantelleitung
NHXMH-J 5 x 4, Cu-Zahl 192,  in Teillängen zu verlegen,
unter Putz, einschl. Fräsen in Mauerwerk liefern und
betriebs- fertig verlegen.
Menge: 10 m
GAEB 90 Kostenstelle: 444

**1.3.0.35 NHXMH-J 5 x 4, in Rohr**
Halogen- und schadstofffreie Mantelleitung
NHXMH-J 5 x 4, Cu-Zahl 192,  in Teillängen zu verlegen,
einschließlich halogenfreien Abstandschellen und
Kunststoff- panzerrohr komplett liefern und
betriebsfertig verlegen.
Menge: 50 m
GAEB 90 Kostenstelle: 444

**1.3.0.36 NHXMH-J 5 x 6, unter Putz**
Halogen- und schadstofffreie Mantelleitung
NHXMH-J 5 x 6, Cu-Zahl 288, in Teillängen zu verlegen,
unter Putz, einschl. Fräsen in Mauerwerk liefern und
betriebsfertig verlegen.
Menge: 10 m
GAEB 90 Kostenstelle: 444

**1.3.0.37 NHXMH-J 5 x 6, in Kanäle**
Halogen- und schadstofffreie Mantelleitung
NHXMH-J 5 x 6, Cu-Zahl 288, in Teillängen zu verlegen,
auf vorhandene Kabelleiter oder -rinnen oder in offene
Kanäle, oberhalb von Zwischendecken mit  serienmäßiger
Sammelbefestigung sowie innerhalb von Trockenbauwänden
liefern und betriebsfertig verlegen
Menge: 1000 m
GAEB 90 Kostenstelle: 444

**1.3.0.38 NHXMH-J 5 x 6, mit Metall-Sammelbefestigung**
Halogen- und schadstofffreie Mantelleitung
NHXMH-J 5 x 6, Cu-Zahl 288, in Teillängen zu verlegen,
oberhalb von Zwischendecken mit serienmäßiger
Sammelbefestigung aus Metall liefern und betriebsfertig
verlegen.
Menge: 400 m
GAEB 90 Kostenstelle: 444

**1.3.0.39 NHXMH-J 5 x 6, Rohr**
Halogen- und schadstofffreie Mantelleitung
NHXMH-J 5 x 6, Cu-Zahl 288, in Teillängen zu verlegen,
mit halogenfreien Abstandschellen in
Kunststoffpanzerrohr komplett liefern und
betriebsfertig verlegen
Menge: 50 m
GAEB 90 Kostenstelle: 444

**1.3.0.40 J-H(St)H 2x2x0,8 mm, halogenfrei, in Kanäle**
J-H(St)H 2x2x 0,8 mm Bd halogenfreies Fernmeldekabel
nach DIN VDE 0815 auf vorhandene Kabelleiter oder -
rinnen oder in offene Kanäle, oberhalb von
Zwischendecken mit serienmäßiger Sammelbefestigung
sowie innerhalb von Trockenbauwänden liefern und
betriebsfertig verlegen.
Menge: 2400 m
GAEB 90 Kostenstelle: 444

**1.3.0.41 J-H(St)H 2x2x0,8 mm, halogenfrei, unter Putz**
J-H(St)H 2x2x 0,8 mm Bd halogenfreies Fernmeldekabel
nach DIN VDE 0815 unter Putz, einschl. Fräsen in
Mauerwerk liefern und betriebsfertig verlegen.
Menge: 200 m
GAEB 90 Kostenstelle: 444

**1.3.0.42 J-H(St)H 2x2x0,8 mm, halogenfrei, Rohr**
J-H(St)H 2x2x 0,8 mm Bd halogenfreies Fernmeldekabel
nach DIN VDE 0815 mit Abstandschellen und halogenfreiem
Kunststoffpanzerrohr komplett liefern und
betriebsfertig verlegen.
Menge: 100 m
GAEB 90 Kostenstelle: 444

**1.3.0.43 J-H(St)H 4x2x0,8 mm, halogenfrei, in Kanäle**
J-H(St)H 4x2x 0,8 mm Bd halogenfreies Fernmeldekabel
nach DIN VDE 0815 auf vorhandene Kabelleiter oder -
rinnen oder in offene Kanäle, oberhalb von
Zwischendecken mit serienmäßiger Sammelbefestigung in
Teillängen zu verlegen sowie innerhalb von
Trockenbauwänden liefern und betriebsfertig verlegen.
Menge: 2400 m
GAEB 90 Kostenstelle: 444

**1.3.0.44 J-H(St)H 4x2x0,8 mm, halogenfrei, unter Putz**
J-H(St)H 4x2x 0,8 mm Bd halogenfreies Fernmeldekabel
nach DIN VDE 0815, in Teillängen zu verlegen, unter
Putz, einschl. Fräsen in Mauerwerk liefern und
betriebsfertig verlegen.
Menge: 200 m
GAEB 90 Kostenstelle: 444

**1.3.0.45 J-H(St)H 4x2x0,8 mm, halogenfrei, mit Metall-Sammelbefestigung**
J-H(St)H 4x2x 0,8 mm Bd halogenfreies Fernmeldekabel
nach DIN VDE 0815 oberhalb von Zwischendecken mit
serienmäßiger Sammelbefestigung aus Metall liefern und
betriebsfertig verlegen.

Hinweis: In Teillängen zu verlegen.
Menge: 400 m
GAEB 90 Kostenstelle: 444

**1.3.0.46 J-H(St)H 4x2x0,8 mm, halogenfrei, Rohr**
J-H(St)H 2x2x 0,8 mm Bd halogenfreies Fernmeldekabel
nach DIN VDE 0815 mit Abstandschellen und halogenfreiem
Kunststoffpanzerrohr, in Teillängen zu verlegen,
komplett liefern und betriebsfertig verlegen.
Menge: 100 m
GAEB 90 Kostenstelle: 444

**1.3.0.47 J-H(St)H 6x2x0,8 mm, halogenfrei, in Kanäle**
H(St)H 6x2x 0,8 mm Bd halogenfreies Fernmeldekabel nach
DIN VDE 0815 auf vorhandene Kabelleiter oder -rinnen
oder in offene Kanäle, oberhalb von Zwischendecken mit
serienmäßiger Sammelbefestigung sowie innerhalb von
Trockenbauwänden liefern und betriebsfertig verlegen.
Menge: 1000 mm

**1.3.0.48 J-H(St)H 6x2x0,8 mm, halogenfrei, unter Putz**
J-H(St)H 6x2x 0,8 mm Bd halogenfreies Fernmeldekabel
nach DIN VDE 0815, in Teillängen zu verlegen, unter
Putz, einschl. Fräsen in Mauerwerk liefern und
betriebsfertig verlegen.
Menge: 100 m

**1.3.0.49 J-H(St)H 6x2x0,8 mm, halogenfrei, Rohr**
J-H(St)H 6x2x 0,8 mm Bd halogenfreies Fernmeldekabel
nach DIN VDE 0815 mit Abstandschellen und halogenfreiem
Kunststoffpanzerrohr komplett liefern und
betriebsfertig verlegen.
Menge: 100 m

**1.3.0.50 J-H(St)H 10x2x0,6 mm, halogenfrei, mit Metall-Sammelbefestigung**
J-H(St)H 10x2x 0,6 mm Bd halogenfreies Fernmeldekabel
nach DIN VDE 0815 oberhalb von Zwischendecken mit
serienmäßiger Sammelbefestigung aus Metall liefern und
betriebsfertig verlegen.

Hinweis: In Teillängen zu verlegen.
Menge: 800 m
GAEB 90 Kostenstelle: 444

**1.3.0.51 Fernmeldeerdkabel 10x2x0,8mm A-2YF(L)2Y, halogenfrei, in Kanäle**
Fernmeldeerdkabel 10x2x0,8mm A-2YF(L)2Y  halogenfreies
Fernmeldekabel nach DIN VDE 0815 auf vorhandene
Kabelleiter oder -rinnen oder in offene Kanäle,
oberhalb von Zwischendecken mit serienmäßiger
Sammelbefestigung sowie innerhalb von Trockenbauwänden
liefern und betriebsfertig verlegen.
Menge: 800 mm

**1.3.0.52 YSLY-JZ 21x1,0 qmm, Kanäle**
Flexible Steuerleitung YSLY-JZ 21x1,0 qmm als
Verbindungs-leitung von elektrischen Aggregaten/
Anlagen.

Flexibel ohne Zugspannung  sowie Festverlegung. Kabel
ist geeignet für feuchte und nasse Räume aber nicht im
Freien sowie im Erdreich. Die Leitung ist in Anlehnung
an DIN VDE 0245, 0250 und 0281 gefertigt. Beständig
gegen Säuren, Laugen und bestimmte Öle. Die Adern sind
schwarz mit Ziffernbedruckung plus ab 3 Adern einer
grün/gelben Ader. Der Außenmantel ist aus PVC und grau
ähnlich der RAL Farbe 7001.

Steuerleitung auf vorhandene Kabelleiter oder -rinnen
oder in offene Kanäle, oberhalb von Zwischendecken mit
serienmäßiger Sammelbefestigung sowie innerhalb von
Trockenbauwänden liefern und betriebsfertig verlegen.

Hinweis: In Teillängen zu verlegen.
Menge: 50 m
GAEB 90 Kostenstelle: 444

**1.3.0.53 YSLY-JZ 21x1,0 qmm, Rohr**
Flexible Steuerleitung YSLY-JZ 21x1,0 qmm als
Verbindungs-leitung von elektrischen Aggregaten/
Anlagen.

Flexibel ohne Zugspannung  sowie Festverlegung. Kabel
ist geeignet für feuchte und nasse Räume aber nicht im
Freien sowie im Erdreich. Die Leitung ist in Anlehnung
an DIN VDE 0245, 0250 und 0281 gefertigt. Beständig
gegen Säuren, Laugen und bestimmte Öle. Die Adern sind
schwarz mit Ziffernbedruckung plus ab 3 Adern einer
grün/gelben Ader. Der Außenmantel ist aus PVC und grau
ähnlich der RAL Farbe 7001.

Steuerleitung einschließlich halogenfreien
Abstandschellen und Kunststoffpanzerrohr komplett
liefern und betriebsfertig verlegen.

Hinweis: In Teillängen zu verlegen.
Menge: 400 m
GAEB 90 Kostenstelle: 444

**1.3.0.54 YSLY-JZ 21x1,0 qmm, einziehen**
Flexible Steuerleitung YSLY-JZ 21x1,0 qmm als
Verbindungs-leitung von elektrischen Aggregaten/
Anlagen.

Flexibel ohne Zugspannung  sowie Festverlegung. Kabel
ist geeignet für feuchte und nasse Räume aber nicht im
Freien sowie im Erdreich. Die Leitung ist in Anlehnung
an DIN VDE 0245, 0250 und 0281 gefertigt. Beständig
gegen Säuren, Laugen und bestimmte Öle. Die Adern sind
schwarz mit Ziffernbedruckung plus ab 3 Adern einer
grün/gelben Ader. Der Außenmantel ist aus PVC und grau
ähnlich der RAL Farbe 7001.

Für leichte Druckbeanspruchungen komplett liefern und
auf Rohfussboden oder unter Putz, einschl. Fräsen in
Mauerwerk betriebsfertig verlegen.

Hinweis: In Teillängen zu verlegen.
Menge: 20 m
GAEB 90 Kostenstelle: 444

*Hinweis*
Funktionserhalt

**1.3.0.55 (N)HX H 3x1,5, E30 orange, mit Bügelschelle**
Halogenfreies Starkstromkabel mit Funktionserhalt 0,6/1
kV nach DIN VDE mit verbessertem Verhalten im Brandfall
und integriertem Funktionserhalt nach DIN 4102 Teil 12

Typ: (N)HXH-J 3 x 1,5 qmm E30
Farbe: orange mit Aufdruck E30

liefern und verlegen mit systemgebundener Einzelschelle
an Betonwänden bzw. Decken in Steigeschächten oder
Fluren unter Verwendung geprüfter Metalldübel /
Schrauben.

Befestigen eines Kennzeichnungsschildes an der
Kabelanlage unter Vorlage einer Werksbescheinigung und
eines Prüfzeugnisses.
Menge: 400 m
GAEB 90 Kostenstelle: 444

**1.3.0.56 (N)HX H 3x2,5, E30 orange, mit Bügelschelle**
Halogenfreies Starkstromkabel mit Funktionserhalt 0,6/1
kV nach DIN VDE mit verbessertem Verhalten im Brandfall
und integriertem Funktionserhalt nach DIN 4102 Teil 12

Typ: (N)HXH-J 3 x 2,5 qmm E30
Farbe: orange mit Aufdruck E30

liefern und verlegen mit systemgebundener Einzelschelle
an Betonwänden bzw. Decken in Steigeschächten oder
Fluren unter Verwendung geprüfter Metalldübel /
Schrauben.

Befestigen eines Kennzeichnungsschildes an der
Kabelanlage unter Vorlage einer Werksbescheinigung und
eines Prüfzeugnisses.
Menge: 400 m
GAEB 90 Kostenstelle: 444

**1.3.0.57 (N)HX H 5 x 4, E30 orange, mit Bügelschelle**
Halogenfreies Starkstromkabel
mit Funktionserhalt 0,6/1 kV nach DIN VDE mit
verbessertem Verhalten im Brandfall und integriertem
Funktionserhalt nach DIN 4102 Teil 12

Typ.  (N)HXH-J 5 x 4 qmm E30
Farbe:  orange mit Aufdruck E30

liefern und verlegen mit systemgebundener Einzelschelle
an Betonwänden bzw. Decken in Steigeschächten oder
Fluren unter Verwendung geprüfter Metalldübel/
Schrauben.

Befestigen eines Kennzeichnungsschildes an der
Kabelanlage unter Vorlage einer Werksbescheinigung und
eines Prüfzeugnisses.
Menge: 20 m
GAEB 90 Kostenstelle: 444

**1.3.0.58 (N)HX H 5 x 6, E30 orange, mit Bügelschelle**
Halogenfreies Starkstromkabel
mit Funktionserhalt 0,6/1 kV nach DIN VDE mit
verbessertem Verhalten im Brandfall und integriertem
Funktionserhalt nach DIN 4102 Teil 12

Typ.  (N)HXH-J 5 x 6 qmm E30
Farbe:  orange mit Aufdruck E30

liefern und verlegen mit systemgebundener Einzelschelle
an Betonwänden bzw. Decken in Steigeschächten oder
Fluren unter Verwendung geprüfter Metalldübel/
Schrauben.

Befestigen eines Kennzeichnungsschildes an der
Kabelanlage unter Vorlage einer Werksbescheinigung und
eines Prüfzeugnisses.
Menge: 80 m
GAEB 90 Kostenstelle: 444

**1.3.0.59 (N)HX H 5 x 10, E30 orange, mit Bügelschelle**
Halogenfreies Starkstromkabel
mit Funktionserhalt 0,6/1 kV nach DIN VDE mit
verbessertem Verhalten im Brandfall und integriertem
Funktionserhalt nach DIN 4102 Teil 12

Typ.  (N)HXH-J 5 x 10 qmm E30
Farbe:  orange mit Aufdruck E30

liefern und verlegen mit systemgebundener Einzelschelle
an Betonwänden bzw. Decken in Steigeschächten oder
Fluren unter Verwendung geprüfter Metalldübel/
Schrauben.

Befestigen eines Kennzeichnungsschildes an der
Kabelanlage unter Vorlage einer Werksbescheinigung und
eines Prüfzeugnisses.
Menge: 20 m
GAEB 90 Kostenstelle: 444

*Hinweis*
Geräte- / Hohlwanddosen

**1.3.0.60 Gerätedose halogenfrei**
Gerätedose halogenfrei  als Unterputzdose für Schraub-
und Spreizbefestigung, Innendurchmesser 58 mm
einschließlich notwendiger Fräs- und Stemmarbeiten
liefern und betriebsfertig montieren.
Menge: 350 St
GAEB 90 Kostenstelle: 444

*Hinweis*
Schalterdose

**1.3.0.61 Schalterdose als Hohlwanddose**
Schalterdose als Hohlwanddose halogenfrei für Holz-,
Gipskarton- und andere Plattenwände, 45 mm tief,
Fräsloch D 68 mm für Plattenstärken 7- 35 mm liefern
und betriebsfertig montieren einschließlich notwendiger
Fräßarbeiten.
Menge: 300 St
GAEB 90 Kostenstelle: 444

**1.3.0.62 Verbindungsdose, halogenfrei, 12 Einführungen**
Verbindungsdose, halogenfrei,  nach E DIN IEC 60998-2-5
U=400 V, 12 Einführungen, 2 Bodeneinführungen Schutzart
IP 55 komplett mit Lochwerkzeug und Verschlussstopfen,
mit außenliegenden Befestigungsstellen komplett liefern
und betriebsfertig montieren einschließlich Klemmen und
notwendiger Klemmarbeiten.
Menge: 100 St
GAEB 90 Kostenstelle: 444

**1.3.0.63 Feuchtraum-Abzweigkasten, 165 x 165 x 76 mm, halogenfrei**
Feuchtraum-Abzweigkasten aus halogenfreiem Material,
harte Oberfläche, formbeständig, flammwidrig nach VDE
0471 / DIN IEC 695 Teil 2-1, Maße: 165 x 165 x 76 mm
inkl. Anbau- und
Verschlussstopfen mit Klemme 5pol. 3 x 16 mm² komplett
liefern und betriebsfertig montieren einschließlich
Klemmen und notwendiger Klemmarbeiten.
Menge: 100 St
GAEB 90 Kostenstelle: 444

**1.3.0.64 Kabelabzeigkasten bis 4 mm²**
Kabelabzeigkasten bis 4 mm², halogenfrei, für
Stromkreise der Sicherheitsbeleuchtung mit rotem Deckel
RAL 3000, Maße: 88 x 88 x 53 mm, Schutzart IP 55 in
Aufputzausführung liefern und betriebsfertig montieren
und verklemmen.
Menge: 40 St
GAEB 90 Kostenstelle: 444

*Hinweis*
Hinweis Verlegesysteme:
Zu den nachfolgend beschriebenen Kabelträgersystemen
ge-hören die erforderlichen Befestigungswinkel,
Klemmwinkel, Stahl-Spreizdübel, Schrauben mit Zubehör,
Distanzstücke, Trägerklauen, Ankerbolzen,
Verbindungsstücke, Klemm-stücke, Klemmschellen,
Wandbügel, Trägerlaschen, Schutz-kappen, Eckbleche,
Anschlußstücke, Auflagewinkel, Über-schubhülsen und -
schmiegen, Gelenkstücke, Auflager, Anschlußlaschen,
Abstandslaschen, Halterkupplungen, Leiterhalter und
sonstige Kleinteile.

**1.3.0.65 Profilschiene 500 mm**
für C-Profile, Schlitzweite 16 mm gelocht,
nach EN 50024, tauchfeuerverzinkt,
Länge: bis 500 mm

einschließlich notwendiger Schutzkappen, Befestigungsschrauben und Hammerfuss-Bügelschellen komplett liefern
und einschließlich notwendiger Zuschnitte und
Befestigungen betriebsfertig montieren.
Menge: 6 St
GAEB 90 Kostenstelle: 444

**1.3.0.66 Profilschiene 1000 mm**
für C-Profile, Schlitzweite 16 mm gelocht,
nach EN 50024, tauchfeuerverzinkt,
Länge: bis 1000 mm

einschließlich notwendiger Schutzkappen, Befestigungsschrauben und Hammerfuss-Bügelschellen komplett liefern
und einschließlich notwendiger Zuschnitte und
Befestigungen betriebsfertig montieren.
Menge: 6 St
GAEB 90 Kostenstelle: 444

*Hinweis*
Befestigung
Nachstehende Kabelleiter oder Trassen sind zu
befestigen an Trapezblech, mittels Gewindestangen. Wenn
die Ausführung mittels Funktionserhalt erfolgen soll so
ist eine Wandbefestigung zu berücksichtigen.

**1.3.0.67 Kabelleiter 200er funktionserhalt**
Genietete leichte Kabelleiter zur horizontalen
Verlegung von Kabeln und Leitungen. Gemäß DIN EN 61537.
Einsetzbar im Innenbereich. Schraubverbindung. Geeignet
für Wand und Deckenmontage auf Tragsystem. Farbig
beschichtet. Mit gelochter und verstärkter C-Profil-
Sprosse, beidseitig belegbar. Durchgängige Holmlochung
für Verbinder- und Zubehörmontage. Geprüft als
Normtragekonstruktion nach DIN 4102 Teil 12 für den
Funktionserhalt, Funktionserhaltklassen E30 bis E90.
Auslieferung im zusammengeklappten Zustand.

  Werkstoff: Stahl, St
  Oberfläche: bandverzinkt, DIN EN 10346, FS
  Mengeneinheit: Meter
  Länge: 6000 mm
  Breite: 200 mm
  Höhe: 60 mm
  Holmstärke: 1,5 mm
  Seitenlochung: ja
  Sprosse: Profil gelocht
  Sprossenabstand: 150 mm
  Schlitzmaß Sprosse: 17 mm
  Funktionserhalt: ja
Marke: OBO Bettermann
Art.-Nr.: 6207501
Typ: LG 620 VSF 6 FS

inkl. Abdeckungsblech
'gewähltes Fabrikat/Typ: '___________/___________'

einschließlich notwendiger Zuschnitte und notwendigem
Zubehör komplett liefern und betriebsfertig montieren.
Menge: 20 m

**1.3.0.68 Kabelleiter 400er**
Kabelleiter 60 mm x 400 mm, mit durchgängig gelochtem
Seitenholm, mit eingenieteten, nach oben offenen C-
Profil-Sprossen, zur Befestigung von Kabeln und
Leitungen mit Bügelschelle Typ 2056, eingerollter
Seitenholm zur Verstärkung und als Kantenschutz

Korrosionsschutz: bandverzinkt nach DIN EN 10346
Seitenhöhe: 60 mm
Breite: 400 mm
Länge: 6000 mm
Holmstärke: 1,5 mm
Sprossenabstand: 300 mm
Tragfähigkeit: 3,1 kN/m bei Stützabstand 1,5m
'gewähltes Fabrikat/Typ: '___________/___________'

einschließlich notwendiger Zuschnitte und notwendigem
Zubehör komplett liefern und betriebsfertig montieren.
Menge: 20 m

**1.3.0.69 Kabelrinnen B=300mm Außen**
Kabelrinnen aus Stahlblech, sedzimirverzinkt nach EN
10142 leichte Ausführung,

Materialstärke 1,0 mm
H = 60 mm ; B = 300 mm
inkl. Stoßstellenverbinder und Schrauben,
mit 1 Trennsteg

inkl. Abdeckung und Beschwerung zur Montage auf
Flachdach (ohne Durchdringung der Dachhaut/
Bitumenbahn)

Bautenschutzmatte zum schutz der Dachhaut ist zu
berücksichtigen.
'gewähltes Fabrikat/Typ: '___________/___________'

einschließlich notwendiger Zuschnitte und notwendigem
Zubehör komplett liefern und betriebsfertig montieren.
Menge: 40 m
GAEB 90 Kostenstelle: 444

**1.3.0.70 Kabelrinnen B=300mm**
Kabelrinnen aus Stahlblech, sedzimirverzinkt nach EN
10142 leichte Ausführung,

Materialstärke 1,0 mm
H = 60 mm ; B = 300 mm
inkl. Stoßstellenverbinder und Schrauben,
mit 1 Trennsteg

300m fallen auf den Hallenbereich, die Trasse ist zur
Aufnahme von Beleuchtung etc. vorzusehen. Die Trasse
wird im Hallenbereich mit Geweindestangen abgehängt.
'gewähltes Fabrikat/Typ: '___________/___________'

einschließlich notwendiger Zuschnitte und notwendigem
Zubehör komplett liefern und betriebsfertig montieren.
Menge: 370 m
GAEB 90 Kostenstelle: 444

**1.3.0.71 Kabelrinnen B=600mm**
Kabelrinnen aus Stahlblech, sedzimirverzinkt nach EN
10142 leichte Ausführung,

Materialstärke 1,0 mm
H = 60 mm ; B = 600 mm
inkl. Stoßstellenverbinder und Schrauben,
mit 1 Trennsteg
'gewähltes Fabrikat/Typ: '___________/___________'

einschließlich notwendiger Zuschnitte und notwendigem
Zubehör komplett liefern und betriebsfertig montieren.
Menge: 50 m
GAEB 90 Kostenstelle: 444

*Hinweis*
Taster / Schalter

Alle Schalter, Steckdosen, Betriebsmittel müssen mit
Beschriftungsfeld ausgestattet werden, auch wenn dies
nicht weiter in den einzelnen Positionen beschrieben
wurde.

Ein Beschriften mit P-Touch oder ähnliches wird nur
geduldet, wenn es absolut keine andere Lösung gibt.
Diese Art von Beschriftung ist nur in Abstimmung
möglich.

*Hinweis*
Anmerkung Feuchtraum-Schalterprogramm:
Anmerkung:
Die Geräte sind komplett mit notwendigen Zubehör und
Beschriftungsfeld zu liefern und betriebsfertig zu
montieren und anzuschließen.

**1.3.0.72 Schuko Zweifach-Steckdose AP**
Schuko-Zweifach-Steckdose mit Schutzkontakt nach VDE
0620 für Leiter bis 2,5 mm² in Aufputzausführung,
spritzwassergeschützt IP 44, mit Gehäuse, 2polig 16 A,
250 V AC, mit Beschriftungsschild, Farbe: grau für
waagerechte Montage, komplett liefern und
betriebsfertig montieren.
'gewähltes Fabrikat/Typ: '___________/___________'
Menge: 18 St
GAEB 90 Kostenstelle: 444

**1.3.0.73 Schuko Dreifach-Steckdose AP, waagerecht**
Schuko-Dreifach-Steckdose, waagerecht, mit
Schutzkontakt nach VDE 0620 für Leiter bis 2,5 mm² in
Aufputzausführung, spritzwassergeschützt IP 44, mit
Gehäuse, 2polig 16 A, 250 V AC, mit
Beschriftungsschild, Farbe: grau für waagerechte
Montage, komplett liefern und betriebsfertig montieren.
'gewähltes Fabrikat/Typ: '___________/___________'
Menge: 1 St

**1.3.0.74 Schuko Dreifach-Steckdose AP, senkrecht**
Schuko-Dreifach-Steckdose, senkrecht, mit Schutzkontakt
nach VDE 0620 für Leiter bis 2,5 mm² in
Aufputzausführung, spritzwassergeschützt IP 44, mit
Gehäuse, 2polig 16 A, 250 V AC, mit
Beschriftungsschild, Farbe: grau für waagerechte
Montage, komplett liefern und betriebsfertig montieren.
'gewähltes Fabrikat/Typ: '___________/___________'
Menge: 6 St

*Hinweis*
Starkstromsteckdosen
Anmerkung:
Die Geräte sind komplett mit notwendigen Zubehör und
Beschriftungsfeld zu liefern und betriebsfertig zu
montieren und anzuschließen.

**1.3.0.75 CEE 16 A AP, spritzwasserdicht, 3-polig-N-PE**
CEE form-Steckvorrichtung nach DIN VDE 0623 und EN
60309-2 in Aufputzausführung, spritzwasserdicht mit
Klappdeckel IP 44, 3-polig-N-PE / 16 A  - 400V CEE-Form
komplett liefern und betriebsfertig montieren.
'gewähltes Fabrikat/Typ: '___________/___________'
Menge: 2 St
GAEB 90 Kostenstelle: 444

**1.3.0.76 CEE 32 A AP, spritzwasserdicht, 3-polig-N-PE**
CEE form-Steckvorrichtung nach DIN VDE 0623 und EN
60309-2 in Aufputzausführung, spritzwasserdicht mit
Klappdeckel IP 44, 3-polig-N-PE / 32 A  - 400V CEE-Form
komplett liefern und betriebsfertig montieren.
'gewähltes Fabrikat/Typ: '___________/___________'
Menge: 2 St
GAEB 90 Kostenstelle: 444

*Hinweis*
Anmerkung Schalterprogramm
Anmerkung:
Die Geräte sind komplett mit notwendigen Rahmen, Wippen
und Zubehör, sowie Beschriftungsfeld zu liefern und
betriebsfertig zu montieren und anzuschließen.

Schalterprogramme werden barrierefrei nach DIN 18040-1
ausgeführt.

Farbe Schalterprogramm:  reinweiß

*Hinweis*
Schalterprogramm
Das Schalterprogramm wird barrierefrei nach DIN 18040-1
ausgeführt.

**1.3.0.77 Präsenzmelder für Korridore 360 Grad**
Präsenzmelder mit schmalem Erfassungsbereich und großer
Reichweite speziell für Korridore.

Technische Daten:
Spannung:  110-240 V AC 50/60 Hz
Erfassungsbereich:  360°
IP bei Deckeneinbau:  IP20
Umgebungstemperatur:  -25°C bis +50°C
Last über Schaltkontakt: 2300W bei cos Phi = 1
  1150VA bei cos Phi = 0,5
Zeiteinstellung:  15s bis 30 Minuten
  oder Impuls
Lichtwert-Einstellbarkeit: 10 bis 2000 Lux
Anzahl potentialfreier Kontakt: 1
Farbe:  weiß
Durchmesser Reichweite quer: 40m
Durchmesser Reichweite frontal: 20m
Ausführung:  als Master
Material:  Polycarbonat, UV-beständig

Erweiterung des Erfassungsbereichs mit Slave-Geräten
möglich. Manuelles Schalten über Taster möglich.

Montagehöhe:  2,4 m bis 2,6 m
'gewähltes Fabrikat/Typ: '___________/___________'

komplett liefern und betriebsfertig, d.h. in Unterputzausführung in Decke montieren.
Menge: 55 St
GAEB 90 Kostenstelle: 444

**1.3.0.78 Präsenzmelder für Korridore 360 Grad AP**
Präsenzmelder mit schmalem Erfassungsbereich und großer
Reichweite speziell für Korridore.

Technische Daten:
Spannung:  110-240 V AC 50/60 Hz
Erfassungsbereich:  360°
IP bei Deckeneinbau:  IP20
Umgebungstemperatur:  -25°C bis +50°C
Last über Schaltkontakt: 2300W bei cos Phi = 1
  1150VA bei cos Phi = 0,5
Zeiteinstellung:  15s bis 30 Minuten
  oder Impuls
Lichtwert-Einstellbarkeit: 10 bis 2000 Lux
Anzahl potentialfreier Kontakt: 1
Farbe:  weiß
Durchmesser Reichweite quer: 40m
Durchmesser Reichweite frontal: 20m
Ausführung:  als Master
Material:  Polycarbonat, UV-beständig

Erweiterung des Erfassungsbereichs mit Slave-Geräten
möglich. Manuelles Schalten über Taster möglich.

Montagehöhe:  2,4 m bis 2,6 m
'gewähltes Fabrikat/Typ: '___________/___________'

komplett liefern und betriebsfertig, d.h. in Aufputzausführung an Decke montieren.
Menge: 30 Stck

*Hinweis*
Steckdosen 230 V

**1.3.0.79 Steckdose mit Kinderschutz**
Steckdose mit Schutzkontakt VDE 0620 als Installationseinsatz zum Einbau in Gerätedose, Standardausführung
mit Abdeckung, 2polig 16 A, 250 V AC mit Kinderschutz
und Symbol, erhöhter Berührungsschutz gemäß E VDE 0624,
Anschlußklemmen als Verbindugsklemmen, einschließlich
notwendigem Abdeckrahmen beschriftbar, sowie
beschriftet, liefern und betriebsfertig montieren.
'gewähltes Fabrikat/Typ: '___________/___________'
Menge: 60 St
GAEB 90 Kostenstelle: 444

*Hinweis*
Anschlussdosen 3pol./ 400 V

Anmerkung:
Die Geräte sind komplett mit notwendigen Zubehör und
Beschriftungsfeld zu liefern und betriebsfertig zu
montieren und anzuschließen.

**1.3.0.80 Geräteanschlußdose UP, 5-polig**
Geräteanschlußdose VDE 0606 in u.P.-Ausführung,
Abdeckplatte weiß mit Zugentlastung, bis 2,5 qmm, 5-
polig, 400 V AC für Herd- oder Geräteanschluß liefern
und betriebsfertig montieren und anschließen
'gewähltes Fabrikat/Typ: '___________/___________'
Menge: 97 St
GAEB 90 Kostenstelle: 444

*Hinweis*
Schlagfest
Für den Hallenbereich wird ein Schlagfestes
Schalterprogramm benötigt.

Es ist zu beachten dass die Pralschutzwand an einigen
stellen zu öffnen ist.

**1.3.0.81 Steckdose, erhöhter Berührungsschutz**
SCHUKO-Steckdose, erhöhter Berührungsschutz,
Steckklemmen, mattsilber, PANZER Integrierter erhöhter
Berührungsschutz gemäß VDE 0620 Teil 1 (Kinderschutz).
Eigenschaften:-Frontseitiges Nachrüsten von
Zusatzmodulen ohne Demontage der Steckdose.
-Schnellgewindeschrauben für die Krallenbefestigung.
-Versenkte Krallen mit Rückstellfeder. -
Hochglanzverzinkter Tragring isoliert zur Kralle. Mit
Krallen- und Schraubbefestigung. Mit Steckklemmen.
Mit dazugehörigem Rahmen, betriebsfertig liefern und
montieren
'gewähltes Fabrikat/Typ: '___________/___________'
Menge: 15 St
GAEB 90 Kostenstelle: 444

**1.3.0.82 Rollladentaster-Einsatz für Schließzylinder**
Rollladentaster-Einsatz für Schließzylin
der, 2-polig, mattsilber, PANZER
10 A, AC 250 V
Für genormte Profil-
Halbzylinderschlösser mit 40 mm Länge. Mit
dazugehörigem Rahmen, betriebsfertig liefern und
montieren
'gewähltes Fabrikat/Typ: '___________/___________'
Menge: 15 St
GAEB 90 Kostenstelle: 444

#### Titel 1.4 KG 445.1 - Beleuchtung

**1.4.0.01 LED-Feuchtraum-Wannenleuchte 40W**
Die bereits bemusterte Feuchtraumwannenleuchte

Bemessungslichtstrom  5400 lm
Bemessungsleistung  40 Watt
Lichtausbeute  135 lm/W
Gehäuse/Wanne  PC/PC
UV-Beständigkeit  Nein
Stoßfestigkeit  IK 08
Klippse  Edelstahl
Varianten  On/Off, 3-/5-Leiter-Durchgangsverdrahtung,
3h Notstromakku
Energieeffizienzklasse  A++
'gewähltes Fabrikat/Typ: '___________/___________'

liefern, montieren und betriebsfertig anschließen.
Menge: 23 St
GAEB 90 Kostenstelle: 445

**1.4.0.02 LED-Panel 4000K**
Flache LED Anbauleuchte EVG, 47W, Leuchtenlichtstrom
4855lm, 4000K, Ra>80, Lichtfarbtoleranz MacAdam 3 (SDCM
3), Garantie 5 Jahre, zur Einlegemontage in M625 Decken
mit sichtbarem Profil oder mit Einbauzubehör (sepatat
bestellen) zum Einbau in geschnittene Deckenöffnungen,
als Pendelleuchte mit 4-fach Pendelsatz L:1000mm
(sepatat bestellen) oder als Anbauleuchte mit
Montagezubehör (separat bestellen), Gehäuse Aluminium
und Stahlblech, Maße L: 620mm x B: 620mm x H: 16mm,
Leuchtenabdeckung opal IP40.
'gewähltes Fabrikat/Typ: '___________/___________'

liefern, montieren und betriebsfertig anschließen.
Menge: 63 St
GAEB 90 Kostenstelle: 445

**1.4.0.03 LED-Einbau-Downlights**
LED-Deckeneinbaustrahler mit Reflektor und
Einscheibensicherheitsglas (ESG). Netzteil mit DIP-
Switch-Schalter in vier Stufen Einstellbar.
Energieeffizienzklasse A+
Bemessungsleistung 10-20 Watt
Bemessungslichtstrom bis 2058 lm
Lichtausbeute bis. 108 lm/W
Lichtfarbe neutralweiß (nw)
Farbtemperatur 4000 K
Farbwiedergabeindex > 80 Ra
UGR 0.9, Schutzklasse II
Schutzart IP42
Abstrahlwinkel 110°
Spezifische Parameter zur Angabe LED-Lebensdauer: L80/
B10
Umgebungstemperatur (ta) 25 °C
Lebensdauer 60.000 h
Einsatztemperatur -20 °C bis +40 °C
D-Schutzzeichen: Begrenzte Oberflächentemperatur zum
Einsatz in feuergefährdeten Betriebsstätten.
Übertemperaturschutz, Kurzschlussschutz,
Überlastschutz, Stoßspannungsfest
photobiologische Sicherheit: freie Gruppe
LED-EVG ENEC zertifiziert
Rahmen in Weiß

Abmessung (ø x H) 190 x 59 mm, Gewicht: 0,6 kg.
Montage: Versenkter Einbau per Lochbohrung, mit
Federklemmen
'gewähltes Fabrikat/Typ: '___________/___________'

liefern, montieren und betriebsfertig anschließen.
Menge: 87 St

**1.4.0.04 LED-Einlegeleuchte, ballwurfsicher**
Quadratische LED-Anbauleuchte mit mikroprismatischer
Abdeckscheibe.
Für die Montage an Decken, Wände und Überhängen in
Innenräumen.
Mit symmetrisch begrenzt breit strahlender
Lichtstärkeverteilung.
Lichtstärkeverteilung: direkt
Material Reflektor: PMMA-Abdeckung
Blendungsbewertung nach UGR-Einstufung (EN 12464-1) <
19.
Bildschirmgerecht gemäß EN 12464-1 durch begrenzte
Leuchtdichten L = 3000 cd/m2 für Ausstrahlungswinkel
oberhalb 65° rundum..
Die Anbauleuchte besteht aus einem Montagekörper mit
Anschlusseinheit, Schnellsteckverbindung und dem
Betriebsgerät sowie einer aufgesetzten Leuchteneinheit
mit LED-System, Abdeckscheibe, Schnellsteckverbindung
und Rahmen.
Farbe Leuchtenkörper: weiß (ähnlich RAL 9016)
Montageort: Decke ohne Einbauöffnung, Wand ohne
Einbauöffnung
Mit elektronischem Betriebsgerät, schaltbar
Betriebsgerät gemäß Ökodesign-Anforderungen
austauschbar.
Mittlere Bemessungslebensdauer L80 (tq 25 °C) = 100.000
h.,
Mittlere Bemessungslebensdauer L90 (tq 25 °C) = 50.000
h.
Lichtquelle gemäß Ökodesign-Anforderungen austauschbar.
Leuchtenlichtstrom und Lichtfarbe fest eingestellt.
Bemessungslichtstrom 4200 lm,
Bemessungsleistung 26 W,
maximale Leuchten-Lichtausbeute 162 lm/W.
Leistungsfaktor ? > 0,95,
Farbwiedergabeindex: Ra > 80
Lichtfarbe: neutralweiß
Farbtemperatur: 4000 K
Farborttoleranz (initial MacAdam) = 3 SDCM
Maße (L x B): 607 mm x 607 mm, Höhe 42 mm.
Schutzklasse (DIN EN 61140): I
Schutzart (DIN EN 60529): IP40
Prüftemperatur Glühdrahttest gemäß
IEC 60695-2-11: 650 °C;
Gewicht: 7.4 kg.
Leuchte 10 Jahre,
Ersatzteile (LED-Modul, Betriebsgerät, optisches
System) 15 Jahre nach Rechnungsdatum unter Vorbehalt
vertretbarer Änderungen, die dem Fortschritt dienen,
verfügbar.

gewähltes Fabrikat/Typ: '___________/___________'

liefern, montieren und betriebsfertig anschließen.
Menge: 9 St

**1.4.0.05 LED-Einbaupanel Aufbaurahmen**
Aufbaurahmen für LED Paneele 620x620 mm. Zur schnellen
Montage an Beton- und Rigipsdecken. Aluminium weiß
lackiert RAL 9016. Geeignet für LED Einlegeleuchten mit
Abmessungen von 620x 620 x 10 mm Abmessungen des
Rahmens: 627 x 627 x 50 mm Aufbaurahmen für LED-Paneele
'gewähltes Fabrikat/Typ: '___________/___________'

liefern, montieren und betriebsfertig anschließen.
Menge: 9 St

**1.4.0.06 LED Aufsatzleuchte mit Lichtmast**
Aufsatzleuchte  - BEGA Lichtbauelement 99076K3 in 2-
fach-Anordnung. Asymmetrisch-bandförmige
Lichtstärkeverteilung. Dark Sky: Lichtstromanteil im
oberen Halbraum < 1%. BEGA Constant Optics® :
Effizientes optisches System, das nahezu keinem
Verschleiß unterliegt. LED 18,5 W Leuchten-
Anschlussleistung, Leuchten-Lichtstrom 1881 lm,
Farbtemperatur 3000 K. Farbwiedergabeindex (CRI) > 80
je Leuchtenkörper. Mit austauschbaren BEGA LED-Modulen
mit Übertemperaturschutz und einer Lebenserwartung von
mindestens 50.000 Betriebsstunden. 20-jährige
Nachliefergarantie auf LED-Module und Verschleißteile.
Mit BEGA Ultimate Driver® LED-Netzteil, DALI-steuerbar,
220-240 V, 0/50-60 Hz. Schutzart IP 65. Leuchte aus
Aluminiumguss, Aluminium und Edelstahl
Beschichtungstechnologie BEGA Unidure® , Farbe Grafit.
Sicherheitsgläser. Reflektoren aus eloxiertem
Reinstaluminium. Mit Tür und eingebautem
Anschlusskasten 71084. Zur Durchverdrahtung für 2 Kabel
bis 7 x 6 qmm mit Feinsicherung 6,3 A. Abmessungen: 520
x 240 x 105 mm. Höhe der Leuchte über Flur 4500 mm.
Befestigung des Lichtbauelements mit dem Erdstück 71140
oder mit dem Aufschraubsockel 70833 zum Aufschrauben
auf ein Fundament.

Inklusive Lichtmast mit Erdstück für Aufsatzleuchte:
Lichtmast aus Aluminium, zertifiziert nach EN 40.
Zylindrisch mit Durchmesser 135 mm, mit Erdstück 800
mm. Höhe über Flur 4000 mm. Mastzopfdurchmesser 76 mm.
Tür mit Vierkant-Verschluss aus Edelstahl und
Gerätesteg mit Schutzleiteranschluss und zwei
Schiebemuttern M6 zur Aufnahme eines Anschlusskastens.
Oberfläche vorbehandelt, pulverbeschichtet und mit
einer Einbrennlackierung, Farbe Grafit versehen.
'gewähltes Fabrikat/Typ: 'BEGA/99076K3'

liefern, montieren und betriebsfertig anschließen.
Menge: 2 St

**1.4.0.07 LED Sporthallenflächenleuchte**
Maße: 600*320*80mm
Leistung: 200 Watt
Effizienz: 150lm/W
Nennlichtstrom effektiv: 30.000 Lumen
Sondermerkmal: Flickerfrei
Dimmung: DALI
Kelvin: 5000K
Leistungsfaktor: >0,97
Farbwiedergabeindex CRI: Ra=80
Schutzart: IP65
Schlagfestigkeit: IK10
Umgebungstemperatur: -40 bis +55°C
Eingangsspannung 180-305V (AC)
Netzfrequenz: 50/60 Hz
Treiber: Mean Well
Lebensdauer: 50.000 Stunden L80/B10
Normen, Zeichen: CE, Rohs
 Lichttechnik
primäre Lichtlenkung mit Prismenoptik aus PC
Abstrahlrichtung primär: nach unten
Lichtaustritt: direkt strahlend
primäre Lichtcharakteristik: symmetrisch
Montage
Montageanordnung: Einzelanordnung,
Montageart: abgehängte Montage
Montageort: an der Kette, am Y-Seil-Abhänger,  an der
Decke,
Komponente
Leuchtengehäuse, aus Aluminium, bandlackiert, für
Kettenabhängung, für Seilabhängung,
geeignet für den Einsatz unter rauen
Umgebungsbedingungen durch robustes Aluminiumgehäuse.
Besondeheiten
Ballwurfsicherheit:  ballwurfsicher bei Deckenmontage
oder  Kettenabhängung,

oder Gleichwertig
'gewähltes Fabrikat/Typ: '___________/___________'

liefern, montieren und betriebsfertig anschließen.
Menge: 90 St
GAEB 90 Kostenstelle: 445

#### Titel 1.5 KG 445.2 - Sicherheitsbeleuchtung

*Hinweis*
Sicherheitsbleuchtungsanlage
Das Gebäude ist mit einer batteriegestützten
Sicherheitsbeleuchtung nach DIN VDE 0108, Teil 100, DIN
EN 50171, DIN EN 50172, Schulhausrichtlinie, ASR A2.3,
ASR A3.4, EN 1838, DIN 4844 und LBO auszurüsten.

Eine Sicherheitsbeleuchtung muss z. B. angebracht
werden:

in Räumen für Ersatzstromaggregate HVS und HVA
in Räumen für Schaltanlagen Nennspannung > 1 KV
in Pausen-, Umkleide- und Waschräumen > 50 m²
in Küchen, Magazinen und Werkstätten > 50 m²
in Bühnenbetriebsräumen > 20 m²
nahe Treppen, Niveauänderungen und Erste-Hilfe-Stellen
nahe Brandbekämpfungsvorrichtungen und
Meldeeinrichtungen
an vorgeschriebenen Notausgängen und Sicherheitszeichen
außerhalb und nahe jedem letzten Ausgang
in Flucht- und Rettungswegen

Eine gleichmäßige Ausleuchtung der Fluchtwege nach EN
1838 (Emin/Emax=1/40) ist zu gewährleisten.

Mindestbeleuchtungsstärke 1 Lux innerhalb von 60 s; 0,5
Lux innerhalb von 5 s.
Der Beitrag reflektierten Lichtes darf nicht
berücksichtigt werden. Rettungszeichenleuchten sind im
Fluchtwegverlauf über jeder im Notfall zu benutzenden
Ausgangstür, an Kreuzungspunkten und bei
Richtungsänderungen zu installieren und müssen von
jeder Stelle des Fluchtweges aus einsehbar sein. Falls
vorhanden, ist eine zweite Fluchtwegmöglichkeit zu
kennzeichnen.
Sicherheits- und Rettungszeichenleuchten müssen mit
elektronischen Vorschaltgeräten (EVG) inkl.
Abschaltautomatik bei Störungen im Lampenkreis
ausgerüstet sein. Bei Verwendung von Standard - EVG´s
muss sichergestellt sein, dass diese für Anlagen gem.
DIN VDE 0100 geeignet sein, d. h. im DC-Betrieb müssen
die EVG´s von 183,6 bis 259,2 V einwandfrei arbeiten.
Die EVG´s müssen den einschlägigen Normen wie EN 60924,
EN 60926 etc. entsprechen.

Aufstellung Hauptverteiler Sicherheitsstromversorgung/
Batterie

- eigener Raum F90, Tür T30
- ausreichende Be- und Entlüftung gemäß VDE 0510 bzw.
  typgeprüftes E90 Gehäuse mit bauaufsichtlicher
  Zulassung

In unmittelbarer Nähe der Sicherheits- und
Rettungszeichen- leuchten ist eine Verteiler- und
Stromkreisbezeichnung anzu- bringen.

Anforderungen bei Bereitschaftsschaltung:
in den Unterverteilungen für die Allgemeinbeleuchtung
ist die Netzspannung mittels 3-Phasenüberwachung zu
überwachen.
Aufteilung allgemeine Beleuchtung auf >= 2 Stromkreise
Aufteilung Sicherheitsbeleuchtung auf >= 2 Stromkreise
generell

Es ist eine automatische Prüfeinrichtung gem. DIN/VDE
0100 Teil 108. Bei ständiger Überwachung der Ladung
oder periodisch in Abständen < 5 Minuten und täglicher
Überwachung der Umschaltung und der Funktionsfähigkeit
der angeschlossenen Verbraucher (Leuchten) sowie
Registrierung der durchgeführten Tests gem. Absatz
9.2.4 kann der manuelle tägliche  Funktionstest
entfallen. Die Funktionsprüfung jeder Sicherheits- und
Rettungszeichenleuchte erfolgt aus Gründen der
Zuverlässigkeit durch Strommessung innerhalb der
Leuchten.

An zentraler, während der betriebserforderlichen Zeit
ständig besetzten Stelle ist durch Meldeeinrichtungen
der Anlagezustand (Betrieb/Störung) der Sicherheitsstromversorgung anzuzeigen.

Jeder Notlichtstromkreis erhält eine eigene Um-
schalteinrichtung mit elektronisch getrennter
Netzüberwachung mit Zwangsverriegelung bei Netz-
Notlichtumschaltung, so dass pro Stromkreis Dauerlicht-
oder Bereitschaftslicht oder Mischbetrieb gewählt
werden kann und gleichzeitig eine hohe
Betriebssicherheit gewährleistet wird.
Eine angemessene Schaltung der Sicherheits- und
Allgemeinbeleuchtung ist durch die Option
Lichtschalter-abfrage ohne zusätzliche Komponenten
möglich. Über die Option Treppenhauslichtschaltung ist
eine zeitgesteuerte Ein- /Ausschaltung von
Notlichtstromkreisen im Netz- und Batteriebetrieb über
beleuchtete Taster möglich. Variable Einstellzeit von 1
bis 5 Minuten. Freiprogrammierbare Zuordnung Taster/
Notlichtstromkreis.

Phasenauswahlschaltung zur automatischen Umschaltung
bei drei-phasiger Einspeisung auf eine intakte
Eingangsphase. Erst bei Ausfall der 3 Eingangsphasen
wird auf Batteriebetrieb umgeschaltet.

Ladeeinrichtung mit Mikroprozessor Steuerteil,
potentialfreien Kontakten, Batterie-Kapazitätsanzeige
in %, Iso Testeinrichtung, patentierten
Ladeeinrichtungsverfahren zur Erkennung von
Batteriekreisunterbrechungen, temperaturgeführtes
Ladeverfahren.

Einschließlich internen Rangierverteiler für im
Geräteschrank abgesicherte Leitungen zu Unterstationen
in Einleitertechnik (Netz- und Batterieversorgung über
eine Leitung).

Die Unterstationen müssen aus brandschutztechnischen
Gründen in geprüften Brandschutz-Gehäuse in
Funktionserhalt E30, mit Zulassung des DIBt Berlin (Z-
Nr.), eingebaut werden.
Das System entspricht den neusten Bestimmungen gemäß
LAR und DIN 4102. Geprüft in Anlehnung an DIN 4102,
Teil 2 und Teil 12 durch eine anerkannte
Materialprüfanstalt.

Folgende Vorgaben sind einzuhalten:
-Max. durchschnittliche Temperaturerhöhung nach 90 Min.
 Beflammung: 60 Kelvin (bindend vorgeschrieben).
-Oberfläche beschichtet, lichtgrau RAL 7035
-Gesamtkonstruktion nach DIN 4102, Teil 1  A1/A2
-Wandbefestigungssatz
-Beliebige Befestigung von Hutschienen auf den
Innenwänden
  möglich
-Anzahl der Kabeleinführungen: 2  x 40 mm², 32 x x18
mm².

Das System wird so ausgelegt, dass der Endausbau des
kompletten Gebäudes über das ausgeschriebene
Zentralbatteriesystem versorgt werden kann.

Als Batterie kommt nur eine wartungsfreie,
verschlossene, auslaufsichere OGi-Blockbatterie mit in
Vlies gebundener Schwefelsäure gem. DIN/VDE 0108 und
VDE 0510 Teil 2 zum Einsatz. Nennbetriebsdauer 3h,
Lebenserwartung >10 Jahre. Gemäß DIN EN 50171 ist eine
Alterungsreserve von 25 % zu berücksichtigen.

Die Leitungsführung hat auf getrennten Kabeltrassen zu
erfolgen. Eine komplette Trennung der AV- und SV-
Stromkreise gemäß MLAR, Ausgabe 2005, ist zu
gewährleisten.

Die gesamte Verkabelung ist gemäß VDE 01800-718, bis
zur ersten Leuchte im  Brandabschnitt, mit
halogenfreien E30-geprüften Leitungen und Kabeln mit
Funktionserhalt auszuführen.

Leitungsverlegung gem. gültiger Landesbauordnung.

Die Sicherheitsbeleuchtungsanlage soll mit 4 Jahren
Gewährleistungsgarantie angeboten werden.

Alle Bauteile müssen mit Beschriftungen ausgestattet
werden und sind in die Preise einzukalkulieren.

Die Position des Fernmeldetableaus muss noch bestimmt
werden.

**1.5.0.01 Zentralbatterie**
Netzanschluss: 400V 3-ph. AC +/- 10%, 50 Hz
Batteriespannung: 216 V
Ladeteil zur Versorgung der angeschlossenen
Batterieanlage gemäß DIN EN 50171.

Systemaufbau:
- Mikroprozessor-Steuerteil
- 7" Touchscreen-Display
- Klartextanzeige aller Systemzustände.
- Kommunikation über LON-Protokoll (bindend
vorgeschrieben).
- Aufbau: Modul-Technik (19" nicht zugelassen)
- Einschließlich Ladeeinrichtung mit ISO-
Fehlererkennung.

Bestückung:
5 Stück Endstromkreise 3,15A (2 pol.) für Mischbetrieb
5 Stück Endstromkreise 6,3A (2 pol.) für Mischbetrieb
08 Stück Digitale Schalteingänge (max. 24 Stück)

1 Stück WEB-Modul zur Steuerung und Darstellung der
Anlagenzustände über Internet
4 Stück potentialfreie Meldekontakte zur Übergabe der
Meldungen/Betriebszustände
_ Stück Einbau beigestellter 4-poliger Überspannungs-
Ableiter Typ:2 (gemäß LBO)

Stahlblech-Schrank:
Schutzart: IP 20
Außenlackierung: RAL 7035
Türanschlag: rechts / links
Kabeleinführung: von oben
Abmessungen: H:1800mm x B:600mm x T:450mm

Inkl. Wartungsfreie, verschlossene OGIV-
Blockbatterieanlage in AGM bzw. Vlies-Technik.
Lebenserwartung 10-12 Jahre. Importe aus China werden
nicht zugelassen. Die Auslegung der Batterie hat gemäß
DIN EN 50171 mit entsprechender Alterungsreserve zu
erfolgen.

Leistungsdaten: 2800W/1h, 1200W/3h, 500W/8h
Nennkapazität: 24Ah/10h
Nennspannung: 216V
Zellenzahl: 108
Blockzahl: 18

Angebotenes Fabrikat:

Angebotener Typ:

Komplett liefern, montieren und betriebsfertig
anschließen.
Menge: 1 St

**1.5.0.02 F30 Einhausung**
E30 Gehäuse zur Aufnahme des v. g.
Sicherheitslichtgerätes
Belüfteter Verteilerschrank, geprüft und zugelassen (Z-
Nummer).
'gewähltes Fabrikat/Typ: '___________/___________'

liefern, montieren und betriebsfertig anschließen inkl.
allem Zubehör und klein Material .
Menge: 1 St

**1.5.0.03 Handscheinwerfer mit Schwenkkopf**
Handscheinwerfer in robustem Gehäuse für industrielle
Zwecke
inkl. externer Ladestation für Stand- und Wandmontage.

Gehäusefarbe:  schwarz
Anschluss-Spannung: 230V AC
Leuchtmittel:  3W Power-LED
Schutzart:  IP 44
Montage:  Wandmontage/Standmontage
Abmessung:  300x125x75mm (HxBxT)
'gewähltes Fabrikat/Typ: '___________/___________'

liefern, montieren und betriebsfertig anschließen inkl.
allem Zubehör und klein Material .
Menge: 1 St
GAEB 90 Kostenstelle: 445

**1.5.0.04 3 Phasen Netzüberwachung**
3 Phasen Netzüberwachung für den Einbau in die AV-
Verteilungen und AV-Allgemeinverteilungen, mit einer 3
Phasen Netzüberwachungen und 5 Schalteingängen (für
pot. Freie Kontakte) zum Schalten von Endstromkreisen.
Die Programmierung erfolgt über das Steuerteil.
Statusanzeige jedes Schalteingangs über LED. Bei
Netzausfall erfolgt im Display des Steuerteils die
Standortanzeige im Klartext.

Gehäusematerial:  Kunststoff
Montageart:  Hutschiene
Abmessungen (HxBxT):  70 x 70 x 65 mm
'gewähltes Fabrikat/Typ: '___________/___________'

liefern, montieren und betriebsfertig anschließen inkl.
allem Zubehör und klein Material .
Menge: 2 St
GAEB 90 Kostenstelle: 445

**1.5.0.05 Unterputz-Meldetableau**
Einbau-Meldetableau mit LED-Anzeige zum Anschluss
an eine Zentralbatterie- bzw. Gruppenbatterie-System.
Zum Einbau in eine Geräte-Verbindungsdose mit Norm
Kombinationsabstand von 71mm gemäß DIN 49073-1.
Anzeige gemäß DIN VDE 0100-560.

Anzeigestatus:
"Anlage betriebsbereit"
"Batteriebetrieb"
"Anlage gestört"

Meldungen optisch und akustisch
Integrierter Schlüsselschalter für Dauerlicht Ein/Aus.
Zuleitung: J-Y(St)Y 4x2x0,8

Schutzart:  IP 30
Abmessung:  H: 81 x B: 81 x T: 6mm
'gewähltes Fabrikat/Typ: '___________/___________'

liefern, montieren und betriebsfertig anschließen inkl.
allem Zubehör und klein Material .
Menge: 1 St
GAEB 90 Kostenstelle: 445

**1.5.0.06 Warnschild BGV A8/ W008**
Warnschild nach BGV A 8/W 008 "Warnung vor elektrischer
Spannung" komplett liefern und betriebsfertig
befestigen.
Menge: 1 St
GAEB 90 Kostenstelle: 445

**1.5.0.07 Warnschild BGV A8/ W020**
Warnschild nach BGV A 8/W 020 "Warnung vor Gefahren
durch Batterien" komplett liefern und betriebsfertig
befestigen.
Menge: 1 St
GAEB 90 Kostenstelle: 445

**1.5.0.08 Kabelabzeigkasten bis 4 mm²**
Kabelabzeigkasten bis 4 mm² für Stromkreise der
Sicherheitsbeleuchtung mit rotem Deckel RAL 3000, Maße:
88 x 88 x 53 mm, Schutzart IP 55 in Aufputzausführung
liefern und betriebsfertig montieren und verklemmen.
Menge: 10 St
GAEB 90 Kostenstelle: 445

*Hinweis*
Beleuchtung Rettungszeichen

**1.5.0.09 Nothinweisleuchte Wandleuchte**
Nothinweisleuchte in reduziertem Design mit
freistrahlender Displayscheibe. Zertifiziert nach LEED
für nachhaltiges Bauen. Zertifizierungsnummer: U.S. GBO
41105. Piktogramm nach DIN 4844 und EN 1838. Aufbau
gem. DIN EN 60598-1/-2-22.

Material:  Stahlblech
Gehäusefarbe:  RAL 9016
Anschluss-Spg.:  230 Volt, 50/60 Hz
Erkennungsweite:  24m
Leistung (AC/DC):  3,4VA/4,1W
Leuchtmittel:  3 x 1W Power LED
Montage:  Wandmontage
Ausführung:  EVG
Schutzart:  IP41
Schutzklasse:  I
Abmessung:  H:200 x B:270 x T:75mm

LB1/009-Überwachungsbaustein mit Adress-Schalter zur
Einzelleuchtenüberwachung der Leuchte.
'gewähltes Fabrikat/Typ: '___________/___________'

liefern, montieren und betriebsfertig anschließen inkl.
allem Zubehör und Kleinmaterial
Menge: 24 St
GAEB 90 Kostenstelle: 445

**1.5.0.10 Nothinweisleuchte Wandleuchte- Ballwurfsicher**
Nothinweisleuchte in reduziertem Design mit
freistrahlender Displayscheibe. Zertifiziert nach LEED
für nachhaltiges Bauen. Zertifizierungsnummer: U.S. GBO
41105. Piktogramm nach DIN 4844 und EN 1838. Aufbau
gem. DIN EN 60598-1/-2-22.

Material:  Stahlblech
Gehäusefarbe:  RAL 9016
Anschluss-Spg.:  230 Volt, 50/60 Hz
Erkennungsweite:  24m
Leistung (AC/DC):  3,4VA/4,1W
Leuchtmittel:  3 x 1W Power LED
Montage:  Wandmontage
Ausführung:  EVG
Schutzart:  IP41
Schutzklasse:  I
Abmessung:  H:200 x B:270 x T:75mm

LB1/009-Überwachungsbaustein mit Adress-Schalter zur
Einzelleuchtenüberwachung der Leuchte.
'gewähltes Fabrikat/Typ: '___________/___________'

liefern, montieren und betriebsfertig anschließen inkl.
allem Zubehör und klein Material .
Menge: 9 St
GAEB 90 Kostenstelle: 445

*Hinweis*
Sicherheitsbeleuchtung

**1.5.0.11 LED-Sicherheitsleuchte, asymmetrisch**
Sicherheitsleuchte in quadratischem Design zum
Anschluss an CPS/LPS- und NEA-Systeme. Ballwurfsichere
Ausführung durch verstärkten Gehäusekorpus und
schlagfeste Makrolon- scheibe. Ballwurfgitter/-körbe
werden aus architektonischen Gründen nicht zugelassen.
Höhenverstellbares Leuchten- gehäuse aus Metall
(Kunststoffgehäuse nicht zugelassen) mit strukturierter
Pulverbeschichtung. Im angehobenen Zustand können die
seitlichen Kabeleinführungen freigelegt werden
(Aufputz-Kabelverlegung). Im geschlossenen Zustand sind
diese verdeckt. Entstehen durch ein anderes Fabrikat
Mehr- kosten (z.B. Betonaufputz-Adapter) sind diese
Kosten durch den Installateur zu tragen. Asymmetrische
Ausleuchtung von Flucht- und Rettungswegen sowie
Flächen. Lichttechnische Eigen- schaften bei 3m
Montagehöhe (bindend vorgeschrieben): Abstand Leuchte-
Leuchte in Fluchtwegen: 11,75m (1lx). Abstand Leuchte-
Leuchte bei Flächen: 12,00m (0,5lx).

Der integrierte Adressbaustein zur
Einzelleuchtenüberwachung muss in Stromkreisen mit
gemischter Installation (DS/BS) sowie für den Betrieb
in AC- und DC-Netzen geeignet sein. Die Kommunikation
erfolgt über die Netzzuleitung ohne zusätzliche BUS-
Leitung.

Aufbau der Leuchte gemäß DIN EN 60598-1 und -2-22, DIN
EN 1838 und DIN EN 55015.

Gehäusematerial: Stahlblech
Gehäusefarbe: RAL 9016
Anschluss-Spg.: 230 Volt AC/DC
Leistung (AC/DC): 13,2VA / 6,7W
Leuchtmittel: LED-Modul (361lm)
Montage: Aufbaumontage
Ausführung: Systemleuchte mit Überwachung
Schutzart: IP 43
Schutzklasse: I
Abmessung: H:90mm x B:130mm x T:130mm (offen)
Abmessung: H:69mm x B:130mm x T:130mm (geschlossen)

5 Jahre Garantie auf das LED-Leuchtmittel.
10 Jahre Verfügbarkeit kompatibler LED-Module und
Ersatzteile.
'gewähltes Fabrikat/Typ: '___________/___________'

liefern, montieren und betriebsfertig anschließen inkl.
allem Zubehör und klein Material .
Menge: 18 St

**1.5.0.12 LED-Sicherheitsleuchte, symmetrisch**
Sicherheitsleuchte in quadratischem Design zum
Anschluss an CPS/LPS- und NEA-Systeme. Ballwurfsichere
Ausführung durch verstärkten Gehäusekorpus und
schlagfeste Makrolon- scheibe. Ballwurfgitter/-körbe
werden aus architektonischen Gründen nicht zugelassen.
Höhenverstellbares Leuchten- gehäuse aus Metall
(Kunststoffgehäuse nicht zugelassen) mit strukturierter
Pulverbeschichtung. Im angehobenen Zustand können die
seitlichen Kabeleinführungen freigelegt werden
(Aufputz-Kabelverlegung). Im geschlossenen Zustand sind
diese verdeckt. Entstehen durch ein anderes Fabrikat
Mehr- kosten (z.B. Betonaufputz-Adapter) sind diese
Kosten durch den Installateur zu tragen. Symmetrische
Ausleuchtung von Flucht- und Rettungswegen sowie
Flächen. Lichttechnische Eigen- schaften bei 3m
Montagehöhe (bindend vorgeschrieben): Abstand Leuchte-
Leuchte in Fluchtwegen: 11,75m (1lx). Abstand Leuchte-
Leuchte bei Flächen: 12,00m (0,5lx).

Der integrierte Adressbaustein zur
Einzelleuchtenüberwachung muss in Stromkreisen mit
gemischter Installation (DS/BS) sowie für den Betrieb
in AC- und DC-Netzen geeignet sein. Die Kommunikation
erfolgt über die Netzzuleitung ohne zusätzliche BUS-
Leitung.

Aufbau der Leuchte gemäß DIN EN 60598-1 und -2-22, DIN
EN 1838 und DIN EN 55015.

Gehäusematerial: Stahlblech
Gehäusefarbe: RAL 9016
Anschluss-Spg.: 230 Volt AC/DC
Leistung (AC/DC): 13,2VA / 6,7W
Leuchtmittel: LED-Modul (361lm)
Montage: Aufbaumontage
Ausführung: Systemleuchte mit Überwachung
Schutzart: IP 43
Schutzklasse: I
Abmessung: H:90mm x B:130mm x T:130mm (offen)
Abmessung: H:69mm x B:130mm x T:130mm (geschlossen)

5 Jahre Garantie auf das LED-Leuchtmittel.
10 Jahre Verfügbarkeit kompatibler LED-Module und
Ersatzteile.

gewähltes Fabrikat/Typ: '___________/___________'

liefern, montieren und betriebsfertig anschließen inkl.
allem Zubehör und klein Material .
Menge: 40 St

**1.5.0.13 LED-Sicherheitsleuchte, fokussiert**
Sicherheitsleuchte in quadratischem Design zum
Anschluss an CPS/LPS- und NEA-Systeme. Ballwurfsichere
Ausführung durch verstärkten Gehäusekorpus und
schlagfeste Makrolon- scheibe. Ballwurfgitter/-körbe
werden aus architektonischen Gründen nicht zugelassen.
Höhenverstellbares Leuchten- gehäuse aus Metall
(Kunststoffgehäuse nicht zugelassen) mit strukturierter
Pulverbeschichtung. Im angehobenen Zustand können die
seitlichen Kabeleinführungen freigelegt werden
(Aufputz-Kabelverlegung). Im geschlossenen Zustand sind
diese verdeckt. Entstehen durch ein anderes Fabrikat
Mehr- kosten (z.B. Betonaufputz-Adapter) sind diese
Kosten durch den Installateur zu tragen. Fokussierte
Ausleuchtung von Flucht- und Rettungswegen sowie
Flächen. Lichttechnische Eigen- schaften bei 3m
Montagehöhe (bindend vorgeschrieben): Abstand Leuchte-
Leuchte in Fluchtwegen: 11,75m (1lx). Abstand Leuchte-
Leuchte bei Flächen: 12,00m (0,5lx).

Der integrierte Adressbaustein zur
Einzelleuchtenüberwachung muss in Stromkreisen mit
gemischter Installation (DS/BS) sowie für den Betrieb
in AC- und DC-Netzen geeignet sein. Die Kommunikation
erfolgt über die Netzzuleitung ohne zusätzliche BUS-
Leitung.

Aufbau der Leuchte gemäß DIN EN 60598-1 und -2-22, DIN
EN 1838 und DIN EN 55015.

Gehäusematerial: Stahlblech
Gehäusefarbe: RAL 9016
Anschluss-Spg.: 230 Volt AC/DC
Leistung (AC/DC): 13,2VA / 6,7W
Leuchtmittel: LED-Modul (361lm)
Montage: Aufbaumontage
Ausführung: Systemleuchte mit Überwachung
Schutzart: IP 43
Schutzklasse: I
Abmessung: H:90mm x B:130mm x T:130mm (offen)
Abmessung: H:69mm x B:130mm x T:130mm (geschlossen)

5 Jahre Garantie auf das LED-Leuchtmittel.
10 Jahre Verfügbarkeit kompatibler LED-Module und
Ersatzteile.

gewähltes Fabrikat/Typ: '___________/___________'

liefern, montieren und betriebsfertig anschließen inkl.
allem Zubehör und klein Material .
Menge: 7 St

**1.5.0.14 Sicherheitsleuchte, Wandmontage Außen**
Moderne Sicherheitsleuchte aus hochwertigem Alu-
Druckguss.
Die satinierte Glasscheibe und ein 45° Abstrahlwinkel
wirkt einer direkten
Blendung entgegen. Dieser Planung liegt ein
Leuchtenabstand von 6,60m (Höhe:3,5m/Abstand
Fluchtwegmittellinie: 2m) zugrunde.
Wird ein alternatives Produkt angeboten, muss die
Gleichwertigkeit durch eine lichttechnische Berechnung
nachgewiesen werden. Diese Berechnung ist dem Angebot
beizufügen. Gehäuse aus Kunststoff sind nicht
zugelassen.
Leuchtenaufbau gem. DIN EN 60598-1/-2-22.

Gehäuse:  Alu-Druckguss
Gehäusefarbe:  anthrazit
Anschlussklemmen: 3 x 2,5mm²
Anschluss-Spannung: 230V AC/ DC
Leuchtmittel:  3 x 1W LED
Leistung(AC/DC):  3,4VA/4.1W
Schutzart:  IP 65
Schutzklasse:  I
Montage:  Wandmontage
Ausführung:  EVG
Abmessung:  200 x 200 x 120 mm (HxBxT)

vorzusehen im Mischbetrieb/ Sicherheitslichttauglich
'gewähltes Fabrikat/Typ: '___________/___________'

liefern, montieren und betriebsfertig anschließen inkl.
allem Zubehör und klein Material .
Menge: 15 St

**1.5.0.15 Leuchtenbaustein für Mischbetrieb**
Leuchtenbaustein für Mischbetrieb sowie Adressbaustein
zur Einzelleuchtenüberwachung. Unter Einsatz des
Gessler LB1/009 können alle Schaltungsarten (Dauer-,
Bereitschaft- und geschaltetes Dauerlicht) in einem
Stromkreis realisiert werden.  Die Kodierung erfolgt
anhand eines Schiebeschalters am Baustein. Die
Leuchtenadresse wird über einen von außen zugänglichen
Dreh-Kodierschalter vergeben.

Gehäusematerial:  Kunststoff
Adressbereich:  1 bis 20
Schutzklasse:  II
Schutzart:  IP 20
Netz- / Noteingang:  230V AC (+10% / -15%)
  230V DC (+20% / -20%)
Schalteingang:  230V AC
Leistungsbereich:  2-200 W
Umgebungstemperatur:  -10°C bis +60°C
Abmessung:  20x30x78mm (HxBxT)
'gewähltes Fabrikat/Typ: '___________/___________'

komplett mit notwendigem Zubehör liefern und
betriebsfertig montieren.
Menge: 24 St
GAEB 90 Kostenstelle: 445

*Hinweis*
Fertigstellung

**1.5.0.16 Strangschema**
Strangschema für Wandmontage liefern und sichtbar
montieren.
Menge: 1 Psch

**1.5.0.17 Resopalschild für Stromkreiskennzeichnung**
Rotes Stromkreisbezeichnungsschild nach Norm als
Resopal-schild mit Eingravierung des entsprechendes
Stromkreises der Sicherheitsbeleuchtung, fachgerecht an
Wand oder Decke anbringen, inkl. notwendigem Zubehör.

10 Beschilderungen, für Hallendecke max. 10m, in
entsprechender Größe
Menge: 110 St
GAEB 90 Kostenstelle: 445

**1.5.0.18 Zielortprogrammierung der Leuchten**
Zielortprogrammierung der Leuchten nach Vorgabe der
Fachbauleitung.

Hierzu sind dem Hersteller vom Errichter Zielortlisten
zur Verfügung zu stellen die vom Hersteller aufbereitet
werden und bei Inbetriebnahmetermin von Installateur
oder Hersteller über der Schnittstelle des
Sicherheitslichtgerätes eingelesen werden.
Menge: 1 Psch
GAEB 90 Kostenstelle: 445

**1.5.0.19 Inbetriebnahme und Einweisung**
Inbetriebnahme der vorgenannten Sicherheitsbeleuchtungsanlage pro Tag mit folgenden Leistungen:

Kontrolle der Installation der Geräte/Anlage anhand von
Installationsplänen
Programmierung der Geräte/Anlage
Einweisung des Personals in die Bedienung der Geräte/
Anlage Pauschal
Menge: 1 Psch
GAEB 90 Kostenstelle: 445

*Hinweis*
Spezifikationen Option Wartung
Die nachfolgende Leistung komplett als einseitige
Option des Auftraggebers.
Der AG behält sich daher das Recht vor, nach seiner
Maßgabe und unter Wahrung der erforderlichen techn.
Zusammenhänge, jede Position der in diesem Titel
enthaltene Leistung von einer Beauftragung auszunehmen
oder in der Stückzahl zu reduzieren.

Mit der Inbetriebnahme hat der AN einen Wartungsvertrag
vorzulegen.

Der Abruf durch den Auftraggeber erfolgt spätestens bis
3 Monate nach Vorlage des Wartungsvertrages.

Die vom Bieter einzutragenden Angebotsdaten und Preise
sind hierauf abzustellen. Er verzichtet in dem
Zusammenhang hiermit ausdrücklich auf das Recht zur
Anpassung der verbleibenden Einheitspreise bei evtl.
Minderung des zu beauftragenden Leistungsumfangs.
Der Auftraggeber ist nicht verpflichtet, diese
Leistungen dem Auftragnehmer zu übertragen.
Es wird jedoch darauf hingewiesen, dass die
Preisgestaltung dieser Leistungen in die Beurteilung
des Gesamtangebotes einbezogen wird.
Materiallieferungen sind nicht enthalten. Ausgenommen
sind Materialien, welche im Rahmen der Wartungsarbeiten
zur Wahrung der Dauer der Verjährungsfrist für
Mängelansprüche zu ersetzen sind.
Sind zusätzliche Materiallieferungen erforderlich,
müssen sie vom Auftraggeber vorher bestätigt bzw. je
nach Aufwandshöhe vor Beginn der Arbeiten angeboten und
die Beauftragung eingeholt werden.
Die Wartungsarbeiten sind innerhalb der üblichen
Arbeitszeiten auszuführen.
Nr. Leistungsbeschreibung Menge/ Einh. Preis (EP)
Gesamt (GP)

Wartung in der Gewährleistungszeit
als jährliche Wartungspauschale aller zu wartenden
Komponenten dieses Leistungsverzeichnisses bestehend
aus:
  periodisch vorbeugender Wartungsdienst mit
Funktionsüberprüfung aller Anlagenteile
  Beseitigung von Störungen innerhalb der üblichen
Arbeitszeiten (arbeitstäglich)
  Ersatz von Verschleissteilen und Kleinmaterialien bis
zum Material-Listenpreis von 50 EUR je Wartung sowie
Entsorgung der ausgebauten Bauteile
  Erstellung und Übergabe eines Wartungsberichtes als
Nachweis für die durchgeführte Wartung gemäß
Wartungsprotokoll der SGB (per Download verfügbar)

Wartungsintervalle sind entsprechend der jeweiligen
Herstellervorschriften (aber mindestens 1x jährlich) zu
berücksichtigen.
Zeitraum gemäß VOB: 4 Jahre

EP = Jahresgebühr für 12 Monate
4 St EP.......................... GP
............................

**1.5.0.20 Wartungsvertrag pro Jahr**
Die Wartung der o.g. Sicherheitsbeleuchtungsanlage ist
wie folgt anzubieten:

1) Jährliche Wartung,
2) Durchführung einer Betriebsdauerprüfung des
Zentralbatterie-Notlichtversorgungsgerätes,
3) Prüfung des mechanischen und elektrischen
 Zustandes des Zentralbatterie-Notlichtgerätes,
4) Prüfung des Zustandes der Batterie sowie Reinigung
der Batteriepole. Prüfung der Meldeanzeigen (z. B.
Lade-/Entladespannung und -strom) und ggf. der
Meldeausdrucke (z. B. Prüfprotokolle) des
Zentralbatterie-Notlichtversorgungsgerätes und ggf.
des Notlichtüberwachungssystems,
5) Erstellung eines Wartungsprotokolls,
6) Die Wartung schließt den Austausch mechanischer  und
elektrischer Kleinteile wie z. B. Schrauben,  Muttern,
Sicherungen etc. ein.

Die jährliche Preisanpassung ist für die
Gewährleistungszeit (4 Jahre) im Pauschalpreis zu
berücksichtigen. Der gesamte Betrag ist wie folgt
anzubieten, für das

1. Jahr ................................... EUR

2. Jahr ................................... EUR

3. Jahr ................................... EUR

4. Jahr ................................... EUR

Pauschal gesamt ...................EUR.
Menge: 1 Psch
GAEB 90 Kostenstelle: 445

#### Titel 1.6 KG 446 - Erdungs-, Blitzschutzanlage

*Hinweis*
Potentialausgleich
Vorbemerkungen  Erdungs-, Blitzschutzanlage

**1.6.0.01 Potentialausgleichsschiene**
Potentialausgleichsschiene VDE 0100 mit Abdeckkappe aus
Kunststoff mit Anschluß von 1 Rundstahl bis 10 mm
Durchmesser, 1 Flachstahl bis 30 mm x 3,5 mm und bis zu
8 Leiter je 25 mm² kompl. mit allem Zubehör, liefern
und betriebsfertig montieren einschließlich Anschluss
aller Erder- und Potential-Ausgleichsleiter.
Menge: 4 St
GAEB 90 Kostenstelle: 446

**1.6.0.02 Rohrschelle für Rohrnennweite 50-150 mm,**
Rohrschelle aus nichtrostendem Stahl, für Rohrnennweite
von 50 mm bis 150 mm, komplett mit notwendigem Zubehör
liefern und betriebsfertig an bauseitige Rohre
montieren inkl. anschließen von Kabel oder Leitungen.
Menge: 10 St
GAEB 90 Kostenstelle: 446

**1.6.0.03 Anschließen von Kabel oder Leitungen**
Anschließen von Kabel oder Leitungen an beigestellten
Betriebsmitteln zum zusätzlichen Potentialausgleich.
Leiterquerschnitt bis 16 mm² einschließlich notwendigem
Zubehör wie Kabelschuhe und flex. Leitungen liefern und
betriebsfertig anschließen.
Menge: 10 St
GAEB 90 Kostenstelle: 446

**1.6.0.04 NHXMH-J 1 x 6, unter Putz**
Halogen- und schadstofffreie Mantelleitung
NHXMH-J 1 x 6, Cu-Zahl 58, in Teillängen zu verlegen,
unter Putz, einschl. Fräsen in Mauerwerk liefern und
betriebsfertig verlegen.
Menge: 10 m
GAEB 90 Kostenstelle: 446

**1.6.0.05 NHXMH-J 1 x 6, in Kanäle**
Halogen- und schadstofffreie Mantelleitung
NHXMH-J 1 x 6, Cu-Zahl 58, auf vorhandene Kabelleiter
oder -rinnen oder in offene Kanäle, in Teillängen zu
verlegen, oberhalb von Zwischendecken mit serienmäßiger
Sammelbefestigung sowie innerhalb von Trockenbauwänden
liefern und betriebsfertig verlegen.
Menge: 500 m
GAEB 90 Kostenstelle: 446

**1.6.0.06 NHXMH-J 1 x 6, mit Metall-Sammelbefestigung**
Halogen- und schadstofffreie Mantelleitung
NHXMH-J 1 x 6, Cu-Zahl 58, in Teillängen zu verlegen,
oberhalb von Zwischendecken mit serienmäßiger
Sammelbefestigung aus Metall liefern und betriebsfertig
ver-legen.
Menge: 50 m
GAEB 90 Kostenstelle: 446

**1.6.0.07 NHXMH-J 1 x 6, Rohr**
Halogen- und schadstofffreie Mantelleitung
NHXMH-J 1 x 6, Cu-Zahl 58, in Teillängen zu verlegen,
mit Abstandschellen und halogenfreiem
Kunststoffpanzerrohr komplett liefern und
betriebsfertig verlegen.
Menge: 50 m
GAEB 90 Kostenstelle: 446

**1.6.0.08 NHXMH-J 1 x 6, einziehen**
Halogen- und schadstofffreie Mantelleitung
NHXMH-J 1 x 6, Cu-Zahl 58, in Teillängen zu verlegen,
mit geeignetem halogenfreiem, biegsamen Kunststoffrohr
für leichte Druckbeanspruchungen komplett liefern und
auf Rohfussboden oder unter Putz, einschl. Fräsen in
Mauerwerk betriebsfertig verlegen.
Menge: 10 m
GAEB 90 Kostenstelle: 446

**1.6.0.09 NHXMH-J 1 x 16, unter Putz**
Halogen- und schadstofffreie Mantelleitung
NHXMH-J 1 x 16, Cu-Zahl 154, in Teillängen zu verlegen,
unter Putz, einschl. Fräsen in Mauerwerk liefern und
betriebsfertig verlegen.
Menge: 10 m
GAEB 90 Kostenstelle: 446

**1.6.0.10 NHXMH-J 1 x 16, in Kanäle**
Halogen- und schadstofffreie Mantelleitung
NHXMH-J 1 x 16, Cu-Zahl 154, auf vorhandene Kabelleiter
oder -rinnen oder in offene Kanäle, in Teillängen zu
verlegen, oberhalb von Zwischendecken mit serienmäßiger
Sammelbefestigung sowie innerhalb von Trockenbauwänden
liefern und betriebsfertig verlegen.
Menge: 100 m
GAEB 90 Kostenstelle: 446

**1.6.0.11 NHXMH-J 1 x 16, mit Metall-Sammelbefestigung**
Halogen- und schadstofffreie Mantelleitung
NHXMH-J 1 x 16, Cu-Zahl 154, in Teillängen zu verlegen,
oberhalb von Zwischendecken mit serienmäßiger
Sammelbefestigung aus Metall liefern und betriebsfertig
verlegen.
Menge: 200 m
GAEB 90 Kostenstelle: 446

**1.6.0.12 NHXMH-J 1 x 16, in Rohr**
Halogen- und schadstofffreie Mantelleitung
NHXMH-J 1 x 16, Cu-Zahl 154, in Teillängen zu verlegen,
mit Abstandschellen und halogenfreiem
Kunststoffpanzerrohr komplett liefern und
betriebsfertig verlegen.
Menge: 200 m
GAEB 90 Kostenstelle: 446

**1.6.0.13 NHXMH-J 1 x 16, einziehen**
Halogen- und schadstofffreie Mantelleitung
NHXMH-J 1 x 16, Cu-Zahl 58, in Teillängen zu verlegen,
mit geeignetem halogenfreiem, biegsamen Kunststoffrohr
für leichte Druckbeanspruchungen komplett liefern und
auf Rohfussboden oder unter Putz, einschl. Fräsen in
Mauerwerk betriebsfertig verlegen.
Menge: 200 m
GAEB 90 Kostenstelle: 446

#### Titel 1.7 KG 449 - Starkstromanlagen sonstiges

**1.7.0.01 Spielstandsanzeige**
Spielstandsanzeige

Sportarten: Basketball, Eishockey, Futsal, Handball,
Tennis, Tischtennis, Volleyball, Zeitmessung
Darstellung der Spielinformation: multifunktional und
angepasst an die Sportart
Periode/Satz: 1-stellig | 0-9 (Leuchtfarbe: grün)
Spiel-/Pausenzeit: 4-stellig mit 1/10 Sekunde | 88:88
(Leuchtfarbe: gelb)
Zeitanzeige gestartet/gestoppt: dargestellt mit SMD-LED
Doppelpunkt | : (Leuchtfarbe: gelb)
Tageszeit: 4-stellig außerhalb der Spielzeit |88:88
(Leuchtfarbe: gelb)

Mannschaftsnamen: Heim/Gast (Festbeschriftung weiß)
Ergebnis Tore/Satz/Punkte: 3-stellig | 000-999
(Leuchtfarbe: rot)
Auszeit/Time Out: 3 Leuchtpunkte | °°° (Leuchtfarbe:
rot, gelb, rot)
Ballbesitz/Aufschlag: 1 Leuchtpfeil | <> (Leuchtfarbe:
rot)
Mannschaftsfoul: 1-stellig | 0-9 (Leuchtfarbe: gelb)
Strafzeit: 3-stellig | 8:88 (Leuchtfarbe: gelb)
Strafzeit 10 Minuten: 1 Leuchtpunkt | ° (Leuchtfarbe:
gelb)

Frontseite: Polycarbonat reflexarm 3mm, entspiegelt,
UV-beständig (Farbe: Bronze)
Ballwurfsicherheit: zertifiziert nach DIN 18032-3
SMD-LED Technik: Osram Black surface
Zeichensatz: 5° geneigt
Sichtwinkel: > 165°
Einsatzgebiet: Indoor, helle Tageslichtumgebung
Helligkeit: min. 710 mcd
SMD-LED Farbe: rot, gelb, grün
Integrierter Signalton: 105 dB
Ansteuerung: S-eMotion Systembus Multisport Touch
Bedienpult
Gehäuse: Stahlblech
Schutzart: IP 10
Gehäusefarbe: mattschwarz
Montage: Wandmontage (Plan an der Wand oder auf
Abstand)
Montageart: Festinstallation, Befestigungswinkel oder
Schlüsselloch
Wartung-/Revisionsfach: Wartungsfach frontseitig mit
Schnellverschlussschrauben
Kabeleinführung: Unterseite/Rückseite/Seiten (links/
rechts)
Kabelführung: innenliegend nicht sichtbar
Stromversorgung: 230V/AC
Leistung: max. 100W
Energiesparmodus: Standby
'gewähltes Fabrikat/Typ: '___________/___________'

liefern, montieren und betriebsfertig anschließen inkl.
allem Zubehör und klein Material .
Menge: 2 St

**1.7.0.02 2,4 GHz Antenne Bedienpult**
2.4 GHz WLAN Rundstrahlantenne für Schauf Bedienpult
Touch.

Eigenschaften:
geeignet für das s-Emotion Bedienpult- 2.4 GHz
Frequenzband
Farbe: schwarz
Maße: 13,5cm x 2.4cm x 1.1cm
Gewicht: 16,7g
mit RP-SMA Stecker
Knickgelenk, flach,
8.4dBi
'gewähltes Fabrikat/Typ: '___________/___________'

liefern, montieren und betriebsfertig anschließen inkl.
allem Zubehör und klein Material .
Menge: 1 St

**1.7.0.03 DCF Empfänger**
Der DCF Empfänger wird optional an das Anzeigesystem
angeschlossen und sorgt dafür, dass immer automatisch
die aktuelle Uhrzeit/Tageszeit sekundengenau auf der
Anzeigetafel angezeigt wird.
Wenn ihre Anzeigetafel über unser Bedienpult
Touch angesteuert wird, können Sie mit diesem manuell
die Uhrzeit einstellen. Das Bedienpult Funk
Easy verfügt nicht über diese Möglichkeit, hier muss
ein DCF Empfänger zum Anzeigen der Uhrzeit installiert
werden.

Abgesehen von der EASY 300 können alle unsere Indoor
und Outdoor Anzeigetafeln die Uhrzeit anzeigen.
'gewähltes Fabrikat/Typ: '___________/___________'

liefern, montieren und betriebsfertig anschließen inkl.
allem Zubehör und klein Material .
Menge: 1 St

**1.7.0.04 Bedienpult**
Bedienput für genannte Spielstandsanzeige

Sportarten: Basketball, Eishockey, Futsal, Handball,
Tennis, Tischtennis, Volleyball, Zeitmessung
Funktion: Auswahl der Sportart sowie Steuerung und
Bedienung der Spieldaten
TFT-Touch Display: 7", entspiegelt
Folientastatur: 7 Eingabetasten + 1x An/Aus
Einsatzgebiet: Indoor
Beschriftung: | H/G | +/- |
Ansteuerung: S-eMotion Systembus

Systemeinstellungen:
- Uhrzeit einstellbar
- Displayhelligkeit einstellbar
- Kommunikationsparameter
je Sportart: 4 konfigurierbare Spielmodi,
multifunktional und angepasst an die Sportart, z.B.
Bundesliga, Europacup, Junioren, Turnier (bei
Auslieferung vorkonfiguriert je Sportart)
Countdown vor dem Spiel: Ja/Nein, Dauer, Signalton vor
Ablauf und Ende
Spiel:
- Ja/Nein, Dauer, Signalton vor Ablauf und Ende
- Periodendauer, Anzahl Perioden, Spielzeit auf-/
abwärts laufend, Spielzeit kumuliert Ja/Nein, Signalton
Pausen: Ja/Nein, Haupt-Pause, Neben-Pause, Dauer,
Signalton
Verlängerung: Ja/Nein, Anzahl, Dauer, Pause vor
Verlängerung, Pause zwischen Verlängerungen
Auszeit/Timeout: Ja/Nein, Anzahl, Dauer, Reset
(Halbzeit, Periode, Aus), Anzeige auf dem Scoreboard
anstelle der Spielzeit Ja/Nein, Signalton
Strafzeiten: frei konfigurierbar je Sport, nach Ablauf
weiterhin (xx Sek.) anzeigen
Mannschafsnamen: frei konfigurierbar je Mannschaft 8-
stellig
Spielerverwaltung:
- Ja/Nein, bis zu 24 Spieler je Mannschaft
- 24/14 Sekundenregel
- Lichtschlauch gelb (xx Sek.), Lichtschlauch rot (xx
Sek.) Signalton
Signalton: Ja/Nein, manuell/automatisch, Dauer,
konfigurierbare Dauer je Signalton, Signalton vor
Ablauf (xx Min.) und Ende
Bedienung im Spielbetrieb: intuitiv und angepasst an
die Sportarten, alle spielrelevanten Daten werden auf
dem 7" Display angezeigt
Kommunikationsschnittstelle:
- Schauf Systembus
- Handbedienpult Spielzeit
- Handbedienpult 24 Sekundenanzeige
- USB/RS 232 zu Zusatz Hardware

Aktualisierung: einfaches Aufspielen von Updates
Gehäuse: Kunststoff
Schutzart: IP40
Gehäusefarbe: mattschwarz
Frontseite: geneigt, mattschwarze Folientastatur
Montageart: Mobil zum Aufstellen
Gummifüße: rutschfest
S-eMotion Systembus: kabelgebunden JY(ST)Y 4 x 2 x 0,6
(empfohlen) oder Funk 2,4GHz
Stromversorgung: 230V/AC - Steckernetzteil 5V/DC
Akku-Betrieb: 5200 mAh
Anschlüsse: Rückseite
Reichweite: bis zu 150m im freien Feld, ca. 40m in der
Halle (direkte Sichtverbindung notwendig), bei
Störquellen kann mit Verstärkern gearbeitet werden um
die notwendige Reichweite zu erreichen.
Frequenz: 2,4GHz
'gewähltes Fabrikat/Typ: '___________/___________'

liefern, montieren und betriebsfertig anschließen inkl.
allem Zubehör und klein Material .
Menge: 1 St

**1.7.0.05 Uhrenanlage**
Analog-Innenuhr,

quadratisch,
mit Stahlblechgehäuse in weißaluminium,
pulverbeschichtet RAL 9006,

mit flachem ESG-Sicherheitsglas
für Ballwurfschutz gem. DIN 18032 Teil 3,

quadratisch mit Zifferblatt 60 x 60 cm,

als DCF 77-Funkuhr mit Stunden- und Minutenzeiger aus
Metall mit Lackierung in schwarz, Sekundenzeiger mit
Lackierung in rot, mit integriertem DCF 77-
Funkempfänger, Speisung mit über Batterie oder Netzteil
(nicht im Lieferumfang enthalten),

1-seitig, für Wandaufhängung,

Zifferblatt weiß mit schwarzem Aufdruck, Ausführung
arabische Zahlen "D1".
'gewähltes Fabrikat/Typ: '___________/___________'

liefern, montieren und betriebsfertig anschließen inkl.
allem Zubehör und klein Material .
Menge: 3 St

**1.7.0.06 Baustromanschluss**
Liefern eines Baustromverteilers bestehend aus mehreren
Steckdosen 230V, CEE 16A und CEE 32A

Der Baustromverteiler soll über die komplette Bauphase
vorhanden sein.

Die Prüfung des Baustromverteilers ist
einzukalkulieren.
Menge: 1 psch
GAEB 90 Kostenstelle: 449

**1.7.0.07 Gerüststellung**
Gerüststellung auf Sporthallenboden für Montagehöhen
über 2,5m - 15m zur Demontage und Montage von
Beleuchtung, Lautsprecher und leitungen und
entsprechendem Zubehör in der Sporthalle an der
Hallendecke. Ink. Auf- und Abbau, Schutz des
Arbeitsbereiches sowie mehrmaliges Versetzten
entsprechend dem Montagevorschritt.
Menge: 1 psch

**1.7.0.08 Kernbohrung 40x250 mm**
Kernbohrung durch Betondecke oder Betonwand, wie
erforderlich

Durchmesser: 40 mm
Decke/Wanddicke: bis 250 mm

kompl. erstellen, inkl Vorhalten der benötigten Geräte.
Menge: 2 St
GAEB 90 Kostenstelle: 449

**1.7.0.09 Kernbohrung 70x250 mm**
Kernbohrung durch Betondecke oder Betonwand, wie
erforderlich

Durchmesser: 70 mm
Decke/Wanddicke: bis 250 mm

kompl. erstellen, inkl Vorhalten der benötigten Geräte.
Menge: 2 St
GAEB 90 Kostenstelle: 449

**1.7.0.10 Kernbohrung 100x250 mm**
Kernbohrung durch Betondecke oder Betonwand, wie
erforderlich

Durchmesser: 100 mm
Decke/Wanddicke: bis 250 mm

kompl. erstellen, inkl Vorhalten der benötigten Geräte.
Menge: 4 St
GAEB 90 Kostenstelle: 449

**1.7.0.11 Kernbohrung 100x300 mm**
Kernbohrung durch Betondecke oder Betonwand, wie
erforderlich

Durchmesser: 100 mm
Decke/Wanddicke: von 251mm bis 300 mm

kompl. erstellen, inkl Vorhalten der benötigten Geräte.
Menge: 3 St
GAEB 90 Kostenstelle: 449

**1.7.0.12 Kernbohrung 200x250 mm**
Kernbohrung durch Betondecke oder Betonwand, wie
erforderlich

Durchmesser: 200 mm
Decke/Wanddicke: bis 250 mm

kompl. erstellen, inkl Vorhalten der benötigten Geräte.
Menge: 24 St

**1.7.0.13 Kernbohrung 200x300 mm**
Kernbohrung durch Betondecke oder Betonwand, wie
erforderlich

Durchmesser: 200 mm
Decke/Wanddicke: von 251mm bis 300 mm

kompl. erstellen, inkl Vorhalten der benötigten Geräte.
Menge: 26 St

**1.7.0.14 Wandbohrung 20 mm**
Wandbohrung durch Betonwände oder -decken wie
erforderlich

Durchmesser: 20 mm
Decke/Wanddicke: bis 300 mm

kompl. erstellen, inkl Vorhalten der benötigten Geräte.
Menge: 20 St
GAEB 90 Kostenstelle: 449

**1.7.0.15 Wandbohrung 30 mm**
Wandbohrung durch Betonwände oder -decken wie
erforderlich

Durchmesser: bis 30 mm
Decke/Wanddicke: bis 300 mm

kompl. erstellen, inkl Vorhalten der benötigten Geräte.
Menge: 20 St
GAEB 90 Kostenstelle: 449

**1.7.0.16 Install.kanal I90**
Installationskanal oder -schacht zur Umhüllung von
Elektroinstallationen mit allen erforderlichen
Zuschnitten oder Formstücken für Abzweige, Umlenkungen,
Etagen, Wand- und Deckenanschlüssen sowie
Belüftungssystem zur Abfuhr der Verlustwärme, allseitig
geschlossen, Feuer-widerstandsklasse I 90;
Rauchgasdicht auch bei Schwelbrand. Ausführung mit
zugelassenem Trocken- bausystem; komplett liefern und
fachgerecht nach Herstellervorgaben montieren.
Menge: 40 m²
GAEB 90 Kostenstelle: 449

**1.7.0.17 Ringraumdichtung**
Standard-Wellrohrinnendichtung
mit Segmentringtechnik

Ringraumdichtung zur Abdichtung von Kabeln innerhalb
von Wellrohren. Geteilte Ausführung zur Abdichtung von
neu zu installierenden oder bereits verlegten Kabeln.
Zur Stabilisierung des Wellrohrs muss eine
Wellrohrdichtung WRD oder eine vergleichbare
Befestigung installiert werden.
Maße: Dichtbreite: 40 mm; Pressplatten: 5 mm
Werkstoff: Pressplatten, Schrauben und Muttern:
Edelstahl rostfrei V2A (AISI 304); Gummi: EPDM
Anwendungsbereich: WU-Richtlinie: Beanspruchungsklasse
1 und 2
Dichtheit: gas- und wasserdicht; radonsicher
Wellrohr Nennweite: DN 110
Anzahl Kabel/Medium insgesamt: 6
Durchgänge: 3
3
Medienrohr Øa (mm): 4-15
6-20
Eigenschaften: Segmentringtechnik zur individuellen
Anpassung auf die Leitungsdurchmesser vor Ort
'gewähltes Fabrikat/Typ: '___________/___________'

liefern, montieren und betriebsfertig anschließen inkl.
allem Zubehör und klein Material .
Menge: 12 St

**1.7.0.18 Kabelabschottung max. 15 Kabeln, Trennwände**
Kabelabschottung zur Verhinderung von Brandübertragung,
form-, alterungs- und korrosionsbeständig, geeignet zur
Nachbelegung mit Kabeln, Feuerwiderstandsdauer 90
Minuten, in leichte Trennwände, abzudichtende
Öffnungsrestfläche bis 0,02 m², belegt mit max. 15
Kabeln, Leitungen oder Installationsrohren, mit
durchgeführten Kabelrinnen oder -leitern, liefern und
betriebsfertig montieren.
Menge: 10 St
GAEB 90 Kostenstelle: 449

**1.7.0.19 Kabelabschottung max. 30 Kabeln, Trennwände**
Kabelabschottung zur Verhinderung von Brandübertragung,
wie vorher beschrieben jedoch in leichte Trennwände,
abzudichtende Öffnungsrestfläche bis 0,05 m², belegt
mit max. 30 Kabeln, Leitungen oder Installationsrohren.
Menge: 10 St
GAEB 90 Kostenstelle: 449

**1.7.0.20 Kabelabschottung max. 60 Kabeln, Trennwände**
Kabelabschottung zur Verhinderung von Brandübertragung,
wie vorher beschrieben jedoch in leichte Trennwände,
abzudichtende Öffnungsrestfläche bis 0,1 m², belegt mit
max. 60 Kabeln, Leitungen oder Installationsrohren.
Menge: 10 St
GAEB 90 Kostenstelle: 449

**1.7.0.21 Kabelabschottung max. 15 Kabeln, Mauerwerk**
Kabelabschottung zur Verhinderung von Brandübertragung,
form-, alterungs- und korrosionsbeständig, geeignet zur
Nachbelegung mit Kabeln, Feuerwiderstandsdauer 90
Minuten, in Wänden aus Mauerwerk und in Decken oder
Wänden aus Beton oder Stahlbeton, abzudichtende
Öffnungsrestfläche bis 0,02 m², belegt mit max. 15
Kabeln, Leitungen oder Installationsrohren, mit
durchgeführten Kabelrinnen oder -leitern, liefern und
betriebsfertig montieren.
Menge: 10 St
GAEB 90 Kostenstelle: 449

**1.7.0.22 Kabelabschottung max. 30 Kabeln, Mauerwerk**
Kabelabschottung zur Verhinderung von Brandübertragung,
form-, alterungs- und korrosionsbeständig, geeignet zur
Nachbelegung mit Kabeln, Feuerwiderstandsdauer 90
Minuten, in Wänden aus Mauerwerk und in Decken oder
Wänden aus Beton oder Stahlbeton, abzudichtende
Öffnungsrestfläche bis 0,05 m2, belegt mit max. 30
Kabeln, Leitungen oder Installationsrohren, mit
durchgeführten Kabelrinnen oder -leitern, liefern und
betriebsfertig montieren.
Menge: 10 St
GAEB 90 Kostenstelle: 449

**1.7.0.23 Abnahme der Starkstromanlage**
Abnahme der vorher beschriebenen Elektroanlage (KG 440
- Starkstromanlage ) mit Planer, Architekt, Bauherrn,
Sachverständigen ein-schließlich Einweisung des
Bedienpersonals, sowie Bestandsunterlagen in 3-facher
Ausfertigung für Gewerk Elektro, die als EDV-Dateien im
DWG-Format auf einem Datenträger sowie als
Papierausdruck zu übergeben sind.

Es sind Ausführungspläne nach dem neuesten Stand zu
verwenden.

Folgende Unterlagen sind u.a. beizufügen:

 - Bestandszeichnungen
 - Abnahmebescheinigungen
 - Schalt- und Regelpläne
 - Protokolle über alle im Rahmen der
  Einregulierung durchgeführten Messungen
 - technische Datenblätter
 - Anlagen- und Funktionsbeschreibungen
 - Satz Bedienungs- und Wartungsanweisungen
 - Fotodokumentation der Brandschottungen
 - Eintragungen der Brandschottungen in einem Plan

Alle Unterlagen sind in stabilen Ordnern bei der
Endabnahme zu übergeben. Bestandsunterlagen sind in
deutscher Sprache zu erstellen.

Die Unterlagen sind zur Abnahme vorzulegen, die Abnahme
wird verweigert wenn dies nicht erfolgt.

Die Unterlagen sind bei der Schlussrechnung zur Prüfung
vorzulegen.
Menge: 1 psch
GAEB 90 Kostenstelle: 449

**1.7.0.24 Zuarbeit Sachverständiger**
Der Auftraggeber stellt einen Sachverständigen für alle
erst Prüfungspflichtigen Anlagen zur Verfügung.

Die Zuarbeit zum Sachverständigen und die damit
verbundene Kommunikation und notwendigen Unterlagen
werden mit dieser Position vergütet.
Menge: 1 Psch

*Hinweis*
Sonstige Maßnahmen

**1.7.0.25 Betriebsfertiger Anschluß: bis 1,5 qmm**
Betriebsfertiger Anschluß von bauseits beigestellten
Maschinen, Sonnenschutzbedienelement, Geräten oder
Motoren;
Nennspannung: 230 V AC;

Aderzahl:  bis 1P/N/PE
Querschnitt:  bis 1,5 qmm

einschließlich notwendigem Klemmmaterial und Zubehör.
Menge: 20 St
GAEB 90 Kostenstelle: 449

**1.7.0.26 Betriebsfertiger Anschluß: bis 2,5 qmm**
Betriebsfertiger Anschluß von bauseits beigestellten
Maschinen, Sonnenschutzbedienelement, Geräten oder
Motoren;
Nennspannung: 400/230 V AC;

Aderzahl:  bis 3P/N/PE
Querschnitt:  bis 2,5 qmm

einschließlich notwendigem Klemmmaterial und Zubehör.
Menge: 20 St
GAEB 90 Kostenstelle: 449

**1.7.0.27 Betriebsfertiger Anschluß: bis 4 qmm**
Betriebsfertiger Anschluß von bauseits beigestellten
Maschinen, Sonnenschutzbedienelement, Geräten oder
Motoren;
Nennspannung: 400/230 V AC;

Aderzahl:  bis 3P/N/PE
Querschnitt:  bis 4 qmm

einschließlich notwendigem Klemmmaterial und Zubehör.
Menge: 20 St
GAEB 90 Kostenstelle: 449

**1.7.0.28 Betriebsfertiger Anschluß: bis 6 qmm**
Betriebsfertiger Anschluß von bauseits beigestellten
Maschinen, Sonnenschutzbedienelement, Geräten oder
Motoren;
Nennspannung: 400/230 V AC;

Aderzahl:  bis 3P/N/PE
Querschnitt:  bis 6 qmm

einschließlich notwendigem Klemmmaterial und Zubehör.
Menge: 20 St
GAEB 90 Kostenstelle: 449

*Hinweis*
Spezifikation Stundenlohnarbeiten
Stundenlohnarbeiten durch Arbeitskräfte die auf
Anordnung des Auftraggebers auszuführen sind. Der
Ausführung von Stundenlohnarbeiten liegen die
Besonderen Vertragsbedingungen (BVB) und § 15 VOB/B zu
Grunde.
Angeboten wird für die jeweilige Arbeitskraft ein
Verrechnungssatz, der sämtliche Aufwendungen enthält,
insbesondere den tatsächlichen Lohn mit Zuschlägen
für Gemeinkosten, Sozialversicherungsbeiträge sowie die
sonstigen Lohn- und Gehaltsnebenkosten. Der
Verrechnungssatz ist unter Beachtung der
preisrechtlichen
Vorschriften ermittelt. Er gilt unabhängig von der
Anzahl der abzurechnenden Arbeitsstunden.
Zuschläge für Nacht-, Sonntags- und Feiertagsarbeit
sind nicht in die Einheitspreise einzukalkulieren.
Stundenlohnarbeiten sind immer mit Arbeitskräften mit
der für die Arbeiten max. erforderlichen Qualifikation
auszuführen, sofern entsprechendes Personal unter
Beachtung des Wirtschaftlichkeitsprinzips zur Verfügung
stehen.
Weiterhin ist § 15 der VOB Teil B zu beachten. Dem
Angebot liegen folgende Verrechnungssätze zu Grunde,
und zwar:

Stunden Monteur
für den Monteur (Fachwerker)
5 h .................... ....................

Stunden Hilfsmonteur
für den Hilfsmonteur
5 h .................... ....................

*Hinweis*
Anmerkung:
Stundenlohnarbeiten bedürfen der Anordnung und
Genehmigung der Bauleitung.

Es werden nur Stunden anerkannt, die der Leistung
entsprechen, d.h. für Arbeiten, die durch einen Helfer
ausgeführt werden können, werden nur solche Stunden
anerkannt. In die Einheitspreise sind alle
Nebenleistungen mit einzurechnen. Wegegeldauslösungen
und Tagegeld werden nicht gesondert vergütet.

Der Auftragnehmer hat über Stundenlohnarbeiten
arbeitstäglich Stundenlohnzettel einzureichen.

**1.7.0.29 Für erforderliche Arbeiten-Meister**
Für evtl. erforderliche Arbeiten, die nicht im
Leistungsverzeichnis erfaßt sind und gegen Nachweis zur
Ausführung kommen:

- Stundenlohnverrechnungssatz für Meister.
Menge: 5 Std
GAEB 90 Kostenstelle: 449

**1.7.0.30 Für erforderliche Arbeiten-Monteur**
Für evtl. erforderliche Arbeiten, die nicht im
Leistungsverzeichnis erfaßt sind und gegen Nachweis zur
Ausführung kommen:

- Stundenlohnverrechnungssatz für Monteur.
Menge: 5 Std
GAEB 90 Kostenstelle: 449

**1.7.0.31 Für erforderliche Arbeiten-Helfer**
Für evtl. erforderliche Arbeiten, die nicht im
Leistungsverzeichnis erfaßt sind und gegen Nachweis zur
Ausführung kommen:

- Stundenlohnverrechnungssatz für Helfer.
Menge: 5 Std
GAEB 90 Kostenstelle: 449

**1.7.0.32 Für zusätzliche Stemm- und Bohrarbeiten**
Für zusätzliche Stemm- und Bohrarbeiten (mit Bohrhammer
oder Kompressor einschließlich Lohn).
Menge: 5 Std
GAEB 90 Kostenstelle: 449

### Abschnitt 2 KG 450 - Fernmelde- und informationstechnische Anlagen

#### Titel 2.1 KG 452 - Such- und Signalanlagen

*Hinweis*
Klingelanlage
Die Klingelanlage soll im Außenbereich durch einen
einfach Taster realisiert werden. Es findet kein
Gegensprechen statt.

Der Summer oder ähnliches soll sich im Eingangsbereich,
Lehrerumkleide und Sporthalle befinden.

**2.1.0.01 Klingeltrafo**
Klingeltransformator
ausgelegt für kurzzeitige Belastung
Zur Versorgung von Klingel-, Gong-, Sprech-, Summer-
und Türöffnungsanlagen sowie Signal- und Meldeanlagen
mit Schutzkleinspannung.

Technische Daten:
Primärspannung: 230 V (Wechselspannung)
Sekundärspannung: 8V oder 12V oder 24V
(Wechselspannung)
Sekundärenennbelastung: 8 VA
Breite in Teilungseinheiten: 2
(HxBxT) 88 x 36 x 65 mm
Geeignet zum Reiheneinbau Montageart: DIN-Schiene
'gewähltes Fabrikat/Typ: '___________/___________'

liefern, montieren und betriebsfertig anschließen inkl.
allem Zubehör und Kleinmaterial
Menge: 1 St

**2.1.0.02 Klingeltaster**
Der Klingeltaster wird nach Einbruch der Dämmerung dank
einer LED Ringbeleuchtung hervorgehoben.

- Haustürklingel aus hochwertigem Edelstahl gefertigt
- Klingelplatte 120 x 50mm
- Wasserdicht
- UV-beständig
- Mit wählbarer Led Ringbeleuchtung
- Farbton: Edelstahl / RAL 7016 anthrazit grau
- Türklingel: (BxHxT) 120 x 50 x 2mm
- LED-Ringbeleuchtung kann von 6 bis max. 18 Volt (AC/
DC) betrieben werden.
'gewähltes Fabrikat/Typ: '___________/___________'

liefern, montieren und betriebsfertig anschließen inkl.
allem Zubehör und Kleinmaterial
Menge: 2 St

**2.1.0.03 Gong**
Zweiklang Gong

Beschreibung:
- Zweiklang Gong
- Elektronischer Gong
- Kunststoffgehäuse in weiß
- Anschluss nur an Klingeltransformator 8V ~ / 1 oder 2
A
- Lautstärke ca. 85 dB

- Maße H x B x T ca. 168 x 105 x 45 mm
Menge: 4 St

**2.1.0.04 Ballschutzkorb**
Ballschutzkorb für zuvor genannte Position.

liefern, montieren und betriebsfertig anschließen inkl.
allem Zubehör und Kleinmaterial .
Menge: 4 St

*Hinweis*
Lichtrufsystem

**2.1.0.05 Notruf-Set für Behinderten-WC**
Ruf-Set für Behinderten-WC 230 VAC, 50/60 Hz bestehend
aus Netzteil UP, Rufmodul mit roter LED-Signalleuchte
und potentialfreiem Kontakt, Abstelltaster mit grüner
Abstelltaste sowie Zugtaster mit 2,5m langer Zugschnur.

zum Aufbau einer Notrufanlage für Behinderten-WCs;
Rufauslösung über Zugschnurtaster, Beruhigungslicht;
Optische und akustische Notrufsignalisierung außerhalb
des Behinderten-WCs; Abstelltaste zum Aufheben des
Notrufs;

Farbe: reinweiß
'gewähltes Fabrikat/Typ: '___________/___________'

einschließlich notwendigem Zubehör und Rahmen komplett
liefern und betriebsfertig montieren und Einweisung des
Bedienpersonals.
Menge: 4 St
GAEB 90 Kostenstelle: 452

**2.1.0.06 Zugschnurrtaster für Notrufset**
Zugtaster mit 2,5m Zugschnurr für zuvor beschriebenes
Rufset
'gewähltes Fabrikat/Typ: '___________/___________'

einschließlich notwendigem Zubehör und Rahmen komplett
liefern und betriebsfertig montieren.
Menge: 8 St
GAEB 90 Kostenstelle: 452

**2.1.0.07 Optische und akustische Notrufsignalisierung außerhalb des Behinderten**
Zusätzliche Optische und akustische
Notrufsignalisierung außerhalb des Behinderten-WCs im
Hallenbereich. Für zuvor angebotenes Set.

Inkl. Beschriftung mit Raumnummer (Erkennungsdistanz
bis 10m)
Menge: 9 St

#### Titel 2.2 KG 454 - Elektroakustische Anlagen- SAA

*Hinweis*
Gestellschrank und Zubehör

**2.2.0.01 19-Zoll Schwenkrahmenschrank, 40 HE, systemzertifiziert nach EN 54-16**
19-Zoll Schwenkrahmenschrank, 40 HE, professioneller,
massiver Ganzmetallschrank, spezifiziert für den
Einsatz im ELA-System-Anlagenbereich.

Features:
- 19-Zoll Drehrahmengestell zur Aufnahme von 19-Zoll
Geräten, Einschüben, Baugruppenträgern, sowie von 19-
Zoll Frontplatten, nach DIN-41494
- Rahmenkonstruktion aus verschweißten
Stahlblechprofilen mit Bohrungen für Boden- und
Wandverankerung
- Dauerhafte Lackierung als Pulverbeschichtung in RAL-
7032
- mit kugelgelagerter Hochlastgleitrolle für
Drehrahmen, zum leichten Schwenken des Rahmens, auch
bei voller Schrankbestückung
- Öffnungswinkel von 170° ermöglicht freien Zugang zur
Gestellrückseite, auch bei bestücktem Gestelldrehrahmen
- mit 40 Stück integrierten, beidseitig eingebrachten
Zuluftschlitzen, zur Kaltluftansaugung
- mit eingebauten Rückwandlochgitter-Feld, zur internen
Luftsteuerung
- mit blank verzinkten, beidseitigen, zweifachen 19-
Zoll-Rasterholmen mit ASA-Lochung
- mit eingebauten, abschließbaren Zylinderschloss
- mit Sicherheitsschlüssel
- mit zusätzlicher mechanischer Türsicherung
- mit frontseitigen, schwarzem Servicegriff, zum
leichten öffnen des Schrankes
- mit 6 Stück integrierten Innengewinde, zur schnellen
Montage der Plexiglasübertür
- mit mechanischer Vorrichtung für den Einbau von bis
zu 3 Stück Akku-Wannen
- mit mechanischer Vorrichtung für den Einbau von bis
zu zwei Kabelverbindungsschläuchen, zwischen 19-Zoll
Tür und Schrank
- mit mechanischer Vorrichtung für den Einsatz einer
aktiven Dachlüftereinheit
- mit universeller/variabler/wahlweiser
Kabeleinführungsmöglichkeit über Deckel, Boden oder
Rückwand
- mit rückseitigen Bohrungen als Wandmontagemöglichkeit
- mit integrierten M10x20 Erdanschlussterminal, für
normgerechten Anschluss an das Gebäudepotential
- inklusive aller notwendigen Kleinteile

Technische Daten:
- 19-Zoll Schwenkrahmen: 40 HE
- Gesamthöhe: 1.960 mm
- Einbauhöhe (für 19-Zoll Geräte): 1.778 mm
- Gesamttiefe: 600 mm
- Einbautiefe (Rahmen schwenkbar): 540 mm
- Gesamtbreite: 800 mm
- Oberfläche: RAL 7032
- Gewicht: 132 kg
- Zertifikat: 1488-CPR-0184/W
'gewähltes Fabrikat/Typ: '___________/___________'

komplett liefern und betriebsfertig montieren.
Menge: 1 St.

**2.2.0.02 Werksaufbau und Systemverdrahtung**
Werksaufbau und Systemverdrahtung

Features:
- Aufbau und Werksverdrahtung der ausgeschriebenen
Komponenten in den Gestellschrank
- Programmierung und Funktionsprüfung des Systems
- inkl. Montage- und Kleinmaterial

einschließlich:
- 1x Systemaufbau und Werksverdrahtung | M-S-AB, SSVD
- 1x Verdrahtungs- und Kleinmaterial | 001.2
- 6x Rackgleitschienen | RGL-550
- 1x 3-Phasen-Netzeingangsmodul | NEM-230A
- 2x Netzverteilsystem | NV-230-9
- 1x Erdungssatz
Fabrikat: RCS oder glw. Art
Typ: LL-1001 oder glw. Art

komplett liefern und betriebsfertig montieren.
Menge: 1 St.

**2.2.0.03 Klemmenanschlussfeld**
Klemmenanschlussfeld für Rückwandaufbau der
Anschlussleisten mit montagefreundlichem WAGO-
Schnellklemmensystem, oder mit wahlweisen Löt- /
Schraub-Leisten, oder mit LSA-Plus-Leisten bestückt

Features:
- inklusive der Verdrahtung des
Ausgangsklemmenanschlussfeldes
- ausgelegt für die nachfolgend beschriebene ELA-Anlage
- inklusive aller notwendigen Kleinteile

komplett liefern und betriebsfertig montieren.
Menge: 1 St.

**2.2.0.04 19-Zoll Leerblenden-Set**
19-Zoll Leerblenden-Set, bestehend aus 1,3 mm starken
Stahlblechplatten

Features:
- bei Lüftungsblenden feine Perforation der gesamten
Frontblende
- erhöhte Stabilität durch abgewinkelte Ober- und
Unterkante
- Farbe der Blenden: rot und grau

komplett liefern und betriebsfertig montieren.
Menge: 1 Set

**2.2.0.05 Lüfterfeld 3-fach, für RSS-Schrank-Serie**
Lüfterfeld, 3-fach, betriebsfertiges Einbau-Modul,
passend für alle Schwenkrahmen-Schränke der RSS-Serie

Features:
- mit 3 Stück kugelgelagerten 5" Hochleistungs-Axial-
Lüfter
- mit einstellbarer, digitalen Temperatur-Regel-Einheit
- mit integrierten Klemmen-Anschlussfeld, auf
Hutschiene montiert
- mit perforierten Stahlblech-Luftgitter, mit ASA-
Normlochungen
- mit integrierten Erdanschluss für Potentialausgleich
- inklusive aller notwendigen Kleinteile

Technische Daten:
- Entlüftungsdurchbrüche (1.120 Stück): 9 x 9 mm
- Oberfläche: RAL-7035, Pulverbeschichtet
- Betriebsspannung: 230 V AC
- Abmessungen (L x B x H): 718 x 142 x 112 mm
- Gewicht: 4,5 kg

komplett liefern und betriebsfertig montieren.
Menge: 1 St.

**2.2.0.06 Vertikale 19-Zoll Belüftungseinheit**
Vertikale 19-Zoll Belüftungseinheit, 2 Ventilatoren, 4
HE, mit Thermostat.
Die aktive Lüftereinheit ist variabel im 19-Zoll
Schrank einsetzbar. Ein Schalter, sowie ein regelbares
Thermostat, sorgen für optimale
Anpassungsmöglichkeiten. Das Modell ist erhältlich in
Schwarz (RAL 9005).

Features:
- Zum Einbau in die 483 mm (19-Zoll) Ebene
- 2 Axiallüfter
- Geräuschpegel nur 47 dBm
- inkl. Thermostat, einstellbar von 0 °C bis zu +35 °C
- Ein-/Ausschalter
- 1,8 m Zuleitung mit Schuko-Stecker

Technische Daten:
- Spannungsversorgung: 230 V AC
- Stromaufnahme: 0,13 A (30 Watt)
- Abmessungen (B x H x T): 483 x 45 x 174 mm
- Farbe: schwarz, RAL 9005
- Luftdurchsatz: 4.6 m³/min.
'gewähltes Fabrikat/Typ: '___________/___________'

komplett liefern und betriebsfertig montieren.
Menge: 1 St.

*Hinweis*
Digitale Steuerzentrale mit Notstrommanagement (30 Std.
Standby & 30
Min. Alarmierung) und Zubehör

**2.2.0.07 Sprachalarm-Systemcontroller**
VARES-2000 Sprachalarm-Systemcontroller, netzwerkfähig,
systemzertifiziert nach EN 54-16 sowie gemäß VDE 0833-4
und VDE 0828 / EN 50849, für bis zu 1500
Lautsprecherlinien. Der Systemcontroller ist das
Herzstück des VARES-2000 Systems. Er verwaltet alle
Vorgänge des Sprachalarmsystems, einschließlich
Netzwerkverbindung, Priorisierung und Audiostream und
überwacht sämtliche externe und interne Geräte am
System-Netzwerkbus.

Features:
- Verwaltung der Eingänge und Verteilung das
Audiosignal
- digitales AMP-Link-Modul, mit dynamischer Zuweisung
von zwei priorisierte Streams
- maximal 32 Leistungsverstärker NDA-1000A pro
Controller steuerbar
- dynamischen Lastverteilung von 1 - 400 Watt pro
Verstärkerkanal
- mit einer kombinierten Ausgangsleitung von bis zu
32.000 Watt pro Controller verwalten
- Für bis zu 1500 (750 A/B) Lautsprecherkreise pro
Controller
- bis zu 255 virtuelle Rufzonen pro Controller
- integrierter, überwachter Sprachspeicher
- GPI- und GPO-Schnittstellen
- globale und lokale Netzwerk-Ports
- TCP/IP-Ports und AMP-Verbindung
- Umfangreiche Systemsoftware
- LWL Anbindung an dezentrale Systeme
- vernetzbar zu VARES-1500, VARES-2000 und VARES-3000

Technische Daten:
- Stromversorgung: 24 V DC / 300 mA
- Statusanzeigen für: EVAC, Störung, Netzteilfehler,
Systemfehler, Netzwerkfehler
- Kommunikationsanschlüsse:
- 1x AMP-Link
- 2x Globaler Netzwerkanschluss
- 3x Lokaler Netzwerkanschluss
- 1x TCP/IP
- 1x WAN-Audio-Verbindung
- Hintergrundmusikeingänge (analog): 2
- Lautsprecherlinien: 1500 (750 A/B) verwaltbar
- Kontakte: 16x GPI, 8x GPO, 1x Fehler, 1x Reset, 1x
EVAC
- Sprachspeicher (max.): 16 Minuten / 16 Texte
- Frequenzbereich (lokal / global): 50 - 20.000 Hz (-3
dB) / 100 - 12.000 Hz (-3 dB)
- Signal-Rauschabstand: > 90 dB
- Oberfläche: Grau / Rot
- Konformität: VDE 0833-4, EN 54-16:2008, VDE 0828 / EN
50849
- Zertifikat: 0560-CPR-192190038/00
- Temperaturbereich: 10 °C - 40 °C
- Schutzgrad: IP 30
- Abmessungen (B x H x T): 483 x 44 x 365 mm (1 HE)
- Gewicht: 2,5 kg
'gewähltes Fabrikat/Typ: '___________/___________'

komplett liefern und betriebsfertig montieren.
Menge: 1 St.

**2.2.0.08 Sprachalarm-Erweiterungscontroller**
VARES-2000 Sprachalarm-Erweiterungscontroller,
netzwerkfähig, systemzertifiziert nach EN 54-16 sowie
gemäß VDE 0833-4 und VDE 0828 / EN 50849. Der NCE-1000A
ist die Erweiterung des Systemcontrollers des VARES-
2000 Systems. Er verwaltet sämtliche externe und
interne Zusatzgeräte am System-Netzwerkbus.

Features:
- Verwaltung der Eingänge und Verteilung das
Audiosignal
- digitales AMP-Link-Modul, mit dynamischer Zuweisung
von zwei priorisierte Streams
- bis zu 255 virtuelle Rufzonen pro
Erweiterungscontroller
- GPI- und GPO-Schnittstellen
- globale und lokale Netzwerk-Ports
- TCP/IP-Ports und AMP-Verbindung
- arbeitet im Zusammenhang des NCC-1000A

Technische Daten:
- Stromversorgung: 24 V DC / 300 mA
- Hintergrundmusikeingänge (analog): 2
- Lautsprecherlinien: 1500 (750 A/B) verwaltbar
- Kontakte: 16x GPI, 8x GPO
- Frequenzbereich (lokal / global): 50 - 20.000 Hz (-3
dB) / 100 - 12.000 Hz (-3 dB)
- Signal-Rauschabstand: > 90 dB
- Oberfläche: Grau / Rot
- Konformität: VDE 0833-4, EN 54-16:2008, VDE 0828 / EN
50849
- Zertifikat: 0560-CPR-192190038/00
- Temperaturbereich: 10 °C - 40 °C
- Schutzgrad: IP 30
- Abmessungen (B x H x T): 483 x 44 x 365 mm (1 HE)
- Gewicht: 1,2 kg
'gewähltes Fabrikat/Typ: '___________/___________'

komplett liefern und betriebsfertig montieren.
Menge: 1 St.

**2.2.0.09 Digitales Linienmodul**
Digitales Linienmodul für 6 Lautsprecherlinien,
systemzertifiziert nach EN 54-16. Zur Überwachung von 6
unabhängigen Lautsprecherlinien auf
Leitungsunterbrechung, Kurzschluss, Impedanz-
Abweichungen und Erdschluss.

Features:
- für 6 Einzel- oder 3 A/B Linien
- gleichzeitige Verwendung für Durchsagen und
Hintergrundmusik
- einfache Montage auf DIN-Hutschiene

Technische Daten:
- Anzahl der Linien: 6 (3 A/B)
- Kanäle: 3
- Eingänge: 2x 100 V
- Ausgänge: 6x 100 V Lautsprecherleitungen
- Nennleistung Audioeingänge (max.): 1.000 W
Dauerleistung pro Eingang
- Überwachung Audioeingänge: 20 KHz Pilottonerkennung
- Nennleistung Audioausgänge (max.): 800 W
Dauerleistung pro Ausgang
- Überwachung Audioausgänge: EOL-Modul
- Leistungsaufnahme bei 24 V DC (min./max.): 175 mA
(Ruhezustand) / 225 mA (alle Relais aktiviert)
- Frequenzbereich: 20 - 22.000 Hz
- Lokale Netzwerkschnittstelle: Master-Slave, bis zu 16
Slave-Geräte pro Controller
- Anschluss: RJ-45, aktive daisy-chain, digitale Audio-
& Steuerdaten, redundant
- Nennstrom über Einzelverbindung (max.): 500 mA
- Temperaturbereich: 10° - 40 °C
- Relative Luftfeuchtigkeit (max.): 90 % (nicht
kondensierend)
- Konformität: EN 54-16, VDE 0833-4, VDE 0828 / EN
50849
- Zertifikatsnummer: 0560-CPR-182190007/00 (VARES-1500)
- Zertifikatsnummer: 0560-CPR-192190038/00 (VARES-2000)
- Material: ABS
- Schutzart: IP 30
- Abmessungen (B x H x T): 120 x 90 x 70 mm
- Gewicht: 375 g

komplett liefern und betriebsfertig montieren.
Menge: 6 St.

**2.2.0.10 End-Of-Line Modul**
End-Of-Line Modul zum Abschluss einer Lautsprecherlinie
des VARES-1500 und VARES-2000 Systems, um die
normgerechte Überwachung sicherzustellen.

Features:
- normkonforme Überwachung nach EN 54-16
- nur 2 Leitungen erforderlich
- für 70 / 100 V Lautsprecherlinien
- Anschluss am Ende jeder Linie
- geringe Abmessungen

Technische Daten:
- Frequenzbereich: 20 - 22.000 Hz
- Anschluss: 2x 0,75 mm², offene Enden
- Temperaturbereich: -5° C bis 50° C
- Abmessungen (B x H x T): 35 x 25 x 7 mm
- Gewicht: 0,032 kg
- Schutzgrad: IP-21C
- Konformität: EN 54-16, VDE 0833-4, VDE 0828 / EN
50849
- Zertifikatsnummer: 0560-CPR-182190007/00 (VARES-1500)
- Zertifikatsnummer: 0560-CPR-192190038/00 (VARES-2000)

komplett liefern und betriebsfertig montieren.
Menge: 14 St.

**2.2.0.11 BMZ-SAA Schnittstelle**
VARES BMZ-SAA Schnittstelle, herstellerspezifisch
Features:
- Direkte Kopplung der BMZ an die SAA ohne
Systemeingriff
- Ausführung als beschriftete Reihenklemme
- Spannungsgesteuerter Direktkontakt 24 V DC zu
Auslösung von Alarmzuständen
- Überwachbarer Schließer-Kontakt mit normkonformer
Widerstandskombination

Technische Daten:
- Spannungsversorgung: 24 V DC aus BMZ
- Klemmen: WAGO-Reihenklemmensystem
- Spulenspannung Relais: 24 V DC
- Innenwiderstand (Last): 680 Ohm
- Ansteuerung: dauernd
- Leitungswiderstand: größer 50 Ohm
- Rückstellstrom: min. 2,5 mA
- Rückstellzeit: max. 1 s
- Überwachungsstrom: min. 10 mA
- Störmeldung: 380 Ohm / 3k3
- Störmeldekontakt: potentialfrei, Schließer
- Schutzgrad: IP 21C
- Konformität: VDE 0828 / EN 50849, EN 54-16:2008, VDE
0833-4
- Temperaturbereich: +5° bis +40° C
- Abmessungen (L x B x T): 100 x 45 x 35 mm
- Gewicht: 49 g

komplett liefern und betriebsfertig montieren.
Menge: 1 St.

**2.2.0.12 Funktionsrelaiskarte**
VARES-2000 Digitale Funktionsrelaiskarte für 8 selektiv
programmierbare Funktionen zur Montage auf DIN-
Hutschiene

Features:
- Erweiterung der 8 GPOs (Ausgänge)
- bestückt mit 8 Stück geschlossenen Relais
- bestückt mit 24 Jumpern
- Ausgangsanschluss über Steckklemmen

Technische Daten:
- Spannungsversorgung: 24 - 30 V DC
- Stromaufnahme (max.): 100 mA
- Relais: 8 Stück
- Schaltkontakte pro Relais: 2 Umschalter
- Max. Schaltleistung: 8x 600 VA
- Befestigung: DIN-Hutschiene
- Konformität: EN 54-16:2008, VDE 0833-4, EN 50849 /
VDE 0828
- Elektromagn. Störfestigkeit: gemäß EN 55024 / EN 301
489
- Störaussendung: gemäß EN 55022 / EN 300 220-1
- Betriebstemperatur: 0 - 55 °C
- Abmessungen (L x B x H): 120 x 120 x 35 mm
- Gewicht: 155 g

komplett liefern und betriebsfertig montieren.
Menge: 1 St.

**2.2.0.13 Digitales Ein- und Ausgangsmodul**
Digitales Ein- und Ausgangsmodul als überwachte und
redundante Netzwerkschnittstelle, mit 16 überwachten
Eingängen, sowie 16 Ausgängen. Alle Ein- und Ausgänge
sind mit der Systemsoftware als Öffner oder Schließer
konfigurierbar. Weiterhin steht eine NF-Eingang, eine
Fehler- und ein Alarmkontakt zur Verfügung.
Features:
- Modul für DIN-Hutschienenmontage
- 16 überwachte Eingänge (Schließer oder Öffner)
- 16 Ausgänge, je Ausgang als Schließer/Öffner,
Schaltleistung 40 V DC / 150 mA
- 1 AUX-Eingang
- 1 Fehler-Kontakt (NC)
- 1 Alarm-Kontakt (NO)

Technische Daten:
- Versorgungsspannung: 24 V DC
- Stromaufnahme: 0,15 A
- Lokale Netzwerkschnittstelle: Master-Slave, bis zu 16
Slave-Geräte pro Controller
- Anschluss: 2x RJ-45, aktive daisy-chain, digitale
Audio- & Steuerdaten, redundant
- Eingänge (Line): -10 dB / 5 k-Ohm symmetrisch
- Temperaturbereich: 10° - 40 °C
- Relative Luftfeuchtigkeit (max.): 90 % (nicht
kondensierend)
- Konformität: EN 54-16, VDE 0833-4, VDE 0828 / EN
50849
- Zertifikatsnummer: 0560-CPR-182190007
- Material: ABS
- Schutzart: IP 30
- Abmessungen (B x H x T): 120 x 90 x 70 mm
- Gewicht: 295 g

komplett liefern und betriebsfertig montieren.
Menge: 1 St.

**2.2.0.14 Digitaler System-Leistungsverstärker**
VARES-2000 Digitaler System-Leistungsverstärker, 2x
720/500 W, konfektionsgekühlt, überwacht, mit
integriertem Notstrommanager, systemzertifiziert nach
EN 54-16 und EN 54-4 sowie gemäß VDE 0833-4 und VDE
0828 / EN 50849.

Features:
- 2 einzelne, kurzschlussfeste und leerlaufsichere
Endstufen (2x 500 W / 1x 1000 W)
- integrierte Schutzschaltung gegen Übertemperatur,
sowie Eigenerregung redundant ausgelegte Netzteile für
den A/B Betrieb
- elektronisch, symmetrische Audioeingänge, für
Programm, Alarm und Hintergrund
- Systemanschluss über RJ-45, alle anderen Anschlüsse
mit professionellen Phoenix-Steckverbinder
- LED-Kontrollanzeigen für alle Überwachungs- und
Schutzfunktionen
- Softstartfunktion zur Netzeinschaltstrombegrenzung
- eingebaute Einschaltgeräuschunterdrückung
- Lautsprecherausgänge: 100 V
- integrierte NF-Matrix mit DSP-Funktion
- ein integriertes, skalierbares Batterieladegerät nach
EN 54-4
- Spannungsversorgungsklemme für 24 V Notstrom
- sehr hoher Wirkungsgrad
- aktive Standby-Schaltung
- geringe Erwärmung aller Bauteile
- sowie niedriger Stromverbrauch durch aktuelle
digitale Schaltungstechnik

Technische Daten:
Verstärker
- Ausgangsleistung (Programm/RMS): 2x 720/500 W
- Ausgangsspannung: 100 V @ 0 dBu
- Ausgangsbelastung: von 4 W bis 500 W
- Ausgangsimpedanz: < 50 mOhm
- Eingangsempfindlichkeit (max.): 775 mV / 0 dBu @ 100
V, symmetrisch
- Eingangsverstärkungsregler: von -30 dB bis 0 dB
- Eingangs-NF-Matrix: 2 interne Inputs (System), 3
externe Inputs (BGM), 2 Outputs
- DSP-Funktion: Equalizer, Kompressor, Limiter, Gate
- Eingangsimpedanz (1 kHz): 15 kOhm
- Frequenzbereich: 3 - 35.000 Hz (-3 dB)
- S/N @ 1 kHz Nennleistung (3 Hz - 35 kHz): > 90 dB
- THD @ 1 kHz Nennleistung -3 dB (20 Hz - 20 kHz): <
0,1 %
- Kanalübersprechen (20 Hz - 20 kHz) @ Nennleistung: <
-100 dB
- Systemanschluss: AMP-Link, 2x RJ-45
Spannungsversorgung
- Netz-Wechselstromeingang: 110 - 230 V AC, 50/60 Hz,
Auswahl nach Eingangssicherungswert
- Netzstromaufnahme: max. 1300 W, max. 12 A @ 110 V AC
/ 6 A @ 230 V AC
- Einschaltstrom: 40 A @ 110 V AC, 20 A @ 230 V AC, 10
ms
- DC-Eingangsspannung: 18 - 30 V DC (nominal 24 V DC)
- Gleichstromaufnahme: max. 45 A @ 24 V
- Leerlauf AC-Leistungsaufnahme: 24 W / 1 W (alle
Kanäle eingeschaltet / Standby)
- Leerlauf Gleichstromaufnahme: 34 mA (0,9 W, alle
Kanäle im Standby-Modus)
- Energieeffizienz bei Nennlast: 89 % @ 230 V AC / 93 %
@ 24 V DC
- DC-Ausgang: 18 - 30 V DC (max. 60 W / 2 A @ 30 V DC
nominal)
Akkuladegerät
- Ladespannung: max. 27,9 V DC, temperaturkompensiert
- Ladestrom: max. 4 A
- Batterieanforderungen: wiederaufladbare, versiegelte
Bleisäurebatterie für den stationären Einsatz
- Kapazität (54-4): max. 110 Ah (gemessen bei 80 % der
Batteriekapazität nach 24 h des Ladevorgangs)
- Ladezeit (80 % der maximalen Kapazität): < 24 h
- Bemessungsspannung: 24 V DC
- Batterieabschaltspannung: 18 V DC
- Innenwiderstand des Batteriekreises: max. 70 mOhm
(insgesamt, inkl. Leitungen, Stecker, Sicherungen,
etc.)
Verkabelung
- Netz: IEC - 3
- DC-Eingang: Phoenix PC 6-16/2-G1-10, 16
- DC-Ausgang: 2-polig, Phoenix 5,08 mm / 2x 1,5 mm²
- Audioeingang: 3-polig, Phoenix 3,81 mm, 2x,
abgeschirmtes Mikrofonkabel
- 100 V Audioausgang: 3-polig, Phoenix 5,08 mm
- I/O (Fault Out, Lampentest in, Control in/out): 8-
polig, Phoenix 5,08 mm (2x parallel)
- AMP-Link (Schnittstelle zum IMPACT Controller): 2x
RJ45 CAT5 gerade UTP, max. 3 m
Sonstiges
- CE-Konformität: EN 54-16, EN 54-4, VDE 0833-4, VDE
0828 / EN 50849
- Zertifikatsnummer: 0560-CPR-192190038/00
- Gehäusematerial: Stahlblech
- Schutzart: IP 30
- Abmessungen (B x H x T) 442 x 88,5 x 350 mm, 2 HE
- Farbe (Gehäuse / Front): Rot / Grau
- Gewicht 8,2 kg

gewähltes Fabrikat/Typ: '___________/___________'

komplett liefern und betriebsfertig montieren.
Menge: 4 St.

**2.2.0.15 Digitale Netzwerk- und Programmierschnittstelle**
Digitale Netzwerk- und Programmierschnittstelle zur
Programmierung des VARES-1500 Systems über das LAN-
Netzwerk oder Serielle Schnittstelle.
Technische Daten:
- Versorgungsspannung: 24 V DC
- Stromaufnahme: 0,15 A
- Lokale Netzwerkschnittstelle: Serial RS-422
- Globale Netzwerkschnittstelle: 10/100 Mbit Ethernet
- Anschluss: RJ-45
- Unterstützte Protokolle: IPv4, IPv6, TCPv4, UDPv4,
TCPv6
- Temperaturbereich: 10° - 40 °C
- Relative Luftfeuchtigkeit (max.): 90 % (nicht
kondensierend)
- Konformität: EN 54-16, VDE 0833-4, VDE 0828 / EN
50849
- Zertifikatsnummer: 0560-CPR-182190007
- Material: ABS
- Schutzart: IP 30
- Abmessungen (B x H x T): 45 x 45 x 15 mm
- Gewicht: 195 g

komplett liefern und betriebsfertig montieren.
Menge: 1 St.

**2.2.0.16 Sicherungs-Überwachungs-Modul**
VARES® Sicherungs-Überwachungs-Modul und Lampentest,
zur normgerechten Überwachung aller Ausgangssicherungen
für externe Spannungsausgänge gemäß EN 54-16

Features:
- mit optischer Anzeige aller Sicherungs-Zustände
- mit Signalausgängen zur Weiterverarbeitung in
übergeordneter System-Einheit
- inklusive aller notwendigen Kleinteile

komplett liefern und betriebsfertig montieren.
Menge: 1 St.

**2.2.0.17 Digitale DSP-Audio-Matrix**
Die DDM-088A ist eine digitale Audio Matrix mit 8 Ein-
und 8 Ausgängen, die komplett programmierbar ist. Diese
bietet volles Routing von jedem Eingang auf jeden
Ausgang.
Sie kann über die Systemsoftware über Ethernet
konfiguriert und verwaltet werden und bietet des
Weiteren viele externe Kontrollmöglichkeiten:
netzbasiertes Webserver-Webclient Kontrolssystem (ein
graphisches, maßgeschneidertes Interface für jeden
Benutzer, das von Computern, Tablets, Smartphones usw.
benutzt werden kann), TP-NET third-party control
Protokoll für die Integration von externer
Steuerungshardware wie Crestron®, AMX®, RTI®, usw.,
digitale Wandpanels, digitale 16 Kanal-Rufanlagen, 8
GPIO ports, usw. mittels der Ethernet oder RS-232
Anschlüsse.

Features:
- 8 x 8 Digital Matrix
- 8 symmetrische Ausgänge mit wählbarer Mono- / Stereo-
Funktion
- Ethernet und RS-232 Schnittstellen
- 8 GPI Ports (Eingänge für verschiedene Funktionen):
0-10 VDC Steuereingänge, denen Funktionen wie
Lautstärke, Aufruf von Presets, MUTE und mehr
zugeordnet werden können
- Digitaler Steuerbus für ein Touchpanel (digital,
druckempfindlich, bis zu 16 Einheiten) Wandeinbau-Panel
und bis zu 3 Einheiten (digitale & frei konfigurierbare
Sprechstelle)
- Vollständig programmierbar und steuerbar über die
Software (direkte CAT5-Verbindung (straight) zwischen
Computer oder Netzwerk-Verbindung)
- Ethernet Fernbedienung, basierend auf Webserver
Mehrfachclients: die Manager-Projekte können mehrere
Bedienpanels enthalten, die für die Bedürfnisse eines
jeden Kunden eingerichtet wurden. Die Bedienpanels
können via Computer, Tablets, Smartphones, usw.
aufgerufen und bedient werden (ein Internetbrowser
dient hierbei als Client App)
- TP-NET-Protokoll-kompatibel, für Drittanbieter-
Steuersystemintegration
- Eine kleine Auswahl der implementierten Funktionen:
Signal-Generator, Delays, voll parametrischer EQ für
die Ein- und Ausgänge, Noise-Gates an den Eingängen,
Level, Mute, Phase, VU-Meter, Kompressor (Ausgang),
Limiter, Ducking (Priorität und Override), virtuelle
und echte Verwaltung des Pagings, automatische Mixer-
Funktion, Presets speichern und laden
- FREQUENCY SHIFTER Funktion um Rückkopplungen zu
umgehen, verfügbar bei 4 von 8 Eingängen
- STANDARD und CONFERENCE Firmware-Versionen verfügbar

Technische Daten:
- DSP:  2x 32 / 64bit
- Sampling Rate: 48 kHz
- Latency IN to OUT: < 2.9 ms (+1 ms for 16 x 16)
- Resolution: 24 bit AKM
- Dynamic Range: AD:110 dB, DA: 115 dB
- 8 + 8 (Input/Output): Terminal block (Symmetrical)
- 2 monitor output: Terminal block (Symmetrical)
- Headphones related: Jack ¼
- Analog Input headroom: +27 dBV = +30 dBu
- output level (max.): +18 dBV = +21 dBu
- Input sensitivity (@ 0 dBV OUT): von -50 dBV bis +10
dBV in 0.5 dB step
- Input Impedance: Balanced, >4 kOhm
- Phantom power: +42 V DC, 5 mA max. software switched
- Headphones: >200 mW / 200 Ohm
Frequency response (-3 dB): 5 - 24.000 Hz
- Flatness: besser als ± 0.1 dB
- THD + Noise 0 dBV input (line): <0.004 %
- Output Noise: besser als 115 dB
- Interchannel: besser als 90 dB (100 dB typ.)
- Channel Leakage: besser als 100 dB (115 dB typ.)
- Input Level (x8): Range: von Off bis 0 dB
- Mute: Ja
- Signal Polarity reverse: Ja
- Metering: VU + clip pre & post fader
- Output Level (x8): Range: von Off bis 0 dB
- Mute: Ja
- Solo: Ja
- Signal Polarity reverse: Ja
- Metering: VU + clip pre & post fader
- Input Delay (x8): von 0 bis 1000 ms
- Units: sec / ms / m / cm
- Output Delay (x8); von 0 bis 1000 ms
- Units: sec / ms / m / cm
- Param Eq.: Freqenz: 20 - 20.000 Hz, Gain: -60 / +12
dB, Q: 0.3 bis 200, Low & High Shelf 6 / 12 dB/oct, Low
& High Pass 6 / 12 dB/oct
- Input Noise Gate (x8): Bypass On-Off
- Threshold: von -80 dBV bis +18 dBV
- Depth: 0 dB bis 80 dB
- Knee: hard / soft
- Attack time: von 0,1 ms. bis 500 ms.
- Hold time: von 10 ms. bis 3000 ms.
- Release time: von 10 ms. bis 1000 ms.
- Input Compressor / Limiter: Bypass On-Off
- Threshold: von -36 dBV bis +18 dBV
- Ratio: 1:1 bis inf: 1 (limiter)
- Knee: hard / soft
- Attack time: von 0,1 ms. bis 500 ms.
- Release time: von 10 ms. bis 1000 ms.
- Make up gain: von 0 bis +10 dB
- Output Limiter (x8): Bypass On-Off
- Threshold: von -36 dBV bis +18 dBV
- Ratio: inf: 1 (limiter)
- Attack time: von 0,1 ms. bis 500 ms.
- Release time: von 10 ms. bis 1000 ms.
- Built in Signal Generator: Size: von 20 Hz bis 20 kHz
- Polarity: von 20 Hz bis 20 kHz
- Mix Matrix: Size: 8 x 8
- Vol: Input, Output, Crosspoint
- Mute: Set / Clear individual, row, column, all
- Meter: Input /output VU and clip
- Pager (x2) Input: IN1 to IN8
- Gong Source: None, Melody 1, Melody 2
- Gong Volume: von -12 dB bis 0 dB
- Abmessungen (B x H x T): 482.6 x 44 x 266.5 mm
- Gewicht: 3.5 kg
- Spannungsversorgung: 90 - 264 V AC, 47 - 63 Hz
- Leistungsaufnahme: 75 VA
- Betriebssystem: Windows® W2000 Prof. (SP4); XP Prof.
(SP3); Vista (SP1), W7
- Systemvoraussetzungen: Pentium IV ® 1GHz, 512MB RAM,
40 MB HDD free space 800 x 600 pixels & 16 bits color
display, 10 / 100 / 1 G Ethernet Network card
'gewähltes Fabrikat/Typ: '___________/___________'

komplett liefern und betriebsfertig montieren.
Menge: 1 St.

**2.2.0.18 19-Zoll Rackpanel**
19-Zoll Rackpanel, bestückt mit NF-Buchsen

Features:
- hohe Stabilität durch abgewinkelte Ober- und
Unterkante
- 6 Lochausschnitte mit NF-Buchsen bestückt

Technische Daten:
- Material: Stahlblech (1,3 mm)
- Aufnahme: 6x NF-Buchsen (universal D Typ)
- Abmessungen (L x B): 483 x 44 mm
- Farbe: schwarz, pulverbeschichtet
- Gewicht: 0,6 kg

komplett liefern und betriebsfertig montieren.
Menge: 1 St.

**2.2.0.19 DC/DC Konverter**
DC/DC Konverter, 60 W, 24 V DC, gekapselt

Features:
- Komplett gekapselte Kunststoffmodule mit niedriger
Bauhöhe
- Weiter 4:1 Eingangsbereich
- Dauerkurzschlussfest
- Eingangsfilter EN 55022, Klasse A
- E/A-Isolation 2500 VDC
- Extern Ein/Aus
- optionaler Adapter für DIN-Hutschienenmontage

einschließlich:
- Adapter für DIN-Hutschienenmontage (TMP-MK2)

Technische Daten:
- Ausführung: gekapselt
- Leistung: 60 Watt
- Eingangsspannung: 9 bis 36 V DC
- Output: 24 V DC
- Strom: 2.500 mA
- Wirkungsgrad: 91 %
- Restwelligkeit: 200 mVss
- Anschluss: Schraubklemmen
- Abmessungen (B x H x L): 68 x 38 x 112 mm
- Gewicht: ca. 400 g

komplett liefern und betriebsfertig montieren.
Menge: 1 St.

**2.2.0.20 Digitaler, systemspezifischer Netzwerk- und LWL-Umsetzer**
Digitaler, systemspezifischer Netzwerk- und LWL-
Umsetzer als überwachte und redundante
Netzwerkschnittstelle, mit Umsetzer auf
Glasfaserleitungen für Multimode-Typen.
Features:
- Modul für DIN-Hutschienenmontage
- 2x SC-Stecker
- Multimode-Leitungen
- max. Abstand zwischen den Modulen 2.000 m

Technische Daten:
- Versorgungsspannung: 24 V DC
- Stromaufnahme: 0,085 A
- Lokale Netzwerkschnittstelle: Master-Slave, bis zu 16
Slave-Geräte pro Controller
- Anschluss: RJ-45, aktive daisy-chain; LWL, SC-Stecker
- Temperaturbereich: 10° - 40 °C
- Relative Luftfeuchtigkeit (max.): 90 % (nicht
kondensierend)
- Konformität: EN 54-16, VDE 0833-4, VDE 0828 / EN
50849
- Zertifikatsnummer: 0560-CPR-182190007/00 (VARES-1500)
- Zertifikatsnummer: 0560-CPR-192190038/00 (VARES-2000)
- Material: ABS
- Schutzart: IP 30
- Abmessungen (B x H x T): 120 x 90 x 70 mm
- Gewicht: 295 g

komplett liefern und betriebsfertig montieren.
Menge: 2 St.

**2.2.0.21 Relaiskarte für NF-Umschaltung**
VARES Relaiskarte für NF-Umschaltung, mit
Goldkontakten, digital

Features:
- je nach Programmierung auch für Sonderfunktionen
einsetzbar
- bestückt mit 1 St. geschlossenem Relais, belastbar
bis 8A
- Ausgangsanschluss über Phönix-Schraub-Steckverbinder
- zusätzliches Anzeigemodul mit 1 St. LEDs, sowie
Verbindungskabel

Technische Daten:
- Stromversorgung (aus PSS-224C): 24 / 5 V
- Stromaufnahme (max.): 100 mA
- Schaltkontakte pro Relais: 1 Umschalter
- Schaltleistung (max.): 800 VA
- Abmessungen (L x B x H): 103 x 74 x 20 mm
- Gewicht: 100 g

komplett liefern und betriebsfertig montieren.
Menge: 2 St.

**2.2.0.22 NF-Input-Selections-Modul**
VARES® NF-Input-Selections-Modul, digitale NF-Input-
Umschalteinheit zur NF-Signalsteuerung im Audio- und
Alarmmanagement.

Features:
- Modul zum Einbau in das Audio- und Alarmmanagement
- einfache Anbindung am RS-485-Bus über CAT-7 Kabel
- inkl. aller Hard- und Software-Teile

Technische Daten:
- Stromversorgung (aus PSS-224C): 24 V DC
- Stromaufnahme (max.): 60 mA
- Bus-Impedanz (RS-485): 120 Ohm
- Anschlussbuchsen (Bus): SUB-D25F
- Abmessungen (L x B x T): 188 x 225 x 120 mm
- Gewicht: 175 g

komplett liefern und betriebsfertig montieren.
Menge: 1 St.

**2.2.0.23 Bleiakkuset**
Bleiakkuset, 24 V / 80 Ah, bestehend aus 2 Stück
wartungsfreien Bleiakkumulatoren

Features:
- für den Anschluss an der Notstromversorgung ESP-
2000B, ESP-4000B sowie am VARES-2000 Systemverstärker
NDA-1000A
- langlebige, professionelle Ausführung in schwarzem
Kunststoffgehäuse
- mit niedrigem Innenwiderstand, daher hoher
Entladestrom möglich
- geringes Gasungsverhalten
- inkl. vorkonfektioniertem Systemanschlusskabelsatz

Technische Daten:
- Nennspannung: 24 V (12 V je Akku)
- Kapazität: 80 Ah
- Anschlüsse: M6-Schrauben
- Abmessungen (L x H x B): 380 x 174 x 166 mm je Akku
- Gewicht: 22 kg je Akku
'gewähltes Fabrikat/Typ: '___________/___________'

komplett liefern und betriebsfertig montieren.
Menge: 2 Set

**2.2.0.24 Notstromversorgung-Zubehörset**
VARES® Notstromversorgung-Zubehörset enthält alle
Komponenten, die Zum Betrieb von Akkusätzen an der
Notstromeinrichtung benötigt werden.

Enthaltenes Zubehör:
- Akkuwanne zur Befestigung im Gestellschrank (BH-W)
- Akkusicherungsset 50 A | BA-100AS
- Akkukabelset | BA-100AKS
- Akkuterminalabdeckungen | ATS-080
- Akku-Befestigungsset | ABS-001

Technische Daten:
- Querschnitte Verbindungsleitungen: Akkumulator-
Eingang 16 bis 50 mm², Verbraucherausgänge 0,75 bis 4
mm², Relaiskontakte 0,14 bis 1 mm²
- Umgebungstemperatur:  -5 °C bis 40 °C
- Schutzklasse: 1 (Schutzerdung)
- Gewicht: 6,9 kg
- Konformität: EN 54-4:2007
- Zertifikat: 1438-CPR-0322

komplett liefern und betriebsfertig montieren.
Menge: 2 Set

**2.2.0.25 Digitales Schaltnetzteil**
VARES® Digitales Schaltnetzteil, professionelles,
digitales Schaltnetzteil mit geringer Restwelligkeit

Features:
-Ausführung ausgelegt für Hut-Schienen-Montage
- mit Schraub-Klemmen-Anschluss-Feld
- umschaltbare Netzspannung (115 / 230 V)
- verzinktes Metall-Gehäuse
- mit Betriebs-Anzeige-LED
- mit einstellbarer Ausgangsspannung

Technische Daten:
- Eingangsspannung: 88 - 264 V AC
- Ausgangsspannung: 24 V DC
- Ausgangsstrom: 10 A DC
- Toleranz: 1 %
- Welligkeit: 80 mV
- Wirkungsgrad:  84 %
- Abmessungen (L x B x H): 125 x 125 x 108 mm
- Gewicht: 200 g

komplett liefern und betriebsfertig montieren.
Menge: 1 St.

**2.2.0.26 Einspeisemodul**
100 V Einspeisemodul mit Pegelsteller, zur
Programmübertragung von übergeordneter Stelle

Features:
- mit eingebautem hochwertigem 100 V Übertrager
- mit integriertem Pegelsteller
- mit programmierbarer Vorrangschaltlogik
- inkl. aller Hard- und Softwareteile

komplett liefern und betriebsfertig montieren.
Menge: 1 St.

**2.2.0.27 Audiogesteuertes Relais**
Audiogesteuertes Relais, 2 A

Features:
- Steuerung durch Audiosignale
- Spricht auf Linepegel an
- Signalpausen-Erkennung
- Genaue Schwellwerteinstellung
- Open-Collector Ausgang für Slave

Technische Daten:
- Audioeingang: 10 kO sym., kann sym. oder unsym.
beschaltet werden
- Steuerausgang: Open-Collector / 25 mA, geeignet um
LED's oder logikgesteuerte Slave-Relais zu steuern
- Anzeigen: Schwellwert LED (für Audiopegel)
- Aktivierungsdintervall: 50 ms
- Relaiskontakte: 2 paar Wechselkontakte
- Max. Schaltleistung: 60 W, 125 VA
- Max. Schaltspannung: 220 V DC, 250 V AC
- Max. Schaltstrom: 2 A
- Ansprechzeit: 25 ms
- Eingangsempfindlichkeit: Einstellbar, -30 dBu bis 0
dBu
- Öffnungsverzögerung: Einstellbar, 5,0 s bis 50,0 s
- Temperaturbereich: 0° C bis 55° C
- Spannungsversorgung: Minus an Erde, 24 Vdc / 50 mA
- Abmessungen (B x H x T): 770 x 165 x 155 mm

komplett liefern und betriebsfertig montieren.
Menge: 1 St.

**2.2.0.28 Feuerwehr-Informations-Schild**
Feuerwehr-Informations-Schild »SAA«, Aufkleber nach DIN
4066, Größe 1

Features:
- Aufkleber nach DIN 4066 in Größe 1
- mit rotem Rahmen, weißem Hintergrund und Aufschrift
»SAA«

Technische Daten:
- Abmessungen (B x H): 297 x 105 mm

komplett liefern und betriebsfertig montieren.
Menge: 1 St.

*Hinweis*
Digitale Sprechstellen und Zubehör

**2.2.0.29 Digitale Systemsprechstelle**
Digitale Systemsprechstelle mit Touchscreen-Display,
das eine übersichtliche und unkomplizierte
Programmierung aller enthaltenen Funktionen ermöglicht.
Bei höheren Sicherheitsanforderungen kann sie redundant
in das Netzwerk eingebunden werden. Das verwendete
Schwanenhalsmikrofon in Hypernieren-Charakteristik
sorgt für beste Sprachqualität. Neben der Anzeige
unterschiedlicher Statusinformationen bietet der Touch-
Screen die Möglichkeit, auf einzelnen Feldern
Sonderfunktionen, wie das Starten gespeicherter
Audiodateien, zu hinterlegen. Das Display sorgt auch
bei ungünstigen Lichtbedingungen für eine optimale
Ablese- und Bedienbarkeit.
Features:
- 7 Zoll berührungsempfindliches Display
- redundante Anschlussmöglichkeit
- Sonderfunktionen programmierbar
- Starten von Audiodateien
- Ebenen-Umschaltung
einschließlich:
- Netzwerk-Patchkabel, 3 m | NCC-130

Technische Daten:
- Versorgungsspannung: 24 V DC
- Stromaufnahme: 0,15 A
- Tasten: 6x Linien, 1x Sprechen
- Tastatur: Folientastatur, beschriftbar
- Mikrofon: Schwanenhalsmikrofon, dynamisch,
Hyperniere, überwachbar
- Lokale Netzwerkschnittstelle: Master-Slave, bis zu 16
Slave-Geräte pro Controller
- Anschluss: 2x RJ-45, aktive daisy-chain, redundant
- Temperaturbereich: 10° - 40 °C
- Konformität: EN 54-16, VDE 0833-4, VDE 0828 / EN
50849
- Zertifikatsnummer: 0560-CPR-182190007/00 (VARES-1500)
- Zertifikatsnummer: 0560-CPR-192190038/00 (VARES-2000)
- Material: ABS
- Farbe: grau
- Schutzart: IP 21C
- Abmessungen (B x H x T): 140 x 190 x 80 mm
- Gewicht: 495 g
'gewähltes Fabrikat/Typ: '___________/___________'

komplett liefern und betriebsfertig montieren.
Menge: 2 St.

**2.2.0.30 Netzwerk-Anschlussdose**
Netzwerk-Anschlussdose für Aufputzmontage, für
Systemsprechstelle, 2 Port

Features:
- Systemanschlussdose für digitales
Sprechstellensystem, 2 Port
- mit weißen Abdeckrahmen, Aufputz

komplett liefern und betriebsfertig montieren.
Menge: 2 St.

**2.2.0.31 Programmierung und Paraterierung des Anlagensystems**
Programmierung und Parametrierung der
Systemsprechstellen

Features:
- Projektspezifische Programmierung der
Systemsprechstellen nach Kundenwunsch
- Funktionsprüfung nach Programmierung
'gewähltes Fabrikat/Typ: '___________/___________'

liefern, montieren und betriebsfertig anschließen.
Menge: 2 Ps.

**2.2.0.32 Digitale Feuerwehreinsprechstelle**
Digitale Feuerwehreinsprechstelle gemäß DIN 14664,
überwacht, zertifiziert nach EN 54-16 sowie gemäß VDE
0833-4 und VDE 0828 / EN 50849 für Aufputz- und
Einbaumontage.
Die FES ermöglicht die für die Feuerwehr relevanten
Anzeigen und Bedienungen der SAA. Sie ist in der Lage
Live-Brandfall-Durchsagen sowie manuell Räumungs- und
Warndurchsagen zu aktivieren. Die FES stellt die
Grundeinheit dar und kann um mehrere
Erweiterungseinheiten ergänzt werden.
Features:
- 4x weiße Taster
- 5x Status-/Zustands-LED:
- integrierte Überwachung der Mikrofoneinheit
- redundante Anschlussmöglichkeit
- verbaut in einem Stahlblech-Wandgehäuse mit
Schließzylinder
- schwarze Einheit mit rotem Rahmen und weißer
Beschriftung

Technische Daten:
- Versorgungsspannung: 24-30 V DC
- Stromaufnahme: 0,15 A
- Tasten: 1x Automatik ab, 1x Warnen, 1x Räumen, 1x
Sprechen (Handmikrofon)
- Mikrofon: Handmikrofon, dynamisch, überwachbar
- Status-/Zustands-LEDs: 1x Sprechstelle in Betrieb
(grün), 1x Brandfallbetrieb (rot), 1x Störung
Sprachalarmanlage (gelb), 1x Aufmerksamkeitssignal
läuft/besetzt (rot), 1x jetzt Sprechen (grün)
- Lokale Netzwerkschnittstelle: Master-Slave, bis zu 16
Slave-Geräte pro Controller
- Anschluss: 2x RJ-45, aktive daisy-chain, redundant
- Temperaturbereich: 10° - 40 °C
- Konformität: DIN 14664, EN 54-16, VDE 0833-4, VDE
0828 / EN 50849
- Zertifikatsnummer: 0560-CPR-182190007/00 (VARES-1500)
- Zertifikatsnummer: 0560-CPR-192190038/00 (VARES-2000)
- Material (Handmikrofon / Gehäuse): ABS / Aluminium
- Farbe: Oberfläche der Frontplatte: Graphitschwarz
(RAL 9011), umlaufender Rand: Feuerrot (RAL 3000),
Umrandung der Felder 1-6 (+ ggf. weitere
Beschriftungsfelder): Reinweiß (RAL 9010, 1 mm breit)
- Schutzart: IP 21 C
- Abmessungen (B x H x T): 440 x 385 x 140 mm
- Gewicht: 3,2 kg
'gewähltes Fabrikat/Typ: '___________/___________'

komplett liefern und betriebsfertig montieren.
Menge: 2 St.

**2.2.0.33 Feuerwehr-Informations-Schild**
Feuerwehr-Informations-Schild »FES«, Aufkleber nach DIN
4066, Größe 1

Features:
- Aufkleber nach DIN 4066 in Größe 1
- mit rotem Rahmen, weißem Hintergrund und Aufschrift
»FES«

Technische Daten:
- Abmessungen (B x H): 297 x 105 mm

komplett liefern und betriebsfertig montieren.
Menge: 2 St.

*Hinweis*
Lautsprecher und Zubehör

**2.2.0.34 2x 15/6 W Alarmierungs-Aufbaulautsprecher**
2x 15/6 W Alarmierungs-Aufbaulautsprecher, zertifiziert
nach EN 54-24 sowie gemäß VDE 0833-4 und VDE 0828 / EN
50849

Features:
- hochwertiges, montagefreundliches ABS-Gehäuse
- dröhn- und Schwingungsfreie Wiedergabe von Sprache
und Musik
- hochschalldurchlässige, abnehmbare Lochblechabdeckung
mit feiner Perforation
- 2 Stück leistungsstarke 2,5" x 4" Oval-
Breitbandchassis mit Hochtonkegel eingebaut
- 2 Stück hochwertige Übertrager mit je: 1/1, 1/2, 1/4
Leistungsanpassung
- Gehäuse ist schlag- und kratzfest
- horizontale und vertikale Wandmontage
- Feuchtraumausführung optional erhältlich

Technische Daten :
- Nennbelastbarkeit (Musik): 2x 15/6 Watt
- Anpassungen bei 100 V: 2x 6/3/1,5 Watt
- Frequenzbereich: 90 - 17.000 Hz
- Schalldruck 1 W / 1 m (max.): 92 / 102 dB
- Lautsprecher: 2x 2,5" x 4" Oval-Breitbandchassis mit
Hochtonkegel
- Nennimpedanz (Chassis): 2x 8 Ohm
- Konformität: VDE 0833-4, EN 54-24, VDE 0828 / EN
50849
- Zertifikat: 1488-CPR-0179/W
- Farbe Gehäuse/Lochblech: weiß
- Abmessungen (B x H x T): 254 x 204 x 85 mm
- Gewicht: 2,2 kg
'gewähltes Fabrikat/Typ: '___________/___________'

komplett liefern und betriebsfertig montieren.
Menge: 58 St.

**2.2.0.35 45/30 W Alarmierungs-Druckkammerlautsprecher**
45/30 W Alarmierungs-Druckkammerlautsprecher, Typ B,
zertifiziert nach EN 54-24 sowie gemäß VDE 0833-4, VDE
0828 / EN 50849 und BS 5839

Features:
- montagefreundliches ABS-Kunststoffgehäuse
- mit integrierter 3-poliger Keramikklemme
- mit 2 Stück rückseitigen PG-Kabeleinführungen
- schwenkbarer Montagebügel im Lieferumfang enthalten
- optional in allen RAL-Farben lackierbar

Technische Daten:
- Nennbelastbarkeit (Musik): 45/30 Watt
- Anpassungen bei 100 V: 30/15/7,5/3,75 Watt
- Frequenzbereich (-20 dB): 340 - 9000 Hz
- Schalldruck 1 W / 1 m (max.): 108 / 123 dB
- Schutzart: IP 66
- Konformität: VDE 0833-4, EN 54-24, VDE 0828 / EN
50849, BS 5839
- Zertifikat: 1488-CPR-0314/W
- Außenmaße (Ø x L): 212 x 280 mm (ohne Bügel)
- Farbe: grau (RAL 7035)
- Gewicht: 2,1 kg
'gewähltes Fabrikat/Typ: '___________/___________'

komplett liefern und betriebsfertig montieren.
Menge: 1 St.

**2.2.0.36 350/200 W 2-Wege Alarmierungs-Lautsprecherbox**
350/200 W 2-Wege Alarmierungs-Lautsprecherbox, schwarz,
Typ A, zertifiziert nach EN 54-24 sowie gemäß VDE 0833-
4, VDE 0828 / EN 50849 und DIN 18032-3
Features:
- professionelle Bassreflex-Lautsprecherbox mit
trapezförmigem ABS-Kunststoffgehäuse
- mit eingebautem 12-Zoll Hochleistungstieftöner
- mit integriertem 1,0-Zoll Hochleistungshochtontreiber
- senkrechte und waagerechte (Monitor-)
Stellmöglichkeit
- mit wahlweisem Anschluss für nieder- oder hochohmigen
Betrieb
- mit eingebautem, hochwertigen 100 V Ringkern-
Übertrager
- Hochtonhorn mit Frequenz unabhängiger, konstanter
Abstrahlung
- hochwertige Frequenzweichen für ein exaktes Klangbild
- mit integrierter 37 mm Hochständerhülse
- Gehäuse ist stoß- und kratzfest
- 4x M8 Flugpunkte für Ringösen
- Stoßsicheres Frontgitter zum optimalen Schutz des
Lautsprechers
- ballwurfsicher gemäß DIN 18032-3 mit Prüfzertifikat
vom MPA Stuttgart
- ballwurfsicherer Wandmontagebügel,
Feuchtigkeitsimprägnierung des Lautsprecherchassis,
eine Kunstharzbeschichtung des Gehäuses sowie eine
Lackierung in allen RAL-Farben sind optional erhältlich

Technische Daten:
- Nennbelastbarkeit (Programm/RMS): 350/200 Watt
- Nennimpedanz: 8 Ohm
- Anpassung bei 100 V: 200/100 Watt
- Frequenzbereich: 45 bis 20.000 Hz
- Schalldruck 1 W / 1 m: 94 dB SPL
- Schalldruck 1 W / 4 m: 88 dB SPL
- Empfindlichkeit 1 W / 1 m: 101 dB SPL (300 bis 12.000
Hz)
- Lautsprecherbestückung: 1x 12-Zoll Tieftöner, 1x 1-
Zoll Hochtöner
- Anschlüsse: 2x Speakon
- Konformität: VDE 0833-4, EN 54-24, VDE 0828 / EN
50849, DIN 18032-3
- Zertifikatsnummer: 1488-CPR-1124/W (EN 54-24), 904
1183 000/Sgm (DIN 18032-3)
- Schutzart: IP 21 C
- Gehäuse: ABS-Kunststoff (UL 94 5VB)
- Farbe: schwarz
- Abmessungen (B x H x T): 405 x 635 x 330 mm
- Gewicht: 20,7 kg
'gewähltes Fabrikat/Typ: '___________/___________'

komplett liefern und betriebsfertig montieren.
Menge: 10 St.

**2.2.0.37 Wandmontagebügel**
Wandmontagebügel für PRO-/PB-12-Serie und XES-B12EN,
ballwurfsicher gemäß DIN 18032-3

Features:
- neig- und schwenkbar bis 15 Grad
- geeignet für alle Boxen mit 36 mm Stativflansch
- ballwurfsicher gemäß DIN 18032-3 mit Prüfzertifikat
vom MPA Stuttgart

Technische Daten:
- Konformität: DIN 18032-3
- Zertifikatsnummer: 904 1183 000/Sgm (DIN 18032-3)
- Farbe: schwarz

komplett liefern und betriebsfertig montieren.
Menge: 8 St.

**2.2.0.38 Stahl-Seilsicherung als Fangseil**
Seilaufhängung, aus professionellem Stahlseil, als
Fangseil

Features:
- gesichert mit doppelter Spannklemme
- mindestens 3 Aufhängepunkte mit getrennten Seilen
erforderlich
- besteht aus 1x Stahlseil und 1x verschraubbares
Schnellverbinderglied
- inkl. aller notwendiger Kleinteile

Technische Daten:
- Länge: 800 mm
- Durchmesser: 6 mm

komplett liefern und betriebsfertig montieren.
Menge: 8 Set

**2.2.0.39 Ringösenset, 3-teilig**
Ringösenset, bestehend aus 3 Stück professionellem
Stahl-Ringösen

Features:
- Oberfläche in silber
- inkl. aller notwendiger Kleinteile
- inkl. Einbau in Lautsprecherbox

komplett liefern und betriebsfertig montieren.
Menge: 8 Set

**2.2.0.40 Speaker-Lautsprecher-Steckverbinder**
Speaker-Lautsprecher-Steckverbinder, 4-polig,
Professioneller, hochwertiger 4 poliger Lautsprecher-
Steckverbinder.

Features:
- zugelassener Nennstrom: 40/30 A, (Progr./RMS),
- zugelassene Nennspannung: 250 V
- integrierte Spannzangen Zugentlastung
- mit betriebssicherem Dreh-Verriegelungs-System

komplett liefern und betriebsfertig montieren.
Menge: 16 St.

**2.2.0.41 Lautsprecher-Anschlusskabel**
Professionelles Lautsprecher-Anschlusskabel, 10 m

Features:
- hochwertiges, flexibles 2-adrig verdrilltes Kabel
- robuste Ausführung mit schwarzem PVC-Mantel
- Adernquerschnitt: 2x 2,5 qmm
- Außendurchmesser: 8 mm
- Länge: 10 m
- Steckverbinder: Speakon-Speakon

komplett liefern und betriebsfertig montieren.
Menge: 10 St.

**2.2.0.42 Lautsprecheranschlussdose**
Lautsprecheranschlussdose, Speakon, Unterputz

Features:
- Anschlussdose mit weißer Kunststoffabdeckung für die
Unterputzmontage in 55er-Schalterdosen
- Speakon-Anschlussbuchse
- Kombinierbar mit dem Busch-Jaeger Flächenprogramm

komplett liefern und betriebsfertig montieren.
Menge: 10 St.

*Hinweis*
Hauptuhrenanlage und Zubehör

**2.2.0.43 Digitale 19-Zoll Hauptuhr**
Digitale 19-Zoll Hauptuhr, für 16 Schaltausgänge,
zertifiziert nach EN 54-16:2008
Mikro-Controller gestützte digitale System-Haupt- und
Jahresschaltuhr, mit 2 voneinander unabhängigen
Nebenuhrenlinien.

Features:
- mit 2 getrennt überwachten Überlastautomatiken
- mit zusätzlich 2 Stück Nebenuhrenlinien erweiterbar
- jede Nebenuhrlinie ist einzeln abschaltbar
- mit 2-farbigen Kontroll-LED für jede Nebenuhrlinie
- mit integrierter Jahres-Schaltuhr
- mit bis zu 16 Stück Schaltausgängen erweiterbar
- mit bis zu 16 Stück frontseitigen Anzeige-LEDs
(erweiterbar)
- mit bis zu 250 programmierbaren Schaltereignissen
programmierbar
- mit alphanumerischen, beleuchteten LCD- Display 2x 24
Zeichen für Menüfunktionen, Datums- und Zeitanzeige der
Tagesliste der zu schaltenden Ereignisse
- mit 4 Stück Tasten für die Bedienung des Gerätes
- mit überwachter Busschnittstelle RS-485
- mit VARES Protokoll-Anbindung zur Steuerung des PSS-
224C Audio- und Alarmmanagement
- mit Ausgabe von Fehlermeldungen an PSS- 224C
- mit rückseitiger Mini-DIN-Buchse für Firmware-Update
- einfache Konfiguration und Wartung nur über RCS PC-
Software VARES-Config möglich
- Richten und Uhrzeit stellen aller Nebenuhren von Hand
über Tastatur möglich
- automatisches Richten und Stellen der Nebenuhren über
PC
- mit integrierter Lithium- Stützbatterie für
mindestens 10 Jahre Gangreserve
- Stromversorgung über externes 24 V Netzteil
- mit zusätzlichem 24 V Notstromeingang
- kompaktes 19-Zoll 1 HE-Gerät

Technische Daten:
- Stromversorgung: 24 V DC
- Stromaufnahme (min.-max.): 42/250 mA
- Programmierbare Ereignisse: 250
- Gangreserve: 10 Jahre
- Bus-Impedanz (RS-485): 120 Ohm
- Anschlussbuchse Firmware: Mini-DIN
- Anschlussbuchse (BUS): 2x RJ-45
- Oberfläche: Grau-Metallic-Matt
- Abmessungen (L x B x H): 483 x 185 x 44 mm
- Gewicht: 2,1 kg
- Konformität: EN 54-16:2008
- Elektromagn. Störfestigkeit: gemäß EN 55024 / EN 301
489
- Störaussendung: gemäß EN 55022 / EN 300 220-1
- Betriebstemperatur: 0 °C - 55 °C
'gewähltes Fabrikat/Typ: '___________/___________'

komplett liefern und betriebsfertig montieren.
Menge: 1 St.

**2.2.0.44 Funkempfänger DCF 77**
VARES Funkempfänger DCF 77 mit integriertem Empfänger
und Antenne und mit eingebauter Status-LED für exakte
Senderausrichtung.

Features:
- über RS 485 Bus anschließbar
- wetterfestes Kunststoffgehäuse, geeignet für die
Montage im Freien
- mit unten angebrachter, wasserfester PG-
Kabeleinführung
- mit drehbarem Montagebügel für sichere Montage

Technische Daten:
- Stromversorgung (aus PSS-224C): 24 V DC
- Stromaufnahme (max.): 10 mA
- Schutzklasse:  IP 66
- Abmessungen (B x H x T): 50 x 85 x 35 mm
- Gewicht: 80 g

komplett liefern und betriebsfertig montieren.
Menge: 1 St.

**2.2.0.45 Digitales Schalt- und Steuerrelaisfeld**
VARES Digitales Schalt- und Steuerrelaisfeld, 8 Linien,
zum Einbau als Schalt- und Steuer-Relaisfeld in PTC-
240D.

Features:
- je nach Programmierung auch für Sonderfunktionen
einsetzbar
- bestückt mit 8 Stück geschlossenen Relais, belastbar
mit je max. 600 VA
- mit integriertem Digital-Controller
- Ausgangs-Anschluss über Phoenix-Schraub-
Steckverbinder
- zusätzliches Anzeigemodul mit 8 Stück LEDs sowie
Verbindungskabel

Technische Daten:
- Stromversorgung (aus PTC-240D): 24/5 V
- Stromaufnahme (max.): 100 mA
- Schaltkontakte pro Relais: 1 Umschalter
- Schaltleistung (max.): 600 VA
- Abmessungen (L x B x H): 103 x 50 x 16 mm
- Gewicht: 110 g

komplett liefern und betriebsfertig montieren.
Menge: 1 St.

**2.2.0.46 Digitaler Hauptuhr-Programmieradapter**
VARES Digitaler Hauptuhr-Programmieradapter, zur
Programmdatenübertragung zwischen VARES-3000 Hauptuhr
und PC mit VARES 3000 PC-Software "ConfigV3000".

Features:
- mit integriertem, digitalen Hochgeschwindigkeit USB
2.0 Interface-Baustein zum Anschluss an den USB-Port
- mit integriertem UART zum Senden und Empfangen von
asynchronen seriellen Daten
- mit galvanisch gekoppelten RS-485
Schnittstellentransceiver
- mit automatischer Umschaltung zwischen Sende und
Empfangsbetrieb
- mit manuell konfigurierbaren Abschlusswiderstand zum
normgerechten Leitungsabschluss mit dem
Wellenwiderstand
- mit einstellbarer Übertragungsgeschwindigkeit von 75
bis 128000 Baud
- mit angespritzten USB-Anschlusskabel und Typ A
Stecker
- mit rückseitigem, 9 poligen Sub-D Stecker zur
Verbindung mit dem Klemmenanschlussfeld
- mit beiliegender Mini-CD zur Installation des
Schnittstellentreibers auf einem PC mit Windows
Betriebssystem
- mit zusätzlichen Klemmenanschlussfeld zum lötfreien
Anschluss der Signalleitungen sowie dem GND-Potential
- mit 9-poliger D-Sub Buchse zur elektrischen
Verbindung des Klemmenanschlussfeldes mit dem Converter
- mit beidseitiger UNC-Bolzenverschraubung zur stabilen
Befestigung des Klemmenanschlussfeldes mit dem
Converter
- mit vorbereiteter Zugentlastung des abgehenden Kabels
- inklusive aller notwendigen Kleinteile

Technische Daten:
- Gleichtakt-Eingangsspannung (RS-485): -7 bis +12 V
- Eingangsempfindlichkeit (RS-485): +/- 200 mV
- Abschlusswiderstand (RS-485): 120 Ohm
- USB-Anschluss-Stecker: Typ A
- Anschlusskabel: 0,7 m
- Oberfläche: Blau-Matt
- Abmessungen Klemmenanschlussfeld (L x B x H): 38 x 36
x 18 mm
- Abmessungen (L x B x H): 63 x 36 x 17 mm
- Gewicht: 57 g

komplett liefern und betriebsfertig montieren.
Menge: 1 St.

**2.2.0.47 Ferienschaltung**
Ferienschaltung, auch für die Gongabschaltung bei
Veranstaltungen einsetzbar

Features:
- fernsteuerbare Abschaltung des Stundengongs während
der Schulferien
- mit manuellen Schalter an der Anlagenfront
- mit potentialfreien Kontakt auf Klemmenanschlussfeld
- zur Fernsteuerung über das Gebäude-Management-System
- inkl. aller Hard- und Soft-Ware Teile.

komplett liefern und betriebsfertig montieren.
Menge: 1 St.

**2.2.0.48 Pausenhofautomatik**
Pausenhofautomatik, als programmierbare Schalteinheit,
aktiviert nur Pausen-Ende-Gong auf die Außen-
Lautsprecher.

Features:
- inkl. aller Hard- und Soft-Ware Teile

komplett liefern und betriebsfertig montieren.
Menge: 1 St.

**2.2.0.49 Prüfungsautomatik**
Prüfungsautomatik

Features:
- programmierbare Schalteinheit, aktiviert nur Pausen-
Ende-Gong auf Lautsprecher
- inkl. aller Hard- und Softwareteile

liefern, montieren und betriebsfertig anschließen.
Menge: 1 St.

**2.2.0.50 Kurzpausenschaltung**
Kurzpausenschaltung

Features:
- Zeitgesteuerte Signalverteilung
- Pausenbeginn im Schulgebäude, Pausenende im Gebäude
und auf dem Schulhof
- Programmierung von verkürzten Zeiten
- mit beleuchtetem Taster
- einschließlich aller Hard- und Softwareteile

komplett liefern und betriebsfertig montieren.
Menge: 1 St.

*Hinweis*
Externe Audioeinspielung

**2.2.0.51 7-Kanal-Mischpult**
7-Kanal-Mischpult, professionell, als aktives Mischpult
zum gleichzeitigem Anschluss und Betrieb von 4 Stück
Mikrophonen und 1 Stück Stereo-Tonträgergerät, sowie
zusätzlich 1 Stück iPod® und 1 Stück MP3-Player. Ideale
Vor-Ort-Fernbedienung in Turnhallen, Konferenzräumen
oder Schul-Aulen.

Features:
- mit 7x extrem rauscharmen Mikro- und Line-
Vorverstärkern
- mit 4x symmetrischem Mikrofon-Eingängen über Combo®-
Buchse
- mit integrierter Phantomspeisung je Mikro-Kanal
- mit 1x Tonträger-Eingang mit Cinch-Buchsenpaar für
den Anschluss eines Stereo-Tonträger-Gerätes
- mit 1x Line-Eingang über 3,5 mm Stereo-Klinke, für
den Anschluss von Smartphones oder Notebooks
- je Eingang getrennter, skalierter Lautstärke-Steller
- je Eingang getrennte LED-Funktions-Anzeige
- mit eingebauter, getrennter Klangregelung (H/T) für
alle Mikrophone und Voice-Over-Funktion
- mit eingebauter, getrennter Klangregelung (H/T) für
die Tonträger
- mit in 3 dB-Schritten geeichtes 10-stelliges Summen-
VU-Meter
- mit Betriebsanzeige als LED
- Ausgangspegel intern umschaltbar von 0 dB auf +6 dB
- Trafo-symmetrischer NF-Ausgang
- beschriftete Frontplatte aus hochwertigem Aluminium
- 3 Stück Funktionsschalter, für Funktionen wie z. B.
Ein/Aus, Halle 1, Halle 2, Halle 3
- mit Anschluss-Board für die Schalter-Beleuchtung
- integrierte Klemmleiste für alle abgehenden
Anschlussleitungen
- MP3-Player-Modul mit Bluetooth-Funktion (UB-100A)
optional lieferbar
- Unterputzgehäuse optional lieferbar
- Aufputzgehäuse optional lieferbar
- ballwurffeste Plexiglasabdeckung optional lieferbar

Technische Daten:
- Stromversorgung: 24 V DC
- Stromverbrauch: 87 mA
- Einschalter: Wechsler mit LED
- Ausgangspegel (symm.): 0 dB oder +6 dB
- Ausgangsimpedanz (symm.): 600 Ohm
- Empfindlichkeit (Mikro): 63 dB
- Eingang (Mikro): 4x Neutrik® Combo® Buchse
- Voice-Over-Funktion (Mikro): 4x, mit Jumper
aktivierbar
- Empfindlichkeit (Tonträger): 20 dB
- Eingang (Tonträger): 3,5 mm Klinkenbuchse
- Empfindlichkeit (Line): 24 dB
- Eingang (Line): Stereo-Cinch-Buchsenpaar
- Ausgang: trafosymmetrisch auf Klemmenanschluss
- Klangregelung (H/T): +/-12 dB
- Klangregler: 2x Höhen, 2x Bass
- Frequenzgang: 20 - 20.000 Hz
- Abmessungen (L x B x T): 182 x 182 x 55 mm
- Pegelregler: 7x (4x Mic., 2x Aux, 1x Player)
- Schalter: 4x Wechsler
- Signalanzeige: 7 LEDs (grün, gelb, rot)
- Pegel-Anzeige: 8-fach LED-Kette
- Gewicht: 195 g
'gewähltes Fabrikat/Typ: '___________/___________'

komplett liefern und betriebsfertig montieren.
Menge: 3 St.

**2.2.0.52 USB/SD-Card**
USB/SD-Card und Bluetooth-Player für 7-Kanal-Mischpult,
professionell, als Einbaumodul für das aktive Mischpult
in vorgesehenen Einbauschacht. Die Befestigung erfolgt
über 4 Schrauben. Die Anschluss Leitung ist bereits am
Mischpult vorgesehen.

Features:
- USB 2.0 Schnittstelle
- SD-Card Slot
- Bluetooth 3.0 Schnittstelle (2,4 GHz)
- IR Fernbedienung im Lieferumfang enthalten

Technische Daten:
- Stromversorgung: 12 V DC (aus UPM-431A)
- Stromverbrauch: 32 mA
- Ausgangspegel (symm.): 0 dB
- Ausgangsimpedanz (symm.): 600 Ohm
- Frequenzgang: 20 - 20.000 Hz
- Reichweite (BT): ca. 20 Meter
- Bedienung: 6 Tasten, Fernbedienung
- BT-Class: Class 2, 2,5 mW bei 4 dBm
- Audio-Codec: SBC-Codec
- SD-Card: bis 32 GB
- Audioformate: FLAC, nicht geschützte AAC, MP3, WMA,
WAV, Audible 4-Format, Audible AAX
- Display: Vollfarbdisplay (30 x 20 mm)
- Abmessungen (L x B x T): 93 x 40 x 50 mm
- Gewicht: 65 g

komplett liefern und betriebsfertig montieren.
Menge: 3 St.

**2.2.0.53 Unterputzgehäuse**
Unterputzgehäuse für Rücksprecheinheit PWM-101,
Programmschaltfeld PKF-024A und 7-Kanal-Mischpult UPM-
431.

Features:
- graues Kunststoffgehäuse mit 4 Stück Einbau-Gewinde
(M3), zum sicheren Befestigen des "PWM-101", "UPM-431"
und "PKF-024A".

Technische Daten:
- Abmessungen (L x B x T): 159 x 159 x 76 mm
- Gewicht: 19 g

komplett liefern und betriebsfertig montieren.
Menge: 3 St.

**2.2.0.54 Plexiglasabdeckung, ballwurfsicher**
Plexiglasabdeckung, ballwurfsicher, passend für 7-
Kanal-Mischpult UPM-431

Features:
- an der Unterseite eingepasster Kabelauslass
- mit 2 Stück Scharnieren zum Hochklappen der Abdeckung
bei Bedienung des Tableaus
- inkl. aller notwendigen Kleinteile

Technische Daten:
- Abmessungen (L x B x T): 168 x 168 x 55 mm
- Gewicht: 79 g

komplett liefern und betriebsfertig montieren.
Menge: 3 St.

**2.2.0.55 Digitales Processinterface**
Digitales Processinterface

Features:
- Mikroprozessor gesteuertes Interface für viele
Sonderanwendungen
- mit 8 Stück 24 V Steuereingängen
- mit 3 Stück statischen Relais, frei programmierbar
- mit 10 poligen ISP-Programmierport
- mit 4-poligen 24 V Anschluss-Stecker
- mit 24 V Notstrom-Eingang
- mit digitaler Datenschnittstelle RS-232 (TTL-Pegel)
- inkl. aller Hard- und Softwareteile

Technische Daten:
- Stromversorgung: 24 V DC
- Stromaufnahme (max.): 80 mA
- Datenschnittstelle: RS-232
- Programmierport: ISP
- Abmessungen (L x B x T): 66 x 42 x 15 mm
- Gewicht: 25 g

liefern, montieren und betriebsfertig anschließen.
Menge: 3 St.

*Hinweis*
UHF-Technik und Zubehör

**2.2.0.56 UHF Diversity-Empfänger**
UHF Diversity-Empfänger, 700 Frequenzen mit
überragenden HF- und NF-Eigenschaften

Features:
- bis zu 8 Anlagen im Simultan-Betrieb möglich
- Ausführung in aktueller SMD-Technik
- Patentiertes NOISELOCK Rauschsperre- System, zur
Verhinderung von Rausch- und Knackgeräuschen in
sendetechnisch problematischen Räumen
- rückseitig einstellbarer Squelchpegel
- Kanalwahl über zwei frontseitige DIP- Taster
- beleuchtetes Multifunktions-Display, zur Anzeige von
Kanal-Nummer, sowie der Frequenz in MHz, und der
Feldstärke RF und AF
- mit Auto-Scan Funktion zum leichten Auffinden
interferenzfreier Kanäle und zum Aufbau von bis zu 6
Mehrkanal- Systemen im Simultanbetrieb
- Ausgänge über XLR(symm.) und Klinke, umschaltbar von
MIC auf Linepegel
- geeignet für Hand- und Taschensender
- zwei rückseitig ansteckbare, aktive Antennen, sorgen
für wesentlich mehr Antennengewinn als bei Standart-
Anlagen
- frontseitige Ladebuchse für Hand- oder Taschen-Sender
- Platzsparende halbe 19" Breite
- Montage von zwei Empfängern in einem 19" 1HE Feld
- Zubehörkomponenten zum Aufbau von Mehrkanalsystemen
- Lieferumfang: Empfänger, 2 Stück aktive Antennen, und
externes Netzteil
- anmeldepflichtig

einschließlich:
- 19-Zoll Rackmontageset | RU-401T
Technische Daten:
- Frequenzbereich (700 Frequenzen): 630 - 660 MHz
- Funktionsprinzip: Diversity
- Signal-Rauschabstand: > 94 dB
- Audio-Frequenzbereich: 50 Hz - 15 KHz ± 3dB
- Antennen: TNC, DC-Out 8V/80mA
- Klirrfaktor: <1 %
- Rauschsperre: Noise-Lock Squelch & Pilotton
- Audio-Ausgang: XLR und 6,3 mm Klinke, unsymmetrisch,
MIC/LINE Pegel schaltbar
- Stromversorgung: 12 V / 260 mA über externes Netzteil
230 V AC
- Abmessungen (B x H x T): 198 x 44 x 210 mm
- Gewicht: 1 kg
'gewähltes Fabrikat/Typ: '___________/___________'

komplett liefern und betriebsfertig montieren.
Menge: 1 St.

**2.2.0.57 Externe UHF-Antenne**
Externe UHF-Antenne

Features:
- Ausführung in GP-Technik
- Lieferumfang: 1 Paar
'gewähltes Fabrikat/Typ: '___________/___________'

komplett liefern und betriebsfertig montieren.
Menge: 2 St

**2.2.0.58 UHF-Antennenhalter**
UHF-Antennenhalter, für die abgesetzte Montage der UHF-
Antenne

Features:
- inkl. aller notwendigen Kleinteile

liefern, montieren und betriebsfertig anschließen.
Menge: 2 St

**2.2.0.59 UHF-Antennensplitter-Set**
UHF-Antennensplitter-Set, bestehend aus 2 Stück
passiven UHF-Antennensplitter für den professionellen
Aufbau von Mehrkanalsystemen.

Features:
- je Einheit mit 1 Stück Eingangsbuchse verteilt auf 2
Stück Ausgangsbuchsen
- verwendbar auch für 2x Eingang auf 1x Ausgang
- mit eingebautem Schraub-TNC-Stecker
- kompakte Ausführung im geschirmten Gehäuse
- mit 1 Stück Anschlusskabel TNC/TNC mit 50 cm Länge

Technische Daten:
- Frequenzbereich: 400 - 950 MHz
- Eingangsimpedanz: 50 Ohm
- Ausgangsimpedanz: 50 Ohm
- Pegelverlust: 3 dB
- Farbe: schwarz
- Abmessungen (B x H x T): 64 x 26 x 77 mm je Stück
- Gewicht: 109 g

liefern, montieren und betriebsfertig anschließen.
Menge: 2 St

**2.2.0.60 UHF-Antennenbooster**
UHF-Antennenbooster, für die abgesetzte Montage der
UHF-Antenne.

Features:
- Verstärkung des Signals bis zu +9 dB
- inkl. aller notwendigen Kleinteile

komplett liefern und betriebsfertig montieren.
Menge: 2 St.

**2.2.0.61 Antennenkabel, 50 Ohm, BNC-Stecker, 8 m**
Dämpfungsarmes HF-Kabel mit BNC/BNC Steckern, 50 Ohm,
zur Verbindung von abgesetzten Antennen passend zum
System.

Features:
- Länge: 8 m

komplett liefern und betriebsfertig montieren.
Menge: 4 St.

**2.2.0.62 UHF-Handmikrofon, 700 Frequenzen**
UHF-Handmikrofon, 700 Frequenzen

Features:
- mit hochwertiger Kondensator-Mikrofonkapsel
- eingebautes LCD-Display informiert über eingestellten
UHF-Kanal sowie den Batteriestatus
- 700 Frequenzen über frontseitig angebrachten,
gesicherten Taster einstellbar
- Stromversorgung durch zwei 1,5 V Mignon-Batterien
(Akku)
- extrem sparsamer Stromverbrauch
- im Boden integrierte Ladebuchse, zur Ladung der Akkus
im Sender
- geräuscharmer Ein-/ Ausschalter integriert
- Autoscanfunktion
- Synchronisierung auf Knopfdruck
- anmeldepflichtig

Technische Daten:
- Trägerfrequenz (700 Frequenzen): 630 - 660 MHz
- Modulation: FM
- Übertragungsart: PLL synth.
- HF-Ausgangsleistung: 10 mW
- Audio-Frequenzbereich: 50 - 15.000 Hz
- Mikrofontyp: Elektret-Kondensatormikrofon
- Stromversorgung: 2x 1,5 V
- Reichweite: ca. 60 m
- Abmessungen (Ø x L): 55 x 266 mm
- Gewicht: 300 g
'gewähltes Fabrikat/Typ: '___________/___________'

liefern, montieren und betriebsfertig anschließen.
Menge: 2 St.

**2.2.0.63 Mikrofonhalter für Drahtlos-Handmikrofone**
Mikrofonhalter für Drahtlos-Handmikrofone

Features:
- passend für alle gängigen Mikrofone mit einem
Durchmesser von 30 bis 36 mm
- robuste, schwarze Kunststoffausführung
- mit Stativanschluss für 3/8" Innen- auf 5/8"
Außengewinde

komplett liefern und betriebsfertig montieren.
Menge: 2 St.

*Hinweis*
Inbetriebnahme und Dokumentation

**2.2.0.64 Inbetriebnahme des Anlagensystems**
Inbetriebnahme des Anlagensystems, bei bauseitig
angeschlossenem und geprüftem Leitungsnetz, durch einen
Systemspezialisten des Herstellers.

Einstellung aller Parameter der Anlage, Prüfung jeder
Lautsprecherleitung auf:
- Kurzschluss
- Erdschluss
- Anschlusswert
- Impedanz
- Richtige Anpassung
- Funktion

Prüfung aller Mikrofon- und Sprechstellenanschlüsse
auf:
- Funktion
- Korrekte Pegeleinstellung
- Prüfung aller Sollfunktionen der ELA-Anlage
- Funktionsprüfung externer Ansteuerungen
Menge: 1 Psch

**2.2.0.65 Inbetriebnahme der Uhrenanlage**
Inbetriebnahme der Uhrenanlage, durch einen
Systemspezialisten des Herstellers.

Features:
- Programmierung des Schaltcomputers nach Kundenvorgabe
- Einstellung aller Nebenuhren auf MEZ
- Prüfung aller Sollfunktionen der Uhrenanlage
- Funktionsprüfung externer Ansteuerungen
Menge: 1 Psch

**2.2.0.66 Einmessung des gesamten Anlagensystems**
Einmessen des gesamten Anlagensystems

Features:
- Einmessung muss mit geeignetem Messmittel (Spektrum-
Terz-Analyzer) erfolgen
- Korrektur der Raumakustik durch Einmessung des
Equalizers in der Anlage
- STI-Messung
- Anbringung einer Schutzeinrichtung gegen Veränderung
der Equalizer-Einstellung
- Einstellen aller Pegel-Regler
- Markierung aller Regler-Einstellwerte
- Dokumentierung der Regler-Einstellwerte
- akustische Überprüfung der gesamten Anlage
Menge: 1 Psch

**2.2.0.67 Einweisung in die Funktion des Anlagensystems**
Einweisung in die Funktion des Anlagensystems

Features:
- Einweisung und Schulung des Nutzers in die Bedienung
des Systems
- Übergabe der Dokumentation in 3-facher Ausfertigung,
auf Papier, sowie in digitaler Form als CD
Menge: 1 Ps.

**2.2.0.68 Betriebs- und Bedienungsanleitung und**
Betriebs- und Bedienungsanleitung und Schaltpläne für
das Anlagensystem

Features:
- Erstellung einer projektbezogenen Betriebsanleitung
für das ausgeschriebene Anlagensystem
- mit CE-Kennzeichnungsurkunde des Herstellers
- mit EU-Konformitätserklärung des Herstellers
- mit Leistungserklärung gemäß EU-Verordnung Nr.: 305/
2011
- mit Anlagen-Serien-Nummer-Nachweis
- mit Eintrag aller für das System benötigten Optionen
nach EN 54-16
- mit Prüfzertifikat nach EN 54-16 für die
Sprachalarmierungsanlage
- mit Prüfzertifikat nach EN 54-4 für die
Notstromversorgung
- mit Prüfzertifikat nach EN 54-24 für die Lautsprecher
- mit Funktionsprüfzertifikat der Anlage
- mit Übersichtsplan der Anlage
- mit Detailblockschaltbild der Anlage
- mit Gestellansicht der Anlage
- mit Einzelgerätebeschreibungen und deren technischen
Daten
- mit Stückliste aller eingebauten Geräte und Module
- mit nach Signalarten unterteilten
Anschlussbelegungsplan
- mit Eintrag aller ermittelten technischen Daten
- mit integrierter Programmdaten CD (Auslieferzustand)
- mit Bedienhinweise für den Kunden
- mit Hinweisinformationen für den Notfall
- mit Hinweisen zur Wartung und Pflege
- mit Hinweisen zur Akkuladung und Pflege
- mit Hinweisen zu Störmeldungen
- mit Anschriftenverzeichnis
- mit leicht verständlicher Bedienungsanleitung
- die vorgenannten Unterlagen sind in 3-facher
Ausfertigung

in je einem DIN A4 Ordner bei der Abnahme zu übergeben.
Anlagenspezifische Schaltpläne der ENS-Zentrale(n) in
3-facher Ausführung und auf CD-ROM.
Menge: 1 St.

**2.2.0.69 Betriebshandbuch für Sprachalarmierungsanlagen**
Betriebshandbuch für die Dokumentationen der
Anlagenwartungen vor Ort gemäß VDE 0833-4 oder VDE 0828
/ EN 50849

Features:
- Eintrag aller Basisdaten der Elektroakustischen
Anlage
- Begriffsbestimmungen in Anlehnung an DIN 31051
- Eintragung quartalsmäßige Anlagenwartung durch einen
autorisierten Systemspezialisten nach VDE 0833-1
Menge: 1 St.

**2.2.0.70 Begleitung des Sachverständigen**
Begleitung des Sachverständigen zur Abnahme des
gesamten Anlagensystems vor Ort

Features:
- Überprüfung aller gelieferten und montierten Teile
- Erstellen eines Protokolls
- Abnahme durch eine akkreditierte Stelle
- zusätzlich durch einen Systemspezialisten des
Herstellers
Menge: 1 Psch

**2.2.0.71 Betriebsmittelkennzeichnung**
Betriebsmittelkennzeichnung für das Anlagensystem
Alle Betriebsmittel (Klemmen, Sicherungen,
elektromechanische und elektronische Bedien- und
Schaltkomponenten etc.) sind fachgerecht und dauerhaft
zu beschriften. Die Beschriftung muss maschinell
erfolgen und ist dauerhaft und gut sichtbar auf den
Betriebsmitteln des Anlagensystems anzubringen.

komplett liefern und betriebsfertig montieren.
Menge: 1 Psch

*Hinweis*
Sprachverständlichkeitsmessung gemäß DIN VDE 0833-4:
2024-06

*Hinweis*
Hinweis
Sprachverständlichkeitsmessung gemäß der neuen DIN VDE
0833-4:2024-06 vom 01.06.2024
Die DIN VDE 0833-4:2024-06 stellt neue Anforderungen an
die Sprachverständlichkeitsmessung (STI-PA).

Die Anzahl der Messpunkte pro Raum ist
quadratmeterabhängig und normativ geregelt.

Normativ geregelte Anzahl der Messpunkte (Tabelle A.1)

Fläche des akustisch abgrenzbaren Bereichs (ADA):

< 25 m² = 3 Messpunkte
25 m² bis 100 m² = 10 Messpunkte
100 m² bis < 500 m² = 20 Messpunkte
500 m² bis < 1.500 m² = 30 Messpunkte
1.500 m² bis < 2.500 m² = 40 Messpunkte
> 2.500 m² = 40 Messpunkte je 2.500 m²

Es handelt sich dabei um eine Mindestanzahl an
Messpunkten pro Raum!

**2.2.0.72 Sprachverständlichkeitsmessung**
Sprachverständlichkeitsmessung nach VDE 0833-4, sowie
nach VDE 0828 / EN 50849

Features:
- Messung der Sprachverständlichkeit (STI-PA) pro
Messpunkt
- dokumentieren der Messwerte nach Normvorgabe
- Erstellung eines Messprotokolls
- Durchführung mit geeignetem und kalibrierten
Messmittel
- akustische Überprüfung der gesamten Anlage
Menge: 1 Psch

*Hinweis*
Service und Diagnose

**2.2.0.73 Systemspezifisches Programmier- und Diagnose-PC System**
Systemspezifisches Programmier- und Diagnose-PC System,
im Kompaktgehäuse nach Industriestandard. Zur
Konfiguration, Programmierung und Diagnose des gesamten
Alarmierungssystems, vor Ort und per Fernzugriff über
LAN, WLAN oder GSM (LTE).
Features:
- 2x LAN (10/100/1000 Mbit) Anschluss
- WLAN Zugang 2,4/5 GHz
- LTE-Option mit 2 SIM-Kartenslots
- 2x COM-Port (RS-232, RS-422, RS-485
- 2x SIM-Card Slot
- 4x USB
- Mikrofoneingang
- AUX-Ausgang
- DIN-Hutschienenmodul

einschließlich:
- WLAN-Option 2,4/5 GHz (SPW-100A)

Technische Daten:
- Versorgungsspannung: 9 - 48 V DC
- Notstromversorgung: 24 V DC über VARES-System
- Stromaufnahme: 2,5 A
- Lokale Netzwerkschnittstelle: 2x LAN, WLAN, LTE
- Anschluss:
- 2x RJ-45 (redundant)
- 1x USB 3.0
- 3x USB 2.0
- 1x VGA, 1x DVI
- 1x Mic, 1x Aux, 1x LINE-Out (3,5 mm Klinke)
- 2x COM (D-Sub)
- 2x SIM-Card Slot (redundant)
- 1x TF-Card-Slot
- Betriebssystem: Mikrosoft®, Windows 10®, 64 bit
- Prozessor: ATOM® E38xx
- Arbeitsspeicher: 4 GB DDR3 Ram
- Festplatte: 64 SB SSD
- Temperaturbereich: 10° - 40 °C
- Relative Luftfeuchtigkeit (max.): 90 % (nicht
kondensierend)
- Material: Aluminium
- Befestigung: DIN-Hutschiene, 35 mm
- Schutzart: IP 30
- Abmessungen (B x H x T): 150 x 37 x 105 mm
- Gewicht: 690 g
'gewähltes Fabrikat/Typ: '___________/___________'

liefern, montieren und betriebsfertig anschließen.
Menge: 1 St.

**2.2.0.74 5-Port Ethernet-Switch in Industriequalität**
5-Port Ethernet-Switch in Industriequalität

Features:
- mit automatischer MDI/MDI-X-Frequenzweiche mit 10/100
Mbit/s für Plug-and-Play
- Energieeffizientes Ethernet(Stromverbrauch <1 Watt),
breiter Bereich 12/24/36 / 48V DC-Klemmenblock-Eingang
(Keine Stromversorgung, aber DC-Jack Power Pigtail und
Erdungskabel sind enthalten).
SCHNELLE DATENÜBERTRAGUNG - Jeder Port unterstützt die
automatische Aushandlung mit einer Geschwindigkeit von
10/100 Mbit/s und unterstützt den Standard IEEE 802.3,
802.3u, 802.3x
- kann in extremen Industrieumgebungen verwendet werden
und unterstützt einen weiten Bereich von
Betriebstemperaturen von -30 ° C ~ + 75 ° C (-22F ~
167F). Einfach zu bedienen und DIN-Schienenmontage mit
integrierter Halterung, robustes IP30-Gehäuse
- hat die UL-, cUL-, CE-, FCC-, PSE-, REACH- (SVHC) und
RoHS-Zertifizierungen bestanden. Geringer
Stromverbrauch, Überlast, Reverse-Connect-Schutz.
Sicher und qualitätssicher, sodass Sie sich keine
Sorgen machen müssen, funktionierende Geräte zu
beschädigen

Technische Daten:
- LAN-Ports (RJ-45): 5x Up-Link
- Stromversorgung: 12 Volt
- Gesamtleistung (max.): 60 Watt
- Übertragungsrate: 10/100 Mbit
- Signalübertragung: bis 100 Meter über Ethernetkabel,
Kategorie 5 oder höher
'gewähltes Fabrikat/Typ: '___________/___________'

liefern, montieren und betriebsfertig anschließen.
Menge: 1 St.

*Hinweis*
Spezifikationen Option Wartung
Die nachfolgende Leistung komplett als einseitige
Option des Auftraggebers.
Der AG behält sich daher das Recht vor, nach seiner
Maßgabe und unter Wahrung der erforderlichen techn.
Zusammenhänge, jede Position der in diesem Titel
enthaltene Leistung von einer Beauftragung auszunehmen
oder in der Stückzahl zu reduzieren.

Mit der Inbetriebnahme hat der AN einen Wartungsvertrag
vorzulegen.

Der Abruf durch den Auftraggeber erfolgt spätestens bis
3 Monate nach Vorlage des Wartungsvertrages.

Die vom Bieter einzutragenden Angebotsdaten und Preise
sind hierauf abzustellen. Er verzichtet in dem
Zusammenhang hiermit ausdrücklich auf das Recht zur
Anpassung der verbleibenden Einheitspreise bei evtl.
Minderung des zu beauftragenden Leistungsumfangs.
Der Auftraggeber ist nicht verpflichtet, diese
Leistungen dem Auftragnehmer zu übertragen.
Es wird jedoch darauf hingewiesen, dass die
Preisgestaltung dieser Leistungen in die Beurteilung
des Gesamtangebotes einbezogen wird.
Materiallieferungen sind nicht enthalten. Ausgenommen
sind Materialien, welche im Rahmen der Wartungsarbeiten
zur Wahrung der Dauer der Verjährungsfrist für
Mängelansprüche zu ersetzen sind.
Sind zusätzliche Materiallieferungen erforderlich,
müssen sie vom Auftraggeber vorher bestätigt bzw. je
nach Aufwandshöhe vor Beginn der Arbeiten angeboten und
die Beauftragung eingeholt werden.
Die Wartungsarbeiten sind innerhalb der üblichen
Arbeitszeiten auszuführen.
Nr. Leistungsbeschreibung Menge/ Einh. Preis (EP)
Gesamt (GP)

Wartung in der Gewährleistungszeit
als jährliche Wartungspauschale aller zu wartenden
Komponenten dieses Leistungsverzeichnisses bestehend
aus:
  periodisch vorbeugender Wartungsdienst mit
Funktionsüberprüfung aller Anlagenteile
  Beseitigung von Störungen innerhalb der üblichen
Arbeitszeiten (arbeitstäglich)
  Ersatz von Verschleissteilen und Kleinmaterialien bis
zum Material-Listenpreis von 50 EUR je Wartung sowie
Entsorgung der ausgebauten Bauteile
  Erstellung und Übergabe eines Wartungsberichtes als
Nachweis für die durchgeführte Wartung gemäß
Wartungsprotokoll der SGB (per Download verfügbar)

Wartungsintervalle sind entsprechend der jeweiligen
Herstellervorschriften (aber mindestens 1x jährlich) zu
berücksichtigen.
Zeitraum gemäß VOB: 4 Jahre

EP = Jahresgebühr für 12 Monate
4 St EP.......................... GP
............................

**2.2.0.75 Wartung**
Wartungsvertrag pro Jahr:

Die Wartungs- und Instandhaltungskosten werden
abgefragt und in einem seperaten Vertrag, mit den unten
aufgeführten Kosten, geschlossen.

Die jährliche Preisanpassung ist für die
Gewährleistungszeit (5 Jahre) im Pauschalpreis zu
berücksichtigen. Der gesamte Betrag ist wie folgt
anzubieten, für das:

1. Jahr ................................... EUR

2. Jahr ................................... EUR

3. Jahr ................................... EUR

4. Jahr ................................... EUR

Pauschal gesamt ...................... EUR.
Menge: 1 Psch

#### Titel 2.3 KG 456 Gefahrenmelde- und Alarmanlagen

*Hinweis*
Zentrale
Erweiterung der BMZ im Bestand.

Bestandsanlage: Esser, Flex ES FX 10

*Hinweis*
Hinweistext zur Brandmeldeanlage
Die Brandmeldezentrale muss gemäß dem aktuellen Stand
der Technik über eine aktive Leitungsüberwachung der
Ringe und der Signalgeberausgänge verfügen. Die
angebotene Zentrale muss für spätere Erweiterungen ohne
Mehrpreis vernetzbar sein.

Das angebotene Fabrikat muss über ein offenes
Melderprotokoll verfügen, dass bedeutet die angebotenen
Ringbusteilnehmer müssen an kompatible
Brandmeldezentralen anderer Hersteller anschließbar
sein und dürfen über kein Hersteller-Branding verfügen.

Vom Hersteller des angebotenen Brandmeldesystem ist das
offene Melderprotokoll zu bestätigen. Außerdem ist dem
Angebot eine schriftliche Aussage des Herstellers über
die Verfügbarkeit eventuell benötigter Ersatzteile,
sowie die Lieferbarkeit der Produkte der angebotenen
Serie bzw. Systems (10, 15, 20 Jahre) beizulegen.

Um den Aufwand an Verkabelung in Funktionserhalt zu
minimieren, wird die interne Alarmierung über Ringbus
realisiert.

Eine Installation von Netzteilen bzw.
Alarmgeberkopplern mit integrierter Stromversorgung in
den Alarmierungsabschnitten sind nicht zulässig, da
dafür zusätzliche abgesicherte Netzzuleitungen
installiert werden müssten, die im Gewerk Elektro nicht
vorgesehen sind.

Bei der Ringalarmierung darf entsprechend der MLAR kein
Teilnehmer bei Durchbruch oder Kurzschluss auf dem Ring
 ausfallen. Die Alarmierung muss in diesem Fehlerfall
unterbrechungsfrei und synchron weiter funktionieren.
Dies ist bei der Abnahme nachzuweisen!

Alle Ringbussignalgeber müssen über eine interne
Selbsttestfunktion verfügen. In den Ringbussirenen muss
ein Mikrofon integriert sein und in den Ring-
Blitzleuchten muss eine Fotozelle integriert sein, die
bei Alarm überprüft, ob der jeweilige Signalgeber auch
wirklich aktiv ist.

Um ein Höchstmaß an Fehlalarmsicherheit zu erreichen
und gleichzeitig bei Voralarm nicht das gesamte Haus zu
alarmieren, muss eine Bestätigungsfilterfunktion
programmierbar sein. Dies bedeutet, dass bei Voralarm
des Multisensormelders der zugehörige
Sockelsignalgeber aktiviert wird und gleichzeitig die
Empfindlichkeit des Melders geändert wird um
Täuschungsmeldungen auszuschließen. Sollte kein
Hauptalarm generiert werden, muss sich diese
Voralarmmeldung selbständig zurücksetzen.

Um einen Meldertausch ohne Abschaltung des Melders und
ohne Umprogrammierung an der Brandmeldezentrale  zu
ermöglichen muss eine Analogadressierung am Sockel
möglich sein. Eine Softadressierung oder Adressierung
im Melderkopf ist nicht zulässig.

Alle nachfolgenden Positionen sind betriebsbereit mit
allen Kleinteilen, Kabelbrücken und Zubehör anzubieten.

**2.3.0.01 Hinweisschild "BMZ", Aluminium**
Schild "BMZ", Aluminium aus geprägtem Aluminium mit
rotem Rand und schwarzer Schrift "BMZ", gemäß den
behördlichen Auflagen nach DIN 4066. Andere Größen und
Ausführungen auf Anfrage. Abmessungen: (HxB): 105 x 297
mm, Gewicht : 35 g

einschließlich notwendigem Zubehör und Befestigungen
komplett liefern, montieren und betriebsfertig
anschließen.
Menge: 1 St
GAEB 90 Kostenstelle: 456

**2.3.0.02 Brandmeldezentrale**
Die modulare Brandmelderzentrale verarbeitet Signale
automatischer und nichtautomatischer Brandmelder.
Die Zentrale lässt sich mit bis zu weiteren 31
Stationen (Brandmelderzentralen und Bedienterminals)
vernetzen.
Eigenschaften:
- Anschaltung und Betrieb von bis zu:
 - max. 126 adressierbare Sinteso Buselemente je Loop
 - max. 1512 einzel adressierte Melder
 - max. 1512 Meldergruppen unabhängig vom Leitungsnetz
 - Stromversorgung der Stockwerkterminals und
Signalgeber
 - Nutzung aller Kabeltypen, geschirmt/ ungeschirmt
 - Leitungslänge mit Standard-Brandmeldekabel bis zu
3.300 m pro Loop
- Kartenhalter mit 5 Steckplätzen für den modularen
Ausbau mit:
 - Linienkarte mit je 4 Loops und bis zu 252
adressierbaren Sinteso-Buselementen
 - Linienkarte (Grenzwerttechnik) mit je 8 Stichen
 - I/O-Karte, mit 12 programmierbaren Ein-/Ausgängen
 - modular erweiterbar auf bis zu max. 28 Loops / 56
Stiche
- Zentrale als Stand-alone-Version oder vernetzt
einsetzbar
- bis zu 64 Zentralen in einem EN 54-konformen System
in bis zu 14 Clustern
- bis 16 Zentralen pro Cluster mit Gefahrenmanagement-
System vernetzbar
- hohe Funktionssicherheit und Systemverfügbarkeit
durch Signalverarbeitung im Melder und in der Zentrale
- ereignisabhängige, intuitive Bedienung durch
integrierte Bedieneinheit
- flexible Programmierung von komplexen, kaskadierbaren
Steuerungen - auch zentralenübergreifend - mit Formeln
gemäß der booleschen Algebra (UND, ODER, NICHT)
- komplexe Steuerungen können beliebig mit
verschiedenen Zeitfunktionen, wie z.B. Tagesprogramm,
Start- und Ende-Verzögerung erweitert werden
- erhöhte Alarmverifikation über die Kombination
verschiedener Gefahrenstufen von mehreren Meldern durch
eine Multi-Zonenlogik
- Applikationsalgorithmen können ereignisgesteuert,
entweder potenzialfrei über einen externen Kontakt oder
zeitgesteuert, umgeschaltet werden
- integrierte Notlauffunktion, Notlaufbedienung gemäß
EN54
- Stromversorgung 150 W, kaskadierbar
- Ethernet-Anschluss (RJ45) zum Betrieb eines
abgesetzten Bedienterminals oder einer
Brandmelderzentrale über das vorhandene LAN des
Betreibers, zur Anbindung eines GMA-Managers und zum
Fernzugriff über SintesoView zur abgesetzten Bedienung
- Unterstützung der Funktion "Turbo-Isolator" zur
schnellen Auftrennung des Peripheriebusses FDnet bei
Kurzschluss. Dadurch ist die unterbrechungsfreie
Alarmierung der Alarmtongeber gemäß den Forderungen der
Richtlinie MLAR 2005 gewährleistet
- alle von der Zentrale abgehenden Leitungen sind auf
Erdschluss überwacht, wichtige Steuerleitungen der
Zentrale sind zusätzlich auf Unterbruch und Kurzschluss
überwacht
- max. Batteriekapazität 2 x 45 Ah
- Ein-/Ausgänge:
 - 1 Relaisausgang für Alarm 30V / 1A,
 - 1 Relaisausgang für Störung 30V / 1A,
 - 1 überwachter Alarmausgang 24V / 0,3A,
 - 1 überwachter Störungsausgang 24V / 0,3A,
 - 2 überwachte Hornausgänge 24V / 1A,
 - 12 konfigurierbare Ein-/Ausgänge 24V / 0,3A, max. 1
A gesamt, EMI-geschützt.
Die Übertragung zur ständigbesetzten stelle ist mittels
GSM zu realisieren und mit einzukalkulieren.
'gewähltes Fabrikat/Typ: '___________/___________'

liefern, montieren und betriebsfertig anschließen.
Menge: 1 St
GAEB 90 Kostenstelle: 456

**2.3.0.03 Loop-Erweiterungskarte**
Die Loop-Erweiterungskarte ermöglicht die Verdoppelung
der bestehenden Loopanzahl (z. B. von 2 Loops auf 4
Loops bei FC2020-Zentralen oder von 4 Loops auf 8 Loops
bei FC2040-Zentralen), wobei die Anzahl der max.
Adressen auf der FDnet-Linienkarte gleich bleibt (z. B.
2 Loops mit jeweils 126 Adressen bzw. 4 Loops mit
jeweils 63 Adressen). Eine Verdopplung der Stiche ist
durch die Loop-Erweiterung (FDnet) analog möglich.
Menge: 1 St

**2.3.0.04 Relaismodul mit 1 Wechslerkontakt**
Relaismodul mit 1 Wechslerkontakt potentialfrei (250 V
AC / 10 A) zur Ansteuerung von Fremdsystemen
(Potentialtrennung) wie z. B. Brandschutztüren,
Ventilatoren, Lift etc.

Die Montage des Moduls in Verteilerkästen oder in der
Brandmelderzentrale erfolgt mittels Hut- oder C-
Profilschiene.
Menge: 2 St

**2.3.0.05 Stockwerkterminal**
Das Stockwerkterminal dient der abgesetzten Anzeige und
Bedienung von Alarm-, Störungs- und
Abschaltungsmeldungen einer Brandmelderzentrale.

Eigenschaften:
- Quittierung und Rückstellung der Alarm-,
Störungsmeldungen nach Bedienungsfreigabe durch einen
Schlüssel
- Starten der Erkundungszeit und Rückstellen des
Alarmes während der Erkundungszeit
- Automatische Sperrung der Bedienung bei Auslösung der
Übertragungseinrichtung (Sicherheitskonzept)
- Freie Konfigurierung der zentralenweit angezeigten
und bedienbaren Abschnitte und Gruppen
- Betrieb auf dem FDnet in Ring- oder Stichtopologie
- Konzentration der Anzeige auf einen begrenzten
Gebäudeteil (Stockwerk) möglich
- Kommunikation mit der Brandmelderzentrale über den
überwachten Ringbus FDnet
- Spannungsversorgung über den 2-Draht-Ringbus FDnet,
keine zusätzliche Verkabelung zur Stromversorgung nötig
- Integrierter Kurzschlusstrenner zur Unterstützung der
Funktion "Turbo-Isolator" für eine unterbrechungsfreie
Alarmierung der FDnet-versorgten Alarmtongeber gemäss
MLAR 2005
- Automatischer Transfer der Meldergruppentexte,
Ereignistexte der Texte in der Zentrale und den
Brandmeldeterminals
- Beleuchtetes Klartextanzeigefeld mit 6 Zeilen je 40
Zeichen
- Scrolltaste zum Weiterschalten der Alarmmeldungen
- Akustisches Ankündigen der Meldungen
- Anschluss von bis zu 8 einzeladressierten
Stockwerkterminals an die Brandmelderzentrale
- Anschluss von bis zu 16 einzeladressierten
Stockwerkterminals an die Brandmelderzentrale
- Integrierter Kurzschlusstrenner zur Unterstützung der
Funktion "Turbo-Isolator" für eine unterbrechungsfreie
Alarmierung der FDnet-versorgten Alarmtongeber gemäss
MLAR 2005

Techische Daten:
- Schutzart nach DIN 40 050: IP 30
- Betriebstemperatur: -8°C...+42°C
- Abmessungen (H x B x T): 207 x 283 x 79 mm
'gewähltes Fabrikat/Typ: '___________/___________'

liefern, montieren und betriebsfertig anschließen.
Menge: 1 St

**2.3.0.06 Batterie 12V/45Ah**
Es handelt sich um einen wieder aufladbaren, gas- und
säurefreien Blei-Akkumulator mit 12V und 45Ah.

Sie ist wartungsarm durch die verschlossene Bauart und
lageunabhängig durch Verwendung eines festen
Elektrolyts.
Menge: 2 St
GAEB 90 Kostenstelle: 456

*Hinweis*
Perepherie

**2.3.0.07 Feuerwehr-Leiternhalter**
Feuerwehr-Leiternhalter Schließung

Feuerwehr-Leiternhalter aus pulverbeschichtetem
Stahlblech vorbereitet zur Aufnahme eines
Profilhalbzylinders für die Feuerwehrschließung. Durch
flexible Arretierungstiefe von 174 bis 254 mm können
verschiedene Leitern in der Halterung aufgenommen
werden. Durch den Feuerwehr-Leiternhalter ist eine
sichere Aufbewahrung (Vandalismusschutz, etc.) der im
Ernstfall benötigten Feuerwehrleitern gewährleistet.
Beschriftung des Feuerwehr-Leiternhalters:
"NUR FÜR FEUERWEHR"
Technische Daten:
Maße (HxBxT): 100 x 130 x 174-254 mm
Material: Stahlblech, pulverbeschichtet
Farbe: RAL 3000 rot
Gewicht: 1 kg

gewähltes Fabrikat/Typ: '___________/___________'

komplett liefern und betriebsfertig montieren.
Menge: 1 St

**2.3.0.08 Feuerwehr Leiter**
Lieferung einer genormten Feuerwehrleiter nach DIN EN
1147, bestehend aus:
Arbeitshöhe: ca. 3,40 m, Ausführung: 2-teilig, 2× 8
Sprossen, Sprossentiefe: 80 mm, Stufensprossen,
rutschhemmend profiliert,
Holme: Aluminiumlegierung, hochfest und
korrosionsbeständig, Verbindung: Sprossen
kraftschlüssig mit den Holmen verbunden,
Leiterfüße: rutschfest, mit Abrutschsicherung,
Entspricht der Norm DIN EN 1147 (Feuerwehrleitern)
Belastbarkeit bis 150 kg Nennlast
Rutschhemmende Auftrittsfläche auf allen Sprossen
Normgerechter Sprossenabstand
Geprüfte Stabilität gegen Durchbiegen und Verdrehen
Einsatzfähig auch bei Nässe und unter erschwerten
Bedingungen
gewähltes Fabrikat/Typ: '___________/___________'

komplett liefern und betriebsfertig montieren.
Menge: 1 St

*Hinweis*
Leitungen und Installationen
für Handfeuer- und Rauchmelder
Leitungen und Installationen für Handfeuer- und
Rauchmelder

**2.3.0.09 J-H(St)H Bd 2x2x0,8 mm Halogenfreies Fernmeldekabel in Kanäle**
DIN VDE 0815

Farbkennzeichnung: rot
Beschriftung: Brandmeldekabel

auf vorhandene Kabelleiter oder -rinnen, in offene
Kanäle, oberhalb von Zwischendecken inkl. serienmäßiger
Sammelbefestigung oder Einzelbefestigung und innerhalb
von Trockenbauwänden oder Steigeschächte betriebsfertig
verlegen, inkl. notwendigem Befestigungsmaterial.
Menge: 1500 m
GAEB 90 Kostenstelle: 456

**2.3.0.10 J-H(St)H Bd 2x2x0,8 mm Halogenfreies Fernmeldekabel in Metall-Sammelha**
DIN VDE 0815

Farbkennzeichnung: rot
Beschriftung: Brandmeldekabel

in Teillängen zu verlegen, oberhalb von Zwischendecken
mit serienmäßiger Sammelbefestigung aus Metall liefern
und betriebsfertig ver-legen.
Menge: 1500 m
GAEB 90 Kostenstelle: 456

**2.3.0.11 J-H(St)H Bd 2x2x0,8 mm Halogenfreies Fernmeldekabel unter Putz**
DIN VDE 0815

Farbkennzeichnung: rot
Beschriftung: Brandmeldekabel

in Teillängen zu verlegen, unter Putz, einschl. Fräsen
in Mauerwerk liefern und betriebsfertig verlegen.
Menge: 60 m
GAEB 90 Kostenstelle: 456

**2.3.0.12 J-H(St)H Bd 2x2x0,8 mm Halogenfreies Fernmeldekabel in Rohr**
DIN VDE 0815

Farbkennzeichnung: rot
Beschriftung: Brandmeldekabel

inkl. Abstandschellen und halogenfreien
Kunststoffpanzerrohr komplett liefern und
betriebsfertig verlegen.
Menge: 50 m
GAEB 90 Kostenstelle: 456

*Hinweis*
Leitungen in Funktionserhalt E30 für Alarmierung

**2.3.0.13 J-H(St)H Bd E30 BMK Halogenfreies Fernmeldekabel**
2x2x0,8 mm nach DIN VDE 0815

Farbkennzeichnung: rot
Beschriftung: Brandmeldekabel

komplett liefern und betriebsfertig mit serienmäßiger
E30-Befestigung verlegen.
Menge: 200 m
GAEB 90 Kostenstelle: 456

**2.3.0.14 LWL-Kabel 24 Fasern**
Kabel für den Übergang vom Außen- in den Innenbereich
ohne zusätzlich notwendige  Unterverteilung
(Aufspleißung)
- 24 Fasern OS2
- Faserspezifikation gemäß Vorbemerkungen Aufbau nach
  DIN/VDE 0888 Bündeladerkonstruktion FR/LS0H
  Außenmantel, halogenfrei nach IEC 60754-2 und  DIN
VDE
  0482-267
- Metallfreier Nagetierschutz durch gebundene
Glasfilamente
  Kabelbedruckung: Metrierung und Fertigungsnummer zur
  eindeutigen Identifizierung und  Qualitätskontrolle
nach
  erfolgter Installation
- Selbstverlöschend nach IEC 60332-1 und DIN VDE 0482-
  332-1
- Geringe Brandfortleitung nach IEC 60332-3 cat. C und
DIN
  VDE 0472-804/Prüfart C
- Brandlast 275 kWh/km
- Längswasserdicht nach EN 60794-1-2 F5 (3m/24 h) durch
  Verwendung von  Quellmaterialien in den
Verseilhohlräumen
  (gelfrei), dadurch sehr montagefreundlich
- Kabeldurchmesser  7,6 mm
- Min. Biegeradius 115 mm
- Max. Zugkraft 1000 N, reversible Faserdehnung = 0,33
%
- Max. Querdruck, kurzzeitig 500 N/cm, reversible
Änderung
  der Faserdämpfung ± = 0,05 dB
- Mechanische Eigenschaften nach EN 60794-1-2
- 2 Aufreißzwirne zum sicheren und einfachen Öffnen des
  Kabelmantels
- Abriebfeste Kabelkennzeichnung auf Außenmantel mit
  Telefonhörer, Metrierung, Herstellerbezeichnung,
  Faserdimension, Wellenlinie und Kabelnummer zur
  eindeutigen Rückverfolgbarkeit

Farbe: grün

komplett liefern und betriebsfertig montieren.
Menge: 500 m
GAEB 90 Kostenstelle: 457

*Hinweis*
Meldeeinrichtungen

**2.3.0.15 Rauchmelder**
Rauchmelder zur sicheren Detektion des gesamten
Rauchspektrums aller Brandarten nach EN 54-7, zum
Anschluss an Ring- und/oder Stichleitung.
Der Melder muss mindestens nachfolgende Anforderungen
erfüllen:
Brandfrüherkennung mit ASA-Technologie, dynamisches
Melderansprechverhalten durch automatische Echtzeit -
Interpretation der Sensorsignale mit den in
spezifischen Parametersätzen hinterlegten
Detektionsalgorithmen. Der Melder reagiert im Brandfall
sensibler und gegenüber Täuschungen robuster.
(intelligenter Brandkenngrößen Mustervergleich)

Für unterschiedliche Einsatzgebiete stehen frei
parametrierbare ASA-Parametersätze zur Verfügung. Der
Melder ist somit auf die zu erwartenden Brandrisiken
und vorherrschenden Umgebungsbedingungen einstellbar.

Optimale Anpassung des Detektionsverhaltens an zeitlich
und/oder prozessabhängig veränderte
Umgebungsbedingungen durch frei ansteuerbaren Wechsel
des ASA-Parametersatzes.

4 Gefahrenstufen ermöglichen das Auslösen
differenzierter Maßnahmen.

Integrierter Kurzschlusstrenner zur Unterstützung der
Funktion "Turbo-Isolator" für eine unterbrechungsfreie
Alarmierung der FDnet-versorgten Alarmtongeber .
Dadurch ist die unterbrechungsfreie Alarmierung der
Alarmtongeber gemäß den Forderungen der Richtlinie MLAR
2005 gewährleistet.
Der integrierte Feuchteschutz im Melder führt zu einer
hohen Resistenz gegen Feuchtigkeit, Korrosion und
Temperaturschwankungen.

Durch die vollständige Abdeckung des Sockels durch den
Melder entstehen keine sichtbaren Schmutzränder beim
Melderaustausch.

Frei parametrierbarer Ausgang zum Anschluss von
externen Ansprechindikatoren oder Steuermodulen.

Das Ruheblinken des Melders muss mittels
Softwareprogrammierung abschaltbar sein.

Bei einer Anschaltung von max. 126 einzeladressierten
Elementen ist eine maximale Leitungslänge von 3.300
Metern pro Melder-Anschaltnetzwerk gewährleistet. Ein
Netzabzweig kann direkt am Melder angeschlossen werden.

Die Melder können an Leitungsnetzen mit und ohne
statischen Schirm betrieben werden. Dadurch ist eine
Übernahme von bereits vorhandenen Leitungen möglich.

Der Melder ist mittels eines Prüfpflückers bis zu einer
Höhe von 8 Metern ohne Gerüst und Leiter prüf- und
austauschbar.

Turbo-Isolatoren - zur Erfüllung der Anforderung der
Richtlinie MLAR 2005 bezüglich der Regenerationszeit
bei Kurzschluss auf dem Peripheriebus FDnet. Die Turbo-
Isolator Funktion trennt bei Kurzschluss die schadhafte
Stelle auf (Reaktionszeit < 1 Sekunde) und
gewährleistet dadurch eine unterbrechungsfreie und
synchronisierte Alarmierung der adressierten
Alarmtongeber im Stichbetrieb.

Für den Melder ist eine Produkt-Umweltdeklaration
verfügbar, aus der entnommen werden kann, inwieweit
gefährliche Stoffe im Gerät und bei dessen Herstellung
vermieden sind und welche Stoffe (mit Mengenangaben)
Verwendung gefunden haben.

Lieferbar in allen RAL-Farben.

Technische Daten:

- Melderspezifikation: EN 54-7
- EMV - Verträglichkeit: 50 V/m
- Kommunikationsprotokoll: FDnet
- Farbe: weiß (ähnlich RAL9010)
- Abmessungen D x H: 100 x 55 mm inkl. Sockel
- Melderanzeige: rote LED
- Einsatztemperatur: -25°C bis +70°C
- Feuchte bei T < 34°C: < 95% rel.
- Schutzart EN 60529: IP 43, IP44 mit FDBZ295
- VdS Zulassung: G204017

Melder liefern, in Fassung einsetzen und vor Ort mit
Melderprüfer auf Funktion prüfen.
'gewähltes Fabrikat/Typ: '___________/___________'

liefern, montieren und betriebsfertig anschließen.
Menge: 127 St

**2.3.0.16 Meldersockel adressiert + 1 Mikroklemme**
Der Meldersockel ist geeignet zur Aufnahme aller
punktförmigen Melder und Alarmtongeber. Er besteht aus
widerstandsfähigem Kunststoff und ist geeignet für die
Auf- bzw. Unterputz-Leitungsführung. Die Anschaltung
des Brandmeldekabels erfolgt über schraubfreie
Klemmtechnik. Es besteht die Anschlussmöglichkeit für
eine externe Melderanzeige oder für ein Steuerelement.
Der Sockel beinhaltet zusätzlich eine Mikroklemme zur
fachgerechten Verdrahtung von z. B. T-Taps, zum
Durchschleifen eines Erddrahts, zur Zusatzspeisung für
z. B. Melderheizung oder für den Anschluss von 2
externen Melderanzeigen.

Lieferbar in allen RAL-Farben.

Technische Daten:

- Farbe: weiß (ähnlich RAL9010)
- Abmessungen (D x H): 100 x 22 mm
- Schutzart: IP 44
- Anschlussklemme: 0,2 bis 1,5 qmm
'gewähltes Fabrikat/Typ: '___________/___________'

liefern, montieren und betriebsfertig anschließen.
Menge: 39 St

**2.3.0.17 Meldersockel optisch-akustisch**
Der Zwischensockel Optisch/Akustisch FDSB229 dient der
akustischen und optischen Alarmierung in einem
adressierten Sinteso FDnet.
Der Sockel wird frei programmierbar angesteuert.
Er löst bei einem Brandalarm gemäß den
vorprogrammierten Einstellungen ein akustisches und/
oder optisches Signal aus.
Bei Einsatz eines Evakuierungsbedienfeldes (FEB), kann
die Akustik/Optik auch individuell angesteuert werden.
Beim Einsatz von FDS221-X, oder FDS229-X können
weitere Evakuierungsszenarien, wie differenzierte Vor-
bzw. Hauptalarme, Räumungsalarme und Amokalarmierung
über vier unterschiedliche Alarmtöne, und/oder
optische Signalisierungen dargestellt werden.
Bei nicht eingesetztem Punktmelder kann die
Abdeckplatte FDBZ296 auf dem Zwischensockel montiert
werden.

Der Zwischensockel FDSB229 weist folgende Merkmale auf:
- Adressiert, frei ansteuerbar
- 11 Tonarten wählbar, u. a. Ton "Evakuierung" gemäß
DIN 33404-3
- 3 Lautstärkepegel einstellbar
- 2 Auslösestufen einstellbar
- Lautstärke bis zu 83 dBA
- Für "Voralarm" und "Hauptalarm" jeweils getrennte
Tonart individuell wählbar
- Synchronisation der Töne aller Alarmgeräte,
- 3 Helligkeitsstufen
- 2 Blinkmuster
- Kompatibel zu adressiertem Melder FDOOT, FDOOTC, FDO,
FDT
- Anschluss für 1 externen Alarmindikator vorhanden
- Speisung und Kommunikation über FDnet, daher ohne
Zusatzspeisung
- Unterstützung der Funktion "Turbo-Isolator" für eine
unterbrechungsfreie Alarmierung
- Entspricht EN54-3 und EN54-17
'gewähltes Fabrikat/Typ: '___________/___________'

komplett liefern und betriebsfertig montieren.
Menge: 88 St

**2.3.0.18 Optische Alarmierung**
Optischer Signalgeber gem. EN 54-23 für Wand- und
Deckenmontage mit roter Blitzfarbe und mit flachem
Sockel. Der Signalgeber ist geeignet für quadratische
Signalisierungsbereiche W-2,4-6,7 und zylindrische
Signalisierungsbereiche C-3-9,4 / C-6-8,2.
'gewähltes Fabrikat/Typ: '___________/___________'

komplett liefern und betriebsfertig montieren.
Menge: 12 St

**2.3.0.19 Melderkennzeichnung**
jeder automatische Melder und jede externe
Melderanzeige ist entsprechend DIN 14675 mit Angabe der
Meldergruppe (MG) und der Meldernummer mit einem
Resopalschild dauerhaft zu kennzeichnen.

Die Ziffern müssen bis 10 Meter gut erkenn- und lesbar
sein.

Das Melderschild kann auch nachträglich an den
Standardmeldersockel, den Funkmeldersockel oder an den
Zusatzsockel angesteckt werden.
Menge: 150 St

**2.3.0.20 Handfeuermelder**
Druckknopfmelder nach DIN 14655 zur manuellen Auslösung
eines Brandalarms oder einer Gefahrenmeldung, im roten,
schlagfesten Meldergehäuse. Die Beschriftung
"Feuerwehr", "Brandmelder" oder das Symbol "brennendes
Haus" erfolgt mit mit einem beigelegten
Beschriftungsstreifen, der gedreht werden kann. Die
Symbolbeschriftung (Brennendes Haus; Pfeile und auf
Knopf deutende Hand) ist verpflichtende Europäische
Norm seit September 2008. Sie ersetzt frühere Klartext-
Beschriftungen (Feuerwehr etc.). Der Anschluss des
Druckknopfmelder an das Sinteso FDnet erfolgt in Ring-
und/oder Stichleitung.

Der Melder erfüllt nachfolgende Anforderungen:

Die geschützte Elektronik des Melders gewährleistet
eine hohe Resistenz gegen Feuchtigkeit und Korrosion.
Die Prüfung des Melders kann ohne Bedienungshandlungen
an der Zentrale durchgeführt werden. Bei Inspektion
eines Melders ist die volle Funktionsfähigkeit der
restlichen Melder sichergestellt.

Das Ruheblinken des Melders ist mittels
Softwareprogrammierung abschaltbar.

Bei einer Anschaltung von max. 126 einzeladressierten
Elementen ist eine maximale Leitungslänge von 3.300
Metern pro Melder-Anschaltnetzwerk gewährleistet. Ein
Netzabzweig kann direkt am Melder angeschlossen werden.

Die Melder können an Leitungsnetzen mit und ohne
statischen Schirm betrieben werden. Dadurch ist eine
Übernahme von bereits vorhandenen Leitungen möglich.

Der integrierte Kurzschlusstrenner zur Unterstützung
der Funktion "Turbo-Isolator" gewährleistet eine
unterbrechungsfreie Alarmierung der FDnet-versorgten
Alarmtongeber gemäß den Forderungen der Richtlinie MLAR
2005.

Technische Daten:
- Melderspezifikation: EN 54-11
- EMV-Verträglichkeit: 50 V/ m
- Kommunikationsprotokoll: FDnet
- Farbe: rot (RAL 3000)
- Abmessungen (H x B x T): 135 x 135 x 44 mm
- Melderanzeige: rote LED
- Einsatztemperatur: -25°C...+70°C
- Feuchte bei T < 34°C: < 100 % rel.
- Schutzart EN 60529: IP 44
- Schutzart EN 60529: IP 64 im Gehäuse FDMH293-x mit
Dichtung DMZ1197-AD und Metallkabelverschraubung
- VdS Zulassung: G204002

inkl. Beschriftung mit Feuerwehr
'gewähltes Fabrikat/Typ: '___________/___________'

komplett liefern und betriebsfertig montieren.
Menge: 8 St

**2.3.0.21 Schutzhaube für Handmelder**
Diese Schutzhaube schützt vor Täuschungsalarmen, ohne
echte Alarme zu behindern. Die Vorrichtung besteht aus
einem manipulationssicheren Rahmen aus durchsichtigem
Polycarbonat mit Deckel. Die Schutzhaube lässt sich
problemlos über dem Druckknopfmelder anbringen, als
Auf- oder Unterputzmontage und bietet Schutz vor
Falschalarmen durch versehentliches Auslösen,
Vandalismus, Staub und Wasser. Die Schutzhaube ist für
alle Handmelder geeignet.
Umgebungstemperatur
-40 °C ... 49 °C Schutzart  IP
44 Material  Polycarbonat Gewicht
ca. 590 g Abmessungen
B: 180 mm H: 260 mm T: 100 mm

gewähltes Fabrikat/Typ: '___________/___________'

komplett liefern und betriebsfertig montieren.
Menge: 4 St

**2.3.0.22 Blitzlichtleuchte**
Die leistungsstarke Blitzleuchte PY X-M-10 der PYRA®
Serie bietet nicht nur aufgrund der effektiven Xenon-
Technologie einen größtmöglichen
Signalisierungsbereich. Ebenso gestattet ihre
pyramidenförmige Haube eine ideale
Abstrahlcharakteristik und sorgt für eine
Rundumsichtbarkeit. Über einen DIP-Schalter lassen sich
vier verschiedene Blitzfrequenzen auswählen. Ein
schlagfestes Gehäuse macht die Leuchte extrem robust
und erlaubt den Einsatz für zahlreiche Anwendungen und
Zwecke. Zudem besteht die Möglichkeiten mehrere
Blitzleuchten untereinander synchronisiert zu
betreiben. Zahlreiche vorteilhafte Eigenschaften wie
u.a. unverlierbare und in der Lage fixierte
Verschlusselemente, eine angespritzte und damit
unverlierbare Gehäusedichtung, gedoppelte
Anschlussklemmen für 2,5 mm² Leitungen mit
Aderendhülsen und eine elektrische Kontaktierung
ausschließlich im montierten Unterteil, ermöglichen
eine schnellere und deutlich sicherere und fehlerfreie
Montage.

Allgemeine technische Daten: Betriebsspannung
18 ... 30 V DC Stromaufnahme @ 24 V DC
ca. 540 mA (1Hz) Blitzfrequenz
0,5 Hz -2 Hz Blitzfarbe  rot Lichtstärke  54
cd Anschlussklemmen  0,14 - 2,5mm² feindrähtig / AWG24
- AWG 14 Umgebungstemperatur
-40 °C ... 55 °C Rel. Luftfeuchte
< 90 % Schutzart  IP 66 (EN 60529) Material  PC/ABS
Blend (Gehäuse), PC (Haube)
 Signalisierungsbereich  11,2 x 14 x 7 Montagehöhe
Wand  max 5,6m Montagehöhe Decke  max 7m Farbe  rot RAL
3000, Haubenfarbe: rot Gewicht
ca. 440 g
'gewähltes Fabrikat/Typ: '___________/___________'

komplett liefern und betriebsfertig montieren.
Menge: 1 St

*Hinweis*
Funktion

**2.3.0.23 Systemtechniker**
Mögliche Änderungen und Erweiterungen nach der
Inbetrieb und Abnahme realisieren, Ausführen und
Dokumentieren.

Diese Position bedarf einer vorran geganenen Freigabe
durch den Bauherren oder die Bauleitung.
Menge: 5 h

**2.3.0.24 Inbetriebnahme und Programmierung**
Inbetriebnahme und Programmierung der Brandmeldeanlage

- Meldernummern und Adressen
- Verknüpfung der Steuerungen
- Programmierung der Signalisierungen
- Funktionsprobe
Menge: 1 Psch
GAEB 90 Kostenstelle: 456

**2.3.0.25 Dokumentation nach EN 14675**
Dokumentation der Brandmeldeanlage nach EN 14675

- Aufstellungs- und Montagepläne
- Beschreibung und Bedienungsanweisung für alle
  Geräte und zur Gesamtanlage
- Prüf- und Abnahmeprotokolle
Menge: 1 Psch
GAEB 90 Kostenstelle: 456

**2.3.0.26 Einweisung und Übergabe**
Einweisung und Übergabe der Brandmeldeanlage an den
Betreiber mit der dazugehörigen Dokumentation.

Die Abnahme erfolgt unter Titel Sonstiges
Menge: 1 Psch
GAEB 90 Kostenstelle: 456

*Hinweis*
Spezifikationen Option Wartung
Die nachfolgende Leistung komplett als einseitige
Option des Auftraggebers.
Der AG behält sich daher das Recht vor, nach seiner
Maßgabe und unter Wahrung der erforderlichen techn.
Zusammenhänge, jede Position der in diesem Titel
enthaltene Leistung von einer Beauftragung auszunehmen
oder in der Stückzahl zu reduzieren.

Mit der Inbetriebnahme hat der AN einen Wartungsvertrag
vorzulegen.

Der Abruf durch den Auftraggeber erfolgt spätestens bis
3 Monate nach Vorlage des Wartungsvertrages.

Die vom Bieter einzutragenden Angebotsdaten und Preise
sind hierauf abzustellen. Er verzichtet in dem
Zusammenhang hiermit ausdrücklich auf das Recht zur
Anpassung der verbleibenden Einheitspreise bei evtl.
Minderung des zu beauftragenden Leistungsumfangs.
Der Auftraggeber ist nicht verpflichtet, diese
Leistungen dem Auftragnehmer zu übertragen.
Es wird jedoch darauf hingewiesen, dass die
Preisgestaltung dieser Leistungen in die Beurteilung
des Gesamtangebotes einbezogen wird.
Materiallieferungen sind nicht enthalten. Ausgenommen
sind Materialien, welche im Rahmen der Wartungsarbeiten
zur Wahrung der Dauer der Verjährungsfrist für
Mängelansprüche zu ersetzen sind.
Sind zusätzliche Materiallieferungen erforderlich,
müssen sie vom Auftraggeber vorher bestätigt bzw. je
nach Aufwandshöhe vor Beginn der Arbeiten angeboten und
die Beauftragung eingeholt werden.
Die Wartungsarbeiten sind innerhalb der üblichen
Arbeitszeiten auszuführen.
Nr. Leistungsbeschreibung Menge/ Einh. Preis (EP)
Gesamt (GP)

Wartung in der Gewährleistungszeit
als jährliche Wartungspauschale aller zu wartenden
Komponenten dieses Leistungsverzeichnisses bestehend
aus:
  periodisch vorbeugender Wartungsdienst mit
Funktionsüberprüfung aller Anlagenteile
  Beseitigung von Störungen innerhalb der üblichen
Arbeitszeiten (arbeitstäglich)
  Ersatz von Verschleissteilen und Kleinmaterialien bis
zum Material-Listenpreis von 50 EUR je Wartung sowie
Entsorgung der ausgebauten Bauteile
  Erstellung und Übergabe eines Wartungsberichtes als
Nachweis für die durchgeführte Wartung gemäß
Wartungsprotokoll der SGB (per Download verfügbar)

Wartungsintervalle sind entsprechend der jeweiligen
Herstellervorschriften (aber mindestens 1x jährlich) zu
berücksichtigen.
Zeitraum gemäß VOB: 4 Jahre

EP = Jahresgebühr für 12 Monate
4 St EP.......................... GP
............................

**2.3.0.27 Instandhaltung pro Jahr BMA**
Wartungsvertrag pro Jahr:

Die Wartungs- und Instandhaltungskosten werden
abgefragt und in einem seperaten Vertrag, mit den unten
aufgeführten Kosten, geschlossen.

Die jährliche Preisanpassung ist für die
Gewährleistungszeit (5 Jahre) im Pauschalpreis zu
berücksichtigen. Der gesamte Betrag ist wie folgt
anzubieten, für das:

1. Jahr ................................... EUR

2. Jahr ................................... EUR

3. Jahr ................................... EUR

4. Jahr ................................... EUR

Pauschal gesamt ...................... EUR.
Menge: 1 Psch
GAEB 90 Kostenstelle: 456

#### Titel 2.4 KG 457 Übertragungsnetze

*Hinweis*
Anmerkungen zum Netzwerk - EDV
Anmerkungen zum Netzwerk
Nachfolgende technische Erläuterungen zum Netzwerk sind
hinsichtlich der technische Vorgaben einzuhalten, als
Mindestanforderungen zu betrachten und bei der
Kalkulation und Dimensionierung der Anlage entsprechend
ein-zukalkulieren.

Zukunftssicherheit:
Aufgrund der geforderten Zukunftssicherheit der
gesamten strukturierten Datenverkabelung in Bezug auf
10 Gbit/s-Ethernet sind die elektrischen
Kabelparameter, speziell die Rückflussdämpfung,
Laufzeitdifferenz und Kopplungs-widerstand mindestens
einzuhalten.

Die Anschlusskomponenten sind so zu wählen, dass zu
einem späteren Zeitpunkt die installierten RJ45-Module
durch Komponenten entsprechend der Normen ISO/IEC 11801
2nd Edition, EN 50173-1:2011-09 und IEC 60603-7-71
(Kat. 7- GG45  System)  ausgetauscht werden können. Die
zum Link gehörenden Datendosen sind in diesem Fall auch
einzubeziehen und entsprechend zu wechseln.

Klasse EA:
Auf Grundlage der ISO/IEC 11801:2002 / Amd. 2: 2010-04
und EN 50173-1:2011-09 ist ein Datennetz als
anwendungs- und dienstneutrales Local-Area-Network
(LAN) für die Übertragungsklasse EA aufzubauen. Die
strukturierte Gebäudeverkabelung muss flächendeckend im
Gebäude sternförmig vom dazugehörigen Verteiler zu den
Anschlussdosen erfolgen.

Es ist auf ausreichende Reserven bei den
Übertragungsbandbreiten der Permanent-Link-Anforderung
der Übertragungsklasse EA und Sicherstellung der
elektromagnetischen Verträglichkeit (EMV) gemäß EN
55022, EN 50081-1 und EN 50082-1 zu achten.

Zertifikate:
Das Verkabelungssystem muss die Permanent-Link-
Performance zur Übertragungen von 10 Gbit/s Ethernet
nach ISO/IEC 11801 Amd. 2 JTC 1 /SC N1255 und EN 50173-
1:2011-09 bis 500MHz inkl. PS ANEXT besitzen. Der
Nachweis ist durch ein Zertifikat eines unabhängigen
akkreditierten  Testinstituts zu erbringen. Hier sind
nachweislich bessere Installationskabel des gleichen
Herstellers auch mit freigegeben.

Kupferkabel:
Bei der tertiären Kupferverkabelung sind Kabel mit
garantierten Grenzwerten entsprechend der Kategorie 7A
gemäß EN 50288-4-1 und IEC 61156-5Cat 7ADraft 46C/844/
CDV zu verlegen.
Alle verwendeten Kupferdatenkabel müssen dem
Brandverhalten von Kabelbündeln entsprechend  IEC
60332-3-24 entsprechen.

Diese symmetrische Verkabelung muss Datenraten bis zu
10 Gbit/s (IEEE802.3an) ermöglichen.

Kupferanschlussschnüre:
Die Rangierschnüre müssen die Anwendungskategorie Cat.
6A ISO/IEC 11801:2nd-09 / Amd.2: 2010-04und EN 50173-1:
2011-09 sowie die Anforderungen für 10 Gbit/s gem. IEEE
802.3an erfüllen. Die Rangierschnüre mit dem
dazugehörigen RJ45-Stecker (Patchkabel) sind
grundsätzlich in geschirmter Technik anzubieten. Das
flexible Kabel muss eine Folienpaarschirmung sowie
einen Geflecht-basierenden Gesamtschirm besitzen.

Verlegung:
Die Verlegung der Kabel hat gemäß der EN 50174-1:2009
und nach den Maßgaben der Hersteller zu erfolgen. Die
Bündelung der Kabel muss grundsätzlich unter Einhaltung
der vom Hersteller in den Datenblättern angegebenen
Querdruckbelastung, Bündelungsdichte, Biegeradien usw.
erfolgen.

Bei Angeboten und Alternativangeboten ist
deckungsgleich zu folgenden Funktionalitäten der
Komponenten, die dem letzten Stand der Technik
entsprechen, anzubieten:

Datendosen und Patchfelder:
Bei Datendosen, Komponenten und Patchfeldern ist
grundsätzlich normkonforme Ausführung mit folgender
Spezifikation anzubieten:
-Geeignet für den Einsatz in 10 GBit/s Ethernet
Netzwerke (IEEE 802.3an)
-IEC 60603-7-51, Ed.1.0, 2010-03
-Passend zu Keystone-Befestigungsart (IEC 60603-7-1:
2009-
 06 Ed. 2.0)
-Adernverteiler mit Farbcodierung für
Beschaltungsvariante
 T568-A
-Anschaltung des Kabels ohne Spezialwerkzeug;
 Seitenschneider genügt
-360° Schirmabgriff für sichere EMV-Eigenschaften
-Definierter Erdungsanschluss über üblichen
Flachstecker (b =  6,3 mm, 1,5 mm2)
-Geeignet für Power over Ethernet Plus (PoE 802.3at)

Alle Datendosen sollen in RAL 1013 oder in RAL 9010
lieferbar und mit dem Schalterprogramm (Standard)
kombinierbar sein.

Systemgarantie auf das passive Class EA Netzwerk:
Der Auftraggeber erwartet für die Ausführung des
passiven Datennetzes die durchgängige Verwendung einer
Produktlinie, um eine 25-jährige Systemgarantie
(Herstellergarantie) auf den passiven Link seiner
Verkabelung zu erhalten.
Die Garantieerklärung bezieht sich insbesondere auf die
Bestätigung der in den produktspezifischen angegebenen
techn. Daten sowie die in den Messprotokollen nachgewiesenen Werten wie:
Dämpfungsmessung, ACR, NEXT, ELFEXT, PS-NEXT, PS-FEXT,
PS-ELFEXT, PS-ACR, Rückflussdämpfung für alle
Paarkombinationen.
Die Zertifizierung der Montagemitarbeitern muss vor
Projektbeginn eingereicht werden.

**2.4.0.01 EDV-Netzwerkschrank 32HE mit Zubehör**
1 x Fronttür mit 4mm-Sicherheitsglas, abschließbarer
Türgriff mit Zylinderschloss Türanschlag rechts/links
wechselbar
Zweiteiliges Gehäuse: Der hintere Teil wird an einer
Wand angebracht. Das vordere Teil ist durch ein
Scharnier linksseitig am hinteren Teil befestigt. Das
Scharnier ist leichtgängig und ermöglicht es, dass der
vordere Teil fast vollständig weggedreht werden kann.
Die Installation und Wartung im Schrank wird ein
Kinderspiel mit dieser Funktion.
Dach mit Passivlüftung und vorbereiteten Öffnungen für
aktive Lüfter + Kabeleinführung
Boden und Dach mit Kabeleinführung
4 x 19"-Montageschienen, in der Tiefe verstellbar!
2 x Seitenwände, herausnehmbar und abschließbar
Der Serverschrank wird vollständig vormontiert
geliefert
Maximale Einbautiefe = 500 mm
Einbautiefe ohne Scharniere = 560 mm
Schutzklasse: IP20
Farbe: Schwarz
Material: Stahl SPCC
Maximale Traglast: 800 kg
Höhe in HE: 22 HE
Außenmaße (BXTXH): 600x600x1600 mm
Fronttür: Glas
'gewähltes Fabrikat/Typ: '___________/___________'

komplett liefern und betriebsfertig montieren.
Menge: 1 St
GAEB 90 Kostenstelle: 450

**2.4.0.02 Lüfterset, 2 Stück inkl. Schutzgitter**
Zum Einbau in Dachblech
(Dachblech mit Perforation für Lüfter notwendig)

- Betriebsspannung: 230V
- Nennleistung: 22/21 W bei 50/60 Hz
- Luftleistung pro Lüfter (freiblasend) 162/195 m³/Std.
- Temperaturbereich: -20° bis +70°
- Max. Geräuschemission 2 Lüfter: 43 dB(A)
'gewähltes Fabrikat/Typ: '___________/___________'

komplett liefern und betriebsfertig montieren.
Menge: 1 St
GAEB 90 Kostenstelle: 457

**2.4.0.03 Thermostat für Lüfteransteuerung**
Thermostat für Lüfteransteuerung
Zur genauen Regelung der Temperatur

Technische Daten:
- Einstellbereich: 0  60° C +/- 2K
- Schaltleistung: max. 6A / 230 V AC
- Funkentstörgrad: N
- Schutzart: IP 30
- Zulassungen: CE nach VGB 4,

Lieferumfang:
1 Thermostat und 2 m Anschlußkabel,
1 Thermostathalter
Befestigungdsmaterial
'gewähltes Fabrikat/Typ: '___________/___________'

komplett liefern und betriebsfertig montieren.
Menge: 1 St
GAEB 90 Kostenstelle: 457

**2.4.0.04 LWL-Spleissbox**
Die auf Teleskopschienen ausziehbare LWL-Spleissbox
dient der einfachen Montage des LWL-Kabels. Die
Zugentlastung des LWL-Kabels erfolgt über eine
beiliegende Verschraubung.

Gehäuse: 19"-Chassis, Vollmetall
Schublade: Schwarz lackiert
Tiefe: 254 mm
Montageart: Frontbündig montiert
 (zurückversetzbar), ausziehbar  (Teleskop)
Kabeleinführung: Befestigung des Kabel auf zwei
Seiten über eine beiliegende
  Kabeleinführung M20 und
  M25und eine Verschraubung
  M20,
 zweite Kabeleinführungsplatte  optional
Frontplatte: Wechselbare Frontblenden für 24 LCD-
Kupplungen, versetzte Anordnung der Durchbrüche, Front
zur einfachen Kupplungsmontage abnehmbar
Beschriftung: Siebdruck
Bestückung: mit 12 LCDMultimodeadapter
  gemäß IEC 61754-20
 und 18 Blindstopfen
Baugröße: SC-Simplex
Gehäuse:  Polymer
Farbe:  türkis
Hülse:  Keramik
Befestigung: Flansch, geschraubt, Flansch innen
Steckzyklen:
min. 1000 mit 24 LC-Multimode Pigtails G50/125 µm OM3 2
m lang (12 er Bündel in den Farben IEC 60304)
Pigtails eingelegt und abgesetzt
Einfügedämpfung:  typ./max.  0,2/0,5dB
Meßmethode:  EN 61300-3-4 Einfügeverfahren
Spleisszubehör:  1 Spleisskassetten und 1 Deckel,
  1 Spleisskamm,
  12 x DT AG zugelassener
  Krimpspleissschuz
'gewähltes Fabrikat/Typ: '___________/___________'

komplett liefern und betriebsfertig montieren.
Menge: 2 St
GAEB 90 Kostenstelle: 457

**2.4.0.05 Patch Panel 19"/1HE**
Zur Aufnahme von maximal 24 Stück Anschlussmodulen
geschirmte Ausführung mit Anschluss für den Potentialausgleich aus stabilem Stahlblech:

-Breite:  482 mm (19")
-Höhe:  44 mm (1HE)
-Tiefe:  160 mm
-Frontblende aus flammhemmendem Kunststoff
-Oberfläche in schwarz, ähnlich ähnlich RAL 9005
-Mit Bedruckung Ziffern 1 -24
-Mit Beschriftungsfelder incl. Papierstreifen und
Abdeckung
-Mit Zugentlastung über Kabelbinder.
-Mit Anschlussmodulen Cat 8.1
'gewähltes Fabrikat/Typ: '___________/___________'

komplett liefern und betriebsfertig montieren.
Menge: 3 St
GAEB 90 Kostenstelle: 457

**2.4.0.06 Rangierpanel 1 HE x 482,6 mm ( 19" )**
Zum horizontalen Rangieren von Patchkabeln mit 5
Kabelführungsbügel

Konstruktionsart:
- Mehrfach gekantet
- 5 Stück Kabelführungsbügel
- Inkl. Befestigungsmaterial

Material:  1,5 mm Stahlblech
Oberfläche:  pulverlackiert RAL 7035/9005
Breite:  486 mm
Höhe:  44 mm
Tiefe:  72 mm
'gewähltes Fabrikat/Typ: '___________/___________'

komplett liefern und betriebsfertig montieren.
Menge: 3 St
GAEB 90 Kostenstelle: 457

**2.4.0.07 Gleitschienensatz 19", 712mm**
Zum Einbau in die vordere und hintere 482,6 mm 19"-
Ebene eines Netzwerk/Serverschrankes mit Tiefe 1000mm.
Zur Unterstützung schwerer 19"-Komponenten

Für Tiefe: 1000 mm tiefe Rack Bauweise
Statische Belastbarkeit: 40 kg/Satz
Material:  1,50 mm Stahlblech
Oberfläche:  Galvanisch verzinkt
'gewähltes Fabrikat/Typ: '___________/___________'

komplett liefern und betriebsfertig montieren.
Menge: 2 St
GAEB 90 Kostenstelle: 457

**2.4.0.08 Steckdosenleiste**
482,6 mm 19"-Steckdosenleiste Ausführung "D" zum Einbau
in die 482,6 mm / 19"-Einbauebene

Konstruktionsart:
- Höhe: 1 Höheneinheit
- Um 90° drehbare Endstücke
- Steckdoseneinsätze um 45° gedreht
- 5 Steckdoseneinsätze
- Mit 2,0 m Zuleitung ( 3 x 1,5 qmm ) und Schukostecker
- Mit Überspannungsschutz und Entstörfilter

Technische Daten:
- Gemäß DIN 49440
- Gemäß CEE F / III
- Nennspannung 230 V AC
- Überspannungsschutz geprüft nach DIN VDE 0675, Teil 6
/ A1 / A2 Anforderungsklasse D,
UocVaristortemperaturüberwachung, optischer
Funktionsüberwachung, Nennstromfestigkeit je Leiter 1,5
kA, max. Stoßstrom imax, je Leiter 8kA,
Ableiterbemessungsspannung 260 V
- Entstörfilter 10A nach DIN VDE 0565, Teil 3 / 5.86,
mit einer Feinsicherung 10A, 250V

Material:
- Aluminium Strangpreßprofil
- Kunststoff nach UL 94 V0 selbstverlöschend

Oberfläche:
- Aluminium chromatiert
- Kunststoff RAL 7035
'gewähltes Fabrikat/Typ: '___________/___________'

komplett liefern und betriebsfertig montieren.
Menge: 2 St
GAEB 90 Kostenstelle: 457

**2.4.0.09 Schaltplantasche**
Schaltplantasche aus Kunststoff mit selbstklebenden
Befestigungsleisten liefern und betriebsfertig an
bauseits vorhandenen Netzwerkschrank montieren.
Menge: 1 St
GAEB 90 Kostenstelle: 457

*Hinweis*
Leitungen

**2.4.0.10 CU Patchkabel**
CU Patchkabel PiMFCat.6A(IEC) RJ45/RJ45  bis 500 MHz
(4x2x0,132mm) (AWG26)

-Erfüllung des Komponentenstandards  Cat.6A mit Klasse
EA
-IEC 61935-2:2010; ISO/IEC 11801:2001 / Amd.1:2008
undAmd.2:2010; EN 50173-1:2011

Die Kabel sind aufgrund ihrer sehr geringen
Kabeldämpfung  zur Übertragung von CATV-Signalen bis
862 MHz geeignet.

Die Patchkabel entsprechen dem Komponentenstandard
Cat.6A (IEC) und erfüllen in einer Verkabelungsstrecke
die Channel-Anforderungen der Klasse EA für 10GBase-T-
Übertragungen.

-S/FTP-Konstruktion
-Folienverseilung mit den Paaren, PIMF (Paar in
Metallfolie), Folienüberlappung mindestens 10% durch
besondere Fertigungstechnik
-Kompatibel mit allen gängigen Anschlusstechniken gemäß
ISO/IEC 11801 und EN 50173
-Kabelbedruckung zur besseren Rückverfolgbarkeit:
Hersteller, Kabeltyp, Kategorie, Länge, Belegungsart
-Stecker:  RJ45/ RJ45
-Knickschutz:  umspritzt / umspritzt
-Mantel:  FRNC/LSOH,
-Kabeldurchmesser: 5,8  mm
-Brandlast:  0,11  kWh/m
-Belegung:  1:1
-Halogenfrei nach IEC 60754-1/-2, EN 50267-2-1/-2-2;
(VDE 0482-267-2-1/-2-2)
-Flammwiedrig nach IEC 60332-1-2, EN 60332-1-2 (VDE
0482-332-1-2)
-Geringe Brandfortleitung nach  IEC 60332-3-24, EN
50266-24 Kat. C, VDE 0482-266-2-4 Kat. C

komplett liefern und betriebsfertig montieren.
Menge: 50 m
GAEB 90 Kostenstelle: 457

**2.4.0.11 Duplex-Kupferdatenkabel für struktuierte Gebäudeverkabelung**
- CU Datenkabel Cat7A bis 1200 MHz  2x (4 x 2 x 0,62mm)
(AWG22 )
- ISO/IEC 11801, IEC 61156-5, IEC 61156-7, EN 50173-1
und prEN 50288-9-1.
-Optimiert für die Übertragung von breitbandigen
Bildsignalen, z.B. analoge und digitale TV-Signale
- Speziell geeignet für alle Anwendungen der  Klasse
D, EA, F, FA
- Power over Ethernet nach IEEE 802.3at
- S/FTP-Konstruktion
- Folienverseilung mit den Paaren zum PIMF (Paar in
Metallfolie), Folienüberlappung mindestens 10% durch
besondere Fertigungstechnik
- Kompatibel mit allen gängigen Anschlusstechniken
gemäß ISO/IEC 11801 und EN 50173
- Metrierung und Fertigungschargen-Nummer auf Kabelmantel
- Mantel FRNC/LSOH, Farbe orange
- Außendurchmesser: 7,8x16,4mm
- Cu-Zahl:  69,8 kg/km
- Brandlast:  0,36 kWh/m

-  Frequenz[MHZ]  Dämpfung [dB/100m]NEXT [dB]
Rückflussdämpfung[dB]
 100 16,9 103 33
 250 27 103 28
 500 40 98 26
 600 42 96 25
 862 53 92 24
 1000 56 90 23
 1200 62 85 21

- Impedanzmittelwert  bei 100 MHz:  100 Ohm ± 5 Ohm
- Kopplungswiderstand bei 1/10/30MHz < 6/6/10 m?/m
- Kopplungdämpfung = 85 dB
- Laufzeitdifferenzen (Skew) 15 ns/100m
- NVP 80 %
- Biegeradius beim Einzug  = 64 mm
- Biegeradius fest installiert  = 32 mm
- Zugfestigkeit  = 240 N
- Querdruckfestigkeit  = 1000 N/10cm
- Temperaturbereich während Installation  0°C bis +
50°Cin Betrieb  -20°C bis +60°C
- Halogenfrei nach IEC 60754-1/-2, EN 50267-2-1/-2-2
(VDE 0482-267-2-1/-2-2)
- Flammwidrig nach IEC 60332-1-2, EN 60332-1-2, VDE
0482- 332-1-2
- Geringe Brandfortleitung nach IEC 60332-3-24, EN
50266-24 Kat. C, VDE 0482-266-2-4 Kat. C
- Minimale Rauchentwicklung nach IEC 61034-1/-2, EN
61034-1/-2 (EN 50268-1/-2), VDE 0482-1034-1/-2 (VDE
0482-268)-1/-2)
- Nachweis für die Fertigungsstätte des Kabels über ein
zertifiziertres Qualitätsmanagement nach ISO 9001 und
Umweltmanagementsystem nach ISO 14001

auf vorhandene Kabelleiter oder -rinnen oder in offene
Kanäle, oder oberhalb von Zwischendecken mit
serienmäßiger halogenfreier Sammelbefestigung sowie
innerhalb von Trockenbauwänden liefern und
betriebsfertig verlegen.
Menge: 2220 m
GAEB 90 Kostenstelle: 457

**2.4.0.12 LWL-Kabel 24 Fasern**
Kabel für den Übergang vom Außen- in den Innenbereich
ohne zusätzlich notwendige  Unterverteilung
(Aufspleißung)
- 24 Fasern OS2
- Faserspezifikation gemäß Vorbemerkungen Aufbau nach
  DIN/VDE 0888 Bündeladerkonstruktion FR/LS0H
  Außenmantel, halogenfrei nach IEC 60754-2 und  DIN
VDE
  0482-267
- Metallfreier Nagetierschutz durch gebundene
Glasfilamente
  Kabelbedruckung: Metrierung und Fertigungsnummer zur
  eindeutigen Identifizierung und  Qualitätskontrolle
nach
  erfolgter Installation
- Selbstverlöschend nach IEC 60332-1 und DIN VDE 0482-
  332-1
- Geringe Brandfortleitung nach IEC 60332-3 cat. C und
DIN
  VDE 0472-804/Prüfart C
- Brandlast 275 kWh/km
- Längswasserdicht nach EN 60794-1-2 F5 (3m/24 h) durch
  Verwendung von  Quellmaterialien in den
Verseilhohlräumen
  (gelfrei), dadurch sehr montagefreundlich
- Kabeldurchmesser  7,6 mm
- Min. Biegeradius 115 mm
- Max. Zugkraft 1000 N, reversible Faserdehnung = 0,33
%
- Max. Querdruck, kurzzeitig 500 N/cm, reversible
Änderung
  der Faserdämpfung ± = 0,05 dB
- Mechanische Eigenschaften nach EN 60794-1-2
- 2 Aufreißzwirne zum sicheren und einfachen Öffnen des
  Kabelmantels
- Abriebfeste Kabelkennzeichnung auf Außenmantel mit
  Telefonhörer, Metrierung, Herstellerbezeichnung,
  Faserdimension, Wellenlinie und Kabelnummer zur
  eindeutigen Rückverfolgbarkeit

Farbe: grün

komplett liefern und betriebsfertig montieren.
Menge: 300 m
GAEB 90 Kostenstelle: 457

*Hinweis*
Anschlüsse

**2.4.0.13 Geräteverbindungsdose für Mauerwerk**
Geräteverbindungsdose DIN VDE 0606-1 und DIN 49073, aus
 Kunststoff, Durchmesser 60 mm, Tiefe 60 mm, mit einem
seitlichen Klemmraum, mit Schrauben, Schutzart IP 2X
DIN EN 60529, mit Snap-Tunnel-Stutzen, in Mauerwerk.

Elektronikdose als Tunnel-Zweikammeredose, für Ge-
räteeinsätze und elektronische Komponenten.
'gewähltes Fabrikat/Typ: '___________/___________'

komplett liefern und betriebsfertig montieren.
Menge: 30 St
GAEB 90 Kostenstelle: 457

**2.4.0.14 Anschlussmodul RJ45 Cat 8.1**
Die hohe Qualität des RJ45 Keystone Modules
gewährleistet sehr gute Eigenschaften für 40 Gigabit
Ethernet Anwendungen. Spezialwerkzeuge werden nicht
benötigt. Die Konfektionierung erfolgt schnell und
einfach. Mit dem RJ45 Modul erhalten Sie ein
vollgeschirmtes Modul, welches Ihnen für lange Zeit
gute Dienste in Ihrer Netzwerkinstallation bietet.
Eigenschaften: Vollgeschirmtes Gehäuse aus
Zinkdruckguss Kompakter Kabelvorsortierer für AWG24/1
.. AWG22/1 und AWG26/7 .. AWG24/7 Kabeldurchmesser
max.: 8,5mm Paar Management gemäß TIA/EIA 568 A/B
Farbcodes (Farbcode aufgedruckt am Kabelvorsortierer)
PoE und PoE Plus gemäß IEEE802.3af/at Geeignet für
Verteilerpanel und Tragringe mit Keystoneausbruch,
exklusive UAE Unabhängige 360°-Schirmkontaktierung und
Zugentlastung des Kabels (mittels 2er Kabelbinder)
Gleitende Schirmkontaktierung passt sich an
verschiedenste Kabeldurchmesser an Separate
Erdungsfahne an der Gehäuserückseite.

Lieferumfang: 1 x RJ45 Keystone, 1 x Kupferfolie, 2 x
Kabelbinder, Staubschutzkappe unverlierbar,
Montageanleitung (englisch)

Allgemeine Daten:
Kategorie Cat.8 Class 1
Ausführung Buchse (Jack)
Anschlussart Schneidklemm
Steckverbindertyp RJ45 8(8)
Geschirmt Ja
AWG-Bereich für Litzenleiter 26 - 24
AWG-Bereich für Massivleiter 24 - 22
Spezialwerkzeug notwendig Nein
Geeignet für Rundkabel Ja
Geeignet für Flachkabel Nein
Geeignet für Litzenleiter Ja
Geeignet für Massivleiter Ja
Staubschutzkappe Ja

Normen, Zulassungen, Zertifikate:
4PPOE Zertifiziert Ja
'gewähltes Fabrikat/Typ: '___________/___________'

komplett liefern und betriebsfertig montieren.
Menge: 240 St

**2.4.0.15 Trägerrahmen umlaufend für 2x RJ45 Anschlussmodul**
Tragring 2-fach für zuvor angebotene Module zur
Aufnahme von 2 Stück Anschlussmodulen

- Umlaufender Befestigungsring für horizontale und
vertikale Fixierung
- Gehäusematerial: Aluminium-Druckguß
- Inkl. Abdeckung für angebotenes Schalterprogramm
- Für maximal zwei Module (40° Schrägauslass)
'gewähltes Fabrikat/Typ: '___________/___________'

komplett liefern und betriebsfertig montieren.
Menge: 50 St

**2.4.0.16 Aufputzdose für 2x RJ45**
Das robuste Aufputz-Gehäuse von BTR eignet sich z.B.
hervorragend für eine Montage in Garagen, Lager- oder
Werkshallen. Sicherheit bieten nicht nur die
mitgelieferten Schlüssel sondern auch das nach DIN
18032 getestete Gehäuse. Dank des innovativen
Gehäuseunterteils ist die Kabelzuführung von oben und
unten möglich.
Ausführung
Deckel schließt vollständig, auch bei eingesteckten
Patchkabeln
Ballwurfsicher nach DIN 18032
Mit handelsüblichen Patchkabeln betreibbar
IP44 (Schutz gegen Eindringen von Fremdkörpern und
Spritzwasser)
'gewähltes Fabrikat/Typ: '___________/___________'

komplett liefern und betriebsfertig montieren.
Menge: 30 St

*Hinweis*
Abschlussarbeiten

**2.4.0.17 Prüfung der Kupfer-Verbindungsstrecke Klasse EA**
Zu überprüfende Parameter.

Für den Frequenzbereich von 1 MHz bis 500 MHz müssen
folgende Nachweise erbracht und protokollarisch
festgehalten werden:
-Korrekte Verdrahtung/Zuordnung (Adern und Schirm)
-Länge der Verkabelungsstrecke für alle Paare
-Laufzeit/Laufzeitdifferenz
-Einfügedämpfung für alle Paare
-NEXT im Frequenzbereich (für beide Richtungen)
-ELFEXT (für beide Richtungen)
-Rückflussdämpfung (für beide Richtungen)
-ACR (für beide Richtungen)
-Widerstand (für beide Richtungen)
-Power Sum NEXT (für beide Richtungen)
-Power Sum ACR (für beide Richtungen)
-Power Sum ELFEXT (für beide Richtungen)

Dokumentation:
Zur Erfüllung der Abnahmeanforderung muss eine
Dokumentation der gemessenen Werte der einzelnen
Installationsstrecken (Permanent Link im Bereich von 1
MHz bis 500 MHz) als Messwerttabelle des Testgerätes
erfolgen. Gegenstand der Dokumentation ist auch eine
eindeutige Zuordnung und Identifikation aller
gemessenen Strecken sowie Beschriftung und Bezeichnung
der jeweiligen Strecke.

Das Testprotokoll ist für jede Verkabelungsstrecke zu
erstellen und muss folgende Daten  enthalten:
- Streckenbezeichnung, d.h. Kennzeichnung des
jeweiligen Kabels, der Dose, des
Verteileranschlusspunktes
- Richtung der Messung
- Ergebnisse der o. g. Messungen
- Fabrikat/Typ und Seriennummer des Testgerätes
- Typ des verwendeten Testadapters
- Ort, Datum, Unterschrift der durchführenden Person
Menge: 1 Psch
GAEB 90 Kostenstelle: 457

**2.4.0.18 Messung und Erstellung der Messprotokolle LWL**
Erstellen eines Messprotokolls mit einschlägiger
Dokumentation über die Ergebnisse für die zuvor
Angebotenen Leitungen.

Die Messergebnisse sind mit dem Bauherren abzustimmen
und freigeben zulassen.
Menge: 1 Psch

#### Titel 2.5 KG 459 Fernmelde- u. informationstechnische Anlagen, sonstiges

**2.5.0.01 Wählgerät für Störmeldungen**
Wählgerät und zertifiziertes Temperatur-Registriergerät
Flexibles Wählgerät mit 6 Eingängen zur Ereignismeldung
und Messwertprotokollierung, 2 Schalt-/Meldeausgänge, 1
analoger Amtport (POTS).
Grundeinheit als Wandmontagegerät.
Anschlussmöglichkeiten
1 analoger Port mit zwei Anschlüssen
Amtanschluss (POTS)
Anschluss für Telefon im Parallelbetrieb
6 Eingänge, verwendbar als Schließer, Öffner oder
analoger Messeingang mit Standardschnittstelle (010 V,
020 mA,
420 mA)
2 Relais, verwendbar als Schalt- oder Meldeausgang
1 Tastereingang zur Aktivierung bzw. Deaktivierung der
Gerätebereitschaft und Quittierung von Meldevorgängen
1 LED-Ausgang zur Rückmeldung der Gerätebereitschaft
1 Versorgungsausgang für Messsensoren (ab
Hardwareversion 4)
1 USB-Port zur Programmierung bzw. Statusanzeige der
Ein- und Ausgänge
SD-Kartenfassung (Karte mit 2 GB ist enthalten)
1 Akku-/Batteriehalter für Mignon-Zelle (AA)
Leistungsmerkmale
6 Meldeeingänge, 4 Zielrufnummern pro Eingang für
Melderuf und/oder SMS-Versand1
Besetzttonauswertung für schnellere Abarbeitung der
einzelnen Meldevorgänge
Ereignisaufzeichnung, 1.000 Ereignisse für Eingang/
Ausgang/Amt mit Datum und Uhrzeit, stromausfallsichere
Datenspeicherung
Echtzeituhr (gepuffert) mit automatischer Sommer-/
Winterzeitumstellung
Messwertprotokollierung, Zeitintervall (10 Sek. bis 60
Min.) und/oder Messwertdifferenz (1 % bis 10 %),
Aufzeichnung für
1 Jahr
Zertifiziertes Temperatur-Registriergerät nach EN
12830, geeignet für die Temperaturüberwachung und
Protokollierung von gekühlten Lebensmitteln nach HACCP
Notbetrieb über Akku/Batterie (Meldung eines
Spannungsausfalles, eines defekten Akkus oder einer
leeren Batterie an 4 Zielrufnummern über Melderuf und/
oder SMS1)
Quittierung eines Alarms mittels MFV aus der Ferne

SMS-Versand erfolgt über GSM-Gateway, z. B.  coMsat
Analog TR (nicht im Lieferumfang des WG-640 enthalten)
Schaltfunktionen/Signalisierung
Fernschalten von max. 2 Relais, PIN-geschützt über MFV,
Anzeige der Relaiszustände über 2 LEDs
Schalt-/Meldeausgang, Betriebsart pro Relais
einstellbar
6 LEDs für Signalisierung des Status des jeweiligen
Meldeeingangs
1 LED zur Signalisierung von Amt- und
Gerätebereitschaft
Signalisierungsart der LEDs am Gehäuse in 3 Stufen
einstellbar
Installation und Wartung
Einfache Installation und Konfiguration mit
Programmiersoftware
Aufsprechen von Melde- und Begrüßungstexten sowie
Programmierung der Melderufnummern über PC oder direkt
per Anruf auf das Wählgerät
Software-Update über PC
Technische Daten
Maße (B x H x T): 217 mm x 157 mm x 63 mm
Farbe: hellgrau
Montageart: Wand
Gewicht: 550 g (Wählgerät), 110 g (Steckernetzteil)
Leistungsaufn.: min. 1,5 W, max. 7W
'gewähltes Fabrikat/Typ: '___________/___________'

komplett liefern und betriebsfertig montieren.
Menge: 1 St

**2.5.0.02 Abnahme Fernmelde- u. Informationstechnische Anlagen**
Abnahme der vorher beschriebenen Elektroanlage (KG 450
- Fernmelde- und informationstechnische Anlagen) mit
Planer, Architekt, Bauherrn, ein-schließlich Einweisung
des Bedienpersonals, sowie Bestandsunterlagen in 3-
facher Ausfertigung für Gewerk Elektro, die als EDV-
Dateien im DWG-Format auf einem Datenträger sowie als
Papierausdruck zu übergeben sind.

Es sind Ausführungspläne nach dem neuesten Stand zu
verwenden.

Folgende Unterlagen sind beizufügen:

 - Bestandszeichnungen
 - Abnahmebescheinigungen
 - Schalt- und Regelpläne
 - Protokolle über alle im Rahmen der
 - Einregulierung durchgeführten Messungen
 - technische Datenblätter
 - Anlagen- und Funktionsbeschreibungen
 - Satz Bedienungs- und Wartungsanweisungen

Alle Unterlagen sind in stabilen Ordnern bei der
Endabnahme zu übergeben. Bestandsunterlagen sind in
deutscher Sprache zu erstellen.
Menge: 1 psch
GAEB 90 Kostenstelle: 459

### Abschnitt 3 KG 480 Gebäudeautomation

#### Titel 3.1 KG 480 KNX Aktoren und Sensoren

*Hinweis*
Buskabel für KNX-Gebäudeautomation

**3.1.0.01 J-H(St)H 2x2x0,8 mm, halogenfrei, in Kanäle**
J-H(St)H 2x2x 0,8 mm Bd halogenfreies Fernmeldekabel
nach DIN VDE 0815 auf vorhandene Kabelleiter oder -
rinnen oder in offene Kanäle, oberhalb von
Zwischendecken mit serienmäßiger Sammelbefestigung
sowie innerhalb von Trockenbauwänden liefern und
betriebsfertig verlegen.
Menge: 500 m
GAEB 90 Kostenstelle: 457

**3.1.0.02 J-H(St)H 2x2x0,8 mm, halogenfrei, mit Metall-Sammelhalterung**
Halogen- und schadstofffreie Mantelleitung
NHXMH-J 3 x 1,5, Cu-Zahl 43, in Teillängen zu verlegen,
oberhalb von Zwischendecken mit serienmäßiger
Sammelbefestigung aus Metall liefern und betriebsfertig
ver-legen.
Menge: 200 m
GAEB 90 Kostenstelle: 444

**3.1.0.03 J-H(St)H 2x2x0,8 mm, halogenfrei, unter Putz**
J-H(St)H 2x2x 0,8 mm Bd halogenfreies Fernmeldekabel
nach DIN VDE 0815 unter Putz, einschl. Fräsen in
Mauerwerk liefern und betriebsfertig verlegen.
Menge: 50 m
GAEB 90 Kostenstelle: 457

**3.1.0.04 J-H(St)H 2x2x0,8 mm, halogenfrei, einziehen**
J-H(St)H 2x2x 0,8 mm Bd halogenfreies Fernmeldekabel
nach DIN VDE 0815 mit geeignetem halogenfreiem,
biegsamen Kunststoffrohr für leichte
Druckbeanspruchungen komplett liefern und auf
Rohfussboden oder unter Putz, einschl. Fräsen in
Mauerwerk betriebsfertig verlegen.
Menge: 200 m
GAEB 90 Kostenstelle: 457

**3.1.0.05 J-H(St)H 2x2x0,8 mm, halogenfrei, Rohr**
J-H(St)H 2x2x 0,8 mm Bd halogenfreies Fernmeldekabel
nach DIN VDE 0815 mit Abstandschellen und halogenfreiem
Kunststoffpanzerrohr komplett liefern und
betriebsfertig verlegen.
Menge: 10 m
GAEB 90 Kostenstelle: 457

*Hinweis*
KNX Aktoren

**3.1.0.06 KNX- Spannungsversorgung**
KNX Spannungsversorgung REG 640 mA,
Zur Erzeugung der Busspannung für eine Linie mit max.
64 Busteilnehmern. Mit integrierter Drossel zur
Entkopplung der Spannungsversorgung vom
Bus sowie einem Taster zur Spannungsunterbrechung und
zum Rücksetzen der an der Linie
angeschlossenen Busteilnehmer.
Für die Montage auf Hutschienen TH35 nach EN 60715.

Netzspannung: AC 110 - 230 V, 50-60 Hz
Ausgangsspannung: DC 30 V Ausgangsstrom: max. 640 mA,
kurzschlussfest Gerätebreite: 4 TE = ca. 72 mm
'gewähltes Fabrikat/Typ: '___________/___________'

liefern, montieren und betriebsfertig anschließen inkl.
allem Zubehör und Kleinmaterial .
Menge: 1 Stk.
GAEB 90 Kostenstelle: 457

**3.1.0.07 KNX- USB Schnittstelle**
USB-Schnittstelle REG. Zum Anschluss eines Programmier-
oder Diagnosegerätes mit USB1.1- oder USB2-
Schnittstelle an KNX.
Mit integriertem Busankoppler.
Für die Montage auf Hutschienen TH35 nach EN 60715.

Gerätebreite: 2 TE = ca. 36 mm
'gewähltes Fabrikat/Typ: '___________/___________'

liefern, montieren und betriebsfertig anschließen inkl.
allem Zubehör und Kleinmaterial .
Menge: 1 St
GAEB 90 Kostenstelle: 457

**3.1.0.08 KNX- IP-Router**
Der KNX/IP Router leitet Telegramme unter
Berücksichtigung einer Filtertabelle in beide
Richtungen weiter und kann bis zu 150 Telegramme
zwischenspeichern.

Für die Montage auf Hutschienen TH35 nach EN 60715.
Der Busanschluss erfolgt über eine Busanschlussklemme,
eine Datenschiene ist nicht erforderlich.

Versorgungsspannung: DC 12-30 V (bei DC
24 V 40 mA), AC 12-24 V
Gerätebreite: 2 TE = ca. 36 mm
'gewähltes Fabrikat/Typ: '___________/___________'

liefern, montieren und betriebsfertig anschließen inkl.
allem Zubehör und Kleinmaterial .
Menge: 1 Stk.
GAEB 90 Kostenstelle: 457

**3.1.0.09 KNX- DALI-Gateway**
KNX DALI-Gateway REG /1/16(64)/64/IP1,

Es können bis zu 64 EVGs in 16 Gruppen  geschaltet und
gedimmt sowie über 16  Szenen gesteuert werden.
Die DALI-Inbetriebnahme und Konfiguration, die
Gruppenzuordnung und  die Szeneneinstellung lassen sich
 durchführen über:
-das Gerät (Display und optional  sperrbare
Bedientasten)
-den integrierten Web-Server  Mit integriertem
Busankoppler.

Für die  Montage auf Hutschienen TH35 nach EN  60715.
Der Busanschluss erfolgt über  eine Busanschlussklemme,
eine
Datenschiene ist nicht erforderlich.

Softwarefunktionen KNX:
- Schalt-, Dimm- und Wertobjekt pro  Gruppe und EVG.
- Treppenlichtzeitfunktion.
- Statusobjekte.
- Verzögerungen zwischen Rückmeldungen.
- Detaillierte Fehlermeldungen je EVG und  Gruppe.
- Zwei getrennte Benutzerprofile  mit eigenem Passwort.
- Test von DALI-EVGs  für Notbeleuchtung mit
Zentralbatterie
  oder eingebauter Batterie mit wählbaren
Testintervallen.
- Parallele Broadcast-  Ansteuerung aller EVGs,
- Ein-/Ausschalthelligkeit und Ein
- Auschaltdimmgeschwindigkeit.
- Dimmgeschwindigkeiten für relatives  Dimmen und
  Dimmwerte.
- Dimmwert max./min.
- Verschiedene Modi (Normal, Permanent,  Nacht, Panik).
  Effektmodul mit 16  Effekten und insgesamt bis zu 500
  Schritten.
- Betriebsstundenzähler und  Einbrennautomatik pro EVG.

Funktionen:

Web-Server:

-Konfigurieren: Szenen, Effekte,  Service, Wartung,
Burn-in,
Betriebsstunden  -Bedienen: Gerät, EVGs und Gruppen
-Anzeigen: Status- und Fehlermeldungen
- Versorgungsspannung: AC/DC 100-240 V,  50/60 Hz
- Ausgänge: DALI D+, D-, DC 16-18 V  (Basisisolierung,
kein
  SELV), max. 250  mA
- kurzschlussfest  Schnittstellen: KNX, Ethernet RJ-45,
 DALI

Typ: Steuergerät der Kategorie I
(Single Master)  Anschlussquerschnitt: Versorgung bzw.
DALI: 1,5-2,5 mm2
Schutzart: IP 20
Gerätebreite: 4 TE = ca. 72 mm
'gewähltes Fabrikat/Typ: '___________/___________'

liefern, montieren und betriebsfertig anschließen inkl.
allem Zubehör und Kleinmaterial .
Menge: 2 Stk.
GAEB 90 Kostenstelle: 457

**3.1.0.10 KNX Modbus Gateway**
Für den bidirektionalen Datenaustausch zwischen Modbus
RTU und dem KNX-Bus. Das MDT KNX Modbus Gateway ist
flexibel als Modbus-Master oder -Slave einsetzbar und
integriert Modbus fähige Endgeräte wie beispielsweise
Wallboxen, Photovoltaik Wechselrichter, Energiezähler
oder Klimageräte in den KNX-Bus. Dafür stehen dem
Anwender bis zu 200 individuelle Kanäle zur Verfügung.
Die Inbetriebnahme und Projektierung des MDT Modbus
Gateway erfolgt mit der Engineering Tool Software (ETS)
. Die Produktdatenbank ist unter www.mdt.de/
downloads.html und im Online-Katalog der ETS
erhältlich.

mit bis zu 200 frei konfigurierbaren Kanäle
Als Modbus-Master oder -Slave einsetzbar
Slave ID für jeden Kanal separat auswählbar
Einfache Skalierungseinstellungen
Umrechnen von Wertebereichen für jeden Kanal
Umfangreiche binäre und arithmetische Mathematik
Funktionen für jeden Kanal konfigurierbar
Modbus Multi-Read/Write Funktionalität
Read / Write Funktion mit 2 Objekten pro Kanal
20 Wertevergleicher Blöcke mit je 4 Vergleichswerten
Meldetexte zur Darstellung des Geräte-Status
Universell einsetzbar, unterstützt eine Vielzahl von
Modbus- und KNX-Datentypen
Keine zusätzliche Versorgungsspannung notwendig
Die Stromversorgung erfolgt über den KNX-Bus
Modbus und KNX-Bus galvanisch getrennt
Entwicklung und Produktion in Engelskirchen
'gewähltes Fabrikat/Typ: '___________/___________'

liefern, montieren und betriebsfertig anschließen inkl.
allem Zubehör und Kleinmaterial .
Menge: 1 St

**3.1.0.11 KNX Schaltuhr mit 20 Kanälen**
Schaltuhr mit 20 Kanälen und LCD Anzeige, 6TE, REG
[SCN-RTC20.01]
· Zeitschaltuhr mit 20 Kanälen zu je 6 Schaltzeiten
· Alle 20 Kanäle direkt am Gerät schaltbar
(Handbetrieb)
· Tages-/Wochen-/Astroschaltfunktion
· Großes LCD Display, Gangreserve
· Schaltzeiten über ETS und direkt am Gerät einstellbar
· Periodisches Senden der Uhrzeit auf den KNX Bus
(Master)
· Uhrzeit über Bus einstellbar (Slave)
· 8 Logikblöcke mit je 4 Eingängen
· 3 Jahre Produktgarantie
'gewähltes Fabrikat/Typ: '___________/___________'

liefern, montieren und betriebsfertig anschließen.
Menge: 1 St

**3.1.0.12 KNX Tableau**
Mithilfe des U.motion Client Touch können die von einem
U.motion KNX Server übermittelten Funktionen
visualisiert und gesteuert werden.
Diese Funktionen umfassen:
Steuerung der Beleuchtung, der Jalousien und der
Raumtemperaturregelung, SzenarienVisualisierung der
EnergieeffizienzIn Verbindung mit einem KNX Server Plus
ist eine Kommunikation innerhalb eines Gebäudes möglich
(Intercom)Gebäudeüberwachung mithilfe von IP-Kameras
Die Bedienung erfolgt interaktiv am
berührungsempfindlichen TFT-Display.
Geeignet für die Unterputz-Installation, Hohlwand-
Installation und Hohlwand-Installation, bei der das
Touch-Panel flächenbündig mit der Wand abschließt.für
waagerechte Montage.
Nennspannung: AC 100 - 240 V
Energieverbrauch: max. 20 W
Anschlüsse und Schnittstellen:
1x LAN-Anschluss, Ethernet RJ45, 10/100/1000 Mbit/s
4x USB (1x Frontseite, 3x Rückseite)
Displaygröße: 25,6 cm (10,1")
Displaytyp: TFT, kapazitiver Touchscreen
Auflösung: WSVGA 1024x600
Lichtstärke: 200 cd/m²
Kontrastverhältnis: 400:1
Ausstattung: Lautsprecher, Mikrofon
Schutzart: IP 20
Abmessungen: 343x201x81 mm (LxHxB)
'gewähltes Fabrikat/Typ: '___________/___________'

liefern, montieren und betriebsfertig anschließen.
Menge: 1 St

**3.1.0.13 KNX- Tableau Einbauset**
Für die Unterputz-Installation der U.motion Touch 10-
Geräte.
Abmessungen: 325x202x80 mm (LxHxT)
liefern, montieren und betriebsfertig anschließen.
Menge: 1 St
GAEB 90 Kostenstelle: 457

**3.1.0.14 KNX- Schaltaktor 4**
KNX Schaltaktor REG 4x/16 A mit  Handbetätigung,
Alle 230 V-Schaltausgänge lassen sich  mit
Handschaltern manuell betätigen.

- Mit integriertem Busankoppler.
- Eine grüne LED zeigt nach dem Laden der Applikation
die
  Betriebsbereitschaft an.
- Für die Montage auf Hutschienen TH35  nach EN 60715.

Softwarefunktionen KNX:
- Treppenlichtzeitfunktion mit/ohne  manuell AUS-
Funktion,
- Ausschaltvorwarnung bei  Treppenlichtzeitfunktion,
- Verknüpfung,  Aktive Rückmeldung pro Kanal,
- Zentralfunktion, Parametrierung für
Busspannungsausfall
 und -wiederkehr.
- Bemessungsspannung
  AC  100-240 V, 50-60 Hz
 Toleranzbereich: min. AC 90 V - max. AC  265 V

Je Schaltkontakt:
- Nennstrom: 16 A,
- induktive Last cos Phi  = 0,6
- Nennleistung  Glühlampen: AC 100, max. 1600 W
 AC 230 V, max. 3600 W  AC 240 V, max. 3840 W
Halogenlampen: AC 100 V, max. 1080 W  AC 230 V, max.
2500 W  AC 240 V, max. 2500 W  Leuchtstofflampen: AC
100, max. 900 VA  AC 230 V, max. 2000 VA AC 240 V,
max. 2000 VA  parallelkompensiert

Kapazitive Last: AC 230 V, 16 A, max.  105 uF
Gerätebreite: 4 TE = ca. 72 mm
'gewähltes Fabrikat/Typ: '___________/___________'

liefern, montieren und betriebsfertig anschließen inkl.
allem Zubehör und Kleinmaterial .
Menge: 2 St
GAEB 90 Kostenstelle: 457

**3.1.0.15 KNX- Schaltaktor 8**
KNX Schaltaktor REG 8x/16 A mit  Handbetätigung,

Alle 230 V-Schaltausgänge lassen sich  mit
Handschaltern manuell betätigen.
Mit integriertem Busankoppler
Eine grüne LED zeigt nach dem Laden der Applikation die
Betriebsbereitschaft an.
Für die Montage auf Hutschienen TH35  nach EN 60715.

Softwarefunktionen KNX:
- Treppenlichtzeitfunktion mit/ohne  manuell AUS-
Funktion,
- Ausschaltvorwarnung bei  Treppenlichtzeitfunktion,
- Verknüpfung,  Aktive Rückmeldung pro Kanal,
- Zentralfunktion, Parametrierung für
Busspannungsausfall
  und -wiederkehr.
- Bemessungsspannung: AC  100-240 V, 50-60 Hz
Toleranzbereich: min. AC 90 V - max. AC  265 V

Je Schaltkontakt:
Nennstrom: 16 A,
 induktive Last cos Phi  = 0,6  Nennleistung
Glühlampen: AC 100, max. 1600 W  AC 230 V, max. 3600 W
 AC 240 V, max. 3840 W  Halogenlampen: AC 100 V, max.
1080 W  AC 230 V, max. 2500 W  AC 240 V, max. 2500 W
Leuchtstofflampen: AC 100, max. 900 VA  AC 230 V, max.
2000 VA  AC 240 V, max. 2000 VA  parallelkompensiert

Kapazitive Last: AC 230 V, 16 A, max.  105 uF
Gerätebreite: 8 TE = ca. 144 mm
'gewähltes Fabrikat/Typ: '___________/___________'

liefern, montieren und betriebsfertig anschließen inkl.
allem Zubehör und Kleinmaterial .
Menge: 2 St
GAEB 90 Kostenstelle: 457

**3.1.0.16 KNX Jalousieaktor REG-K/8x/10 mit Handbetätigung, lichtgrau**
Jalousieaktor REG-K/8x/10 mit Handbetätigung, lichtgrau
Zum unabhängigen Steuern von 8 Jalousie- /
Rollladenantrieben. Die Funktion der Jalousiekanäle ist
frei konfigurierbar. Alle Jalousieausgänge lassen sich
mit Tasten manuell betätigen. Anzeige der Kanalzustände
über LEDs. Eine grüne LED zeigt die
Betriebsbereitschaft an. Mit integriertem Busankoppler.
Für die Montage auf Hutschienen TH35 nach EN 60715. Der
Busanschluss erfolgt über eine Busanschlussklemme, eine
Datenschiene ist nicht erforderlich.
Softwarefunktionen KNX:
Jalousiefunktionen: Jalousietyp. Laufzeit. Pausenzeit.
Schrittzeit.Differenzierte Sperrfunktionen und
Wetteralarme. 8-Bit-Positionierung für Höhe und
Lamelle. Szenen. Hand- /Automatikfunktion.
Differenzierte Status- und Rückmeldefunktionen.
Je Jalousieausgang:
Nennspannung: AC 230 V, 50-60 Hz
Nennstrom: 10 A, cos Phi = 0,6
Motorlast: AC 230 V, max. 1000 W
Externe Hilfsspannung (optional): AC
110-240 V, 50-60 Hz, max. 2 VA
Gerätebreite: 8 TE = ca. 144 mm
Farbe: lichtgrau
'gewähltes Fabrikat/Typ: '___________/___________'

liefern, montieren und betriebsfertig anschließen.
Menge: 1 St

**3.1.0.17 KNX Jalousieaktor REG-K/2x/10 mit Handbetätigung, lichtgrau**
Jalousieaktor REG-K/2x/10 mit Handbetätigung, lichtgrau
Zum unabhängigen Steuern von 2 Jalousie- /
Rollladenantrieben. Die Funktion der Jalousiekanäle ist
frei konfigurierbar. Alle Jalousieausgänge lassen sich
mit Tasten manuell betätigen. Anzeige der Kanalzustände
über LEDs.
Eine grüne LED zeigt die Betriebsbereitschaft an. Mit
integriertem Busankoppler. Für die Montage auf
Hutschienen TH35 nach EN 60715. Der Busanschluss
erfolgt über eine Busanschlussklemme, eine Datenschiene
ist nicht erforderlich. Softwarefunktionen KNX:
Jalousiefunktionen: Jalousietyp. Laufzeit. Pausenzeit.
Schrittzeit. Differenzierte Sperrfunktionen und
Wetteralarme. 8-Bit-Positionierung für Höhe und
Lamelle. Szenen. Hand- /Automatikfunktion.
Differenzierte Status- und Rückmeldefunktionen.
Je Jalousieausgang:
Nennspannung: AC 230 V, 50-60 Hz
Nennstrom: 10 A, cos Phi = 0,6
Motorlast: AC 230 V, max. 1000 W
Gerätebreite: 4 TE = ca. 72 mm
Farbe: lichtgrau
'gewähltes Fabrikat/Typ: '___________/___________'

liefern, montieren und betriebsfertig anschließen.
Menge: 1 St

**3.1.0.18 KNX- Binäreingang 4**
Binäreingang REG-K 4x10,
Zum Anschluss von 4 konventionellen Tastern oder
potentialfreien Kontakten an KNX.
Erzeugt intern eine galvanischvom Bus getrennte
Signalspannung SELV.
Mit integriertem Busankoppler und steckbaren
Schraubklemmen.
- Je Eingang wird der Eingangsspannungspegel mit einer
  gelben LED angezeigt.
- Eine grüne LED zeigt nach dem Laden der Applikation
die
 Betriebsbereitschaft an.
Für die Montage auf Hutschienen TH35 nach EN 60715.

Softwarefunktionen KNX:
- Schalten, Dimmen
- Jalousiesteuerung über 1 oder 2 Eingänge.

Positionswerte
- Jalousiesteuerung (8-Bit). Flanken mit 1-, 2-, 4-
oder 8-Bit
  Telegrammen.
- Unterscheidung kurze/lange Betätigung.
- Initialisierungstelegramm
- Zyklisches Senden
- Flanken mit 2-Byte-Telegrammen
- 8-Bit-Schieberegler
- Sperrfunktion
- Öffner/Schließer.
- Entprellzeit
- Eingänge: 4
- Kontaktspannung: max. 10 V,
- getaktet Kontaktstrom: max. ca. 2 mA, pulsförmig
- Leitungslänge: max. 50 m
- Gerätebreite: 2,5 TE = ca. 45 mm
'gewähltes Fabrikat/Typ: '___________/___________'

liefern, montieren und betriebsfertig anschließen inkl.
allem Zubehör und Kleinmaterial .
Menge: 2 St
GAEB 90 Kostenstelle: 457

**3.1.0.19 KNX- Binäreingang 8**
Binäreingang REG 8x10,
Zum Anschluss von 8 konventionellen Tastern oder
potentialfreien Kontakten an KNX.
Erzeugt intern eine galvanisch vom Bus getrennte
Signalspannung SELV.
Mit integriertem Busankoppler und steckbaren
Schraubklemmen.
- Je Eingang wird der Eingangsspannungspegel mit einer
  gelben LED angezeigt.
- Eine grüne LED zeigt nach dem Laden der Applikation
die
  Betriebsbereitschaft an.

Softwarefunktionen KNX:
- Schalten, Dimmen
- Jalousiesteuerung über 1 oder 2 Eingänge.

Positionswerte
- Jalousiesteuerung (8-Bit). Flanken mit 1-, 2-, 4-
oder 8-Bit
  Telegrammen
- Unterscheidung kurze/lange Betätigung.
- Initialisierungstelegramm.
- Zyklisches Senden
- Flanken mit 2-Byte-Telegrammen.
- 8-Bit-Schieberegler. Sperrfunktion.
- Öffner/Schließer.
- Entprellzeit. Eingänge: 8
- Kontaktspannung: max. 10 V
- getaktet Kontaktstrom: max. ca. 2 mA, pulsförmig
- Leitungslänge: max. 50 m
- Gerätebreite: 4 TE = ca. 70 mm
'gewähltes Fabrikat/Typ: '___________/___________'

liefern, montieren und betriebsfertig anschließen inkl.
allem Zubehör und Kleinmaterial .
Menge: 2 St
GAEB 90 Kostenstelle: 457

**3.1.0.20 KNX- Analogeingang 4**
Analogeingang REG 4fach, lichtgrau Der Analogeingang
erfasst und verarbeitet analoge Sensorsignale.
In Verbindung mit dem Analogeingangsmodul EG/4fach
stehen 8 Analogeingänge zur Verfügung.
Die Auswertung sowie die Grenzwertverarbeitung erfolgen
im Analogeingang.
Mit Drahtbruchüberwachung der 4 ... 20 mA- Eingänge.
Für die Montage auf Hutschienen TH35 nach EN 60715.

- Hilfsspannung: AC 24 V (+/-10 %)
- Analogeingänge: 4
- Stromschnittstelle: 0 ... 20 mA, 4 ... 20 mA
- Spannungsschnittstelle: 0 ... 1 V, 0 ... 10 V
- Ausgänge: DC 24 V, 100 mA
- Drahtbruchüberwachung: 4 ... 20 mA
- Gerätebreite: 4 TE = ca. 72 mm
'gewähltes Fabrikat/Typ: '___________/___________'

liefern, montieren und betriebsfertig anschließen inkl.
allem Zubehör und Kleinmaterial .
Menge: 2 St
GAEB 90 Kostenstelle: 457

**3.1.0.21 KNX- Logikmodul**
KNX Logikmodul Basic REG,
Das Logikmodul dient in KNX-Anlagen als Verknüpfungs-
und teuerungsgerät.
Es verfügt über 10 Verknüpfungs-, 10 Filtern/Zeit-, 8
Konverter- und 12 Multiplexerbausteine.
Mit 3 frei programmierbare Tasten und 3 Status LEDs.
Diese können mit Kontroll- und Testfunktionen belegt
und am Gerät
bedient werden.
Für die Montage auf Hutschienen TH35
nach EN 60715.

Softwarefunktionen KNX:
- 10 Verknüpfungsbausteine (AND, OR, XOR)
-Mit jeweils bis zu 8 binären Eingangs- und einem
  Ausgangsobjekt.
- Invertieren der Eingangs- und Ausgangsobjekte.
- Sperren der Ausgänge über Torfunktion.
- Verhalten nach Busreset je Eingangsobjekt.
- Einstellbares Sendeverhalten.
- 10 Filter- und Zeitbausteine
  Binäre Eingangs- und einem Ausgangsobjekte mit
  Zeitverzögerungen.
- Filtern der binären Eingangsobjekte vor Ausgabe.
- Sperren der Ausgänge über Torfunktion.
-V erhalten nach Busreset je Eingangsobjekt.
- Einstellbares Sendeverhalten.
- 8 Konverterbausteine
- Wandeln von 1 Bit-Schalttelegrammen in 2 Bit
  Zwangsführung.
- Wandeln von 1 Bit-Schalttelegrammen in 8 Bit
  Werttelegramme.
- Wandeln von 8 Bit-Werttelegramme in 1 Bit
  Schalttelegrammen.
- Sperren der Ausgänge über Torfunktion.
- Verhalten nach Busreset je Eingangsobjekt. -
Einstellbares

Sendeverhalten.
12 Multiplexerbausteine (Lichtsteuerung)
Multiplexerbausteine dienen zum selektiven Steuern von
Telegrammen, z. B. zum Umschalten zwischen einer
Einzelraum- und einer Gesamtraumsteuerung für
Konferenzräume mit rennwänden.

-Unterstützte Telegrammformate je Baustein: 1 Bit, 2
Bit, 4
 Bit, 8 Bit, 2 Byte
- Ein Baustein kann für das 4 Byte Format verwendet
werden.
- Telegrammweiterleitung bzw. Sperren in einer oder
beiden
  Richtungen mittels Steuerobjekt.
- Einstellbares Gateverhalten.
- Einstellbares Verhalten der Steuerobjekte.
- Sperren der Ausgänge über Torfunktion.
- Einstellbares Sendeverhalten. -Einstellbare
  endverzögerung.
- Belegung der Tasten und LEDs -Freie Zuweisung der
drei
  Tasten und der drei LEDs mit binären Objekten.
- Verhalten pro LED.
- Verhalten pro Taste.
- Verhalten nach Busreset
- Anlaufverzögerung der Bausteine nach
  Busspannungswiederkehr einstellbar.

Gerätebreite: 2,5 TE = ca. 45 mm
'gewähltes Fabrikat/Typ: '___________/___________'

liefern, montieren und betriebsfertig anschließen inkl.
allem Zubehör und Kleinmaterial .
Menge: 1 St
GAEB 90 Kostenstelle: 457

**3.1.0.22 KNX Heizungsaktor**
Zur Ansteuerung von elektrothermischen Stellantrieben
für Heizungen oder Kühldecken. Der Heizungsaktor
verfügt über 6 elektronische Ausgänge. Je Ausgang sind
bis zu 4 Stellantriebe anschließbar. Die Ausgänge
werden entweder schaltend (1 Bit) oder mit einem PWM-
Signal (1 Byte) angesteuert. Mit Überlast- und
Kurzschlussschutz für jeden Ausgang.
Alle Ausgänge lassen sich mit Tasten manuell betätigen.
Ein Baustellenbetrieb ist möglich.
Für die Montage auf Hutschienen TH35 nach EN 60715. Der
Busanschluss erfolgt über eine Busanschlussklemme.
Softwarefunktionen KNX:
Charakteristik Stellantriebe (stromlos geöffnet/
geschlossen), PWM Zykluszeit je Kanal,
Ventilschutzfunktion je Kanal, Zyklische Überwachung
der Stellgröße je Kanal, Betriebsstundenzähler,
Statusrückmeldung je Kanal (Sollwert, Kurzschluss,
Überlast, Ventilschutz aktiv, Servicemodus,
Handbedienung aktiv, Zwangsführung aktiv), Sommer- und
Winterbetrieb, Verriegelung jedes Ausgangs in eine
Zwangsposition, Verhalten bei Busspannungsausfall und -
wiederkehr, Netzausfallmeldung, Sammelrückmeldung,
Senden der größten 1 Byte-Stellgröße.
Nennspannung: AC 110-230 V, 50/60 Hz
Ausgänge: 6, elektronisch AC 24 V / 230 V
Nennstrom: 0,05 ... 0,16 A, ohmsch
Einschaltstrom: max. 1,5 A (2 s)
Mindestlast pro genutztem Ausgang: 1 Stellantrieb
Anzahl Stellantriebe: max. 4 pro Ausgang (230 V
Antriebe)
max. 2 pro Ausgang (24 V Antriebe)
Gerätebreite: 4 TE = ca. 72 mm
'gewähltes Fabrikat/Typ: '___________/___________'

liefern, montieren und betriebsfertig anschließen.
Menge: 1 St

**3.1.0.23 KNX Wetterstation Basic V2**
KNX Wetterstation Basic V2
Die KNX Wetterstation Basic erfasst Wetterdaten, wertet
sie aus und kann sie auf den Bus senden. Das Gerät
verfügt über einen Windsensor, Niederschlagssensor,
Temperatursensor und 3 Helligkeitssensoren.
· Kombisensor/Wetterstation
· Zum Erfassen von Wind, Regen, Helligkeit und
Temperatur Zur vollautomatischen Jalousie- und
Sonnenschutzsteuerung mit automatischer
Sonnenstandsnachführung
· Regensensor mit Heizung
· Betrieb ohne Netzspannung möglich, die Heizung des
Regensensors hat dann keine Funktion
· Erfassung und Auswertung direkt im Gerät
· Sonnenschutz für bis zu drei Fassaden durch
3 integrierte Helligkeitssensoren
· 8 Sonnenschutzkanäle
· 4 zusätzliche Schwellwertkanäle zur
Verknüpfung externer KNX Sensoren
· 6 Logikkanäle
· Anzeige der Wetterdaten
Geeignet für die Außenmontage an der Wand oder mit
optionalem Zubehör an einer Ecke oder an einem Mast.
Mit integriertem Busankoppler. Der Busanschluss erfolgt
über eine Busanschlussklemme. Es wird eine zusätzliche
Spannungsversorgung von AC 230 V für die Heizung
benötigt. Softwarefunktionen KNX:
· Anpassung der Lamellenstellung nach aktuellem
Sonnenstand.
· Sonnenschutzbereich sowohl horizontal (Azimut) als
vertikal (Elevation) gradgenau einstellbar.
· 3 eingebaute Helligkeitssensoren im 90° Abstand.
· 2 Objekte für externe Helligkeitssensoren.
· Beschattung kann per Objekt temporär unterbrochen
werden.
· Universalkanäle mit UND/ODER Verknüpfung der
Wettergrößen.
· Schwellwertkanäle mit Verzögerung bei Über- und
Unterschreiten.
· Logikkanäle mit 4 Eingangsobjekten + interne
Verknüpfung mit Status der Universalund
Schwellwertkanäle konfigurierbar
Spannungsversorgung: AC 110-230 V, 50-60 Hz
Eigenverbrauch: max. 10 mA bei Busspannung
Stand-by Leistung: < 0,5 W
Messbereiche: Helligkeit: 1 - 100000 lx
Temperatur: - 30 °C ... + 60 °C
Windgeschwindigkeit: 2 - 30 m/s
Umgebungstemperatur: - 20 °C ... + 55 °C
Schutzklasse: II
Schutzart: IP 44
Abmessungen: 227x121x108 mm (LxBxH)
'gewähltes Fabrikat/Typ: '___________/___________'

liefern, montieren und betriebsfertig anschließen.
Menge: 1 St

**3.1.0.24 KNX- Steuereinheit 0-10 V**
Steuereinheit 0-10 V REG-K/3fach mit Handbetätigung,
lichtgrau Zum Anschluss von Geräten mit 0-10 V-
Schnittstelle an KNX.

Mit jeweils einem Handschalter kann der entsprechende
230 V-Schaltausgang manuell betätigt werden.
Für die Montage auf Hutschienen TH35 nach EN 60715.

Softwarefunktionen KNX:
- Verschiedene Dimmkurven und Dimmgeschwindigkeiten,
- gleiche Dimmzeit,
- Memory-Funktion,
- Ein- /Ausschaltverzögerung,
- Treppenlichtzeitfunktion mit/ohne manuell AUS-
Funktion
- Szenen (Abruf von bis zu 8 intern gespeicherten
  Helligkeitswerten),
- Zentralfunktion
- Verknüpfungen oder Zwangsführung
- Sperrfunktion
- Rückmeldung des Statuszustandes
- Verhalten bei Busspannungswiederkehr.

Schaltkontakt:
zum Schalten der EVGs/Trafos Nennspannung: AC 230 V,
50-60 Hz Nennstrom: 16 A, cos Phi = 0,6 Schaltleistung:
AC 230 V, 3600 W, cos Phi = 1
Kapazitive Last: AC 230 V, 16 A, 200 uF Glühlampen: AC
230 V, max. 3600 W Halogenlampen: AC 230 V, max. 2500 W
Leuchtstofflampen: AC 230 V, max. 3600 VA,
unkompensiert
AC 230 V, max. 2500 VA, parallelkompensiert NV-
Halogenlampen mit gewickeltem Trafo: max. 2000 VA
0-10 V Schnittstelle: 0,12-100 mA
Spannungsbereich: DC 0-10 V
Gerätebreite: 4 TE = ca. 72 mm
'gewähltes Fabrikat/Typ: '___________/___________'

liefern, montieren und betriebsfertig anschließen inkl.
allem Zubehör und Kleinmaterial .
Menge: 1 St
GAEB 90 Kostenstelle: 457

**3.1.0.25 KNX- Taster 6fach**
Ausführung mit 6 Tasten

· Passend für 55 mm Schalterprogramme z. B. MDT
Sortiment 55 oder GIRA Standard 55, E2, E22, Event,
Esprit oder BERKER S1, B3, B7 oder JUNG A 500, A PLUS,
A CREATION, AS 500, A 550, A FLOW oder MERTEN 1M, M-
Smart, M-Plan, M-Pure
· Mittiges Schriftfeld mit Deckfolie zur individuellen
Beschriftung
· Die Tasten sind als Tastenpaar oder Einzeltasten frei
einstellbar
· Ein- und Zweitasterbetrieb für Schalten, Dimmen,
Jalousie, Werte
· Innovative Gruppensteuerung mit langem/extra langem
Tastendruck
· Umschalten von bis zu vier Werten oder Szenen
· Kurzer/Langer Tastendruck mit 2 Objekten
· 4 Logikblöcke
· Einbau in Schalterdose mit mitgeliefertem Tragring
· Integrierter Busankoppler
· 3 Jahre Produktgarantie

gewähltes Fabrikat/Typ: '___________/___________'

liefern, montieren und betriebsfertig anschließen inkl.
allem Zubehör und Kleinmaterial .
Menge: 1 St

**3.1.0.26 KNX-Bewegungsmelder 360°, 24 Meter**
Für Installationsbus KNX Standard.Für Installationsbus
KNX. Mit integriertemBusankoppler Zum gezielten Ab- und
Zuschalten von Lichtbändern in Abhängigkeit der
Raumhelligkeit .Einsatz des Gerätes als
Bewegungsmelder. Regelung auch in Abhängigkeit von der
Bewegung möglich.
Konstantlichtschalter mit bis zu 2 unabhängigen
Kanälen. Konstantlichtschalter mit max. 2 Ausgängen zum
helligkeitsabhängigen Schalten von zwei Lichtbändern im
Raum. Melder-Applikation mit 2-stufiger
Abschaltfunktion. Melder-Applikation mit integrierter
Überwachungsfunktion. Als Master oder Slave
konfigurierbar. Konfigurierbare Betriebsarten:
Automatik, Einschalt- oder Ausschaltautomatik. Gehtest
aktivierbar über externes Kommunikationsobjekt.
Nachlaufzeit änderbar über externes
Kommunikationsobjekt. Deckenmontage an abgehängten
Decken mit Federklemmen oder an festen Decken in
Aufputz-Gehäuse.
- 4 PIR-Sensoren, integrierter Helligkeitssensor.
- Gerät ist über den Bus updatebar. Der Präsenzmelder
ist
  nicht für Alarmmeldungen in VdS-konformen
Alarmanlagen
  geeignet.
- Erfassungsbereich (bei 6 m und 12 m Montagehöhe):
  kreisförmig. Gehende Personen
- Ø: max. 18 m und max. 24 m. Aufbauhöhe 23 mm.
- Eingänge: Externer Helligkeitssensor Externe Bewegung
- Ausgänge: Bewegungsmelder Konstantlichtschalter

Anschlüsse:
- Maße (H x B x T): 91 mm x 91 mm x 45 mm
- Einbautiefe: 22 mm
- Montagehöhe: 4 m, 12 m
- Physikalische Eigenschaften:
- Schutzart Gerät: IP 20
- Temperaturbereich Gerät: -5 °C - 45 °C
- Helligkeitsgrenzwert: 1 Lux - 1000 Lux
'gewähltes Fabrikat/Typ: '___________/___________'

liefern, montieren und betriebsfertig anschließen inkl.
allem Zubehör und Kleinmaterial .
Menge: 8 Stk.
GAEB 90 Kostenstelle: 457

**3.1.0.27 KNX- Helligkeitssensor**
Mit dem Helligkeitssensor werden je nach Sensortyp die
klimatischen Daten aufgenommen und in analoge
Spannungssignale (0 - 10 V) umgewandelt.

- Versorgungsspannung DC 24 V (DC 15 - 30 V)
- AnschlußklemmenSchraubklemmen,max. 2,5 mm2
- Zuleitungüber PG 7 Verschraubungempfohlene Leitung:
- 3 x 0,25 mm2
- Leitungslänge max. 100 m
- Ausgang0...10 V DC (min. 1 kO Bürde, kurzschlußfest)
- Umgebungstemperatur - 30 bis + 70 °C
- SchutzartIP 65 Einbaulagebeliebig,
- Gewicht ca. 200g
- Dämmerungssenso rMeßbereich0 bis 255 Lx,
- linear Stromaufnahmeca. 5 mA
- Helligkeitssensor Meßbereich 0 bis 60 kLx,
- linear Stromaufnahme ca. 5 mA
- Temperatursensor Meßbereich - 30 bis + 70 °C, linear
- Stromaufnahmeca. 3 mA
'gewähltes Fabrikat/Typ: '___________/___________'

liefern, montieren und betriebsfertig anschließen inkl.
allem Zubehör und Kleinmaterial .
Menge: 3 St
GAEB 90 Kostenstelle: 457

**3.1.0.28 Schutzkorb**
Schutzkorb für oben angebotene Bewegungsmelder,
Helligkeitssensoren zum Schutz vor Beschädigungen.

Liefern und Montieren

liefern, montieren und betriebsfertig anschließen inkl.
allem Zubehör und Kleinmaterial .
Menge: 30 St
GAEB 90 Kostenstelle: 457

**3.1.0.29 KNX- Raumtemperatursensor u.P.**
KNX Raumtemperaturregler für den Objektbereich. In
Abhängigkeit der Betriebsart, des aktuellen Temperatur-
Sollwertes und der Raumtemperatur wird eine Stellgröße
zur Heizungs- oder Kühlungssteuerung auf den KNX
gesendet. Die Temperatur kann wahlweise durch den
internen oder durch einen externen Bustemperaturfühler
erfasst werden.
Der Raumtemperaturregler ist für Heizung und Kühlung
mit stufenlos verstellbaren KNX-Stellantrieben oder zur
Ansteuerung von Schaltaktoren und Heizungsaktoren
verwendbar. Einstellung der Betriebsarten, Sollwert,
Regelungsfunktion erfolgt nur über den Bus. Das Gerät
verfügt über keine Bedien- und Anzeigeelemente.
Mit integriertem Busankoppler. Der Busanschluss erfolgt
über eine Busanschlussklemme. Softwarefunktionen KNX:
Funktionen Raumtemperaturregler:
Reglertyp: 2-Punkt-Regelung, stetige
PI-Regelung, schaltende PI-Regelung (PWM)
Ausgang: Stetig im Bereich 0...100 % oder
schaltend EIN/AUS
Regler-Mode:
  Heizen mit einem Reglerausgang
  Kühlen mit einem Reglerausgang
  Heizen und Kühlen mit
getrennten Reglerausgängen
  Heizen und Kühlen mit einem Reglerausgang
  2-stufiges Heizen mit 2 Reglerausgängen
  2-stufiges Kühlen mit 2 Reglerausgängen
  2-stufiges Heizen und Kühlen mit
4 Reglerausgängen
Betriebsarten: Komfort, Komfortverlängerung,
Standby, Nachtabsenkung, Frost-/Hitzeschutz
Schieben aller Sollwerte. Speichern aller
Solltemperaturen und Betriebsarten bei Reset.
Überwachung externer Temperatur. Zusätzliche
Ausgabe der Stellgröße als 1-Byte Wert
bei PWM.
Meldefunktion für Isttemperatur,
Ventilschutzfunktion.
Bedienung: Nur über Bustelegramme
'gewähltes Fabrikat/Typ: '___________/___________'

liefern, montieren und betriebsfertig anschließen inkl.
allem Zubehör und Kleinmaterial .
Menge: 6 St
GAEB 90 Kostenstelle: 457

**3.1.0.30 KNX- Projektierung und Programmierung**
und Inbetriebnahme beigestellter KNX-Geräte.

Ebenso wird hier die Anbindung der Nebengebäude
berücksichtigt.
Menge: 1 Psch
GAEB 90 Kostenstelle: 457

## Rechtevermerke in der Datei

Created with Dangl GAEB Tool, Copyright 2013 - 2025 Dangl IT GmbH, www.dangl-it.com, Version 2.10.6 (Built: 15.09.2025 20:09)
